# 22423_Pfungstadt
Angebotsaufforderung (GAEB DA XML 3.3, DA83)
Währung: EUR
Erstellt mit: CaliforniaX by G&W Software AG, CaliforniaX V25.2.05, 02.03.2026

## Zusätzlicher Text
Neubau Familienbad Pfungstadt
Heizung und Sanitär

02.03.2026

Allgemeines
_______________________________________________________________________________________________

  Bauvorhaben:  Neubau Familienbad Pfungstadt

  Gewerk  13.23 Heizung und Sanitär

  Bauherr:  Stadt Pfungstadt
  Kirchstr. 12-14
  64319 Pfungstadt

  Bauort:  Dr.- Horst-Schmidt-Str. 12
  64319 Pfungstadt

Vergabedaten
_______________________________________________________________________________________________

  Vergabeverfahren:  Offenes Verfahren

  Ort der Angebotsabgabe:  Elektronisch über Vergabeportal

## BESCHREIBUNG DER BAUAUFGABE
Allgemein

Die Stadt Pfungstadt plant den Neubau eines Familienbades mit Hallenbad, einem Saunabereich mit Innen-
und Außen Saunen, sowie einem Nichtschwimmer- und einem Kinderbecken im Aussenbereich.

Der Schwimmbad-Neubau Pfungstadt erhält gemäß aktueller Architektur und Außenanlagenplanung folgende Becken:

Hallenbad:
- Kombibecken 525 m² (25 x 21 m) mit Klappwand und Teilhubboden
- Kinderbecken 35 m²

Außenbereich:
- Nichtschwimmerbecken 480 m²
- Kinderbecken ca. 86 m² + Spraybereich

Es sind in diesem Leistungsverzeichnis die Arbeiten für die Heizungs- und Sanitärtechnik beschrieben.

Nutzungsbereiche
Aufgrund von Abrechnung von Fördermitteln und Zuschüssen zum Betrieb, sind folgende Teilbereiche im Bad zu berücksichtigen:

  - Schwimmhalle
  - Aussenbecken
  - Sauna
  - Gastro

Die Verteilung Wärme und Trinkwasser kalt/warm ist so zu organisieren, dass die einzelnen Bereiche getrennt abgerechnet werden können.

Erläuterung Konzept Wärmeerzeugung und -verteilung
Zur Wärmeerzeugung ist ein Hybrid-System mit folgeden Komponenten vorgesehen:
  - 2er-Kaskade Brennwerttherme (2x75 kW)
  - 2x Luftwasserwärmepumpe als Split-Gerät (50-78 kW)
  - 2er-Kaskade Solewärmepumpe (15-70 kW) mit folgenden Wärmequellen:
     - PVT-Module auf Hallendach
     - Kälteregister in Fortluft Schwimmhallengerät
  - 2er-Kaskade BHKW (2x37kW therm.)

Erläuterung Sanitärtechnik
Die Warmwasserbereitung erfolgt im Durchfluss mit Frischwasserstationen, die jeweils den oben beschriebenen Nutzungsbereichen zugeordnet sind.

Es sind elektronische Armaturen für Duschen und Waschtische vorgesehen.
Spülprogramme und thermische Desinfektion sollen über zentrale Hygienesteuerung ausgelöst und protokolliert werden.

## ANLAGEN / PLANLISTE ZUR AUSSCHREIBUNG
Nachfolgend sind Pläne und Unterlagen aufgelistet, die als Grundlage für die Erstellung des Leistungsverzeichnisses dienten und in digitaler Form als Anlage der Ausschreibung beigefügt sind:

Unterlagen Architekt:

- 23-LP5-2019009_Schnitte A - B
- 24-LP5-2019009_Schnitte C - D
- 01-LP5-2019009_Lageplan (inkl. Freianlagen)
- 03-LP5-2019009_Baustelleneinrichtungsplan
- 10-LP5-2019009_Grundriss UG
- 11-LP5-2019009_Grundriss EG
- 12-LP5-2019009_Grundriss OG

Unterlagen Statik:

Nicht relevant für Gewerk

Unterlagen Bauphysik:

- Schallschutznachweis-DIN-4109-1 vom 05.09.2024
- Schallschutznachweis-DIN-4109-2 vom 05.09.2024
- GEG-Nachweis vom 18.02.2025

Brandschutzkonzept:

- Brandschutzkonzept vom 06.09.2024

Unterlagen SiGeKo:

- SiGe-Plan - Neubau Sport- und Familienbad in Pfungstadt
- Baustellenordnung-Neubau Sport- und Familienbad in Pfungstadt

Planliste Gewerk Badewassertechnik:

Es liegt ein 3D-Model als Revit- und IFC-Datei vor. Diese können im Auftragsfall zur Verfügung gestellt werden.

Zur Kalkulation sind dem LV als 2D-Zeichnungen angefügt:

Sanitär
TGA-0-CC-01-H-TW-5-P00-Trinkwasser Schema - Teil 1
TGA-0-CC-02-H-TW-5-P00-Trinkwasser Schema - Teil 2
TGA-0-CC-03-H-TW-5-P00-Trinkwasser Schema - Teil 3
TGA-2-CG-00-H-TW-5-P00-Trinkwasser EG Trockenbereich
TGA-1-CG-U1-H-TW-5-P00-Trinkwasser UG Nassbereich
TGA-1-CG-01-H-TW-5-P00-Trinkwasser OG Nassbereich
TGA-1-CG-00-H-TW-5-P00-Trinkwasser EG Nassbereich
TGA-0-CG-U1-H-TW-5-P00-Trinkwasser UG Gesamtüberblick
TGA-0-CG-00-H-TW-5-P00-Trinkwasser EG Gesamtüberblick
TGA-0-3D-UE-H-TW-5-P00-3D Gesamtmodell Trinkwasser

Heizung
TGA-1-CC-02-H-HH-5-P1-Schema Heizung
TGA-1-CG-01-H-HH-5-P01-Heizung OG Nassbereich
TGA-2-CG-01-H-HH-5-P01-Heizung OG Trockenbereich
TGA-1-CG-00-H-HH-5-P00-Heizung EG Nassbereich
TGA-0-CG-01-H-HH-5-P01-Heizung OG Gesamtüberblick
TGA-0-CG-DA-H-HH-5-P00-Heizung Dach Gesamtüberblick
TGA-0-CG-U1-H-HH-5-P00-Heizung UG
TGA-0-3D-UE-H-HH-5-P01-3D Gesamtmodell Heizung

## DIN 18299 ALLGEMEINE ANGABEN ZUR BAUSTELLE
DIN  18299  ALLGEMEINE ANGABEN ZUR BAUSTELLE

1.01.00  ANGABEN ZUR BAUSTELLE

1.01.01  Lage, Umgebungsbedingungen

Der Magistrat der Stadt Pfungstadt - Stabsstelle Schwimmbad-Neubau - Kirchstraße 12-14 in 64319 Pfungstadt,
beabsichtigt den Neubau eines Schwimmbades mit Saunabereich in der Dr.-Horst-Schmidt-Straße in 64319 Pfungstadt. Im Zug der Neubaumaßnahme wird ein teilunterkellertes, eingeschossiges Hallenbad sowie eine Außenanlagen errichtet werden.

Das Grundstück liegt im Süden von Pfungstadt und wird von Norden her über die Dr.-Horst-Schmidt-Straße erschlossen. Das betrachtete Gebäude ist freistehend. Die Lage des Gebäudes auf dem Grundstück ist in folgender Abbildung dargestellt.

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
1.01.02  Art und Lage der baulichen Anlage, Anzahl der Geschosse

Das Schwimmbad mit der Sauna ist ein freistehendes Gebäude und gliedert sich in das Untergeschoss, das Erdgeschoss und die Technikaufbauten auf dem Dach.

Des Weiteren gliedert sich das Gebäude nach West- und Ostrichtung auf. In der Westrichtung ist das Schwimmbad nebst Technik, Umkleiden, Eingang, Küche, Gastro und Kiosk untergebracht, im Osten der Saunabereich.

Das Gebäude hat einen Polygonen Grundriss und wird von einem rechteckigen Dach mit den Abmessungen von ca. 83 m × 54 m abgeschlossen, mit Dachüberständen an allen Gebäudeseiten außer im Osten.

Der Westbereich des Gebäudes mit Schwimmbad nebst Technik, Umkleiden, Eingang, Küche und Kiosk hat eine Grundfläche von ca. 2.340 qm und kann von einem Rechteck mit den Abmessungen von ca. 59 m × 51 m umfasst werden. Der Ostbereich mit Sauna hat eine Grundfläche von ca. 1.018 qm und eine Größe von ca. 23 m × 43 m.

Die Grundfläche beträgt demnach insgesamt ca. 3.358 qm.

Abgesetzt vom Hauptgebäude wird ein freistehendes Nebengebäude zur Unterbringung der Chlorgasanlage / -Lagerung errichtet.

Die Nutzungen im Gebäude sind:

1. UG: Beckenbereich der Schwimmhalle mit Technik-Peripherie
2. EG: Schwimmhalle mit Umkleiden, Kinderbecken, Eingangsbereich, Kiosk, Küche, Gastro, Sauna
3. Dach: Technikaufbauten und Photovoltaik-Anlage

Alle Aufenthaltsräume befinden sich auf Geländeniveau.
Die Attika liegt in einer Höhe von + 7,05 m, die Technikaufbauten reichen bis in eine Höhe von + 9,25 m.

Das Gebäude wird von Norden her über die Dr.-Horst-Schmidt-Straße und den vorgelagerten Parkplatz erschlossen. Der Haupteingang befindet sich in der Mitte der Nordfassade, es sind weitere Ausgänge an allen Gebäudeseiten vorhanden.

Es handelt sich um ein Gebäude der Gebäudeklasse 3 gemäss § 2 (4) HBO.

Mit der geplanten Sport-Nutzung fällt das Gebäude nicht in den Geltungsbereich der Versammlungsstätten-Richtlinie. Es ist mit 100 Personen im Schwimmbad und mit 80 Personen im Saunabereich gleichzeitig zu rechnen.

Das Schwimmbad verfügt nicht über Tribünen für Zuschauer.

Der Technikbereich im Untergeschoss wird in massiv errichtet.
Die oberirdischen Gebäudeteile werden als Holz- und Stahlbaukonstruktion mit Holzwandelementen, System-Holzdachelementen und Trapezblechdach ausgeführt.

Bauwerkshöhen nach Planunterlagen Architekt:

Das geplante Gelände um den Neubau befindet sich i.M. bei + 0,00 m ab OKFF EG.
Das Baufeld wird mit einer Geländehöhe i.M. - 0,50 m ab OKFF EG ± 0,00 dem AN Rohbau für seine Erdarbeiten übergeben.

Nachfolgende Höhen ab OKF EG + 168,20 m

- OKF UG Technik = - 3,20 m
- OKF EG = ± 0,00 m = + 168,20 m
- OKF OG Technik = +3,90 m
- OKF Attika Dach Umlauf  = + 7,05 m
- OKF Attika Dach Technik = + 9,25 m

UKF Bodenplatte Beckenbereich
- Regelfall, bis - 2,69 m ab OKF EG
- abgesenkter Beckenbereich, bis - 3,90 m ab OKF EG
- hoherer Beckenbereich, bis - 2,09 m ab OKF EG

1.01.03  Zufahrtsmöglichkeiten, inkl. Beschaffenheit und Einschränkungen, Verkehrsverhältnisse auf der Baustelle, Verkehrsbeschränkungen

Baustellenandienung::
Die Baustellenzufahrt / - ausfahrt erfolgt über die Dr.- Horst-Schmidt-Straße im Norden und den vorgelagerten Parkplatz bis ca. 15 m direkt vor den Haupteingang.

Dabei ist insbesondere auf Fussgänger und auf den fliessenden Verkehr zu achten.

Das Baufeld ist durch Bauzäune des AG verschlossen.

Die Baustelleneinrichtungsfläche (BE) ist neben der Baustelle geplant, siehe u.a. Baustelleneinrichtungsplan in Anlage.

Materialanlieferungen haben grundsätzlich so zu erfolgen, dass die Materialien direkt abgeladen und sofort verbaut werden. Für besondere Materiallagerungen, die insbesonders viel Platz benötigen und die Platzverhältnisse auf der BE einschränken können, bedarf es grundsätzlich der Nachfrage vorab bei der Örtlichen Bauleitung.

Das Abstellen von Firmenfahrzeugen auf dem Baugelände ist in Absprache und mit der Zustimmung durch die Örtliche Bauleitung möglich.

1.01.04  Für den Verkehr freizuhaltende Flächen

Alle Verkehrswege, Baustellenzufahrt, Zufahrten für die Feuerwehr, Feuerwehrbewegungsflächen sowie Zugänge und Fußwege sind während der Bauzeit jederzeit freizuhalten, sodass deren Nutzung ohne Gefährdung und wesentliche Einschränkungen für die Nutzer möglich ist.

Verschmutzungen der vorgenannten Verkehrswege sind weitestgehend zu vermeiden, bzw. unverzüglich bei grober Verschmutzung, sonst täglich wieder zu beseitigen.

1.01.05  Art, Lage, Maße und Nutzbarkeit von Transporteinrichtungen und Transportwegen, z.B. Montageöffnungen

Schwerlasttransporte, überdimensionierte Transporte sowie mögliche Verkehrsbehinderungen durch Auf- /Abbau und zeitweises Sperren von Verkehrsflächen für die Baustelle sind vom AN frühzeitig mit der jeweils zuständigen Behörde abzustimmen. Eine Einschränkung der Achslasten sind zunächst nicht bekannt und müssten im Bedarfsfall vorab mit der Behörde geklärt werden.

1.01.06  Lage und Ausmaß der dem AN für die Ausführung seiner Leistungen überlassene Flächen

Für die Ausführung der Leistungen stehen dem AN Flächen zur Materiallagerung, Zwischenlagerung und Vorbereitung zur Verfügung.
Unmittelbar nach Auftragsvergabe hat der AN die Anzahl und erforderlichen Standflächen seiner Container der Örtlichen Bauleitung bekannt zu geben.

Weitere BE-Flächen sind vom AN direkt mit der Örtlichen Bauleitung abzustimmen.

1.01.07  Lage, Art, Anschlusswert und Bedingungen für das Überlassen von Anschlüssen für Wasser, Energie und Abwasser

Bauseits werden folgende Anschlussmöglichkeiten hergestellt und für die restlichen Gewerke vorgehalten:

Abwasser: DN 100
Wasser: 2 Zoll - für Nachfolgegewerke: 3/4 Zoll
Strom: 380 V / 63 A - für Nachfolgegewerke: 230 V / 16 A

Die Übergabestellen für Bauwasser und Baustrom befinden sich neben und im Gelände,
Baustrom je Geschoss je Bauteil im Gebäude.

1.01.08  Bodenverhältnisse, Baugrund, Tragfähigkeit / Ergebnisse von Bodenuntersuchungen

- keine Angabe, nicht relevant für das Gewerk -

1.01.09  Hydrologische Werte von Grundwasser und Schichtenwasser usw.

- keine Angabe, nicht relevant für das Gewerk -

1.01.10  Besondere Anforderungen für die Entsorgung, Beschränkungen für die Beseitigung von Abwasser und Abfall:

Grundsätzlich hat der AN den bei der Durchführung seiner Leistungen (auch Stundenlohnarbeiten) anfallenden Bauschutt und seinen sonstigen Müll täglich selbst getrennt und fachgerecht zu entsorgen.
Der AG behält sich vor, den Bauschutt, der trotz Aufforderung durch die Bauleitung an den AN nicht umgehend entfernt wird, zu Lasten des AN beseitigen zulassen.

Der AN wird auf die Verpflichtung der Müllbeseitigung gemäß VOB/C; DIN 18299; Nr. 4, Abs. 4.1.11 und 4.1.12 ausdrücklich hingewiesen.
Die Baustelle ist innerhalb und außerhalb des Gebäudes täglich zu reinigen.

Bei Leistungserfüllung müsste daher die Baustelle jederzeit in einem sauberen Zustand sein. Sollte jedoch entgegen dieser Verpflichtung die Baustelle sich nicht in einem jederzeit sauberen Zustand befinden, wird der AG die Leistungserbringung in den Baubesprechungen unter Fristsetzung abmahnen.
Nach fruchtloser zweimaliger Abmahnung ist der AG gegenüber dem AN berechtigt, die Baustellenreinigung auf dessen Kosten extern zu vergeben.
Dem AN bleibt es unbenommen, nachzuweisen, dass er seiner Pflicht zur Baustellenreinigung nachgekommen ist beziehungsweise die Baustelle nicht verunreinigt hat.

Alle notwendigen Sicherheitsvorkehrungen zur Abgrenzung von Gefahrenzonen sind durch den AN zu erbringen.
Baustaubentwicklung ist durch geeignetes Arbeitsgerät zu vermeiden, z.B. durch wirkungsvolle Absaugung oder das Nassschneiden.

Die allgemeinen Bestimmungen und Gesetze des Bundes und des jeweiligen Bundeslandes über die Vermeidung und Entsorgung von Abfällen (Abfallbeseitigungsgesetz), insbesondere die Mülltrennung sind zu beachten.
Entsorgungsnachweise sind unverzüglich und unaufgefordert der Bauleitung zu übergeben.

1.01.11  Schutzgebiete, Schutzzeiten im Bereich der Baustelle, vorliegende Fachgutachten

Im Bereich der Baustelle sind keine Besonderen Schutzgebiete ausgewiesen.

Alle gültigen Lärmschutzbestimmungen sind einzuhalten.
Hierzu gehören u.a. die allgemeinen Verwaltungsvorschriften zum Schutz gegen Baulärm-Geräuschimmissionen vom 19.08.1970, die gültige VDI-Richtlinie, die Vorgaben der TA-Lärm, des Bundesimmissionsschutzgesetzes, sowie der Geräte- und Maschinenlärmverordnung.
Die entstehenden Kosten für die Erfüllung zum Lärmschutz sind in die Einheitspreise mit einzurechnen.

1.01.12  Schutz von Vegetation, Verkehrsflächen, Bauwerken oder Bauteilen:
Baumbestände um das Baufeld herum sind zu schützen (zu schonen) und zu erhalten.
Materiallagerung im Kronenbereich ist untersagt.

1.01.13 Im Baugelände im Altbestand vorhandene Abwasser- o. Versorgungsanlagen

- keine Angabe, nicht relevant für das Gewerk -

1.01.14  Bekannte und vermutete Hindernisse durch Leitungen, Bauwerksreste und deren Eigentümer

- keine Angabe, nicht relevant für das Gewerk -

1.01.15  Vermutete Kampfmittel / Ergebnisse von Erkundungs- oder Beräumungsmaßnahmen

- keine Angabe, nicht relevant für das Gewerk -

1.01.16  Gegebenfalls gemäß der Baustellenverordnung getroffene Maßnahmen

- siehe Baustellenverordnung

Vertragsgrundlagen sind auch die Baustellenordnung-analog der Muster-Baustellenordnung der Bau-BGen S aktueller Stand sowie der Sicherheits- und Gesundheitsschutzplan (SiGePlan) nach Baustellenverordnung/RAB 31.

Die Prüfung der Betriebsmittel, Qualifikationen und Unterweisungen der Bediensteten sind gemäß Betriebssicherheitsverordnung / Arbeitsschutzgesetz / Gefahrstoffverordnung zu dokumentieren.
Der vom AG bestellte SiGeKo wird Einblick in diese Nachweise nehmen. Fehlende Qualifikationen und Nachweise stellen eine Vertragsverletzung dar.

Die Baustellenordnung und der SiGe -Plan sind vor Ort einzusehen und kann bei Bedarf bei dem Sicherheits- und Gesundheitskoordinator angefordert werden.

Die Baumaßnahme wird durch eine Sicherheits- und Gesundheitskoordinator (SiGeKo) in sicherheitsbezogenen
Belangen überwacht.
Den Anweisungen des SiGeKo´s ist während der Bauzeit Folge zu leisten.
Die vom SiGeKo erstellte Baustellenordnung wird den einzelnen, beauftragten Firmen schriftlich zur
Kenntnisnahme mit der Aufforderung der schriftlichen Empfangsbestätigung übermittelt.
Sie ist als Bestandteil der Beauftragung zu sehen.

Der SiGeKo des AN nimmt an den Besprechungen des SiGeKo zwingend teil.

Ebenfalls wird im Sinne der Baustellenverordnung ein Sicherheits- und Gesundheitsschutzplan auf der Baustelle ausgehängt und dem Führungspersonal der einzelnen Firmen in dessen Bestandteil erläutert.
Das Baustellenpersonal ist von diesen Personen dann nachfolgend einzuweisen.
Dem im SiGeKo-Plan aufgeführten Sicherheitsmaßnahmen ist Folge zu leisten.

Die Verantwortung für die Einhaltung der Arbeitsschutzbestimmungen obliegt dem AN.
Es wird insbesondere auch auf die VBG 37, Bauarbeiten, hingewiesen.

Der AN führt Namenslisten und Einweisungen vom Personal für das Zollamt, das Arbeitsamt etc..
Das Personal hat seine Nachweise stets mit sich zu führen auf der Baustelle.

Für alle Leistungen und Maßnahmen sind die einschlägigen Unfallverhütungs- und Sicherheitsvorschriften und die Baustellenverordnung maßgebend und zu beachten.

1.01.17  Art und Umfang von Schadstoffbelastungen des Bodens, Gewässer, Luft, Stoffe und Bauteile / vorliegende Fachgutachten

- keine Angabe, nicht relevant für das Gewerk -

1.01.18  Ausführungsunterlagen

Vor Ausführungsbeginn erhält der AN Ausführungsvorlagen in digitaler Form.
Die vom AN verwendeten Ausführungsunterlagen müssen den Freigabevermerk des Architekten tragen,
um Verwechslungen bei der Bauausführung zu vermeiden.
Nicht freigegebene Unterlagen dürfen nicht verwendet werden.
Dies entbindet den AN aber nicht von seiner eigenen Prüfungs- und Hinweispflicht. Diese bleibt unberührt.

1.01.19  Arbeiten anderer Unternehmer auf der Baustelle

Es ist davon auszugehen, dass auf der Baustelle ständig andere Unternehmen arbeiten, daher müssen unter den Unternehmern im Vorfeld und während der Maßnahme Abstimmungen getroffen werden, bezüglich der Baustelleneinrichtung, der Nutzung von Bewegungsflächen und unter Berücksichtigung der terminlichen Abhängigkeiten zum übergreifendem Bauablauf.

1.02.00  ANGABEN ZUR AUSFÜHRUNG

1.02.01  Vorgesehene Arbeitsabschnitte, -unterbrechungen, -beschränkungen sowie Ort, Zeit und Abhängigkeit von Leistungen anderer:

Die Baumaßnahme erfolgt in 1 durchgehenden Bauabschnitt.
Der AN ist dazu verpflichtet, Arbeiten anderer Gewerke zu berücksichtigen in seiner Baustellenabwicklung.
Die Arbeiten sind so auszuführen, dass im Zuge der Gesamtarbeiten ein zügiges Arbeiten ermöglicht wird.
Der gesamte Bau- und Montageablauf muss in enger Koordinierung mit dem Architekten sowie dem Bauleitungsbüro und den übrigen, am Bau beteiligten Firmen erfolgen.

Einzelne Leistungen sind auch unabhängig vom Gesamtablauf vor und nach den allgemeinen Leistungen zu erbringen und werden nicht als Stundenlohnarbeiten zusätzlich vergütet. Des Weiteren werden hierfür auch keine zusätzlichen An- und Abfahrten vergütet.

Der AN hat Sorge dafür zu tragen, dass die Kapazitäten von Mitarbeitern, Maschinen, Geräten und Materialien
entsprechend auf der Baustelle vorhanden sind.

Die sich aus dem Bauablauf ergebenden Arbeitsunterbrechungen sind in die Einheitspreise einzukalkulieren,
so ggf. ein einmaliges Versetzen der Baustelleneinrichtung.

1.02.02  Besondere Erschwernisse, äußere Einflüsse während der Ausführung und sonstige Anforderungen

Der öffentliche Verkehrsfluss ist während Abwicklung der Baustelle aufrecht zu halten.
Besonders geräusch- und erschütterungsintensive Arbeiten sind frühzeitig vor Beginn mit der Örtlichen Bauleitung
abzustimmen und dürfen nur nach vorheriger Freigabe durchgeführt werden.

Grundsätzlich sind Arbeiten nur an Werktagen auszuführen und wenn notwendig von der zuständigen Behörde
genehmigen zu lassen.

Weitere Arbeitszeiten sind mit der Örtlichen Bauleitung frühzeitig abzustimmen.

Brandverhütung /Betrieblicher Brandschutz:

Vor Schweiß-, Brenn-, Schleif-, Trennarbeiten sowie Anwärm- und Lötarbeiten (Heißarbeiten ) mit offener Flamme sind die Arbeiten der Örtlichen Bauleitung mitzuteilen.
Auf Nachfrage ist der Örtlichen Bauleitung ein geeigneter Nachweis zum Ausführen der Arbeiten mit offener Flamme vorzulegen.
Fallbezogene Sicherheitsvorkehrungen sind mit der Örtlichen Bauleitung festzulegen.

Bei allen Schweißarbeiten hat der Unternehmer in jedem Fall eine Brandwache aufzustellen. Die Brandwache ist noch 2 Stunden nach Beenden der Arbeiten vorzuhalten.
Während der gesamten Zeit ist eine Feuerlöscheinrichtung vorzuhalten, die in Art und Umfang den auszuführenden Arbeiten entspricht.
Die Mitarbeiter für die Ausführung der Schweißarbeiten sowie für die Brandwache müssen zuvor namentlich durch den Sicherheits- und Gesundheitskoordinator unterwiesen werden.

Brandwachen, Brandverhütung und betrieblicher Brandschutz sind in die Kalkulation der Einheitspreise einzubeziehen.

Öffnungen sind gegen Funkenflug zu dichten. Nach Beendigung der Arbeiten ist eine förmliche Freigabe der Arbeitsstelle erforderlich.

Neben den UVV sind die einschlägigen Vorschriften des Dt. Verbandes f.  Schweißtechnik, des Verbandes der Sachversicherer zwingend zu beachten.

Feuerlöschanordnung:

Bei Feuer ist, wenn der Brand nicht zweifelsfrei selbst gelöscht werden kann, sofort die Feuerwehr zu alarmieren.

Ersthelfer:

Gemäß VBG 109 hat jeder AN, welcher bis 10 Beschäftigte auf der Baustelle eingesetzt hat, einen geprüften Ersthelfer zu benennen. Die Zertifizierung ist auf der Baustelle vorzuhalten und auf Verlangen der Bauleitung oder dem SiGeKo vorzulegen.
Ebenfalls ist bis zu einer Anzahl von 10 Beschäftigten ein Verbandkasten und ein Verbandbuch vorzuhalten.

Bei einer Anzahl von 50 Arbeitskräften auf der Baustelle ist ein Sanitätscontainer vom AN bereitzustellen.

Persönliche Schutzausrüstung:

Die Einhaltung der PSA (persönliche Schutzausrüstung) im Bereich der Baustelle ist zwingend einzuhalten. Dies gilt insbesondere für die Verwendung von Arbeitsschutzhelmen, Arbeitsschutzschuhen, gewerkebezogenen Arbeitshandschuhen und der Verwendung von Gehörschutz und Staubmasken.
Zuwiderhandlungen werden geahndet, z.B. mit dem Baustellenverweis.

Verwendung von Sicherheitsgeschirren:

Verschiedene Arbeitsauführungen sind unter Verwendung von Sicherungsgeschirren auszuführen. Hierbei ist die BGV C22 zu beachten. Verwendete Sicherheitsgeschirre müssen geprüft und schadlos sein. Der Verwendungsanleitung der Herstellerfirma ist Folge zu
leisten.

Stillstandzeiten infolge Schlechtwetter und höherer Gewalt usw. werden nicht besonders vergütet.

1.02.03  Besondere Anforderungen für Arbeiten im kontaminiertem Bereich, besondere Anforderungen an Schutz- und Sicherheitsmaßnahmen

Vorsorgeuntersuchungen:
Bei Arbeitsausführung in Verbindung mit kontaminierten Materialien ist neben den einzuhaltenden Sicherheitsbestimmungen die arbeitsmedizinische Vorsorgeuntersuchungsbescheinigung des eingesetzten Personals gem. BGV A 4 sowie der fachbezogene Zertifizierungsnachweis dem SiGeKo im Vorfeld zu übermitteln.

1.02.04  Besondere Anforderungen an die Baustelleneinrichtung und Entsorgungseinrichtungen

Für die Baustelleneinrichtung sind die dafür benötigten Flächen vorab mit der örtlichen Bauleitung, dem SiGeKo und dem Bauherrn abzustimmen.
Zusätzliche Geräte, Maschinen, Container sind in Absprache mit der örtlichen Bauleitung aufzustellen.

Tagesunterkünfte, Aufenthalts- und Lagerräume und Lagerflächen werden nicht vorgehalten oder bereitgestellt. Ihre Beschaffung (Container etc.) obliegt dem AN. Die Kosten sind von AN einzukalkulieren.

Es werden Sanitärcontainer / Chemietoilette auf der BE-Fläche bis zum Ende der Bauzeit bzw. nach Vorgabe SiGeKo aufgestellt.

Das Aufstellen und Nutzen von Übernachtungsmöglichkeiten (Container etc.) auf dem
Gelände ist nicht gestattet!

1.02.05  Besonderheiten zur Regelung und Sicherung des Verkehrs

Der Arbeitsbereich ist mit Hinweisschildern und Bauzäunen zu sichern und vom laufendem Betrieb abzutrennen.
Rückwärtsfahren von LKW´s und anderen Baumaschinen ist ohne Einweiser oder einem akustischen Warnsignal aufgrund der daraus resultierenden Unfallgefahr grundsätzlich untersagt. Großtransporte sind rechtzeitig und vorab mit der örtlichen Bauleitung abzuklären.

1.02.06  Mitbenutzung fremder Einrichtungen (Aufenthaltsbereiche, Lagerräume)

Aufenthaltsräume und Lagerräume: s. Punkt 1.02.04

1.02.07  Gebrauchsüberlassung von Einrichtungen (Aufenthaltsbereiche, Lagerräume) für andere Auftragnehmer

Aufenthaltsräume und Lagerräume: s. Punkt 1.02.04

1.02.08  Besondere Anforderungen an Art und Güte der Stoffe und Bauteile, auch z.B. an die schnelle biologische Abbaubarkeit von Hilfsstoffen.

Werden für nicht genormte Erzeugnisse Gebrauchstauglichkeitsnachweise verlangt und kann für eingebaute Erzeugnisse ein solcher Nachweis nicht erbracht werden, gilt das als Fehler der Werkleistung.
Referenzen können in diesem Fall den Nachweis nicht ersetzen.

1.02.09  Vom Auftraggeber verlangte Eignungs- und Gütenachweise

Das Übergeben aller erforderlichen Unterlagen wie Werk- und Montage- und Schaltpläne, Bedienungsanleitungen sowie der Zulassungsbescheide, Prüfzeugnisse, Werksbescheinigungen und vollständiger Fachunternehmerbescheinigungen erfolgen vor der Schlussabnahme.

Diese sind als Ganzes mit den dazugehörigen Anlagen nachzuweisen. Teilkopien genügen den Anforderungen nicht.

Einzelzulassungen müssen auf den Namen des Herstellers ausgestellt sein.
Die Nachweise der Prüfungen sind entsprechend dem Baufortschritt zu übergeben.

Ohne die oben genannten Unterlagen wird eine Schlussabnahme nicht durchgeführt.
Erst nach erfolgter Schlussabnahme wird die Schlussrechnung vom AG berücksichtigt.

1.02.10  Art, Zusammensetzung und Menge der aus dem Bereich des Auftraggebers zu entsorgenden Böden, Stoffe und Bauteile, Art der Verwertung, Anforderungen an die Nachweise

Die allgemeinen Bestimmungen und Gesetze des Bundes und des jeweiligen Bundeslandes über die Vermeidung und Entsorgung von Abfällen (Abfallbeseitigungsgesetz), insbesondere die Mülltrennung sind zu beachten. Der Verwertungs-, bzw. Entsorgungsnachweise sind grundsätzlich und immer unverzüglich und unaufgefordert der Bauleitung zu übergeben. Entsorgungsnachweise sind mit Schlüssel und Entsorgungsdatum in Listen zu führen.
Der Entsorgungsweg muss nachvollziehbar sein. Der Aufwand ist in den Einheitspreisen einzukalkulieren.

1.02.11  Angaben zu Übernahme von Leistungen, Bauteilen oder Baustoffen durch den Auftraggeber

Der Auftraggeber übernimmt auf keinen Fall das Abladen, Lagern und den Transport von Stoffen und Bauteilen oder stellt dem Auftragnehmer Geräte oder Arbeitskräfte zur Verfügung.

1.02.12  Leistungen für andere Unternehmer

- ggf. gem. LV-Position

1.02.13  Mitwirkung beim Einstellen von Anlageteilen und bei der Inbetriebnahme von Anlagen in Zusammenwirken mit anderen Beteiligten

Der Auftragnehmer hat beim Einstellen seiner Anlagenteile und der Inbetriebnahme seiner Anlagen grundsätzlich
mitzuwirken und den Auftraggeber zu beteiligen.

1.02.14  Benutzung von Teilen der Leistung vor der Abnahme

Die Benutzung von Teilen der Leistung vor der Abnahme ist mit ausdrücklicher Erlaubnis durch den AG und mit
Abstimmung mit der örtlichen Bauleitung möglich. Überschneidungen durch Nachfolgegewerke sind jedoch nicht auszuschließen. Grundsätzlich hat der AN sein Werk bis zur Abnahme ausreichend und angemessen zu schützen

Eine vorzeitige Nutzung oder Inbetriebnahme durch den AG stellt keine Abnahme dar und ersetzt auch nicht die
förmliche Abnahme.

1.02.15  Übertragung der Wartung während der Dauer der Verjährungsfrist für die Mängelansprüche für maschinelle und elektrotechnische Anlagen oder Teile davon, bei denen die Wartung Einfluss auf die Sicherheit und die Funktionsfähigkeit hat

Für Wartungspflichtige Anlagen und Systeme hat der Auftragnehmer seinen Auftraggeber darüber in Kenntnis zu
setzen und, sofern nicht Bestandteil der Leistungsposition, eigenständig und unaufgefordert einen Wartungsvertrag
zu unterbreiten. Eine automatische Beauftragungspflicht besteht damit nicht.

1.02.16  Abrechnung nach bestimmten Zeichnungen oder Tabellen

Abrechnung erfolgt nach durch den AN zu erstellenden Aufmasszeichnungen (Isometrien) und
auf Grundlage eines gemeinsamen Aufmasses vor Ort.

## ZTV - SICHERHEITS- UND BAUSTELLENEINRICHTUNG
ZUSÄTZLICHE TECHNISCHE VERTRAGSBEDINGUNGEN

2 BESONDERER TEIL  -  Sicherheits- und Baustelleneinrichtung

2.1 Geltungsbereich und Ausführungsgrundlage

Der sachliche Geltungsbereich betrifft alle Bauleistungen - mit Ausnahme der Gewerke Gerüstbauarbeiten, Wasserhaltungsarbeiten, Schalungsarbeiten, Verbau- und Rammarbeiten, die in der Regel nicht körperlich in das Bauvorhaben eingehen, aber zu seiner Herstellung, erforderlich sind.

Ergänzend zu den in VOB, Teil C aufgeführten Normen gelten:
DIN 18920 - Vegetationstechnik im Landschaftsbau - Schutz von Bäumen,
Pflanzenbeständen und Vegetationsflächen bei Baumaßnahmen
DIN EN 12352 - Anlagen zur Verkehrssteuerung; Warn- und Sicherheitsleuchten
DIN EN 60439-5 - Niederspannungs-Schaltgerätekombinationen - Teil 5:
Besondere Anforderungen für Niederspannungs-Schaltgerätekombinationen in Energieversorgungsnetzen

Darüber hinaus sind zu beachten:

Sicherheitsregeln für die Einrichtung und den Betrieb auf Baustellen (BaustelleneinrVV HA) - Richtlinien für die Sicherung von Arbeitsstellen an Straßen (RSA).

2.2 Angaben zu Stoffen und Bauteilen

Baustromverteiler müssen mindestens der Schutzart IP 43, die ggf. dazu gehörenden Messeinrichtungen IP 54 entsprechen.

2.3 Angaben zur Ausführung

Alle relevanten Vermessungen erfolgen durch einen ÖbVI.
Der AN hat dem AG seine Vermessungsprotokolle zwecks Dokumentation zu übergeben.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Ist eine Bauaustrocknung mit Trockengeräten vorgeschrieben bzw. im Leistungsverzeichnis enthalten, so ist bis auf den vorgegebenen Sollwert zu trocknen. Ein Hygrometer ist aufzustellen.

Beim Abbau der Baustelleneinrichtung ist zu beachten:

- Der Auftraggeber ist über den beabsichtigten Abbau der Baustelleneinrichtung oder von wesentlichen Teilen derselben zu informieren.
- Nicht mehr benötigte Teile der Baustelleineinrichtung sind unverzüglich zu entfernen.
- Nach Abbau der Baustelleneinrichtung sind das dafür benötigte Gelände bzw. die genutzten baulichen Anlagen und Gebäude in den ursprünglichen Zustand zu versetzen, falls nichts anderes vereinbart ist.

Der AN hat die Verkehrssicherung der Baustelle zu beaufsichtigen.
Dazu gehört auch die laufende Kontrolle der Sicherungseinrichtungen.
Die zeitlichen Abstände der Kontrollen richten sich nach den örtlichen Gegebenheiten.
Die Verkehrssicherungspflicht seiner Baubereiche beinhaltet ebenfalls den Winterdienst, den der AN durchzuführen hat.

2.4 Preisinhalte

Bestandteil der Preise ist das arbeitstägliche Verschließen der Teile der Baustelleneinrichtung, soweit sie dem Zugriff Dritter entzogen werden müssen, das Schließen der Gebäudeeingänge einschließlich der Provisorien sowie die Kontrolle darüber im den Umständen der Baustelle entsprechenden erforderlichen Umfang.

Die Nutzung der Teile der Baustelleneinrichtung durch einzelne Auftragnehmer wird in den Besonderen Vertragsbedingungen bauvorhabenbezogen festgelegt.
Baustraßen werden von allen am Bau Beteiligten für diese kostenfrei benutzt.

Statische und gründungstechnische Berechnungen für das Aufstellen von Kränen, Silos u. dgl. sind in den Preis einzurechnen.

In den Preis einzurechnen sind die Gebühren im Zusammenhang mit der beschriebenen Baustelleneinrichtung, soweit sie nicht vom Auftragnehmer zu tragen sind.

2.5 Abrechnungshinweise

- siehe Hinweise in den Vertragsmustern des AG -

2.6 Sonstige Angaben zur Bauausführung

Die Geschäftssprache auf der Baustelle ist Deutsch.
Der Vorarbeiter, Bauleiter, Fachbauleiter des AN muss die Deutesche Sprache in Wort und Schrift beherrschen. Bei nicht geeigneter Qualifikation kann der AG einen Austausch vom Personal verlangen.

Der Auftragnehmer stellt bis zur endgültigen Fertigstellung seiner vertraglichen Leistungen den verantwortlichen Fachbauleiter und benennt schriftlich vor Beginn der Arbeiten eine hierfür geeignete Person. Ein Wechsel dieser Person ist dem Auftraggeber rechtzeitig schriftlich anzukündigen.

Zu den auf der Baustelle vorzuhaltenden Ausführungsunterlagen zählt neben den Ausführungsplänen auch eine Ausfertigung der Leistungsbeschreibung.

Die Ausführungszeichnungen können vor der Angebotsabgabe nach vorheriger Terminabsprache eingesehen werden.

Es ist von "Just-in-time"-Anlieferung der Baumaterialien auszugehen, die auch umgehend an Ihren Verwendungsort zu verbringen sind.
Notwendige Flucht- und Rettungswege, sowie die Zufahrt zum Gelände sind grundsätzlich frei zu halten.

Nach Auftragsvergabe sind die benötigten BE-Flächen mit der Bauleitung des AG abzustimmen. Sollten größere Lagerflächen benötigt werden, so muss der AN eigenständig geeignete Flächen im Umfeld der Baumaßnahme ausmachen und die Nutzung mit dem jeweiligen Besitzer vereinbaren und die evtl. notwendigen Genehmigungen dafür einholen. Eine gesonderte Vergütung seitens des AG erfolgt nicht.

Die auf und neben der Baustelle erhaltenswerten Bäume, Pflanzen und Vegetationsflächen sind vor Beschädigungen zu schützen.
Technische Maßnahmen, wie zum Beispiel Drehbegrenzer für mobile und feststehende Krananlagen o.ä., sind vorzusehen.
Zudem sind folgende Abläufe auszuschließen:

- das Entladen von Lkw´s im Kronen-/Traufbereich der Bäume
- das Hochziehen von Lasten innerhalb der Krone

Sollten trotz aller notwendigen technischen und organisatorischen Vorkehrungen die erhaltenswerten Bäume beschädigt werden, so sind diese umgehend der Bauleitung zu melden und die notwendigen Maßnahmen zur Schadensminimierung einzuleiten.
Evtl. Schadensersatzansprüche gehen sodann zu Lasten des AN.

## ZTV - ALLGEMEINE ANFORDERUNGEN
Zusätzliche Technische Vertragsbedingungen

Allgemeine Anforderungen

Die zum Einsatz kommenden Baustoffe und alle sonstigen Komponenten müssen den in der Ausschreibung aufgestellten Anforderungen entsprechen.
Zugrunde gelegt wird der allgemeine Stand der Technik und die einschlägigen Normen und Richtlinien
(in der jeweiligen aktuellen / gültigen Fassung).

Art und Umfang der anzubietenden Leistungen werden nachfolgend beschrieben.
Die nachfolgenden grundsätzlichen Beschreibungen gelten für alle Arbeiten in Bezug auf Ausführung, Konstruktion, etc. evtuell besondere oder zusätzliche Anforderungen werden in den einzelnen Positionen ergänzend beschrieben.

Zu den Leistungen gehören die Lieferung der ausgeschriebenen Baustoffe frei Baustelle, Entladung der
Baustoffe, Transport zur Einbaustelle sowie sach- und fachgerechte Verarbeitung einschließlich der dazu
gehörenden Nebenarbeiten sowie die erforderlichen Bauhilfs- und Betriebsstoffe, sofern in den einzelnen
Positionen nichts anderes vermerkt ist.
Sämtliche Arbeiten verstehen sich komplett in sach- und fachgerechter Ausführung gemäß den
allgemein anerkannten Regeln der Bautechnik.

Alle angrenzenden Teile sind vor Beschädigung bzw. Verunreinigung zu schützen. Dem Auftragnehmer obliegt der Schutz von Einrichtungsteilen etc. durch Abdecken, Abhängen mit Folie, inkl. deren Beseitigung und Entsorgung.
Dies ist in die Preise einzukalkulieren sofern diese Leistung nicht gesondert ausgeschrieben ist.

Maße

Vor Beginn der Ausführung hat der Auftragnehmer eigenverantwortlich die Maße vor Ort zu prüfen und dabei
erforderliche Vermessungsarbeiten auf Basis bauseitiger Höhenbezugspunkte (Meterrisse) auszuführen. Liegen
Rohbautoleranzen über den Vorgaben der DIN 18202, ist der Auftraggeber unverzüglich schriftlich zu informieren.
Auf die Prüf- und Hinweispflicht des Auftragnehmers gem. § 4 Nr. 3 VOB/B wird ausdrücklich hingewiesen.

Baustelle

Für die betriebssichere Herstellung, Instandhaltung und Benutzung der Arbeitsplätze, Verkehrswege, Betriebseinrichtungen, Schutzvorrichtungen usw. ist unbeschadet der zivil- und strafrechtlichen Verantwortlichkeit des Besitzers,
Herstellers und Lieferanten derjenige Unternehmer verantwortlich, dessen Beschäftigte die Arbeitsplätze,
Verkehrswege, Gerüste, Betriebseinrichtungen, usw. benutzen.
Rettungswege sind auch während der Bauarbeiten unbedingt freizuhalten und dürfen nicht zugestellt oder verdeckt werden. Hier wird auf die Baustellenverordnung verwiesen.

Die Transportwege und alle eventuell erforderlichen Hilfsmittel, zusätzliche Gerüste und Hebegeräte in den entsprechenden Abmessungen sind einzukalkulieren.
Sonstige Hilfsmittel und Schutzmaßnahmen sind in den notwendigen Abmessungen in die Einheitspreise einzukalkulieren, sofern diese nicht als separate Position aufgeführt sind. Ebenfalls sind alle erforderlichen Maßnahmen zur Erfüllung der Unfallverhütungsvorschriften (Baustellenverordnung, Vorgaben der Berufsgenossenschaft, etc.), z.B. Absturzsicherungen, in die Einheitspreise einzurechnen.

Anforderungen an die Konstruktion

Diese Leistungsbeschreibung enthebt den ausführenden Unternehmer nicht von der eigenen Verpflichtung zur gewissenhaften Untersuchung und Prüfung entsprechend der Fach- und Sachkunde seines Berufsstandes. Der Auftragnehmer ist verpflichtet, Beanstandungen und Mängel an den Vorleistungen so rechtzeitig schriftlich anzuzeigen, dass eine Behebung und Richtigstellung unter seiner beratenden Mitwirkung erfolgen kann, ohne dass es zu Verzögerungen bei der Bauausführung kommt.

Mit Arbeitsbeginn ist die Einrede mangelhafter Vorleistungen verwirkt, dies gilt auch für alle nachfolgend beschriebenen Leistungen.

Technische Vorbemerkungen:
Sofern in den Vertragsbedingungen oder der Leistungsbeschreibung keine anderen Vorgaben gemacht werden,
gelten als Kriterien der Gleichwertigkeit von beispielhaft aufgeführten Ausführungen alle technischen Spezifikationen, die im Leistungsverzeichnis beschrieben sind, sowie die besonderen Eigenschaften, die in den technischen Unterlagen des Erzeugers der beispielhaft aufgeführten Ausführung angegeben sind.
Wird bei den Bieterangaben eine gleichwertige Ausführung angeboten, sind alle der beispielhaften Ausführung
entsprechenden technischen Spezifikationen schriftlich zu belegen.
Unter dem Freiraum "Angebotenes Fabrikat" oder "Bieterangabe" oder "nach Angabe Bieter" ist das Fabrikat,
Hersteller, Typ und Ausführungsvariante auszufüllen.

Verarbeitungshinweise

Die Wahl des Bauverfahrens, des Bauablaufes, der Förderwege sowie die Wahl und der Einsatz der Geräte
sind nach Wahl des AN, jedoch vor Beginn durch den Auftraggeber und die örtliche Bauüberwachung freizugeben.

Vor Beginn der Arbeiten ist durch Auftragnehmer eine gemeinsame Begehung mit dem Auftraggeber vorzunehmen. Dabei ist der Zustand der vorhandenen Oberflächen, Befestigungen und Einfassungen sowie der angrenzenden
Bauteilen vom AN festzustellen und zu dokumentieren.

Schäden aus Witterungsereignisen, mit denen der Auftragnehmer nicht rechnen muss, sind dem Auftraggeber
unverzüglich mitzuteilen. Daraus resultierende Leistungen sind gemeinsam festzulegen. Sind diese Mehrleistungen nicht durch den Auftragnehmer zu vertreten, so sind es besondere Leistung nach VOB/C.

Die durch den Auftragnehmer verursachten Verunreinigungen von öffentlichen Verkehrswegen durch Fahrzeuge und Maschinen des Auftragnehmers oder seiner Subunternehmer sind durch geeignete Maßnahmen im Vorfeld möglichst zu vermeiden. Trotzdem auftretende Verunreinigungen sind rechtzeitig zu beseitigen, sodass keine Gefährdung
des öffentlichen Verkehrs entsteht.

Eine sofortige, tägliche Reinigung der Arbeitsbereiche des AN ist bei der Kalkulation zu berücksichtigen.

Allgemeine Hinweise

Die Einheitspreise von allen nachfolgenden Positionen dieses Leistungsverzeichnisses sind als Endpreise
für fertige Arbeiten einschließlich aller Nebenleistungen und einschließlich aller erforderlichen Materialien
zu kalkulieren. Die Transportwege von und zu den Einbauorten sowie alle ggf. erforderlichen Hebezeuge,
Mobil-Kräne usw. sind in die entsprechenden EP-Positionen einzukalkulieren.

Der AG stellt keine Aufenthaltsräume zur Verfügung.
Der AG stellt Bau-WC, Baustrom und Bauwasser zur Verfügung. Die Kosten hierfür werden anteilig auf alle
am Bau beteiligten Firmen umgelegt. Stellgenehmigungen für Container usw. auf öffentlichen Flächen sind
selbstständig zu beantragen, anfallende Kosten sind in die Einheitspreise einzukalkulieren.

Alle am Bau beteiligten Firmen sind verpflichtet an den wöchentlich stattfindenden Baustellenbesprechungen
teilzunehmen. Alle beteiligten Firmen haben einen deutschsprachigen Bauleiter/Vorarbeiter zu stellen,
der ganztägig vor Ort anwesend ist. Den Anweisungen des SiGeKo ist Folge zu leisten.

Sämtliche verwendete Materialien müssen nachweislich umweltfreundlich und gesundheitlich nicht schädigend sein.

Müll ist sofort und arbeitstäglich zu entfernen.

Betrieb und Dokumentation
Der Auftragnehmer schuldet vollständige brandschutztechnische Dokumentation einschließlich Hersteller-
und Zulassungsunterlagen aller Brandschutzsysteme, Einbauprotokollen, Prüfnachweisen,
Einweisungsnachweisen sowie Pflege- und Wartungsanleitungen; diese Unterlagen sind
vor Abnahme in digitaler Form an den Auftraggeber zu übergeben und Bestandteil der Abnahme.

## BAUPRODUKTE, MATERIALIEN, FABRIKATE
Das Produkt der Planung in den Positionen kann in gleichwertiger Art angeboten werden,
sollte dieses so in der Position beschrieben sein.

Sollen andere Materialien als im Leistungsverzeichnis aufgeführt verwendet werden, so ist deren Gleichwertigkeit
zu den ausgeschriebenen durch Analysewerte (Prüfberichte von amtlich anerkannten Prüfinstituten oder gleichwertige Werkzeugnisse) zu belegen.
Die Bauleitung ist berechtigt, Materialproben zur Analyse zu entnehmen.
Es dürfen nur die Produkte/Systeme eines Materialherstellers angeboten werden.

Unter dem Freiraum "Angebotenes Fabrikat" oder "Bieterangabe" oder "nach Angabe Bieter" ist das Fabrikat,
Hersteller, Typ und Ausführungsvariante auszufüllen.

Ist ein Fabrikat nach dem Zusatz "oder gleichwertiger Art" in den vorgesehen Freiraum für "Angebotenes Fabrikat
vom Bieter nicht eingetragen, so gilt im Falle der Auftragserteilung das vom Auftraggeber eingetragene Fabrikat
als vereinbart.

Kriterien der Prüfung und Zulassung müssen in ihrer Gesamtheit erfüllt sein.
Vorgeschriebene Prüfungen nach DIN- oder EN-Normen müssen nachweisbar sein.

## TERMINE
Voraussichtliche Termine und Fristen zum Leistungsbild siehe Veröffentlichungstext.

## 13.23 Heizung+Sanitär
Datum: 02.03.2026

### 1 Heizungstechnik

#### 1.1 Wärmeerzeugeranlagen

##### 1.1.1 Gasanschluss

**1.1.1.1 Hauseinführung Gas DN50**
Gashauseinführung DN50
Herstellung einer Gashauseinführung DN50 gemäß DVGW G459-1 und VP601, einschließlich aller notwendigen Aussparungen, Durchbrüche, Dichtungen und Verfüllungen. Die Hauseinführung erfolgt als flexible Ausführung (HSP-FLEX oder HSP-PEFLEX) mit werkseitig gasdicht montiertem Mantelschutzrohr. Die Einbaulänge ist abzustimmen. Mindestvergusslänge beträgt 150 mm umlaufend.
Die Druckdichtheit ist gemäß DVGW G459-1 zu prüfen und zu dokumentieren.
Die Montage erfolgt nach Herstelleranleitung unter Beachtung der zulässigen Biegeradien und der Einhaltung aller geltenden Normen und Vorschriften.
Alle Hilfs- und Nebenleistungen sind in der Position enthalten
Menge: 1,000 St
DIN 276 - Komplett: 413

**1.1.1.2 Gaszähler DN50**
Gaszähler DN50
Balgengaszähler Zweistutzen, temperaturkompensiert, Impulsausgang, geeicht, nach DVGW/TRGI, mit Prüfzeichen, für Erdgas, inklusive Montage
und Inbetriebnahme gemäß den anerkannten Regeln der Technik.
Menge: 1,000 St
DIN 276 - Komplett: 413

**1.1.1.3 Gaszähler DN 32**
Menge: 2,000 St
DIN 276 - Komplett: 413

**1.1.1.4 Gasdruckregelgerät DN 50**
Gasdruckregelgerät DN 50 nach DVGW-Regelwerk
Gasdruckregelgerät DN 50 für den Einsatz in Niederdruck-, konform nach DVGW-Arbeitsblättern G 260, G 459-1 und G 491, für Erdgas gemäß den Anforderungen der öffentlichen Gasversorgung.
Technische Daten
- Nennweite: DN 50
- Nenndruckstufe: PN 16
- Medium: Erdgas gemäß DVGW G 260
- Regelgenauigkeit: Klasse B gemäß DVGW G 491
- Temperaturbereich: –20 °C bis +60 °C
- Anschlussart: Flansche nach DIN EN 1092-1
Materialien
- Gehäuse: Siluminguss
- Membranhaube: Siluminguss
- Innenteile: nicht rostend
- Membrane: 50 NBR
Sicherheits- und Zusatzfunktionen
- Integrierte Sicherheitsabsperrventile (SAV) für Über- und Unterdruck, selbsttätig wirkend gemäß DVGW G 491
- Sicherheitsabblaseventil (SBV) gemäß DVGW G 491
- Filtereinheit mit austauschbarem Filterelement
- Druckmessanschlüsse vor und hinter dem Regler
- Manometer für Ein- und Ausgangsdruck

Hinweise zur Ausführung und Montage
- Liefern und montieren des Gasdruckregelgeräts einschließlich aller Sicherheits- und Zusatzfunktionen gemäß den Anforderungen der DVGW-Arbeitsblätter G 260, G 459-1 und G 491 sowie der geltenden Bauvorschriften für Gasleitungen.
- Druckprüfung nach DVGW G 469 und Einhaltung der Prüfverfahren für Netzanschlüsse und Druckregelanlagen gemäß DVGW G 459-1 und G 491.
- Dokumentation der Druckprüfung und Inbetriebnahme gemäß den Vorgaben des Netzbetreibers und der technischen Regelwerke.
Menge: 1,000 St
DIN 276 - Komplett: 413

**1.1.1.5 Gasströmungswächter**
Gasströmungswächter nach DVGW-VP 305-1 (Typ M1/MK1, M2/MK2, M3/MK3), für den Einbau in die Gasinstallation nach den Vorgaben der DVGW-TRGI und DVGW-Arbeitsblatt G 600. Bauteil muss DVGW-geprüft und mit DVGW-Prüfzeichen versehen sein. Die Flussrichtung ist deutlich zu kennzeichnen. Dimensionierung nach Nenndurchfluss und Schließdurchfluss gemäß den Anschlusswerten der angeschlossenen Gasgeräte.
Einbau vor dem Gaszähler und/oder am Ausgang des Gasdruckregelgerätes.

Liefern und montieren inkl. Druckprüfung und
Inbetriebnahme nach DVGW-Richtlinien.
Menge: 1,000 St
DIN 276 - Komplett: 413

**1.1.1.6 Armaturensatz DN 50 für Gasanschluss,**
Armaturensatz Gas-Absperrhähne
bestehend aus Hauptabsperrarmatur (Kugelhahn oder Absperrhahn), Sicherheitsabsperrventil (SAV) für Über- und Unterdruck, Gasströmungswächter (GS), thermischer Absperreinrichtung (TAE), Filtereinheit mit austauschbarem Filterelement, Druckmessanschlüssen und Manometer für Ein- und Ausgangsdruck, Prüfanschlüssen sowie Anschlussflanschen nach DIN EN 1092-1 und erforderlichen Verbindungselementen. Optional: Sicherheitsabblaseventil (SBV).
Liefern und montieren inkl. Druckprüfung und Inbetriebnahme gemäß
den Anforderungen der geltenden Normen und technischen Regelwerke.
Menge: 1,000 St
DIN 276 - Komplett: 413

**1.1.1.7 Gasleitung Kupfer DN50**
Kupferrohr DN50 nach DIN EN 1057, liefern und fachgerecht verlegen, einschließlich aller erforderlichen Form- und Verbindungsstücke sowie Befestigungsmaterial.
Rohrleitungen mit Pressfittings aus Kupfer gleicher Güte verbinden,
gemäß Herstellerangaben und geltenden Normen.
Inklusive aller Kleinmaterialien, Entgraten, Anphasen und Entfetten der Rohrenden sowie sachgerechter Entsorgung von Restmaterialien.
Menge: 40,000 m
DIN 276 - Komplett: 413

**1.1.1.8 Gasleitung Kupfer DN32**
Gasleitung Kupfer DN32
wie Vorposition,
Menge: 25,000 m
DIN 276 - Komplett: 413

**1.1.1.9 Formteile Kupfer DN50**
Lieferung und Einbau von Kupferbögen DN 50 nach DIN EN 1254-1, Bogenradius R = 1,5 x DN,
- Leistungsverzeichnisnummer: 30.04.02.010 – j
- Leistungsmerkmale:
  - Material: Kupfer Cu-DHP nach DIN EN 13348
  - Ausführung: Bogen, verzinnt, R = 1,5 x DN
  - Prüfung: Werksprüfung nach Herstellerangaben
  - Montage: Auf Maß montieren, fachgerecht verbinden, Dichtheitsprüfung gemäß VOB
Menge: 25,000 St
DIN 276 - Komplett: 413

**1.1.1.10 Formteile Kupfer DN 32**
Menge: 10,000 St
DIN 276 - Komplett: 413

**1.1.1.11 Druck-/Dichtheitsprüfung Gasanlage**
die Installation unterliegt einer 12-jährigen Gebrauchsfähigkeitsprüfung durch zugelassenes Unternehmen; vor Inbetriebnahme Prüfung auf Dichtheit und Abstimmung Abgas mit BSM. Messgeräte müssen PTB-Anforderungen erfüllen, mit Berücksichtigung Gasart, Druck und Durchfluss.
prüfen und Abnahmebescheinigung ausstellen
Menge: 2,000 St
DIN 276 - Komplett: 413

**1.1.1.12 Abstimmung + Koordination Gasanschluss**
Die Gasleitungen / Gasanschlüsse für Brennwertkessel (2x75 kW) + BHKW (2x37kW) nach Herstellervorgabe, DVGW G 600 / TRGI dimensionieren.

Abstimmung und Koordination mit den zuständigen Stadtwerken bzw.
Netzbetreibern für die Beantragung, Ausführung und Inbetriebsetzung des
Gasanschlusses. Vor Beginn der Arbeiten ist die Anmeldung der geplanten Gasanlage gemäß den Vorgaben des Netzbetreibers vorzunehmen.
Die Inbetriebsetzung der Gasanlage ist mindestens 5 Werktage vorher beim Netzbetreiber anzumelden und ein vollständig ausgefüllter Inbetriebsetzungsauftrag vorzulegen. Die Ausführung der Arbeiten erfolgt durch einen beim Netzbetreiber eingetragenen Installateur.
Nach Abschluss der Arbeiten ist eine Belastungs- und Gasdichtheitsprüfung gemäß DVGW-TRGI durchzuführen und zu dokumentieren.
Die Inbetriebsetzung erfolgt in Anwesenheit eines Beauftragten der Stadtwerke. Die Montage der Gasmesseinrichtung sowie die Freigabe der Gaszufuhr werden durch den Netzbetreiber vorgenommen.
Menge: 1,000 St
DIN 276 - Komplett: 413

**1.1.1.13 Befestigungsmaterial**
Menge: 80,000 kg
DIN 276 - Komplett: 413

##### 1.1.2 Brennwertkessel 2 x 75 kW

**1.1.2.1 Gas-Brennwertkessel 75 kW**
Liefern, montieren und betriebsbereit anschließen eines bodenstehenden Gas-Brennwertkessels mit modulierendem Gas-Vormischbrenner für Überdruckfeuerung. Der Kessel ist für den Betrieb mit Erdgas E und LL geeignet und für eine Wasserstoffbeimischung bis 20 Vol.-% ausgelegt. Werkseitig ist das Gerät auf Erdgas E eingestellt und mit einem Umrüstsatz für LL-Gas zu liefern. Flüssiggas- sowie raumluftunabhängiger Betrieb sind optional möglich.
Das Gerät verfügt über einen integrierten, modulierenden Gas-Vormischbrenner mit Gasarmatur und integrierter Dichtheitskontrolle. Die Heizgas- und Wasserführung erfolgt nach dem Gegenstrom Wärmetauscherprinzip. Ein integrierter Drucksensor als Wassermangelsicherung.
Wärmetauscher:
- Material: Aluminium-Silizium-Guss
- Übertragungssystem: Gegenstrom
- Garantie: mindestens 10 Jahre auf den Wärmetauscher
Die Ansteuerung erfolgt über eine externe, übergeordnete Regelung
(siehe Pos. in diesem Titel).
Technische Daten:
- Max. Nennwärmeleistung bei 50/30 °C: 75,0 kW
- Min. Nennwärmeleistung bei 50/30 °C: 17,2 kW
- Max. Nennwärmeleistung bei 80/60 °C: 69,4 kW
- Min. Nennwärmeleistung bei 80/60 °C: 15,5 kW
- Modulationsbereich: 23 – 100 %
- Norm-Nutzungsgrad (Hs): bis 98 %
- Jahreszeitbedingte Energieeffizienz: 93 % (Klasse A)
- Schallleistungspegel: max. 59 dB(A)
- Max. Kesseltemperatur: 85 °C (EMS) / 95 °C (Regelungssystem)
- Max. Betriebsüberdruck: 6 bar
- Druckverlust Heizwasser (ΔT = 15 K): ca. 28 mbar
- Max. Temperaturdifferenz VL/RL: 50 K
- Abgastemperatur: 41 °C (50/30 °C), 64 °C (80/60 °C)
- Abgas-/Zuluftanschluss: DN 110
- Vorlauf / Rücklauf: 2″ IG
- Verfügbarer Förderdruck: 150 Pa
- Abmessungen (B × T × H): ca. 60 × 48 × 147 cm
- Gesamtgewicht: ca. 130 kg
- Anschluss-Stück als Übergang 2" auf Flansch DN50
- Gasanschluss (D-Anschluss): DN 32, nach DVGW G 600,
  mit Schutzkappe und Dichtung.
Ansteuerung:
Externe übergeordnete Regelung via EMS 2.0-Schnittstelle (2-Draht-Bus) zum Strategieregler/Hybridmanager (siehe Pos.in diesem Titel. Kesseltemperatur max. 85 °C (EMS), Regelparametrierung: Modulation 23–100%, Priorisierung nach Hybridstrategie "Außentemp. parallel" (Bivalenzpunkt 2 °C).
Zubehör
Hydraulische Absperrset für Einzelkessel bestehend aus:

- 2x Absperrklappe DN50
- 4x Dichtung DIN 2690 DN50
- - Schraubensatz 4x M12x80 + 4x M12x100
Inbetriebnahme durch den Werkskundendienst.
Menge: 2,000 St
DIN 276 - Komplett: 421

**1.1.2.2 Kaskadensteuerung für 2 Bodenkessel via EMS**
Kaskadensteuerung für 2 Bodenkessel via EMS

Ergänzung: "Kaskadensteuerung für 2× Bodenkessel via EMS 2.0 + KM200-Modul. Automatische Lead/Slave-Umschaltung nach Laufzeit, EMS-Topologie: Strategieregler
Menge: 1,000 St
DIN 276 - Komplett: 421

**1.1.2.3 Gasdruckregler Gasfilter**
Federbelasteter Gas-Druckregler mit Gasfilter für Erdgasinstallationen ist DVGW-zertifiziert nach TRGI, vollständig zu liefern, montieren, anzuschließen und funktionsgeprüft abzunehmen.
Technische Spezifikation
- Druckregler: Anschluss 1/2" Innengewinde (Rp 1/2"), Eingangsdruck Niederdruck (gemäß Hersteller), Ausgangsdruck werksseitig voreingestellt auf Planwert, Durchfluss 7,5 m³/h, mit Überdrucksicherung, Einbaulage waagrecht/senkrecht.
- Gasfilter: Anschluss Rp 3/4", Filterfeinheit < 50 μm, Gehäuse korrosionsbeständiges Metall, herausnehmbarer Filtereinsatz, inkl. Dichtungen und Anschlussmaterialien für Brennwertanlagen.
Druck- und Dichtheitsprüfung, Funktionsprüfung (Regelgenauigkeit, Filterdurchfluss) mit Protokoll, Einweisung BTR, Dokumentation (Zertifikate, Einstellwerte)  gemäß VOB/C  § 6, DIN EN 88-1, TRGI 2018 und DVGW
Menge: 1,000 St
DIN 276 - Komplett: 421

**1.1.2.4 Gas-Kugelhahn DN25 + Sicherheitsset**
Gas-Kugelhähne mit integrierter thermischer Absperreinrichtung (TAS) und Sicherheitsset sind nach DVGW-VP und TRGI
vollständig zu liefern, montieren, anzuschließen und funktionsgeprüft
Technische Spezifikation
- Ausführung: Nennweite DN 20 (Anschluss 3/4"), voller Kugeldurchgang, Gehäuse aus korrosionsbeständigem Messing oder Stahl, DVGW-zugelassen, mit automatischer thermischer Absperrung (Auslösung >70 °C).
- Sicherheitsset: Bestandteil Sicherheitsventil DN 25 (1"), Manometer (0–10 bar), automatischer Entlüfter, Sammelbalken aus Stahl (PN 16) mit Isolierung (λ ≤ 0,035 W/mK, GEG), direkter Anschluss an Kessel.
Menge: 2,000 St
DIN 276 - Komplett: 421

**1.1.2.5 Neutralisationseinrichtung**
Neutralisationseinrichtung NE 1.1 zur pH-Wert-Anhebung (6,5–10,0) von Kondenswasser aus Gas-Brennwertkesseln ist gemäß ATV-Arbeitsblatt A 115, A 251 und DIN 4702-6 vollständig zu liefern, montieren, anzuschließen und funktionsgeprüft abzunehmen.
Technische Spezifikation
- Ausführung: Kunststoffgehäuse mit Kammer für Neutralisationsmittel, Staubereich, niveaugesteuerte Kondenswasserpumpe (Förderhöhe 2 m, Druckschalter), zusätzlicher Druckschalter für Brennerabschaltung bei Max-Niveau, autarker 230 V-Anschluss, inkl. DN 15 Kunststoffschlauch zur Kesselverbindung.
- Neutralisationsgranulat: 10 kg Eimer, Magnesiumoxid-/hydroxid-Kugeln, liefern und einfüllen;
Funktionsprüfung (pH-Wert, Pumpen-/Schaltertest) mit Protokoll, Einweisung BTR (Füll-/Austauschprozedur), Dokumentation gemäß Abwasserverordnung.
Menge: 2,000 St
DIN 276 - Komplett: 421

**1.1.2.6 Membran-Druckausdehnungsgefäss 35 l**
Membran-Druckausdehnungsgefäß für geschlossene Heizungsanlagen
nach DIN 4807, mit CE-Kennzeichnung gemäß Druckgeräterichtlinie 2014/68/EU (PED), Systemanschluss Außengewinde 1", außen kunststoffbeschichtet, nicht tauschbare EPDM-Membrane,
ist vollständig zu liefern, montieren, anzuschließen und funktionsgeprüft abzunehmen.
Technische Spezifikation
- Ausführung: Nenninhalt 35 l, Vordruck 1,5 bar (einstellbar), maximaler Betriebsdruck 3 bar, max. Betriebstemperatur 100 °C (Membrane 70 °C), inklusive Aufhängezarge für Wandmontage (Traglast ≥ 100 kg).
- Anschluss-Set: Flachdichtende Anschlussteile 3/4" mit werkseitigem Übergangsstück auf 1" Außengewinde (Messing), bestehend aus flexibler Edelstahl-Verbindungsleitung (Länge 1 m, PN 10), Kappenventil mit Entleerung, Dichtungen und Probiersackanschluss.
Druckprüfung (mind. 1,43 x max. Betriebsdruck), Einbau in Heizungsanlage mit hydraulischem Abgleich, Funktionsprüfung (Vordruck-/Volumenprüfung) mit
Protokoll
Menge: 2,000 St
DIN 276 - Komplett: 421

**1.1.2.7 Stahlkompensator DN25**
Stahlkompensator DN25 mit DVGW-Zulassung

Stahlkompensator zur Aufnahme axialer, lateraler und angularer Bewegungen in Rohrleitungen.

DN25, Druckstufe PN 16

Technische Daten:
- Metallbalg aus Edelstahl
- Anschluss:  Flansch
- Temperatur- und Bewegungswerte gemäß Herstellerangaben
- Geeignet für Heizungs-, Sanitär- und Industrieanlagen

Liefern und montieren
Menge: 2,000 St
DIN 276 - Komplett: 421

*Hinweis: Umwälzpumpen + Zubehör*
Umwälzpumpen + Zubehör

Dieser Titelgruppe sind Umwälzpumpen einschließlich des erforderlichen Zubehörs für Heizungs- und ggf. Trinkwasserzirkulationsanlagen zu liefern,
zu montieren, betriebsfertig anzuschließen und zu prüfen.
Die Leistungen umfassen insbesondere:
- Auswahl und Lieferung von Hocheffizienz Umwälzpumpen entsprechend den planerischen Vorgaben (hydraulische Leistung, Medium, Temperaturbereich, Energieeffizienz) einschließlich aller für den sicheren und wartungsfreundlichen Betrieb notwendigen Zubehörteile.
- Lieferung und Montage von Armaturen und Verbindungsbauteilen wie Pumpenverschraubungen, Absperrarmaturen, Rückschlagventilen, Dichtungen, Entleerungs‑ und Entlüftungseinrichtungen, Isolierschalen sowie ggf. elektrischen Anschluss‑ und Befestigungssätzen.
- Vollständige hydraulische und elektrische Einbindung in das Anlagensystem, einschließlich aller Nebenarbeiten (Bohr‑, Dübel‑, Abdicht‑, Dämm‑ und Kennzeichnungsarbeiten) sowie Durchführung der Inbetriebnahme mit Funktions‑ und Dichtheitsprüfung und protokollierter Übergabe an den Auftraggeber.
Es sind sämtliche Nebenleistungen und Baustelleneinrichtungen mit einzukalkulieren, die für eine norm- und regelkonforme, betriebssichere und wartungsfreundliche Ausführung erforderlich sind, auch wenn diese nicht in jeder Position einzeln aufgeführt sind.

**1.1.2.8 Umwälzpumpe DN 50+ Zubehör**
Hocheffiziente Heizungsumwälzpumpe, elektronisch geregelt, Nassläufer- Umwälzpumpe mit niedrigsten Betriebskosten, Schutzart IP 44, Energieeffizienzklasse A, inklusive integrierter Bus-Kopplung (z. B. LON, Modbus, BACnet) zur direkten Anbindung und Steuerung über die Heizungsregelung oder Gebäudeleittechnik.
i
inklusive aller im Lieferumfang enthaltenen Zubehörteile wie Pumpenverschraubungen, Absperrarmaturen,  Dichtungen, Entleerungs- und Entlüftungseinrichtungen, Isolierschalen, elektrischer Anschluss- und Befestigungssatz, Bezeichnungsschild BMZ sowie ggf. Betriebsstundenzähler
Rohreinbau, Nennweite DN 50, Nenndruck PN 10,
Rückschlagventil DN 50,
Spannung 1 × 230 V, 50 Hz,
Menge: 2,000 St
DIN 276 - Komplett: 421

**1.1.2.9 Mikroluftblasenabscheider DN65**
Mikroluftblasenabscheider zur kontinuierlichen Entfernung von Luft und Mikroluftblasen aus Heizkreisläufen, geeignet für das Medium Wasser und Wasser/Glykol (50/50%). Gehäuse in Stahlausführung St 37.2,
Rohreinsatz zur Entgasung bis auf einen Restluftanteil von 0,4%,
Entlüftung erfolgt über nicht absperrbares, permanent wirkendes Entlüftungsventil.
Technische Daten:
- Nennweite: DN 65
- Rohranschluss: Vorschweißflansch PN 16 (DIN 2633)
- Gehäuse: Stahl St 37.2
- Einbaulänge: 35cm
- Max. Betriebsdruck: 10 bar
- Max. Durchsatz: 20 m³/h
- Max. Fließgeschwindigkeit: 1,5 m/s
- Max. Druckverlust: 2,7 kPa
- Inhalt: 5 Liter
- Herstellergarantie: 5 Jahre
Leistung umfasst Lieferung und Montage des Mikroluftblasenabscheiders einschließlich aller notwendigen Anschluss- und Befestigungsteile, Bezeichnungsschild BMZ, vollständige Integration in das Rohrsystem sowie Durchführung der Inbetriebnahme und Funktionsprüfung.
Menge: 1,000 St
DIN 276 - Komplett: 421

**1.1.2.10 Magnetischer Schlammabscheider DN65**
Schlammabscheider Magnet DN 65 mit integrierter Fertigisolierung aus PUR-Hartschaum für Heiz- und Kühlkreisläufe (Wasser/Glykol 50/50%) ist nach DIN EN 12828 vollständig zu liefern, montieren, anzuschließen und funktionsgeprüft abzunehmen.
Technische Spezifikation
- Schlammabscheider: Gehäuse Stahl St 37-2, Flanschausführung PN 16 (DIN 2633), magnetisches Abscheiden bis 5 µm (magnetisch/nicht-magnetisch), Konus-Neutralisation, flexibler Abziehmechanismus ohne Betriebsunterbrechung, Abschlammhahn, max. Druck 10 bar / Durchsatz 20 m³/h / Fließgeschw. 1,5 m/s / Δp 2,9 kPa / Inhalt 5 l, Herstellergarantie 5 Jahre.
Fertigisolierung: Halbschalen PUR-Hartschaum (λ ≤ 0,025 W/mK, HeizAnlV/EnEV), Spannbandbefestigung, passend DN 65
Druckprüfung (1,43 x PN), hydraulischer Einbau, Funktionsprüfung (Abscheidleistung, Ablass) mit Protokoll, Dokumentation,
Bezeichnungsschild BMZ sowie Funktionsprüfung
Menge: 1,000 St
DIN 276 - Komplett: 421

*Hinweis: Abgasanlage Brennwertgerät*

**1.1.2.11 Kesselanschluss Abgasleitung**
Kesselanschlussstück; Rohrstück Anschluß 3/4 DN100 gerade

- Material Kunststoff pp, transluzent
- Dichtung aus Viton
- Mit Messstutzen für Abgasmessung
- Mit Kondensatablauf zum Abführen des Kondensats
- Steckende DN100
- Muffe DN100
- Durchgangsform

Liefern und montieren
Menge: 2,000 St
DIN 276 - Komplett: 421

**1.1.2.12 Abgasrohr DN100**
DN100, 1000 mm,

- Material Kunststoff pp, transluzent
- Dichtung aus Viton,

liefern und montieren
Menge: 6,000 m
DIN 276 - Komplett: 421

**1.1.2.13 PP-Bogen 87 Grad**
DN 100 mit Reinigungsöffnung

- Material Kunststoff PP, transluzent
- Dichtung aus Viton

Liefern und montieren
Menge: 4,000 St
DIN 276 - Komplett: 421

**1.1.2.14 Dachdurchführung DN 150/210**
Konzentrisch PE/PP 0,5 m, DN 150/210,

mit Dichtflansch, zur Abdichtung / Anarbeitung an das Trapezblech.
Abdichtung mit Gewerk Dachdecker abstimmen.

Liefern und montieren
Menge: 2,000 St
DIN 276 - Komplett: 421

**1.1.2.15 Konz. Rohr, Edelstahl DN 150/210, L = 1,0 m**
Doppelwandiges Edelstahlrohr DN 150/210

Länge: 1,0 m

Liefern und montieren
Menge: 4,000 St
DIN 276 - Komplett: 421

**1.1.2.16 Konz. Rohr, Edelstahl DN 150/210, L = 0,5 m**
500 mm, DN 150/210

Länge: 0,5 m

Liefern und montieren
Menge: 4,000 St
DIN 276 - Komplett: 421

**1.1.2.17 Mündungsabschluß**
Edelstahl/PP, mit Klemmband, DN 150/210

liefern und montieren
Menge: 2,000 St
DIN 276 - Komplett: 421

**1.1.2.18 Flachdachkragen, Aluminium, DN150**
Flachdachkragens aus Aluminium zur fachgerechten Dachabdichtung eines doppelwandigen Edelstahl-Abgasrohres.

Technische Anforderungen:
- Nennweite innen: DN 150
- Passend für doppelwandiges Edelstahl-Abgasrohr: Ø 150/210 mm
- Material: Aluminium, korrosionsbeständig
- Ausführung: für den Einsatz in Flachdächern geeignet
- Dachneigung: 0–5° (oder gemäß Herstellerangabe)
- Anschluss: ringsförmig, mit formschlüssigem Anschluss an Mantelrohr
- Dichtung: witterungs- und UV-beständig, geeignet für Abgastechnik
- Temperaturbeständigkeit: entsprechend den Anforderungen an Abgasleitungen für Heizkessel gemäß DIN EN 1856
- Einsatzbereich: Abgasführung über Dach bei druckdichten Edelstahl-Abgasanlagen
- Montage: für direkte Abdichtung an bituminösen oder Folien-Flachdächern geeignet; Einbindung in die Dachhaut gemäß Flachdachrichtlinie
-
Liefern und montieren
Menge: 2,000 St
DIN 276 - Komplett: 421

**1.1.2.19 PP-Reinigungsrohr DN150**
Reinigungsrohr DN 150 für aus Polypropylen (PP) für Abgasanlagen von Brennwertkesseln.

Technische Anforderungen:
- Nennweite: DN 150
- Material: Polypropylen (PP), hoch temperatur- und kondensatbeständig
- System: zugelassen für Brennwert-Abgasleitungen gemäß DIN EN 14471
- Einsatzbereich: druckdichte Abgasführung (Überdruckbetrieb), geeignet für feuchte Betriebsweise
- Einbaulage: vertikale oder horizontale Montage gemäß Herstellerzulassung
- Ausstattung:
  - integrierte Revisionsöffnung mit dicht schließendem Verschlussdeckel
  - elastomere Dichtung (EPDM oder Systemdichtung)
  - Steckverbindung mit Lippendichtung
- Temperaturklasse: entsprechend Brennwertbetrieb (T120)
- Druckklasse: mindestens P1 oder Herstellerangabe
- Farbgebung: grau oder schwarz (systemabhängig)
- Kompatibilität: passend zum vorhandenen PP-Abgassystem, systemgebunden

Leistungsumfang:
- Lieferung des PP-Reinigungsrohres DN 140
- Montage im bestehenden Abgassystem inkl. aller erforderlichen Dichtungen
- Sicherstellung der druck- und kondensatdichten Verbindung
- Funktionsprüfung und Dokumentation nach Einbau

Besondere Hinweise:
- Montage gemäß Herstelleranleitung und DIN EN 14471
- Reinigungsöffnung muss zugänglich und revisionsfreundlich positioniert werden

Liefern und montieren
Menge: 1,000 St
DIN 276 - Komplett: 421

**1.1.2.20 Abstützung, DN 150, mit Stützrohr Abgassystem prüfen**
Systemkonforme Abstützung Abgasanlagen DN 150, mit Stützrohr 1 m.

Ausführung zur vertikalen Lastaufnahme und Stabilisierung des Abgasrohres.
Material gemäß Systemzulassung, korrosionsbeständig.
Montage inkl. aller erforderlichen Befestigungs- und Verbindungselemente.
Ausführung gemäß Herstellervorgaben und DIN EN 1856.
Funktions- und Befestigungskontrolle nach Einbau.

Die Abgasführung muss vom zuständigen Bezirkskaminkehrer auf Druckdichtigkeit, Pulsationsfestigkeit und Kondensationssicherheit bescheinigt werden, bevor das BHKW in Betrieb geht. Eine CO-Messöffnung (1/2"
 Innengewinde) am BHKW-Austritt ist nach KÜO vorgeschrieben, und der Schacht oder Kamin muss vor Einbau geprüft werden. Der maximale Abgasgegendruck darf 5 mbar nicht überschreiten, um Abgasrückstände in den Raum zu vermeiden.
Technische Anforderungen Abgassystem
Das Abgassystem erfordert separate Leitungen pro BHKW (DN 100–120 für 25 kW), geradlinige Verlegung mit wenigen Bögen, Hinterlüftung im Schacht (mind. 2–3 cm Abstand) und Isolierung für Berührungsschutz (>50 °C). Kondensatableitung mit 3% Gefälle und Neutralisationsanlage (pH 2–3) ist notwendig; Abstände zu brennbaren Teilen: 20 cm unisol., 5 cm isoliert.
Inbetriebnahme-Schritte Abgassystem
Prüfen auf Dichtheit des Abgasanschlusses (Sichtprüfung, Drucktest), Gasanschluss, Netzschutz und Heizwasserqualität (VDI 2035: Härte <0,11 °dH, pH 8,2–9,0). Führen Sie ein Inbetriebnahmeprotokoll durch, inkl. Funktionstests; installieren Gas-/CO-Alarme und Brandmelder.

Liefern, montieren und prüfen
Menge: 1,000 St
DIN 276 - Komplett: 421

**1.1.2.21 Strategieregler Hybrid mit BHKW**
Strategieregler Hybrid mit BHKW

Der Strategieregler für eine Hybridheizung mit Gasbrenner, Wärmepumpe und BHKW wird als eigenständige Leistung im Heizungs-Bereich spezifiziert, um normkonforme Regelung, Förderfähigkeit (GEG 65% EE) und Integration zu gewährleisten.
Strategieregler (Hybridmanager, z. B. Buderus HM200 oder äquivalent) für bivalente Regelung von Wärmepumpe (LW), Gasbrenner und BHKW (wärmegeführter Betrieb). Automatische Umschaltung nach Strategien "Außentemp. parallel" oder "Wärmep. bevorzugt" mit Bivalenzpunkt bei 2 °C (einstellbar -5 bis +10 °C). Priorisierung: Wärmepumpe > BHKW > Gasbrenner; Warmwasser bis 55 °C via WP.
Schnittstellen: ModBus/EMS für BHKW, Außentemperaturfühler TH1/TH2, Energiepreisoptimierung (Gas/Strom), Smart-Grid für PV-Eigenverbrauch. Normen: DIN EN 15316, DIN EN 12831, VDI 6007, GEG-konform (≥65% EE-Anteil).
Funktionsumfang und Leistungen
- Vollhydraulische Integration mit Pufferspeicher (2–4 h), Regelung
- Inkl. Software-Update, Parametrierung (Energiepreise, Lastprofile VDI 4602), Protokoll der Inbetriebnahme.
- Dokumentation: Schema, Bedienungsanleitung, Sollwert-Liste, Effizienzprüfung (BAFA-förderfähig).
Gerät Hybridmanager mit ModBus / EMS-Schnittstellen
Einbau und Verkabelung mit Wandgehäuse, Außentemperaturfühler, Integration .
Inbetriebnahme/Parametrierung
(Strategieeinstellung, Effizienzprüfung, Protokoll).
Menge: 1,000 St
DIN 276 - Komplett: 421

**1.1.2.22 Inbetriebnahme + Abnahme**
Bei der Inbetriebnahme von zwei Gas-Brennwertkesseln sind die  technische Vorgaben aus Herstelleranleitungen, VDI-Richtlinien zu berücksichtigen.
Die Arbeiten dürfen nur von zugelassenen Personen durchgeführt werden,
inklusive Protokollierung und Abnahme.
Wichtige Punkte umfassen Wasseraufbereitung, Gas- und Abgasprüfungen
sowie Funktionschecks.

Wichtige Vorbereitungen
Heizungsanlage spülen, mit unbehandeltem Leitungswasser füllen (Wasserhärte prüfen nach VDI 2035, max. Volumen je Gerät abhängig von Härtegrad) und entlüften. Gasanschlussdichtheit nach TRGI prüfen,
Abgas- und Verbrennungsluftsystem auf Freiraum und Sauberkeit kontrollieren (keine korrosiven Stoffe). Sicherheitsgruppe, Entlüfter und Kondensatneutralisation prüfen.
Inbetriebnahmeschritte

Gerät einschalten, Brennerstart prüfen (Vorspülung, Zündung, Flammenüberwachung), Vorlauftemperatur (max. 80–82 °C) und Druck (1–3 bar) einstellen. Abgaszusammensetzung (CO₂ 8,6–9,4%, NOx < 60 mg/kWh) mit Analysegerät messen und Gas-Luft-Verhältnis anpassen. Alle Sensoren (Vorlauf, Rücklauf, Speicher) und Pumpen testen, inklusive Frostschutz und Blockierschutz.Inkl. Funktionsprüfung, Schornsteinfegerabnahme und Übergabe an Betreiber mit Einweisung. Dokumentation ins Anlagenbuch, Messwerte (Wirkungsgrad >97%, Kondensat pH ~4,8) protokollieren; bei Kaskade (2x75 kW) hydraulische Anpassung und Regelkoordination sicherstellen.

Inbetriebnahme, eigenständig mit Werkskundendienst durchführen
und protokollieren
Menge: 1,000 St
DIN 276 - Komplett: 421

##### 1.1.3 BHKW

**1.1.3.1 Blockheizkraftwerk (BHKW) 15/37 kW**
Blockheizkraftwerk (BHKW) 15/37 kW, im Wesentlichen bestehend aus:

- Motor/Generator-Einheit im Schallschutzgehäuse
- Interner Schaltschrank
- Wärmeverteiler
- Anlagendokumentation

Die Anlage ist für den Betrieb mit Erdgas E, H, L, LL sowie Flüssiggas Propan geeignet.
Das BHKW ist komplett anschlussfertig zu liefern und für den Netzparallelbetrieb gemäß gültigen Normen und Richtlinien auszulegen.

Prüfzeichen / Normen
- Typprüfung der selbsttätigen Freischaltstelle nach VDE 0126-1-1 und AR-N 4105
- CE-Konformitätserklärung und Zertifizierung
- DVGW-Qualitätszertifikat Nr. QG-3681BS0499
- Einhaltung der VDEW-Richtlinie für netzparallelen Betrieb
  (inkl. Blindstromkompensation)
- Erfüllung aller einschlägigen DIN-, VDE-, EN-Normen

Technische Beschreibung
Kompakte, anschlussfertige Power Unit mit speziell entwickeltem Motor.
Wartungsfreier, wassergekühlter Asynchrongenerator, direkt vom Motor angetrieben.
Mikroprozessorregler mit Schutz- und Überwachungsfunktionen für
Heiz-, Gas- und Stromnetz.
Abgaswärmetauscher mit integriertem Oxidationskatalysator zur optimalen
Abgaswärmenutzung, inklusive Sicherheitsabschaltung.
Ausführung / Aufbau
- Doppelwandiges Gehäuse aus 2 × 1–3 mm Stahlblech
- Allseitig geschlossen, integrierte Schall- und Wärmedämmung
- Edelstahl-Grundwanne
- Integrierte Schmieröl-Auffangwanne im Grundrahmen

Technische Daten
Motor
- Typ: ICE
- Zylinder: 4 in Reihe
- Hubraum: 2.237 cm³
- Drehzahl: 1.500 U/min (konstant)
- Lebensdauer: ca. 40.000 Betriebsstunden ohne Überholung

Generator
- wassergekühlt, asynchron
- Bemessungsdrehzahl: 1.530 U/min
- Wirkungsgrad: 92,8 % (bei 80 °C Eintrittstemperatur)
- Schutzart: IP 55

Leistungen
Heizleistung:
- ohne Brennwert-WT: 21,4–30,8 kW (modulierend) bei 47 °C Rücklauf (EN 50465)
- mit Brennwert-WT: bis 36,7 kW bei 30 °C Rücklauf

Elektrische Leistung:
- 7,3–14,5 kW (modulierend)
- elektrischer Wirkungsgrad max.: 29,5 % ±0,5 %

Brennstoffnutzung gesamt: ca. 91,8 %
Wartungsintervall: 8.500 Bh
Abgastemperatur ohne BW-WT: 120 °C

Emissionen
- CO: < TA-Luft 2021
- NOx: < 240 mg/kWh (Hs), gemäß delegierter Verordnung (EU) 813/2013

Schall
- Schalldruckpegel: 53 dB(A) in 1 m Abstand
Betriebsdruck
- 1 bar, max. 1,5 bar

Anschlüsse
- Wärmeverteiler: R 1 1/4"
- Gasanschluss: 3/4"
- Abgasanschluss: DN 60
- Brennstoffe: Erdgas E, H, L, LL, Flüssiggas/Propan
- Gasdruck: 10–30 mbar (L), 10–50 mbar (Erdgas)

Abmessungen / Aufstellfläche
- B × H × T: ca. 75 × 117 × 112 cm

Vom Bieter gewähltes Fabrikat + Typ: .. '........................................'

Liefern und montieren
Menge: 2,000 St
DIN 276 - Komplett: 421

**1.1.3.2 Transport und Einbringung**
Transport und Einbringung des Blockheizkraftwerks (BHKW)
Die Einbringung und Montage des Blockheizkraftwerks (BHKW) erfolgt nach den spezifischen örtlichen Gegebenheiten sowie den baulichen Anforderungen gemäß Ausführungsplanung und Werk-/Montageplanung.
Der Transportweg vom Abladestelle bis zum Aufstellort ist in dieser Position zu kalkulieren, einschließlich erforderlicher Transportmittel und baulicher Anpassungen.
Leistungsumfang
- Abladen am Einsatzort sowie Einbringung des BHKWs mit Mobilkran bis zum Aufstellort.
- Montage und präzise Ausrichtung des Maschinensatzes am Aufstellort
  unter Einhaltung der Herstellervorgaben und DIN 6280-14.
Alle Arbeiten nach VOB/C DIN 18380 ausführen und protokollieren.
Menge: 1,000 St
DIN 276 - Komplett: 421

**1.1.3.3 Brennwert-WT**
Brennwertwärmetauschers zur Abgaswärmerückgewinnung für vorbeschriebenes Blockheizkraftwerk, zur Effizienzsteigerung des BHKW durch Nutzung der im Abgas enthaltenen latenten Wärme mittels Kondensation.

Leistungsumfang:

- Ausführung in korrosionsbeständigem Edelstahl, geeignet für kondensierende Betriebsweise
- Einschließlich erforderlicher Anschlussstücke für Hydraulik und Abgasführung
- Integrierte Kondensatabführung
- Thermisch ausgelegt zur zusätzlichen Nutzwärmegewinnung aus dem Abgasstrom des BHKW
- Ausgelegt für die bestehenden hydraulischen und abgastechnischen
  Systemparameter des in der Vorposition angebotenen BHKWs.

Liefern und montieren
Menge: 2,000 St
DIN 276 - Komplett: 421

**1.1.3.4 Neutralisationsanlage BHKW**
Zur Neutralisation von Kondensaten aus erdgasbetriebenen BHKW.

Kondensatrate bis 15 Liter/h.

Ausführung:
Säurebeständiger Kunststoffbehälter mit Deckel. Kondensatein- und -auslauf.

Aufbau:
1. Absetzkammer mit Siphonwirkung zur  Ablagerung von festen Verbrennungsrückständen.
2. Eingehängte Filterkörbe für Aktivkohlefüllung und Bodenfilter zur Aufnahme von Verbrennungsrückständen und unverbrannten Kohlenwasserstoffen.
3. Neutralisationsstufe, bestehend aus 2 eingehängten Filterkörben für Granulatfüllung, 2 x Stutzen d: 25 mm für Kondensatein- und -austritt.
Mit 2 Anschlüssen für Spüleinrichtung, um monatlich den Schlamm vom Neutralisationsgranulat abzuspülen.

Inkl. Betriebsmaterialien:
  2 x 1 kg Aktivkohle im Beutel
  2 x 2,6 kg Neutralisationsgranulat (Magnesiumhydroxid) im Beutel

Liefern und montieren
Menge: 2,000 St
DIN 276 - Komplett: 421

**1.1.3.5 Blindstromkompensator**
Blindstromkompensator

- Zur Reduzierung von Verschiebungsblindleistung und Blindstrom in Wechselspannungsnetzen
- Kondensatorleistung: 7,5 kVar
- Max. Stromaufnahme (kapazitiv): 11 A
- Schutzart: IP 54
- Ausführung gemäß EN 60439-1 / EN 60204-1

Liefern und montieren
Menge: 1,000 St
DIN 276 - Komplett: 421

**1.1.3.6 Fernüberwachung Kaskadenregelung**
Die Komponenten umfassen verschiedene Komponenten zur Optimierung und Erweiterung der BHKW-Anlage. Diese beinhalten unter anderem Module zur Fernüberwachung, Anpassungen für den stromgeführten Betrieb sowie Geräte zur Leistungs- und Verbrauchsmessung. Alle Zubehörteile werden in enger Abstimmung mit der bestehenden BHKW-Anlage installiert und sind auf eine einfache Integration ausgelegt.

Fernüberwachungsmodul
- OpenVPN-Gateway zur Fernüberwachung und -steuerung aller BHKW-Module an einem Standort über Ethernet-LAN oder optionale mobile Datenverbindung via LTE/HSPA+/GPRS (4G/3G/2G)
- Betriebsfertig im BHKW-Schaltschrank montiert
- Bereitstellung eines Nutzerkontos für die Fernüberwachung und -auswertung von Betriebsdaten
- Zugriff auf wöchentlich aufgezeichnete Betriebsdaten (z. B. Betriebsstunden, erzeugte elektrische Arbeit, Verfügbarkeit, etc.) über einen webbasierten Zugang

Kaskadenmanager für BHKW
- Softwaremodul zur Optimierung des Betriebsverhaltens einer BHKW-Kaskade bestehend aus bis zu vier BHKW-Modulen

- Funktionen:
- Startverriegelung zur Verhinderung gleichzeitiger Startvorgänge und Reduzierung von Netzrückwirkungen
- Abwechselnde Priorisierung der BHKW-Module zur Angleichung der Betriebsstunden
- Abwechselnde Anforderung der Module bei Pufferspeicherbeladung oder externer Anforderung
- Integration in die BHKW-Modulsteuerung
liefern, installieren und Inbetriebnehmen
Menge: 1,000 St
DIN 276 - Komplett: 421

**1.1.3.7 Regelung BHKW**
Regelung BHKW
Softwaremodul zur Erweiterung der BHKW-Steuerung um folgende Funktionen:
- Hauptkreis-Vorlauftemperaturregelung
- Vorlauftemperaturanhebung bei TWW-Anforderung
- Kesselfreigabe sowie Kesselsollleistungs- / Temperaturvorgabe
- Geregelte Pufferspeicherbeladung
- Kesselbypasssteuerung
- Regelung einer Pufferentladepumpe und eines
  Kesselkreis-/Nahwärmemischers (entsprechend der gewählter Hydraulik)
Das Modul wird direkt in die BHKW-Steuerung integriert. Der Funktionsumfang richtet sich nach der gewählten Hydraulik.
Fünf analoge Eingänge um Pt1000 Temperatursensoren zu integrieren. Temperaturfühler sind folgende Position.
Erweiterung Temperaturfühler

2 Temperaturfühlerset Pufferspeicherregelung
Bestehend aus 2 Tauchtemperaturfühlern (Pt1000 1/3 DIN B) mit 4 m Anschlussleitung sowie 2 Tauchhülsen (400 mm, MS vernickelt, G1/2").
- Außentemperaturfühler
Pt1000, für Außenwandmontage in Kunststoffgehäuse (IP65).
- Anlegetemperaturfühler
Pt1000 1/3 DIN B Set inklusive Spannband / Leitpaste für Heizungsrohre./ Kabel-Temperaturfühler
Pt1000, Silikonkabel (180°), 1/3 DIN B, 6 mm, 4 m Kabel (IP67), rolliert.
- Tauchhülse 100 mm MS vernickelt, G1/2",
Erweiterung Softwaremodul für stromgeführten Betrieb

Ein Softwaremodul zur Unterstützung eines stromgeführten Betriebs des BHKWs. Für die Sollleistungsvorgabe ist ein separat erhältliches Messgerät erforderlich. Der Betrieb kann auch nach Wärmebedarf orientiert werden. Die Integration erfolgt in die BHKW-Steuerung.
Wirkleistungsmessgerät

Ein 3-phasiger Drehstromzähler mit Impulsausgang (1/5 A, 3 x 400 V, Klasse 1) inklusive drei Stromwandlern (z. B. 100/5 A) zur Ermittlung der elektrischen Leistung im BHKW-Modul für den stromgeführten Betrieb.
Steuerungstechnische Einbindung

- Einbindung der Wärmeerzeugung
Lieferung und Installation der Steuerleitungen für Kesselfreigabe, Kesselweiche, TWW-Anforderung, Außentemperaturfühler und weitere Sensoren zur Inbetriebnahme der Wärmeerzeugungsregelung. Die Installation erfolgt im vorhandenen Kabelkanal oder auf der Kabelbühne, inklusive Funktionskontrolle und Einregulierung. Kabellängen maximal 25 m.
- Einbindung der Pufferspeicherregelung
Lieferung und Installation der Steuerleitungen zur Integration der Pufferspeicherregelung, inklusive Funktionskontrolle und Einregulierung.
- Einbindung zur vorhandenen DDC
Lieferung und Installation der Steuerleitungen für die Kommunikation zwischen BHKW und einer übergeordneten DDC. Funktionskontrolle und Einregulierung der Steuerung. Kabellängen maximal 15 m.
Menge: 1,000 St
DIN 276 - Komplett: 421

**1.1.3.8 Abgasanlage + Zubehör**
Abgasanlage und Zubehör für Kaskade (2 BHKW)

Lieferung und Montage der vollständigen Abgasanlage für zwei BHKW, gemäß Vorposition in Kaskadenschaltung, beginnend vom BHKW-Modul bis zum Schornsteinaustritt über Dach.

 1. Abgasleitung (Typ B) - Material: PPs (Polypropylen), DN 80 mm,
  temperaturbeständig bis 120°C, mit Bauartzulassung
 - Lieferumfang: Rohre (5 m Länge), 3 Bögen, Formteile, Abgasmessstutzen, Kondensatfalle, Montagematerial - Installation innerhalb des Aufstellraumes bis Dachdurchführung
 2. Kaskadenkomponenten - Kaskadensammler PPs, DN 110 mit Abgängen DN 80 - Rückströmsicherung DN 80 - Exzentrische Erweiterung DN 80 → DN 110 - Kondensatablauf DN 32 mm
 - Dachdurchführung mit Flachdachkragen
 - Mündungsabschluss
Die Abgasanlage ist normgerecht (DIN EN 1856-1, TRGI) auszuführen,
inkl. Druckprüfung und Funktionsnachweis.

Fabrikat der Planung:  ATEC

Vom Bieter gewähltes Fabrikat: '........................................'
Menge: 1,000 St
DIN 276 - Komplett: 421

**1.1.3.9 Inbetriebnahme durch Werkskundendienst**
Inbetriebnahme durch Werkskundendienst

Die Inbetriebnahme des BHKW umfasst die folgenden Leistungen:
- Durchführung der Inbetriebnahme des BHKW-Moduls.
- Einstellung und Anpassung sämtlicher Maschinenparameter des Systems.
- Einregulierung der Gasstrecke.
- Überprüfung aller relevanten Betriebsfunktionen des Systems.
- Durchführung einer Emissionsmessung.
- Test der Sicherheitseinrichtungen, insbesondere der Netzüberwachung
  und der Abschaltorgane.
- Einweisung des Betreibers in den Betrieb des BHKWs.
- Erstellung eines Inbetriebnahmeprotokolls.
- Übergabe des Betriebs- und Wartungshandbuchs.
Menge: 1,000 St
DIN 276 - Komplett: 421

##### 1.1.4 Wärmepumpe

*Hinweis: Sole-Wärmepumpe*

**1.1.4.1 Sole-Wärmepumpe 15–70 kW, modulierend**
Sole-Wärmepumpe, modulierend 15–70 kW (Sole/Wasser)

1. Ausführung
Modulierende Sole-Wärmepumpe für Solewasserbetrieb mit Inverter-
Verdichtertechnologie und folgender Ausstattung:
- Modulationsbereich 25–100 % für effiziente Teillast
- Integrierte Leistungsregelung für bis zu 5 Vorlauftemperaturen
  und 2 Pufferspeicher
- Verwaltung externer Hilfssysteme (Kessel/BHKW ON/OFF oder variabel)
- Kaskadenfähigkeit bis 4 Einheiten
- Schnittstellen Modbus für GLT-Anbindung
- Schalloptimiertes, kompaktes Gehäuse (ca. 1,0 × 1,0 × 0,9 m)

2. Betriebsdaten
- Heizleistung B0/W35: 17–59 kW (COP 4,5)
- Kühlleistung B35/W7: 15 –61  kW (EER 4,5)
- Max. Vorlauftemperatur: 60 °C (ohne Zusatz), 70 °C (mit Zusatz)
- Schallleistung: 45–58 dB(A)
- Energieeffizienz: A++ / ηs 192 % (mittlere Klimazone)
- Kältemittel: R410A, Füllmenge 4,7–5,5 kg

3. Betriebsgrenzen
- Sole-Rücklauf Heizen: –20 bis +35 °C / Kühlen: 10–60 °C
- Heizvorlauf: Soll 20–60 °C / Kühlvorlauf: Soll 7–25 °C
- Systemdrücke: Kühlkreis 2–45 bar, Sole-/Vorlaufkreis 0,5–3 bar

4. Elektrische Anschlussdaten
- Hauptstrom: 3/N/PE 400 V, 50 Hz, C40A (Max. 14,3 kW / 23,2 A bei B0/W35)
- Steuerstrom: 1/N/PE 230 V, 50–60 Hz, C16A

5. Leistungen des Auftragnehmers
Lieferung, fachgerechte Montage und Inbetriebnahme durch Werkskundendienst des Herstellers.
Inklusive Hydraulikschema, Elektropläne, Bedienungsanleitung Bezeichnungsschild BMZ und Funktionsprüfprotokoll.

Fabrikat Planung:
Fabrikat Bieter: '........................................'
Menge: 2,000 St
DIN 276 - Komplett: 421

**1.1.4.2 Master-Regelmodul zur Steuerung der Wärmepumpen-Kaskade**
Kaskaden-Masterregler Heterogenes System
Lieferung, Inbetriebnahme Siemens RWD62 Universalregler (AC 24 V, 2 stetige Ausgänge) als Master für heterogene Kaskade: 2× Luft/Wasser-WP + 2× Luft/Luft-WP (15–70 kW). Leistungskoordination, Laufzeit-/Prioritäts-management, Modulation/Lastverteilung, Zuschaltung nach thermischer Last (Heiz/WW/Kühlen).
Leistungsumfang:
- Synchronisation Master-Slave, Taktrate-Optimierung, Redundanz.
- Schnittstellen: Modbus für WP-Steuerung, Puffer/Mischerintegration.
- Anzeige: Betriebszustände, Störungen, Energie-Stats via Touch/OPC UA.
- Parametrierung: Benutzeroberfläche/Leitstelle, Dokumentation/Schaltpläne
Funktionen:
- Priorisierung Laufzeit/Bedarf, WW-Heiz-/Kühlmodi.
- Einbindung Pufferspeicher, Mischerkreise, EMS.
  Inbetriebnahme,

Fabrikat der Planung
Siemens RWD62 Universalregler (AC 24 V, 2 stetige Ausgänge)

Leistungsumfang
- Prioritäts- und Laufzeitmanagement der Wärmepumpen
- Leistungsmodulation und Lastverteilung zur Effizienzoptimierung
- Automatische Zuschaltung / Abschaltung der Einzelgeräte entsprechend der thermischen Last
- Optimierung der Taktrate und Minimierung unnötiger Schaltzyklen
- Kommunikationsschnittstellen für Systemintegration Modbus/BUS
- Anzeige von Betriebszuständen, Störungen und Energiestatistiken
- Parametrierung sämtlicher Systemfunktionen über Benutzeroberfläche oder übergeordnete Leitstelle
- Lieferung inklusive Dokumentation, Schaltplänen und Inbetriebnahme

Funktionale Anforderungen
- Synchronisation der Wärmepumpen im Kaskadenverbund
- Intelligente Drehzahl-, Modulations- und Effizienzsteuerung
- Priorisierung der Anlagen nach Laufzeit oder thermischem Bedarf
- Redundanzmanagement zur Sicherstellung maximaler Betriebssicherheit
- Möglichkeit zur Einbindung externer Energiemanagementsysteme
- Unterstützung von Heizkreisregelungen, Warmwasserspeichern,
  Pufferspeichern und Mischerkreisen

Liefern und montieren
Menge: 1,000 St
DIN 276 - Komplett: 421

**1.1.4.3 Wärmetauscher Systemtrennung Sole-WP - 140 kW**
Plattenwärmetauscher zur hydraulischen Trennung Solekreis / Heizkreis
(140 kW)

Geschraubter Edelstahl-Plattenwärmetauscher (nicht gelötet) für vollständige hydraulische Trennung zwischen Solekreis der Wärmepumpe und Heizkreis
der Gebäudeinstallation.

1. Technische Daten
- Nennwärmeleistung: 140 kW
- Auslegung Sole-Seite: Eintritt 0 °C / Austritt –3 °C (ΔT 3 K)
- Auslegung Heizungs-Seite: Eintritt 30 °C / Austritt 35 °C (ΔT 5 K)
- Max. Betriebsdruck: PN 16 bar (Prüfdruck 24 bar)
- Betriebstemperatur: –25 bis +110 °C (Solebetrieb mit Frostschutz)
- Anschlüsse: DN 65 (2½") Flansch PN16 (beidseitig), Entlüftung G ¼"

2. Material
- Platten: Edelstahl AISI 316 / 1.4401,
- Gehäuse: Edelstahl/verzinkter Stahl
- Druckverlust: Primär 35–50 kPa, Sekundär 30–45 kPa (bei 140 kW)

3. Lieferumfang
- Komplett betriebsfertig mit CE-Kennzeichnung, Typenschild, Zertifikaten
- Berechnungstabellen, Druckverlustdiagramme, Montageanleitung
- PP/EPE-Isolierschale inklusive

4. Leistungen des Auftragnehmers
Lieferung, fachgerechte Montage, Druckprüfung und Inbetriebnahme.
Inklusive Hydraulikschema und Funktionsprüfprotokoll.

Norm: DIN EN ISO 14532 (Plattenwärmetauscher).
Menge: 1,000 St
DIN 276 - Komplett: 421

*Hinweis: Luft-Wasser-Wärmepumpe*

**1.1.4.4 Luftwasserwärmepumpe 50 - 78 kW als Splitgerät**
Luft/Wasser-WP Splitgerät
Lieferung, Montage, Inbetriebnahme einer Luft/Wasser-Heizungswärmepumpe in Split-Ausführung (Heizung/Warmwasser/Kühlen, 68 kW P_design A7/W35). Wärmequelle Luft, Innenteil geschützt im Gebäude, Außenteil Horizontal-Split-Verdampfer (Tischausführung) freier Außenaufstellung.
Innenteil: Kunststoffpulverbeschichtetes verzinktes Stahlgehäuse (Sandwichbau, schwingungsentkoppelt), mit Scroll-Verdichter (65 °C VL), Lamellen-Verdampfer, EEV, Filtertrockner, Schauglas. R410A gefüllt (chlorfrei, unbrennbar), biologisch abbaubar Öl. Abmessungen 1900×680×700 mm, 380 V/50 Hz, Anlaufstrom 95 A.
Außenteil: 2× Halbverdampfer Edelstahl (10 J. Garantie), EC-Axialventilatoren (Silent 46/64 dB(A)). Heißgas-Umkehr-Abtau (4-Wegeventil). Abmessungen 1370×2225×1930 mm, Einsatz -22/+40 °C.
Regelung und Funktionen
Microcomputer-Regelung mit OTE (mehere Kreise, WW-Antilegionellen), Kaskadefähig, Webserver (web2com), Modbus/eBus. Sicherheiten: Hoch-/Niederdruck, Motorschutz. Bedienung: Grafikdisplay, Raumthermostat (2-Draht eBus, Feuchtefühler).
Technikdaten (A7/W35): COP 4,87, SCOP 4,32 (A++ NT), 68 kW Heizleistung. A2/W55 COP 2,76, Kühlung A35/W7 EER 2,50.
Zubehör/Inbetriebnahme
Anlaufstrombegrenzer, Volumenstromsensor, Flexschläuche 2" (1m + 90° Winkel), Erweiterungsmodule (2./3. Mischer, WW). Betriebsfertig: Interne Verrohrung, Füllung, Druckprüfung, Dialog-Inbetriebnahme,
Protokoll mit Leistungsprüfung.
Vom Bieter gewähltes Fabrikat und Typ: '........................................'

Liefern, montieren betriebsfertig installieren, einschließlich interner Verrohrung.
Menge: 2,000 St
DIN 276 - Komplett: 421

**1.1.4.5 Dach für Aussenteil Split-Verdampfer**
Zum Schutz der Lüfter der Ausseneinheit gegen Umwelteinflüsse wie Regen, Schnee, Laub, etc, passend zur gewählten Außeneinheit.

Liefern und montieren
Menge: 2,000 St
DIN 276 - Komplett: 421

**1.1.4.6 Rückkühleinheiten für PV-T-Anlage**
Vorgefertigte Rückkühleinheiten für PV-T-Anlage (Photovoltaik-Thermie)
Diese kühlen die thermische Rückseite der PVT-Module bei Überhitzung,
um den PV-Wirkungsgrad zu erhalten (bis +15–20%)

Rückkühleinheit PV-T-Anlage (vorgefertigt, 10–20 kW)
Plug-and-Play Wasser-/Luft-Rückkühler für PVT-Thermie-Kühlung bei
Modultemperatur > 65°C.
- Automatische Regelung über PVT-Steuerung (Modbus/4-20 mA)
- Anschluss DN 50, Frostschutz (Antifrogen-N), inkl. Ventilatoren
- Lieferung, Montage, Inbetriebnahme mit Funktionsprotokoll

Fabrikat Planung:  Güntner
Fabrikat Bieter: '........................................'
Menge: 1,000 St
DIN 276 - Komplett: 421

**1.1.4.7 Transport + Einbringung Wärmepumpen**
Transport und Einbringung / Inbetriebnahme Wärmepumpen
Die Einbringung und Montage der Wärmepumpen erfolgt nach den spezifischen örtlichen Gegebenheiten sowie den baulichen Anforderungen gemäß
Ausführungsplanung und Werk-/Montageplanung.
Der Transportweg vom Abladestelle bis zum Aufstellort ist in dieser Position zu kalkulieren, einschließlich erforderlicher Transportmittel und baulicher Anpassungen.
Leistungsumfang
- Abladen am Einsatzort sowie Einbringung der WP mit Mobilkran bis zum Aufstellort.
- Montage und präzise Ausrichtung des Maschinen am Aufstellort
  unter Einhaltung der Herstellervorgaben und DIN 6280-14.
Alle Arbeiten nach VOB/C DIN 18380 ausführen und protokollieren.
Menge: 1,000 St
DIN 276 - Komplett: 421

**1.1.4.8 Regelung Pufferspeicher Quellenseite (kalt) / WP**
Regelung Pufferspeicher Quellenseite (kalt) / Wärmepumpe

Statischer Füllstands-/Drucksensor für kontinuierliche Überwachung der Quellenseite (Sole/Wasser).

1. Funktion
- Druck-/Füllstandsüberwachung mit Schwellwerten: Min. 0,5 bar (WP-Stopp), Max. 3 bar (Nachfüllalarm)
- Signalübertragung (4–20 mA / Modbus) zur WP-Steuerung für bedarfsabhängige Lastregelung

2. Ausführung
- Wartungsfreie Konstruktion ohne bewegliche Teile
- Lebensdauertauglich, kein Austausch erforderlich
- Elektrischer Anschluss über Standard-M12-Steckverbinder

3. Montage
- Direkteinbau in Pufferspeicherwand (Gewindeanschluss)
- Kabellänge 5 m inklusive, Schutzrohr bei Bedarf
- Verdrahtung an WP-Steuerung (Analog/Digital)

4. Leistungen des Auftragnehmers
Lieferung, Montage, Inbetriebnahme und Funktionsprüfung.
Inklusive Elektroanschlussplan und Bedienungsanleitung.

Norm: DIN EN 60730 (automatische Steuerungen).
Menge: 1,000 St
DIN 276 - Komplett: 421

**1.1.4.9 Inbetriebnahme Wärmepumpen**
Inbetriebnahme Wärmepumpen

1. Umfang der Inbetriebnahme
Fachgerechte Inbetriebnahme aller Wärmepumpen (Sole-Wasser, Pool-WP) durch autorisierten Werkskundendienst des Herstellers inklusive:
- Hydraulische Einregulierung und Druckprüfung aller Kreise
  (Sole, Vorlauf, Kältemittel)
- Elektrische Anschlussprüfung und Funktionsnachweis
- Parameterisierung der Steuerung (Modulationsbereich, Vorlauftemperaturen,
  Hilfssysteme)
- Schnittstellenprüfung (Modbus/BACnet, WiFi bei Pool-WP)
- Funktions- und Lastprüfung im Heiz-/Kühlbetrieb

2. Nachweise
- Protokoll der Inbetriebnahme mit gemessenen Betriebswerten
  (COP, Drücke, Temperaturen)
- Funktionsbeschreibung und Bedienungsanleitung (aktualisiert)
- Herstellerelektronische Freigabe / Betriebsbereitschaftsbescheinigung

3. Übergabe in den Probebetrieb.
Menge: 1,000 St
DIN 276 - Komplett: 421

##### 1.1.5 Verteiler

**1.1.5.1 Flexibler Heizungsverteiler Einspeisemodul DN50 bis 10 m³/h - ungemischt**
Einspeisemodul zur Einspeisung eines primären Wärmeerzeugers in das Heizungssystem.

Modul geeignet für einen maximalen Volumenstrom von 10 m³/h und einen Betriebsdruck bis 10 bar.

Leistungsumfang:
- Einspeisemodul bestehend aus:
  - 2 Absperrarmaturen
  - 2 Thermometer
  - 2 Manometer
  - Wärmemengenzähler
  - 2 Temperatursensoren

- Alle Komponenten und Verbindungsleitungen innerhalb des Moduls sind mit formangepasstem Isoliermaterial gedämmt, glatte Oberflächenstruktur.
- Isolierung entspricht den Anforderungen der EnEV, ist leicht demontierbar und wiederverwendbar.
- Sämtliche Komponenten komplett hydraulisch und elektrisch vormontiert.
- Vormontiert, betriebsfertig, inklusive Isolierung und Zubehör.
- Elektrisch: Klemmenkasten, Stecker (230 V), Freigabekontakt
- Befestigung: Wandhalterungsset, Schrauben

Technische Daten:
- Max. Betriebsdruck: 10 bar
- Max. Volumenstrom: 10 m³/h
- Kvs-Wert Volumenstrommesser: 20 m³/h
- Anschluss Wärmeerzeuger: DN50, PN10 (2x)

Liefern und montieren
Menge: 1,000 St
DIN 276 - Komplett: 422

**1.1.5.2 Flexibler Heizungsverteiler Einspeisemodul DN80 bis 30 m³/h - ungemischt**
Einspeisemodul zur Einspeisung eines primären Wärmeerzeugers in das Heizungssystem.

Modul geeignet für einen maximalen Volumenstrom von 30 m³/h und einen Betriebsdruck bis 10 bar.

Leistungsumfang:
- Einspeisemodul bestehend aus:
  - 2 Absperrarmaturen
  - 2 Thermometer
  - 2 Manometer
  - Wärmemengenzähler
  - 2 Temperatursensoren

- Alle Komponenten und Verbindungsleitungen innerhalb des Moduls sind mit formangepasstem Isoliermaterial gedämmt, glatte Oberflächenstruktur.
- Isolierung entspricht den Anforderungen der EnEV, ist leicht demontierbar und wiederverwendbar.
- Sämtliche Komponenten komplett hydraulisch und elektrisch vormontiert.
- Vormontiert, betriebsfertig, inklusive Isolierung und Zubehör.

Technische Daten:
- Max. Betriebsdruck: 10 bar
- Max. Volumenstrom: 30 m³/h
- Kvs-Wert Volumenstrommesser: 60 m³/h
- Anschluss Wärmeerzeuger: DN80, PN10 (2x)

Liefern und montieren
Menge: 1,000 St
DIN 276 - Komplett: 422

**1.1.5.3 Flexibler Heizungsverteiler - Modul DN65 - Bis 17,5 m³/h - Mit Mischer**
Geregelter Heizkreisverteiler DN65 bestehend aus allen erforderlichen Armaturen, Regel- und Messkomponenten.

Leistungsumfang:
- Vormontierter Heizkreisverteiler auf Stahlrahmen
- Heizkreisumwälzpumpe bis 17,5 m³/h, inklusive Rückschlagventil
- Dreiwegeventil mit 24 V-Stellantrieb, Kvs-Wert 49,0 m³/h
- Schmutzfänger
- Absperrarmaturen: 4 Stück
- Rohrfedermanometer: 2 Stück
- Thermometer 120 °C: 2 Stück
- Entlüftungsventile: 2 Stück
- Einschweißtauchhülsen: 2 Stück
- Füll- und Entleerungskugelhähne: 2 Stück
- Formangepasste Isolierung aller Komponenten mit glatter Oberfläche, leicht demontierbar und wiederverwendbar, EnEV-konform
- Hydraulisch und elektrisch vormontiert
- Vorbereitet zum Anschluss an den Schaltschrank der LSS-TC
- Anschluss an die LSS-TC/TCD bauseits

Technische Daten:
Parameter  Wert
Max. Betriebsdruck  10 bar
Max. Volumenstrom  17,5 m³/h
Betriebsspannung  24 V AC / 230 V 50 Hz
Steuerspannung  0–10 V
Heizkreispumpe  17,5 m³/h
Max. Druckverlust Heizkreis  300 mbar
Anschluss Heizkreis  DN65 (2x)

Liefern und montieren
Menge: 1,000 St
DIN 276 - Komplett: 422

**1.1.5.4 Flexibler Heizungsverteiler - Modul DN50 - Bis 10 m³/h - Mit Mischer**
Geregelter Heizkreisverteiler DN50 bestehend aus allen erforderlichen Armaturen, Regel- und Messkomponenten.

Leistungsumfang:
- Vormontierter Heizkreisverteiler auf Stahlrahmen
- Heizkreisumwälzpumpe bis 10 m³/h, inklusive Rückschlagventil
- Dreiwegeventil mit 24 V-Stellantrieb, Kvs-Wert 20 m³/h
- Schmutzfänger
- Absperrarmaturen: 4 Stück
- Rohrfedermanometer: 2 Stück
- Thermometer 120 °C: 2 Stück
- Entlüftungsventile: 2 Stück
- Einschweißtauchhülsen: 2 Stück
- Füll- und Entleerungskugelhähne: 2 Stück
- Formangepasste Isolierung aller Komponenten mit glatter Oberfläche, leicht demontierbar und wiederverwendbar, EnEV-konform
- Hydraulisch und elektrisch vormontiert
- Vorbereitet zum Anschluss an den Schaltschrank der LSS-TC
- Anschluss an die LSS-TC/TCD bauseits

Technische Daten:
Parameter  Wert
Max. Betriebsdruck  10 bar
Max. Volumenstrom  10 m³/h
Betriebsspannung  24 V AC / 230 V 50 Hz
Steuerspannung  0–10 V
Heizkreispumpe  10 m³/h
Max. Druckverlust Heizkreis  300 mbar
Anschluss Heizkreis  DN50 (2x)

Liefern und montieren
Menge: 2,000 St
DIN 276 - Komplett: 422

**1.1.5.5 Flexibler Heizungsverteiler - Modul DN25 - Bis 2,5 m³/h - Mit Mischer**
Geregelter Heizkreisverteiler DN25 bestehend aus allen erforderlichen Armaturen, Regel- und Messkomponenten.

Leistungsumfang:
- Vormontierter Heizkreisverteiler auf Stahlrahmen
- Heizkreisumwälzpumpe bis 2,5 m³/h, inklusive Rückschlagventil
- Dreiwegeventil mit 24 V-Stellantrieb, Kvs-Wert 5 m³/h
- Schmutzfänger
- Absperrarmaturen: 4 Stück
- Rohrfedermanometer: 2 Stück
- Thermometer 120 °C: 2 Stück
- Entlüftungsventile: 2 Stück
- Einschweißtauchhülsen: 2 Stück
- Füll- und Entleerungskugelhähne: 2 Stück
- Formangepasste Isolierung aller Komponenten mit glatter Oberfläche, leicht demontierbar und wiederverwendbar, EnEV-konform
- Hydraulisch und elektrisch vormontiert
- Vorbereitet zum Anschluss an den Schaltschrank der LSS-TC
- Anschluss an die LSS-TC/TCD bauseits

Technische Daten:
Parameter  Wert
Max. Betriebsdruck  10 bar
Max. Volumenstrom  2,5m³/h
Betriebsspannung  24 V AC / 230 V 50 Hz
Steuerspannung  0–10 V
Heizkreispumpe  2,5 m³/h
Max. Druckverlust Heizkreis  300 mbar
Anschluss Heizkreis  DN25 (2x)

Liefern und montieren
Menge: 2,000 St
DIN 276 - Komplett: 422

**1.1.5.6 Inbetriebnahme mit Leistungskontrolle der Umwälzpumpen**
Inbetriebnahme mit Leistungskontrolle
Durchführen der Inbetriebnahme inklusive umfassender Leistungskontrolle und Protokollierung der Pumpen, Kopplung über Webserver prüfen und einstellen.
Qualitätskontrollpunkte
- Funktionskontrolle: Pumpen (Drehrichtung, Förderleistung), STB (Auslösungstest), Ventile (Hubprüfung)
- Sichtkontrolle: Wasserstand (elektronisch), Verschraubungen (Dichtheit),
- Elektrische Prüfung: Anschlüsse optisch (Drähte, Klemmen), Relaistest, Spannungsprüfung (230/400 V)
- Hydraulik: Drücke/Einstellungen (Manometer, Füllstand), Entlüftung, Dichtheitsprüfung (1,5 × p_max)
Ablauf
- Einstellungen nach Montageanweisung vornehmen,
  Parametrierung nach Vorgabe (WEBPROJECT)
- Montage prüfen: Fernbedienung
- Webserver-Kopplung: Einrichtung (IP-Adresse, Modbus/BACnet),
  Test Live-Daten (Temperatur, Status)
Dokumentation & Übergabe
- Messprotokoll, Inbetriebnahmeprotokoll erstellen
- Betreiber einweisen (Bedienung, Wartung, Störungsmeldung)
- Vollständige Inbetriebnahme mit Freigabe, inkl. 24 h Probebetrieb
Menge: 1,000 St
DIN 276 - Komplett: 421

##### 1.1.6 Pufferspeicher + Druckhaltung

**1.1.6.1 Pufferspeicher 2.000 Liter - Anschluss DN100/50/40/32**
Pufferspeicher 2 000 l mit Regelbaustein, mit PU-Hartschaumisolierung
 (hydraulische Entkopplung / Lastausgleich)
Liefern, aufstellen, anschließen und betriebsbereit machen eines geschlossenen Heizungs‑Pufferspeichers mit ca. 2 000 l Nennvolumen für Heizungswasser gemäß VDI 2035, als hydraulischer Speicher zwischen Wärmeerzeugern (Wärmepumpe, BHKW, Gas-Brennwertkessel) und Heizkreisen. Zylindrischer Speicher aus Qualitätsstahl, innen roh, außen grundiert, Betriebsdruck min. 3 bar, max. Betriebstemperatur min. 95 °C, gefertigt nach DIN 4753 / EN 12897. Wärmedämmung umlaufend min. 100–120 mm (Weichschaum-/Vliesisolierung) mit Folien- oder Textilmantel, Energieeffizienzklasse mind. B.
Speicher mit ausreichend dimensionierten Anschlussstutzen für Vorlauf/Rücklauf der Wärmeerzeuger und Heizkreise sowie Anschlussmöglichkeiten für Sicherheitsgruppe, Entlüftung und Entleerung. Fühlerleiste bzw. Tauchhülsen zur Aufnahme von Temperaturfühlern in mehreren Höhen zur Schichtladerückführung und Regelung.
Regelbaustein und Sensorik
Lieferung und Einbau eines geeigneten Regelbausteins (Speicherregelmodul) zur Anbindung des Pufferspeichers an die übergeordnete Anlagenregelung / den Strategieregler, inkl. aller notwendigen Klemmen und Schnittstellen. Funktionen: Puffertemperaturerfassung, Sollwertvorgabe für Lade- und Entladepumpen, Schutz vor Über-/Untertemperaturen, Priorisierung der Wärmeerzeuger gemäß Hydraulikschema.
Lieferung, Montage und Anschluss von mindestens vier Temperatursensoren (oben, Mitte, unten) als Tauchfühler in dafür vorgesehene Tauchhülsen des Pufferspeichers, inkl. Verkabelung bis zur Regelung.
Auswertung für Schichtung, Freigabe der Wärmeerzeuger und Ansteuerung der Pumpenventile.
Nebenleistungen
Alle erforderlichen Nebenleistungen wie Hebe- und Transportarbeiten, Aufstellen und Ausrichten, Einbindung in das Rohrnetz inkl. Absperrarmaturen, Entleerungs- und Entlüftungsarmaturen, Befüllung und Entlüftung der Anlage, Isolierarbeiten, Kennzeichnung gemäß BMZ. Dokumentation mit Fa
brikat, Typ, technischen Daten, Schaltbild, Montage- und Bedienungsanleitung. Dichtheits- und Funktionsprüfung, Protokollierung, Einweisung des Betreibers.
Technische Daten
- Abmessungen (H × Ø): ca. 2,47 × 1,34 m (inkl. Isolierung)
- Einbringmaß (ohne Isolierung): ca. 1,13m Durchmesser
- Isolierungsstärke: 11cm PU-Hartschaum (abnehmbar)

3. Anschlüsse
- 2 × DN 100
- 5 × DN 50
- 2 × DN 40
- 2 × DN 32
- 10 × Messstutzen 1/2"
- 2 × Stutzen 1"

Lieferung, fachgerechte Montage, hydraulische Druckprüfung und
 Inbetriebnahme, Integration Hydraulikschema und Funktionsprotokoll.
Menge: 1,000 St
DIN 276 - Komplett: 422

**1.1.6.2 Pufferspeicher 2.000 Liter - Anschluss DN100/80/65/50**
bestehend aus einem Speicher mit PU-Hartschaumisolierung
wie Vorposition, jedoch

- Abmessungen (Höhe x Durchmesser): 2.370x1.100 mm
- Einbringmass (ohne Isolierung, mit Flansch): 1.130 mm
- Art der Speicherisolierung: PU hart (abnehmbar)
- Speicherisolierungsstärke: 110 mm

Anschlüsse:
4x DN100, Flansch
2x DN80, Flansch
4x DN65, Flansch
4x DN50, , Flansch
10x Messstutzen 1/2"
2x Stutzen 1"

Liefern und montieren
Menge: 1,000 St
DIN 276 - Komplett: 422

**1.1.6.3 Quellenspeicher 2.000 Liter - Anschluss DN100/65/50**
als Quellenspeicher für:

- 2er-Kaskade Sole-Wärmepumpe
- PVT-Module
- Kühlregister Fortluft Schwimmhallengerät
Ausstattung wir Vorposition, jedoch

- Abmessungen (Höhe x Durchmesser): 2.370x1.100 mm
- Einbringmass (ohne Isolierung, mit Flansch): 1.130 mm
- Art der Speicherisolierung: PU hart (abnehmbar)
- Speicherisolierungsstärke: 110 mm

Anschlüsse:
4x DN100, Flansch
2x DN65, Flansch
2x DN50, , Flansch
10x Messstutzen 1/2"
2x Stutzen 1"

Liefern und montieren
Menge: 1,000 St
DIN 276 - Komplett: 422

**1.1.6.4 Pufferspeicher Warmwasserbereitung 1.000 Liter - Anschluss DN50**
bestehend aus einem Speicher mit PU-Hartschaumisolierung in
Halbschalentechnik und Bodenisolation zur hydraulischen Entkoppelung und Lastausgleich.

Technische Daten
- Abmessungen (Höhe / Durchmesser): 2160x790 mm
- Art der Speicherisolierung: PU hart (abnehmbar)
- Speicherisolierungsstärke: 110 mm

Speicher-Material:
- Stahl nicht beschichtet
- Flansch-Nennweite: DN 50
- Flansch-Anzahl : 4
- Nenninhalt: 1000 l

Liefern und montieren
Menge: 1,000 St
DIN 276 - Komplett: 422

**1.1.6.5 Sensor-Anlegefühler PT1000**
Liefern, betriebsfertig montieren und anbinden von Rohranlegefühlern PT1000 (Klasse A, DIN EN 60751) für Temperaturerfassung an Vor-/Rücklauf-Leitungen der Frischwasserkaskade (2× Gas-Brennwertkessel), Pufferspeicher und Wärmepumpe. Geeignet für den übergeordneten Strategieregler EMS 2.0-Bus (Adressen 24–27),
bidirektionale Kommunikation für Bivalenzsteuerung und Schichtladelogik.
Technische Daten:
- Messbereich: -50 bis +150 °C (max. Kesseltemperatur 85 °C).
- Genauigkeit: ±0,5 K bei 0 °C.
- Rohrdurchmesser: 2–3" (DN 50–80), inkl. verstellbarer Rohrschelle G ½, IP65-Gehäuse, Schwingungssicherung.
- Verkabelung: 2 m Silikonkabel (2x1,5 mm², hitzebeständig), abgesichert bis Reglerklemme, EMS-Topologie-konform.
  Klemmkasten Verkabelung zum Regler
Montage: Außenrohroberfläche, thermische Paste, Kennzeichnung BMZ Funktionsprüfung: Abweichung <1 K, Protokoll inklusive.
Nebenleistungen:
Verkabelungsführung in Kabelkanal IP54, Dokumentation
Bezeichnungsschild mit BMZ gemäß Schema,
Menge: 20,000 St
DIN 276 - Komplett: 422

**1.1.6.6 Speicherfühler PT1000**
Speicherfühler PT1000
wie Vorposition

Lieferung, betriebsfertige Montage in Messstutzen (1/2"),
Verdrahtung mit ca. 15m Kabel i. M. und Funktionsprüfung.
Inklusive Elektroanschlussplan und Kalibrierprotokoll.
Menge: 40,000 St
DIN 276 - Komplett: 422

**1.1.6.7 Zeigerthermometer + Tauchhülse**
Zeigerthermometer mit Tauchhülse 1/2" (0–80 °C, Kl. 1)

1. Ausführung
Bimetall-Zeigerthermometer zur Einbau in Tauchhülse G 1/2" '
inklusive erforderlicher Messing-Tauchhülse.

2. Technische Daten
- Anzeigebereich: 0–80 °C, Klasse 1 (DIN EN 13190)
- Sensordurchmesser: gemäß Anwendung
- Einschublänge: 50 mm
- Anschluss: G 1/2" AG (Tauchhülse Messing)
- Gehäuse: Edelstahl, IP54
Norm: DIN EN 13190 (Bimetall-Thermometer).

3. Funktion
- Lokale Temperaturanzeige für Pufferspeicher / Frischwasserstation
- Für Heizkreis, Solekreis, Vorlauf/Rücklauf (bis 70 °C Warmwasser)

Lieferung, betriebsfertige Montage in Tauchhülse und Einbau in Stutzen. Inklusive Dichtung, Bezeichnungsschild BMZ  Montagematerial und Funktionsprüfung.
Menge: 60,000 St
DIN 276 - Komplett: 422

**1.1.6.8 Thermostatische Beladeumschaltung Speicher**
Thermostatische Beladeumschaltung Speicher

  liefern, betriebsfertig montieren und einbinden einer montagefertigen thermischen Beladeumschaltung (Mitte/Oben) für optimalen Schichtladungsbetrieb des Pufferspeichers.
 Verhinderung der Auskühlung des Hochtemperaturbereichs durch temperaturabhängige Umschaltung der Wärmeerzeuger (WP > BHKW > Kaskade). Norm: DIN EN 14511, DIN 4754, VDI 6007.
Ausführung: Vorverdrahtete Einheit mit:
- 2 × 3-Wege-Mischer DN 50 AG (kvs 25 m³/h, PN16).
- 2 × 2-Punkt-Stellmotoren (230 V AC, Schaltzeit 24 s, Drehmoment 4 Nm, IP54).
- Thermostat mit Rohranlegefühler PT1000 (Klasse A, Einstellbereich 30–90 °C, ±0,5 K, 2 m Silikonkabel).
  Gehäuse IP65, inkl. Schaltschrank mit Klemmenleiste für EMS-Anbindung.
Funktion und Steuerung
- Umschaltung: Automatisch Mitte (Nachtabschaltung, <50 °C) → Oben (Tagbetrieb, >60 °C) für maximale Schichtung (ΔT max. 20 K).
- Priorisierung: WP/BHKW laden oben, Kaskade mitte bei Kaltlast; Vermeidung Mischströme via Rücklaufeinschichtung.
- Anbindung: 0–10 V / 2-Punkt-Signal an Strategieregler HM200 (EMS-Adressen 30–31), Kompatibilität ModBus für BHKW. Funktionsprüfung: Umschaltzeit <30 s, Protokoll inklusive.
Montage und Nebenleistungen
Direkteinbau an Pufferspeicher (DN 50 AG Anschlüsse), hydraulische Integration mit Absperrklappen, thermischer Paste für Fühler. Vorverdrahtung 5 m Steuerkabel in Schutzrohr, Verkabelung bis Reglerklemme. Druckprüfung 1,5× p_betrieb, Befüllung/Entlüftung, Einweisung. Dokumentation: Schema
Menge: 2,000 St
DIN 276 - Komplett: 422

**1.1.6.9 Druckhalteeinrichtung**
bestehend aus:

Die Druckhaltung erfolgt mittels einer Edelstahlkreiselpumpe in Verbindung mit einem robusten schmutzunempfindlichen Motorkugelhahn als Überströmeinrichtung. Ein Sicherheitsventil dient zur Druckabsicherung der anzuschließenden Ausdehnungsgefäße.

Druckseitige Systemanschlüsse sind als gesicherte Absperrkugelhähne ausgeführt.
Sämtliche Armaturen befinden sich zur variableren Anordnung der Hydraulik auf einer drehbaren Grundplatte. Die Steuereinheit ist komplett verrohrt und anschlussfertig.

Vollautomatische frei parametrierbare Mikroprozessorsteuerung mit Echtzeituhr, differenzierendem Fehler- und Parameterspeicher, Klartextanzeige von Systemdruck und Gefäßfüllniveau und allen relevanten Betriebs- und Störmeldungen, LED-Anzeige für Auto-Betriebsmodus und allgemeiner Fehlermeldung, potenzialfreier Ausgang für Sammelfehlermeldung.

Druckhaltung in den Grenzen +/- 0,2 bar
mit Pumpenüberwachung.

Optimierte Entgasung durch vollautomatische Überströmregelung mit Zyklen für Dauer-, Intervall- und Nachlaufentgasung.

Kontrollierte Nachspeisung, automatische Unterbrechung und Störmeldung bei Überschreitung der Laufzeit und/oder der Zyklenanzahl.

Membranausdehnungsgefäß:
paßend zu vorbeschriebener Steuiereinheit, drucklos, gegenüber der Atmosphäre geschlossen, gebaut und geprüft nach DIN EN 13831 bzw. AD 2000 und Richtlinie für Druckgeräte 97/23/EG.

Aus Stahl, außen rot beschichtet, Wasser in der austauschbaren Butyl-Membran sicher vor Sauerstoffzutritt geschützt, mit patentierter Peilrohrentgasung, Anordnung stehend auf angeschweißten Rohr- bzw. Profilstahlfüßen inklusive Messumformer für Niveaumessung.

Nennvolumen  :  1.500 Liter

zul. Vorlauftemp. Vers.Anl.:  120 °C
zul. Betriebstemp.Membrane :  70 °C
  (nach  DIN 4807 T 3)

einschließlich zwei Edelstahl-
Anschlussschläuchen mit Verschraubungen
und gesicherten Absperrungen als Verbindung vo Steuereinheit und MAG

liefern und betriebsfertig montieren
Menge: 1,000 St
DIN 276 - Komplett: 422

**1.1.6.10 Steuereinheit für Druckhaltung**
Steuereinheit für Druckhaltung (automatische Nachfüllanlage)

1. Ausführung
Elektronische Druckhaltungseinheit zur automatischen Nachfüllung des Sole-/Heizkreises mit folgender Ausstattung:
- Druckschalter mit einstellbarem Schaltbereich (0,5–3 bar)
- Magnetventil DN 25 (230 V) für Frischwasserzulauf
- Ausdehnungsgefäß (18 l, PN 3 bar)
- Manometer (0–6 bar, G 1/2")
- Rückschlagventil und Siebfilter inklusive
Norm: DIN EN 12828 (Wärme- und Kälteversorgungsanlagen), DVGW W 551.

2. Funktion
- Automatische Nachfüllung bei Mindestdruck (z. B. 0,8 bar)
- Abschaltung bei Maximaldruck (z. B. 2,5 bar)
- Überwachung und Alarm bei Fehlfunktion (Trockenlauf-/Überdruckschutz)
- Anbindung an Gebäudeleittechnik (potentialfreier Kontakt)

3. Montage
- Wandmontage (IP54-Gehäuse, ca. 400 × 300 × 150 mm)
- Anschlüsse: DN 25 Zulauf, DN 20 Kreislauf, 230 V Steuerung
- Vorverdrahtet mit 3 m Anschlusskabel

4. Leistungen des Auftragnehmers
Lieferung, betriebsfertige Montage, hydraulische Druckprüfung und Inbetriebnahme. Inklusive Einstellprotokoll, und Funktionsprüfung.
Menge: 1,000 St
DIN 276 - Komplett: 422

**1.1.6.11 Kombinationsarmatur Wassernachspeisung**
Kombinationsarmatur mit Systemtrenner (Heizkreis-/Trinkwasser)

Zur direkten Verbindung von Nachspeiseeinrichtungen mit Trinkwassernetzen gemäß DIN 1988/T4 (EA) und DIN EN 1717 (BA).

1. Ausführung
Montagefertige Kombinationsarmatur mit Montagebügel, bestehend aus:
- 2 × Absperrkugelhähne G 1/2"
- Systemtrenner (EA/BA) mit integriertem Schmutzfänger
- Wasserzähler (R 15, Mid-approved)
Norm: DIN 1988/T4, DIN EN 1717 (Schutz vor Trinkwasserkontamination).

2. Technische Daten
- Zul. Betriebsüberdruck: PN 10 bar
- Durchfluss kvs: 0,8 m³/h
- Einbaulänge: ca. 290 mm
- Anschluss: G 1/2" AG (beidseitig)

3. Funktion
- Hydraulische Trennung Heizkreis ↔ Trinkwasser
- Schmutzabscheidung und Volumenstrommessung
- Wartungsfreier Einbau mit Wandmontage

Lieferung, betriebsfertige Montage, Druckprüfung und Inbetriebnahme.
Inklusive Funktionsprotokoll gemäß Hydraulikschema.
Menge: 1,000 St
DIN 276 - Komplett: 422

**1.1.6.12 Schlammabscheider**
Schmutz- und Schlammabscheider für Heizwassersysteme
 (mit Wärmedämmung)

Zur Trennung von Partikeln bis 5,0 µm aus Heizwasser und
 Glykolgemischen (max. 50/50 %).

1. Ausführung
Horizontaler Schmutzabscheider mit speziellem Einsatz und Entschlammungskugelhahn (IG 1").
Norm: DIN EN 16798-5 (Filter für Heiz-/Kühlkreisläufe).

2. Technische Daten
- Gehäusematerial: lackierter Stahl
- Anschluss: Schweißstutzen, Systemanschluss 139,7 mm
- Max. Betriebsdruck: PN 10 bar
- Max. Volumenstrom: 72 m³/h, kvs 487,9 m³/h
- Wärmedämmung: λ ≤ 0,035 W/mK, abnehmbar**

3. Funktion
- Automatische Abscheidung von Schmutzpartikeln ≥ 5 µm
- Reinigung über Entschlammungshahn ohne Demontage
- Geeignet für geschlossene flüssigkeitsgefüllte Anlagen

4. Leistungen des Auftragnehmers
Lieferung, fachgerechte Montage (horizontal), Druckprüfung und Inbetriebnahme gemäß Hydraulikschema und Funktionsprotokoll.
Menge: 1,000 St
DIN 276 - Komplett: 422

**1.1.6.13 Magnetabscheider**
Magnetabscheider für Heizwassersysteme DN 80

Zur magnetischen Abscheidung von Eisenpartikeln und ferromagnetischem Schmutz aus Heizwasser und Glykolgemischen (max. 50/50 %).

1. Ausführung
Magnetabscheider mit permanenter Neodym-Magnetanordnung (≥ 10.000 Gauss) und integriertem Schmutzfänger, **mit vollständiger Wärmedämmung (Armaflex / PU-Schaum, 50 mm)**.
Norm: DIN EN 16798-5 (Filter), VDI 6022 (Hygiene).

2. Technische Daten
- Gehäusematerial: Edelstahl 1.4301 ( innen/außen)
- Anschluss: Flansch / Schweißstutzen DN 50–100
- Max. Betriebsdruck: PN 10 bar
- Max. Betriebstemperatur: 110 °C
- Max. Volumenstrom: 15–50 m³/h (modellabhängig)
- **Wärmedämmung: λ ≤ 0,035 W/mK, abnehmbar**

3. Funktion
- 360° Magnetumfassung für >99 % Abscheiderate ferromagnetischer Partikel (ab 1–5 mm)
- Schmutzentleerung über Kugelhahn ohne Demontage
- Kombinierbar mit Schmutzabscheider (Serie/Parallel)

Lieferung, betriebsfertige Montage (horizontal/vertikal),
Druckprüfung und Inbetriebnahme, gemäß Hydraulikschema,
Funktionsprotokoll und Reinigungsanleitung.
Menge: 2,000 St
DIN 276 - Komplett: 422

**1.1.6.14 Membranausdehnungsgefäß 100 l**
Membranausdehnungsgefäß 100 l mit Druckhaltungssystem

Zur Volumenausdehnung und Druckausgleich in Heizwassersystemen (Sole-/Heizkreis).

1. Ausführung
Membran-Ausdehnungsgefäß mit austauschbarer EPDM-Membran und integriertem Druckhaltungssystem.
Norm: DIN EN 13831 (Ausdehnungsgefäße), DIN EN 12828 (Heizungsanlagen).

2. Technische Daten
- Nennvolumen: 100 l (effektives Volumen ca. 40–50 l)
- Vor-Spannungsdruck: 1,5 bar (einstellbar 0,5–3 bar)
- Max. Betriebsdruck: PN 6 bar
- Anschluss: G 1 1/2" AG (Edelstahl- oder Messingstutzen)
- Gehäusematerial: Stahl, pulverbeschichtet, **mit vollständiger Wärmedämmung (Armaflex 50 mm)**
- Membran: EPDM, Trinkwasserkonform (KTW), Lebensdauer >10 Jahre

3. Druckhaltungssystem
- Automatische Nachfüllfunktion (Magnetventil DN 25)
- Druckschalter (0,5–3 bar Schaltbereich)
- Manometer 0–6 bar, Rückschlagventil, Siebfilter
- Wandmontage (IP54-Gehäuse)

4. Funktion
- Druckausgleich für 2x 75 kW Brennwertkessel +Sole-WP (150–200 kW
  Gesamtleistung)
- Schutz vor Über-/Unterdruck im Pufferspeicher-System
- Anbindung an Gebäudeleittechnik (potentialfreier Kontakt)

Lieferung, betriebsfertige Montage, Druckprüfung (PN 6 bar) und Inbetriebnahme. Inklusive Einstellprotokoll, gemäß  Hydraulikschema und Funktionsprüfung.
Menge: 2,000 St
DIN 276 - Komplett: 422

**1.1.6.15 Prüfen Pufferspeicher und Inbetriebnahme mit Leistungsnachweis**
Prüfen Pufferspeicher und Inbetriebnahme mit Leistungsnachweis
Leistungsumfang
- Prüfen des installierten Pufferspeichers (Bauart, Speichervolumen, Dämmung, Anschlusslage, Sicherheitsarmaturen) auf Übereinstimmung mit Planung, Herstellerunterlagen und geltenden technischen Regeln,
  Herstellerdatenblätter.
- Kontrolle der hydraulischen Einbindung (Vorlauf/Rücklauf, Lade- und Entladekreise, Entlüftung, Absperr- und Sicherheitseinrichtungen) einschließlich Sichtprüfung auf Dichtheit und korrekte Isolierung.
- Funktionsprüfung der Sensorik und Regelung (Temperaturfühler, Fühlerpositionen, Speichertemperaturführung, Freigabe-/Sperrsignale für Wärmeerzeuger und Heizkreise).
- Durchführung der Inbetriebnahme des Pufferspeichers im Verbund mit dem Wärmeerzeuger und den angeschlossenen Heiz- bzw. Kühlkreisen gemäß Hersteller- und Planervorgaben; schrittweises Hochfahren der Anlage inklusive Entlüften, Einstellen der Betriebsparameter und Kontrolle der Sicherheitsfunktionen.
Leistungsnachweis / Messungen
- Durchführung eines Betriebs- und Leistungsnachweises des Pufferspeichers unter definierten Betriebsbedingungen (z. B. Aufheizen auf projektspezifische Speichertemperatur, Ermittlung der nutzbaren Speicherkapazität und Überprüfung der Schüttleistung gemäß Herstellerangaben).
- Dokumentation der Mess- und Betriebswerte (Temperaturen, Volumenströme, ggf. Betriebszeiten der Lade-/Heizkreispumpen) sowie Abgleich mit den geplanten Auslegungsdaten; Protokollierung von Abweichungen und vorgeschlagenen Korrekturmaßnahmen.
- Erstellung eines Inbetriebnahme- und Leistungsnachweisprotokolls
  (inkl. Prüfliste Pufferspeicher, Messwerte, Einstellwerte, ggf. Fotos)
  zur Übergabe in den Revisionsunterlagen.
- Nachweis der Einhaltung objektspezifischer Anforderungen (z. B. Mindestpuffervolumen je kW Wärmeerzeugerleistung.
prüfen der vier Pufferspeicher
Menge: 1,000 St
DIN 276 - Komplett: 422

##### 1.1.7 Regelung Wärmeverbund

*Hinweis: Regelung Wärmeversorgung Konzept*
Regelungskonzept Wärmeversorgung
Der Wärmeverbund ist in den Schemata und im WebProjekt mit zugehörigen Datenpunkten dargestellt. Jede Komponente verfügt über eine eigenständige Steuerung, die im Wärmeverbund im Gewerkeschaltschrank Heizung zusammengeführt und über einen Strategieregelbaustein in der Regelstation „Heizung“ gesteuert wird. (Quellen- und Energiemanagementsystem)
Zwei Pufferspeicher dienen als zentrale Wärmequellen.
Hochtemperaturkreislauf (HT)
- Die Mini-BHKWs (BK 1 + BK 2) à 36 kWthermisch. + 15 kWele. laden den HT-Pufferspeicher bevorzugt.
- Bei Unterschreitung des Messpunkts Temperaturniveau im Pufferspeicher aktivieren
  sich durch den Strategieregler die Brennwertthermen (BWT 1 + BWT 2) à 75 kW als Spitzenlastunterstützung.
- Die BWTs weisen eine eigenständige Kaskadenregelung mit Folgeschaltung und internen Betriebsstundenausgleich auf.
- Regelstrategie: Priorisierung der Mini-BHKWs, BWTs nur bei Bedarf.
  Der Pufferspeicher hat Pufferspeicherregelung über den Strategieregler.
Niedertemperaturkreislauf (NT)
Der NT-Pufferspeicher wird von drei Quellen versorgt:
A)
Wärmepumpen Luft/Wasser (WPL 1 + WPL 2)
Laden den NT-Pufferspeicher direkt.
B)
Wärmepumpen Wasser/Wasser (WPW 1 + WPW 2), entnehmen Wärme aus dem Quellenspeicher
mit zwei Wärmequellen:
- Wärmerückgewinnung aus der Abluft der Schwimmhalle
- PV-T-Module (206 Stück) als Umweltwärme
C)
Bypass-Transferpumpe vom HT-Pufferspeicher (Vorlauf 80 °C, Rücklauf 45 °C);
NT-Pufferspeicher wird aus dem HT-Rücklauf nachgeladen.
- Bevorzugte Wärmeabgabe über NT-Pufferspeicher (Vorlauf 50 °C, Rücklauf 35 °C)
  mit eigenem Regelkreis.
- Bei Absenkung der Schichtenspeichertemperatur unter ein definiertes Niveau aktiviert sich die Transferpumpe zur Nachladung aus dem unteren HT-Bereich des Pufferspeichers. (45–50 °C).
- Die Wärmetauscher sind für niedrige Vorlauf Temperaturen ausgelegt.

Prioritätenregelung
- Kostenoptimierte Erzeugung (Steuerung) basierend auf den Primärenergiepreis (Strom / Gas) und der erforderlichen Wärmemenge.
- Wärmeabnahme priorisiert: Frischwasserstationen (HT),
  Lüftung, Wärmetauscher BWT (über NT).
- Folgeschaltung per hinterlegter Tabelle zur Vermeidung gleichzeitiger
  Wärmeanforderungen und Streckung der Lastanforderung.
Schnittstellen der Gerätesteuerung
Jede Komponente hat eine eigenständige Regelung.
Die Verbindung erfolgt über Modbus zur übergeordneten Gewerke Steuerung
Spezifiziert „Modbus RTU über RS485" oder "Modbus TCP/IP",
inklusive Baudrate (19.200 kBit/s) und VDI 3814 für TGA-Steuerung.
Wärmemengenmessung + Wasserzähler + Gaszähler über m-bus.

Gewerke Steuerung zur Gerätesteuerung Heizung
Es sind zwei Schaltschränke für die Bereiche vorgesehen
Dachzentrale Halle
= 2 Kessel mit Kesselregelbaustein +  Ladepumpe
= 2 MiniBHKW mit Regelung und Strategieregler
= Pufferspeicher HT mit Temperatursensoren zur Erfassung der Schichtung
= 2 Wärmepumpe Luft/Wasser
= 2 Wärmepumpe Wasser/Wasser
= Pufferspeicher NT mit Temperatursensoren zur Erfassung der Schichtung
  + Ladepumpe
= Frischwasserstation Bad
= PV-T Regelung + Umwälzpumpen
= Zubringerpumpe Lüftung (6,5cbm/h) mit Konstant Regelung
= Wärmetauscher Lüftung Halle 122 kW, Ladepumpe + Dreiwegeventil mit
  Rückkühlwärmetauscher Hallenabluft mit Umwälzpumpe
  wird über Geräteschaltschrank Halle angesteuert
= Wärmetauscher Lüftung Umkleide+Duschen 24 kW,
  Ladepumpe + Dreiwegeventil

Dachzentrale Sauna
= Frischwasserstation Sauna 210 kW
= Frischwasserstation Gastro 40 kW
= Ladepumpe Pufferspeicher HT Sauna 8,6cbm/h +
  Temperatursensoren zur Erfassung der Schichtung
= Zubringerpumpe Lüftung (5,7cbm/h) mit Konstant Regelung
= Wärmetauscher Lüftung Sauna 17 kW, Ladepumpe + Dreiwegeventil
  wird über Geräteschaltschrank Sauna angesteuert
= Wärmetauscher Lüftung Eingang-Personal 21kW, Ladepumpe + Dreiwegeventil
  wird über Geräteschaltschrank E-P angesteuert
= Wärmetauscher Lüftung Küche 14kW, Ladepumpe + Dreiwegeventil
  wird über Geräteschaltschrank E-P angesteuert
= Statische Heizung

Technikkeller
Die Heizungspumpen + Dreiwegeventile Wärmetauscher Badewasser werden
vom Schaltschrank Badewasser angesteuert. Anforderung über Temperaturregelung der Becken.
Die Wärmemenge wird begrenzt, d. h. die Ladepumpen der Wärmetauscher werden so getaktet,
dass die zur Verfügung stehende Wärmemenge zum Erhalt der Beckentemperatur ausreicht.

- Verbindung über Modbus zwischen den SPS Heizung => BWT
- Anforderung Zubringerpumpe vom Pufferspeicher NT
= Wärmetauscher Becken 25x21
= Wärmetauscher Kinderbecken
= Wärmetauscher Außenbecken
= Wärmetauscher Kinderbecken Außen

Strategieregler für Hybridheizung mit Einsatz Gasbrenner, Wärmepumpe + BHKW
optimiert den Einsatz der Komponenten basierend auf Außentemperatur, Energiepreisen und Effizienz, um einen hohen Anteil an erneuerbare Energien zu gewährleisten.
Regelungsoptionen
Die Strategien umfassen  Außentemperatur,  Wärmepumpe  bevorzugt.
Der BHKW-Betrieb sollte in der Regel thermisch vorrangig (wärmegeführter Betrieb) sein, um eine hohe Auslastung und Wirtschaftlichkeit zu erreichen, da der Wärmebedarf die Grundlast bestimmt.

Systemabstimmung
- Wärmepumpen-Kopplung: Luft/Wasser-WP (WPL1/2) direkt an NT-Pufferspeicher; Wasser/Wasser-WP (WPW1/2) mit Quellenspeicher (PV-T + Lüftungs-WRG).
  Maximale Primärkreistemperatur WP nicht überschreiten (typ. 15–20 °C für WPW).
- PV-T-Integration: PV-T-Module priorisieren Stromertrag; Wärme als "Bonus" nutzen.
  Durchfluss 20–40 l/h pro Modul, Glykol-Frostschutz, Puffervolumen ≥ 50 l/m² PV-T.
- Speicherstrategie: HT-Puffer (80/45 °C) für Spitzenlast, NT-Puffer (50/35 °C) für Basislast. Transferpumpe aktiviert bei NT-Temperatur < 45 °C.
Regelstrategie (Prioritätenkaskade)

| Priorität | Komponente | Bedingung | Steuerparameter |
| --- | --- | --- | --- |
| 1 | PV-T + WPW | PV-Strom > 50% WP-Bedarf | WPW aktiv bei Quellentemp. / > 8 °C, PV-Strompriorisierung |
| 2 | WPL | NT-Temp. < 48 °C | COP-optimiert bei Außentemp. > 5 °C |
| 3 | Transferpumpe HT→NT | NT-Temp. < 45 °C | Bypass bei HT-Rücklauf > 45 °C |
| 4 | Mini-BHKW | HT-Temp. < 75 °C | Primärquelle, BWT nur Spitze |
| 5 | BWT | HT-Temp. < 70 °C | Folgeschaltung, Betriebsstundenbegrenzung |

Regelablauf
1. Prognose: Wettervorhersage + KI-Bedarfsprognose (Heiz- /Warmwasserbedarf).
2. Tagesüberhöhung: Pufferspeicher tagsüber auf 55 °C überhöhen
  bei PV-Überschuss
3. Nachtsenkung: Speichertemperatur nachts minimieren,
  Netzbezug vermeiden.
4. Folgeschaltung: Tabelle-basierte Lastverteilung (Frischwasser → Lüftung → Heizung).
5. Fallback: Bei PV-Mangel → Mini-BHKW → BWT.
Implementierung
- Hardware: SG-Ready-Schnittstelle, Modbus-RTU für PV-T/GLT, Energiemanager mit PV-Prognose.
- Software: VDI 3814-konforme GA mit Zustandsgraphen, Prioritäten nach Primärenergiekosten (Strom < Gas).
Diese Strategie steigert den Eigenverbrauch auf 50–70% und COP auf >3,5

**1.1.7.1 Schaltschrank-Regelung Heizung – Unterstützung Planung/Anpassung**
Schaltschrank-Regelung Heizung –  Unterstützung Planung/Anpassung
Unterstützen der Schaltschrankplanung für die Heizungsregelung in Abstimmung mit dem Gewerk Mess-, Steuer- und Regeltechnik (MSR);
die Schaltschränke zur Versorgung 230/400 V werden durch das Gewerk MSR geliefert, der Umfang ist im Titel/Vortext definiert.
Leistungsumfang

- Anpassung der in WEBPROJECT dargestellten Heizungsregelung an die vom Auftragnehmer gewählten Fabrikate und Komponenten (Sensoren, Aktoren, Pumpen, Ventile, Zähler etc.); Umsetzung der gerätespezifischen Ein- und Ausgänge in den Schaltplänen.
- Erarbeitung und Lieferung der erforderlichen Regelbausteine/Funktionsbausteine für die eingesetzten Komponenten durch den Auftragnehmer (z. B. Pumpenregelung, Mischerregelung, Kesselführung, Hydraulikmodule).
Abstimmung / Koordination
- Teilnahme an Abstimmungsgesprächen mit dem Gewerk MSR/Schaltschrankbau zur Definition der Ein-/Ausgangslisten, Klemmenpläne und Schnittstellen (z. B. BACnet/Modbus), inkl. der hierfür notwendigen Korrekturläufe; diese sind mit dieser Position vollständig zu kalkulieren.
- Laufende Abstimmung bei Herstellerwechseln oder Lieferantenänderungen (Gerätetypen, Artikelnummern, Anschlussdaten).
Ergebnis / Dokumentation
- Arbeitsergebnis ist ein abgestimmter, freigegebener Schaltplan der
  Heizungsregelung im System WEBPROJECT inkl. aktualisierter
  I/O Listen, Funktionspläne und Gerätelisten als Grundlage für den Schaltschrankbau.
- Übergabe der finalen Unterlagen (Projektdatei WEBPROJECT, PDF‑Schaltpläne, Listen) an das Gewerk MSR sowie an die Planung.
Menge: 1,000 St
DIN 276 - Komplett: 429

**1.1.7.2 Aufschaltung externer Zähler m-bus**
Aufschaltung externer M-Bus-Zähler (Gewerk Heizung)

Liefern und montieren der elektrischen Aufschaltung externer Zähler (z. B. Wärme-, Gas-, Stromzähler) mit M-Bus-Schnittstelle im Gewerk Heizung
Ausführung
- Anschluss an zentrale M-Bus-Master (z. B. in Schaltschrank Regelung) oder Gateway (Modbus TCP)
- Kabel: NYM-J 2x1,5 mm² oder LiYY 2x2x0,8 mm ca. 20 m,
- Leistungsumfang: Klemmenanschlüsse, Abschlusswiderstand 180 Ω (Endgerät), Überspannungsschutz, Kennzeichnung BMZ gemäß Schemata
Anforderungen
- Kompatibel mit Heizungsregelung (WEBPROJECT), Parametrierung Zähleradressen (Primär-/Sekundäradresse)
- Integration in EMS/BMS für Abrechnung/Einspeisemanagement
Dokumentation
- Schaltplan (Ein-/Ausgänge), Adressliste, Testprotokoll (Auslesbarkeit prüfen)
- Übergabe an MSR-Gewerk für Software-Integration
- Montage inkl. Funktionsprüfung und Inbetriebnahme
Menge: 24,000 St
DIN 276 - Komplett: 429

**1.1.7.3 Sicherheitstemperaturbegrenzer (STB), mit Aufschaltung**
liefern und montieren von Sicherheitstemperaturbegrenzern (STB)
gemäß DIN EN 14597 und TRG 720 für Heizungsanlagen, mit der elektrischen Aufschaltung.

Ausführung
  STB-Typ: Kapillarrohr-Sensor (Bulb) mit NC-Kontakt (Potentialfrei),
  Schaltpunkt einstellbar (z. B. 90–120 °C)

- Anschluss: Freischaltung Brenner/Pumpe/Kessel
- Komponenten: STB-Sensor, Trennschraube, Klemmenmodul, Testknopf (Reset)
- Kabel: LiYY 2x0,75 mm² (geschirmt bei L>20 m), max. 30 m zur Regelung

Positionierung & Integration
- Integration Heizungssteuerung (WEBPROJECT): Alarm, Protokollierung, EMS-Schnittstelle (Modbus)

Dokumentation
- Schalt-/Funktionsplan, Kalibrierprotokoll, Inbetriebnahmeprotokoll (Funktions-/Reaktionstest)

Montage inkl. Kalibrierung, Funktionsprüfung und Übergabe an MSR-Gewerk
Menge: 5,000 St
DIN 276 - Komplett: 429

**1.1.7.4 Sicherheitdruckbegrenzer /-wächter, mit Aufschaltung**
Sicherheitdruckbegrenzer/-wächter, mit Aufschaltung
- Liefern und montieren  von Sicherheitdruckbegrenzern/-wächtern (SDB/SDW) gemäß DIN EN 12828/TRG 720 für Heizungsanlagen, mit der elektrischen Aufschaltung
Ausführung
- SDB-Typ: Druckschalter mit NC-Kontakt (Potentialfrei, 230 V AC/DC), Schaltpunkt einstellbar (z. B. 3–6 bar)
- Anschluss: Freischaltung Pumpe/Kessel/Ventil bei Überschreitung (Serien-/Parallelschaltung)
- Komponenten: Manometeranschluss G1/4", Kapillarschlauch (optional), Klemmenmodul, Testfunktion
- Kabel: LiYY 2x0,75 mm², max. 30 m zur Regelung
Positionierung & Integration
- Standard: Kessel, Pufferspeicher, Mischkreis (G1/4" Gewinde)
- Integration Heizungssteuerung: Alarmmeldung, Protokollierung, EMS-Schnittstelle
- Wasserseitig: Druckstoßdämpfer, Filter vor SDB
Dokumentation
- Schalt-/Funktionsplan, Kalibrierprotokoll, Testprotokoll (Drucktest)
  Bezeichnungsschild BMZ gemäß Schemata
- Montage inkl. Kalibrierung, Funktionsprüfung und Übergabe an MSR-Gewerk
Menge: 2,000 St
DIN 276 - Komplett: 429

**1.1.7.5 Beschriftung Feldgeräte (groß, mit BMZ)**
Beschriftung Feldgeräte (groß, mit BMZ)

Liefern und anbringen großformatiger Beschriftungen an Feldgeräten (Pumpen, Ventile, Armaturen, Geräte) gemäß Schemata und DIN 4066/DIN 14675.

Ausführung
- Format: Groß (Schrifthöhe ≥ 20 mm), graviert oder foliert, wetterfest, halogenfrei
- Inhalt: Anlagenschlüssel (tba), Betriebsmittelnummer (BMZ), Funktion (z. B. "Pumpe HL1"), Richtungspfeil
- Material: Aluminium/Edelstahl mit S-Haken oder selbstklebend; Farbe schwarz/weiß oder rot/weiß (BMZ)

Anbringung
- Sichtbar an Geräten, Rundumsichtbar bei Bedarf
- Alle Feldgeräte in Heizung/TGA (≥ DN 15), inkl. Regelung/Steuerung
- Nach Montage/Isolierung, dauerhaft haftend
- Montage inkl. Dokumentation (Foto-Übergabe, Liste)
  Hinweis: Diese Position ist für zusätzliche Beschilderung, außerhalb der
  Beschilderung, welche bereits in der LV Position aufgeführt sind.
Menge: 60,000 St
DIN 276 - Komplett: 429

**1.1.7.6 Heizungsseitige Regelung Lüftungstechnik**
Anschließen und abstimmen der heizungsseitigen Regelung an Lüftungsgeräte (Wärmetauscher) im Gewerk Heizung; Lüftungsgeräte werden vom Gewerk Lüftung komplett montiert und in Betrieb genommen.
Leistungsumfang
- Elektrischer Anschluss Heizwärmetauscher (230/400 V): 3-Punkt-Steuerung Ventil (0–10 V/3-Punkt), Pumpensteuerung, STB/SDB-Integration
- Hydraulischer Anschluss: Vor-/Rücklauf Wärmetauscher, Mischventil DN15–DN50, Durchflussmesser
- Regelparameter: Vorlauftemperaturregelung (Ablufttemperatur abhängig, 20–60 °C), Freigabe Lüftung > Heizbedarf
Abstimmung
- Koordination mit Lüftungsgewerk: Schnittstellen (Modbus), Ein-/Ausgangslisten, Testbetrieb
- Integration in Heizungssteuerung (WEBPROJECT): Kaskadierung, Priorisierung (Heizung > Lüftung bei Kälte)
- Funktionsprüfung: Volllast-/Teillast, Alarmfreigabe, Dokumentation

Montage inkl. Dichtheitsprüfung, Inbetriebnahme und Übergabe
Menge: 5,000 St
DIN 276 - Komplett: 429

**1.1.7.7 Unterstützung MSR: Grafische Visualisierung Heizung (Gewerk Heizung)**
Unterstützen des Gewerkes Mess-, Steuer- und Regeltechnik (MSR) bei der Erstellung grafischer Darstellungen, Visualisierungen und dynamischer Bilder für die Heizungsanlage in WEBPROJECT oder vergleichbarer Software.
Leistungsumfang
- Erstellung dynamischer Schemabilder: Heizkreise, Kesselgruppen, Pufferspeicher, Wärmetauscher (Lüftung), Pumpen-/Ventilsteuerung
- Integration Live-Daten: Temperaturen (VL/RL), Drücke, Durchflüsse, Zählerstände (M-Bus), Alarmzustände (STB/SDB)
- Benutzeroberflächen: Übersichten (Übersichts-/Raumpläne), Detailansichten, Trendkurven, Setpoint-Eingaben
Abstimmung
- Koordination mit MSR-Gewerk: I/O-Listen, Schnittstellen (BACnet/Modbus), Farbcodierungen, Symbolbibliothek
- Anpassung an WEBPROJECT: Bausteine (PFD-Symbole), Animationen (Pfeile, Füllstände), Alarmfarben (Rot/Gelb/Grün)
Dokumentation
- Freigegebene Visualisierungsdateien, Bedienungsanleitung, Testprotokoll (Funktionalität prüfen)
- Liefern inkl. Abstimmungsrunden und Übergabe
Menge: 1,000 St
DIN 276 - Komplett: 429

**1.1.7.8 Inbetriebnahme Schaltschränke Heizzentrale+Technik**
Unterstützung Inbetriebnahme Schaltschränke Heizzentrale + Technikräume

Unterstützung / Gemeinsame Durchführen der Inbetriebnahme aller Schaltschränke der Heizungsanlage (Kesselraum, Technikräume) inkl. Funktionsprüfung und Übergabe.

Leistungsumfang
- Visuelle Prüfung: aller Komponenten, Beschriftung, Schutzvorrichtungen
- Funktionsprüfung: Alle Relais, Pumpen, Ventile, STB/SDB, M-Bus-Zähler, Regelbausteine (WEBPROJECT)

Testablauf
- Trockentest (spannungsfrei): Kontakte, Sensoren, Signalgeber
- Nassbetrieb: Hydraulikprüfung (Druck, Durchfluss), Regelkreise (Temperaturregelung, Freigaben)
- Lasttest: Volllast (Kessel, Pumpen), Teillast, Alarmfälle simulieren
- Protokollierung: Messwerte, Störungsprotokolle, Freigabeprotokoll

Übergabe
- Schulung Bedienpersonal (2 h),
- As-Built-Dokumentation prüfen
- Vollständige Inbetriebnahme nach VDE 0105-100, TRG 720, inkl. 24 h Probebetrieb
Menge: 1,000 St
DIN 276 - Komplett: 429

**1.1.7.9 Dokumentation Schaltschränke Heizzentrale + Wärmepumpentechnik**
Dokumentation Schaltschränke Heizzentrale + Wärmepumpentechnik
Erstellen und übergeben der vollständigen Dokumentation für Schaltschränke der Heizzentrale und Wärmepumpentechnik
Dokumentationsumfang
Stromlaufpläne
- Leistungsteil: Einspeisung 400 V, LS/FI, Pumpenschütze, STB/SDB-Anschlüsse
- Steuerteil: Regelmodule (WEBPROJECT), M-Bus-Zähler, Sensoren (PT1000), Ventilsteuerung
- Klemmenpläne, Kontaktaustausch, As-Built-Änderungen
Geräte-/Komponentenlisten
- Stückliste: Schütze, Relais, Klemmen, Transformatoren, Frequenzumrichter (WP)
- Ersatzteilliste mit Artikelnr./Hersteller (Siemens, Finder, Phoenix Contact)
Prüf- und Inbetriebnahmeprotokolle
- Messprotokolle: Isolations- / Funktionsprüfung
- Inbetriebnahmeprotokoll (24 h Probebetrieb),
Bedien-/Wartungsanleitungen
- Bedienhandbuch (Übersicht, Alarmcodes, Parameterlisten)
- Wartungsplan (jährlich: Klemmen prüfen, Relais testen)
- Schulungsdokumentation (2 h Personal)
Menge: 1,000 St
DIN 276 - Komplett: 429

#### 1.2 PVT-Anlage

##### 1.2.1 PVT-Module und Zubehör Die Dachfläche ist in einem festgelegten Bereich mit PV-T Modulen belegt, entsprechend der vorgegeben Belegung. Das Hydraulik-Schemata zeigt den Aufbau der PV-T Anlage. Die Einbindung erfolgt über einen Quellenspeicher, parallel ist die Wärmerückgewinnung aus dem Hallenbad eingebunden. Die hydraulische Auslegung und Einbindung ist im Rahmen der Werkplanung zu überarbeiten und den technischen Daten das angebotenen Fabrikates anzupassen, hierzu gehört die Überprüfung und Anpassung der Rohrnetzberechnung. Die Nutzung des thermischen Teils der PV-T Module ist besonders für die Jahresübergangszeit anzupassen, speziell für den Winterbetrieb [Glykolfestigkeit im Wärmeträger (Frostschutz)]. Professionelle Simulation (z. B. mit Polysun oder PV*SOL) und entsprechende Anpassung. Integration Überspannungs- und Blitzschutz. Sicherheitsmaßnahmen zur Wartungsarbeiten sind einzuplanen, bezogen auf das angebotene Fabrikat / Typ. Integration / Abstimmen der Systemintegration [Priorisierung Strom > Wärme bei PV-T; intelligente Steuerung verhindert Überhitzung und maximiert COP der WP (>3)]. Kombination der Wärmepumpen-Kombination und erarbeiten der Regelstrategie

**1.2.1.1 PVT-Kollektor**
PVT-Modul mit 108 Mono-Halbzellen
- Liefern und montieren eines PV-T Moduls (Photovoltaik-Thermie-Hybrid) der Baureihe mit 108 monokristallinen Halbzellen
- Elektrische Leistung: 430 Wp
- Thermische Leistung: 1.135 W_thermisch
- Systemspannung: 1.500 V
- Leistungstoleranz: -0% / +3%
- Abmessungen: ca. 1.722 × 1.134 × 30 mm
- Gewicht: ca. 33 kg
- Anschluss: MC4-kompatible Stecker
- Monokristalliner Modultyp mit integriertem Wärmetauscher für simultane Strom- und Wärmeerzeugung, geeignet für Dachmontage und Integration in Wärmepumpensysteme
- Montage inklusive mechanischer Befestigung, elektrische und hydraulische Anschlüsse gemäß Herstellerangaben.

Vom Bieter gewähltes Fabrikat und Typ:

'........................................'
Menge: 206,000 St
DIN 276 - Komplett: 421

**1.2.1.2 Modulverbindungsschlauch VA, DN25 - L = 40 cm**
Modulverbindungsschlauch PVT-Kollektoren
- Liefern und montieren von Modulverbindungsschläuchen zum Kaskadieren der einzelnen PVT-Kollektoren einer Reihe
- Abmessungen: Innerer Durchmesser DN 25, Länge 40 cm
- Ausführung: Beidseitig verschweißter Edelstahlstutzen (22 × 1 × 35 mm)
- Anschluss: 2× Steckanschluss für PVT-Kollektor
- Druckfest, korrosionsbeständig, geeignet für Glykollösung und Temperaturen bis 95 °C
- Montage inklusive Dichtheitsprüfung und hydraulischer Integration
Menge: 210,000 St
DIN 276 - Komplett: 421

**1.2.1.3 Modulverbindungsschlauch VA, DN25 - L = 55 cm**
Modulverbindungsschlauch PV-T Kollektoren (55 cm)
- Liefern und montieren von Modulverbindungsschläuchen zum Kaskadieren der einzelnen PVT-Kollektoren einer Reihe
- Abmessungen: Innerer Durchmesser DN 25, Länge 55 cm
- Ausführung: Beidseitig verschweißter Edelstahlstutzen (22 × 1 × 35 mm)
- Anschluss: 2× Steckanschluss für PV-T Kollektor
- Druckfest, korrosionsbeständig, geeignet für Glykollösung und Temperaturen bis 95 °C
- Montage inklusive Dichtheitsprüfung und hydraulischer Integration
Menge: 130,000 St
DIN 276 - Komplett: 421

**1.2.1.4 Reihenanschlussschlauch VA - DN25, 40cm**
Modulverbindungsschlauch PVT-Anschluss (40 cm)
- Liefern und montieren von Modulverbindungsschläuchen zum Anschluss der PVT-Kollektoren
- Länge: 40 cm
- Ausführung: Mit Edelstahl-Umflechtung, flexibles/mechanisch belastbares biegsames Butyl, hohe thermische Beständigkeit
Anschlüsse
- Einseitig Edelstahlstutzen (22 × 1 × 35 mm) mit Steckanschluss für PVT-Modul
- Einseitig Edelstahlstutzen (28 × 1,2 × 40 mm) Anschluss 1" AG, flachdichtend
- Druckfest, korrosionsbeständig, für Glykollösung + Temperaturen bis 95 °C
- Montage inklusive Dichtheitsprüfung und hydraulischer Integration

Modulverbindungsschlauch zum Anschluss der PVT-Kollektoren.

Ausführung
- Mit Umflechtung aus Edelstahl
- Flexibles und mechanisch belastbares, biegsames Butyl
- hohe thermische Beständigkeit
- Länge 40 cm

- einseitig Edelstahlstutzen (22 x 1 x 35mm)
- einseitig Edelstahlstutzen (28 x 1,2 x 40mm)
- 1x Steckanschluss für PVT-Modul
- 1x Anschluss 1“ AG, flachdichtend

Liefern und montieren
Menge: 70,000 St
DIN 276 - Komplett: 421

**1.2.1.5 Verschlussstopfen 22mm, weiß**
Verschlussstopfen 22 mm (Kunststoff)
- Liefern und montieren von Verschlussstopfen aus Kunststoff (22 mm) zum Verschließen der Steck- und Schnellkupplungen am Modulreihenanfang und -ende wie Vorposition
Menge: 72,000 St
DIN 276 - Komplett: 421

**1.2.1.6 Unterkonstruktion PV-T Modul**
Unterkonstruktion PVT-Module Flachdach
- Liefern und montieren der anteiligen Unterkonstruktion je PVT-Modul
  für Montage auf Flachdach mit Folieneindeckung
- Statisch nachgewiesen nach geltenden Normen (DIN EN 1991-1-4), vollständig kompatibel zum PV-T Modulfeld
- Ausführung: Ballastiert (nicht durchdringend), für Flachdächer ≤ 10° Neigung
- Geeignet für: Kies-, Bitumen-, Foliendach
Material und Konstruktion
- Aluminium EN AW-6063 T66, walzblank/natur
- Profilabmessungen: ca. 22,5 × 63 mm (H × B)
- Gleitschiene mit definiertem Längenausdehnungsverhalten
Thermische Ausdehnung
- Gleitende Montage („floating installation") zur Aufnahme thermischer Längenausdehnungen
- Schienenstöße zwangsfrei ausführen
Lieferumfang
- Montageschienen in systemspezifischer Länge
- Befestigungselemente, Schienenverbinder, Modulklemmen
- Aufständerungselemente für 10° Aufstellwinkel (Aluminium)
- Ballastwannen (Aluminium)
- Dachhautschutzunterlage
- Druckfeste EPDM-/Gummimatte
- Liefern und montieren inklusive Statiknachweis und Funktionsprüfung
Menge: 206,000 St
DIN 276 - Komplett: 421

**1.2.1.7 Druckprüfung der PV-T Module mit Verschlusskappe**
Druckprüfung PVT-Module (priorisiert)
- Durchführen der hydraulischen Dichtheitsprüfung der PV-T Module vor Montage mit temporären Verschlussstopfen (14 mm, wiederverwendbar)
- Prüfbedingungen: PN 2 (kurzzeitig PN 6 zum Befüllen), Wasser-Glykol-Gemisch (max. 50% Glykol), Umgebungstemperatur -20 °C bis +60 °C, Mediumtemperatur -20 °C bis +80 °C
Prüfumfang
- Verschließen der offenen Anschlussverrohrungen (Modulreihenanfang/-ende) mit Stopfen
- Druckaufbau, Haltezeit (mind. 15 min),
  Ablesung und Protokollierung der Ergebnisse
- Bestätigung undichtigkeitsfrei, inkl. Entleerung und Reinigung
Zubehör
- Liefern der Verschlussstopfen (Stutzendurchmesser 14 mm)
- Vollständige Dokumentation mit Prüfprotokoll
Menge: 1,000 St
DIN 276 - Komplett: 421

**1.2.1.8 Solarflüssigkeit 40%, 20 l**
Solarflüssigkeit 40%,
- Liefern und ins System füllen einer korrosions- und frostschutzflüssigen Solarflüssigkeit (-25 °C Schutztemperatur)
- Gebrauchsfertig, nicht mischbar, für Solarkreisläufe von Solarthermie- und PV-T Installationen
- Freigegeben für PVT-Module, auf Basis von Monopropylenglykol (40%), ungiftig und biologisch abbaubar
- Farbe: orange, Kanister à 20 Liter
- Inklusive Entlüftung und Druckprüfung des Systems nach Befüllung

Kanister à 20 Liter liefern und ins System füllen
Menge: 7,000 St
DIN 276 - Komplett: 421

**1.2.1.9 Potentialausgleichsklemmenset**
Potentialausgleichsklemmenset

Potentialausgleich
- Liefern und montieren des Potentialausgleichs für PV-T-System und Schaltschrank
- Anschluss aller metallischen Teile (Module, Rahmen, Gehäuse, Leitungen) an PE-Schiene
- Querschnitt: 6 mm²
- Klemmenblöcke und Abzweige inklusive
- Normgerecht nach VDE 0100-540 und DIN EN 62305 (Blitzschutz)
Potentialausgleichsklemmenset
- Liefern und montieren eines Potentialausgleichsklemmensets zur Anbindung von Alurunddraht an die hinteren Stützen mittels Bohrschraube
- Komponenten (35 Stück jeweils):
  - Klemmbock Alu für Potentialausgleichsdraht (8–10 mm Drahtdicke), blitzstromtragfähig nach EN 62561-1 mit 100 kA
  - Scheibe 6,4 × 18 DIN 9021 A2
  - Bohrschraube JF3-2-5,5 × 35 E16 A2 mit Verdrängungsschraube und Dichtscheibe
- Inklusive sämtlichem Montagematerial (Scheiben, Bohrschrauben)
- Normgerechte Montage nach VDE 0100-540, Funktionsprüfung und Dokumentation
- Funktionsprüfung und Dokumentation.
Menge: 130,000 St
DIN 276 - Komplett: 421

**1.2.1.10 Kabelrinne 100 x 75 m**
Gitterrinne für PV-Kabelführung auf Flachdach
- Liefern und montieren einer Gitterrinne zur Kabelführung
  der PV-Module auf Flachdach
- Abmessungen (B × H): 100 × 75 mm
- Drahtdurchmesser: 3,9 mm
- Material: Stahl, feuerverzinkt (Zink+)
  Zinkschichtdicke typischerweise 80–100 µm  (C3-C4)
- Montage mit Dachstützen und Befestigungssets,
  wind- und korrosionsbeständig
- Inklusive Verbindungselemente und Endkappen
Menge: 220,000 m
DIN 276 - Komplett: 421

**1.2.1.11 Auflager Kabelrinne**
Auflager Kabelgitter Flachdach
- Liefern und montieren von Auflagern (PVX Singlemount) zur Montage von Kabelgittern (Breite 50–300 mm) auf Flachdach, passend zum System
- Material: PE und ASA, UV-beständig, nicht durchdringend
Ausführung
- Ballastierbar, dachhautschonend für Folien-/Bitumendächer
- Flexible, stabile Lösung für Kabeltragsysteme (z. B. Performa Mesh Tray)
- Wetterbeständig, Temperaturbereich -30 °C bis +80 °C
- Montage inklusive Ausrichtung und Funktionsprüfung
Menge: 660,000 St
DIN 276 - Komplett: 421

**1.2.1.12 Netzgekoppelter PV-Stringwechselrichter ca. 30 kVA**
Dreiphasiger Stringwechselrichter PV-Anlage (30 kVA)
- Liefern und montieren eines dreiphasigen, netzgekoppelten Stringwechsel- richters für Photovoltaikanlagen im Leistungsbereich ca. 30 kVA AC
Technische Mindestanforderungen
- AC-Nennleistung: ca. 30 kVA, dreiphasig, Netzanschluss 400 V / 50 Hz gemäß VDE-AR-N 4105/4110
- MPP-Tracker: Mind. 4 unabhängige, DC-Spannungsbereich MPP 150–870 V, Max. DC-Eingang ≥ 1.000 V
- Strom/Generatorleistung: ≥ 25 A je MPP-Tracker, ≥ 40 kWp DC
- Wirkungsgrade: Europäisch ≥ 97%, MPP-Tracking ≥ 99,5%
Ausstattung und Funktionen
- Integrierter DC-Lasttrennschalter, Fehlerstromüberwachung (RCMU)
- Schnittstellen: Ethernet (LAN), WLAN, Modbus TCP/RTU
- Netz-/Einspeisemanagement (0–100%, Rundsteuerempfänger),
  Schutzart ≥ IP65 (Innen-/Außenmontage)
- Aktive/passive Kühlung für Dauerbetrieb
Normen und Lieferumfang
- CE-konform, VDE-/EN-/IEC-Normen, Netzbetreiber-Vorgaben
- Inkl. Montagezubehör, Parametrierung, Inbetriebnahme, Dokumentation
Vom Bieter gewähltes Fabrikat und Typ
: '........................................'.
Montage inkl. Funktionsprüfung und Netzbetreiber-Anmeldung
Menge: 2,000 St
DIN 276 - Komplett: 421

**1.2.1.13 Netzgekoppelter PV-Stringwechselrichter ca. 15 kVA**
Dreiphasiger, netzgekoppelten Stringwechselrichters für Photovoltaikanlagen im Leistungsbereich von ca. 15 kVA AC.
wie Vorposition

Liefern und montieren
Menge: 1,000 St
DIN 276 - Komplett: 421

**1.2.1.14 SMA DC-SPD Typ 1+2 für STP X 12-25 (STP xx-50)**
Nachrüstsatz DC-Überspannungsableiter SPD Typ 1+2 für alle Eingänge
Liefern und montieren des Nachrüstsatzes
Technische Anforderungen
- Schutz vor direkten/indirekten Blitzeinschlägen und Schaltüberspannungen (DIN VDE 0100-712, IEC 61643-32)
- Nennspannung DC ≥ 1.000 V, Gesamtableitstoßstrom (8/20 µs) ≥ 50 kA
- Für alle MPP-Tracker-Eingänge (≥ 4), inkl. Fernmeldekontakt und optischer Signalisierung
Ausführung
- Kompatibel mit 30 kVA Wechselrichtern (SMA Sunny Tripower X, Fronius Symo GEN24 etc.)
- Montage auf Hutschiene TH35, nahe am Wechselrichter
- Schutzart IP65, für Innen-/Außenmontage
Normen und Lieferumfang
- CE-konform, VDE-AR-N 4105/4110, Netzbetreiber-Vorgaben
- Inkl. Montagezubehör, Inbetriebnahme, Funktionsprüfung und Dokumentation
- Nachrüstung inkl. Anpassung der Wechselrichter-Parametrierung
Menge: 1,000 St
DIN 276 - Komplett: 421

**1.2.1.15 Energy-Meter für PV-Anlage**
Energy-Meter PV-Anlage (3-phasig)
- Liefern und montieren eines 3-phasigen, bidirektionalen Energy-Meters zur phasengenauen und saldierenden Ermittlung elektrischer Messwerte in PV-Anlagen
Technische Daten
- Grenzstrom: 63 A, 4 TE (DIN-Schienenmontage)
- Verbindung: LAN-Kabel CAT5e, max. 100 m Länge
Funktionen
- Bidirektionale Messung (Erzeugung/Verbrauch),
  Kompatibel mit Wechselrichtern (SMA, Fronius etc.)
- Schnittstellen: RS485/Modbus, Ethernet
- MID-zertifiziert, für Netzbetreiber-Anmeldung und Einspeisemanagement
- Inkl. Parametrierung, Inbetriebnahme, Funktionsprüfung und Dokumentation
Menge: 3,000 St
DIN 276 - Komplett: 421

**1.2.1.16 Energiemanager für PV-T Anlage (SPS)**
Energiemanager mit integrierter Messeinrichtung zur Anlagenüberwachung
und Energiesteuerung

Die SPS-Steuerung (Speicherprogrammierbare Steuerung) für PV-T-Anlagen muss komplexe Funktionen übernehmen, um Strom- und Wärmeertrag zu optimieren, Überhitzung zu vermeiden und nahtlos in Wärmepumpen-Systeme zu integrieren.
Kernfunktionen der PV-T SPS
1. Sensorik und Überwachung
- Temperatursensoren: PV-Zelltemp., Absorber-Ein-/Austritt, Glykol-Temperatur (mind. 4 Sensoren pro String)
- Leistungssensoren: PV-DC-Strom/Spannung (MPPT-Tracking), Wärmeleistung (Durchfluss × ΔT)
- Druck-/Füllstandsüberwachung: Hydrauliksystem, Frostschutz
- Wetterdaten: Integration Globalstrahlung, Außentemperatur,
  Prognose (API-Schnittstelle)
2. Regelkreise (PID-/Kaskadenregelung)

| Funktion | Regelparameter | Schutzhysteresen |
| --- | --- | --- |
| PV-Kühlung | Kollektortemp. > 45 °C → Pumpe ON | ΔT = 5–10 K zu Speicher |
| Wärmeableitung | Speichertemp. < 50 °C → Priorität | Abschaltung bei > 60 °C |
| Frostschutz | Glykol < 5 °C → Zirkulation | Mindestdurchfluss 20 l/h |
| Strompriorisierung | PV-Leistung > WP-Bedarf → WP-Boost | Eigenverbrauch > 70% |

3. Prioritäten- und Energiemanagement
- MPPT-Optimierung: Dynamische Anpassung von Durchfluss an maximale PV-Leistung
- SG-Ready-Schnittstelle: 4-Stufen-Befehle (0:0 Effizienz, 1:0 Sperre, 2:0 Moduliert, 2:1 Vollast)
- Energiemanager: Prognosebasierte Laststeuerung (PV → WP → Speicher → Netz)
- Kostenoptimierung: Vergleich Strompreis vs. Gaspreis, dynamische Tarifintegration
4. Schnittstellen und Kommunikation
- Modbus-RTU/TCP: Integration in GA (VDI 3814), Wärmepumpen, Energiemanager
- OPC-UA: Für übergeordnete Systeme (BMS)
- JSON-API: PV-Prognose, Live-Daten (z. B. Solcast)
- Alarmmanagement: E-Mail/SMS bei Überhitzung (>65 °C), Trockenlauf, Sensorfehler
5. Sicherheits- und Diagnosefunktionen
- Überhitzungsschutz: Notkühlung (Nachtventilation), Bypass-Ventil
- Trockenlaufschutz: Durchflussüberwachung, Pumpendiagnose
- Datenlogging: 15-minütige Intervalle (Leistung, Temp., Fehlerprotokoll)
- Selbsttests: Wöchentliche Funktionstests, Parameterüberwachung
Die erforderlichen Temperatursensoren sind im LV aufgeführt.

Der Schaltschrank mit Systemverkabelung gehört zur Folgeposition.
6. Vorort Display 15"

15"-Vorortdisplay als lokales Bedien- und Visualisierungsgerät
für die Steuerungen der PV-T-SPS, Energiemanagement, das direkt vor Ort im Schaltschrank montiert wird. Es zeigt Echtzeitdaten, Diagramme, Alarme und Bedienoberflächen an

Vom Bieter gewähltes Fabrikat / System '........................................'
Menge: 1,000 St
DIN 276 - Komplett: 421

**1.2.1.17 Schaltschrank mit Systemverkabelung**
Schaltschrank PV-T mit Systemverkabelung

Liefern und montieren eines Schaltschrankes als lokales Bedien- und Visualisierungsstation für die PV-T-SPS-Steuerung und Energiemanagement,
direkt im Schaltschrank montiert

Schaltschrank mit Systemverkabelung, SPS-Steuerung (Modbus-RTU/TCP, API-Schnittstellen) und aller erforderlichen Temperatursensoren (PV-Zelle, Absorber Ein-/Austritt, Glykol, Speicher).
Die Systemverkabelung umfasst die vollständige, normgerechte Verdrahtung im Schaltschrank für PV-T-Steuerung, Sensorik und Display.

Sie erfolgt nach VDE 0100, DIN EN 60204 und VDI 3814.
Schutzart IP65, PROFINET/Ethernet-Schnittstellen
Montage, Verkabelung, Inbetriebnahme und Protokollierung
Menge: 1,000 St
DIN 276 - Komplett: 421

**1.2.1.18 Teil Werk- + Montageplanung des PV-T System**
Teil Werk- + Montageplanung des PV-T System

- Erstellung der Teil-Werk- und Montageplanung für das PV-T-System gemäß besonderen Herstelleranforderungen
- Inklusive detaillierter Montagepläne für PV-T Module, hydraulische Integration (Durchfluss 20–40 l/h/Modul, Glykol-Frostschutz),
  elektrische Verkabelung (MC4, 1.500 V Systemspannung)
- Berücksichtigung herstellerspezifischer Vorgaben: Lamellenabstände ≥1 cm (Vereisungsschutz), Mindestneigung 15°, maximale Kollektortemperatur 65 °C, MPPT-Optimierung
- Erstellung von Isometrie-Zeichnungen, Stücklisten mit LV-Pos.-Bezug, hydraulischen Schemata und elektrischen Schaltplänen
- Abstimmung mit Dachstatik, TGA-Planung und SPS-Steuerung (Modbus, SG-Ready)
- Planung der Montagesequenz (hydraulisch vor elektrisch), Werkzeuglisten und Sicherheitskonzept (Arbeitshöhe, Blitzschutz)
- Vorlage der Pläne in 2D/3D (AutoCAD/Revit), As-Built-Dokumentation und Einweisung der Montagekräfte
- Leistung umfasst Planung, Koordination und Dokumentation zur normgerechten (VDI 3814, DIN EN 12975) Umsetzung
Menge: 1,000 St
DIN 276 - Komplett: 421

##### 1.2.2 Verrohrung PVT-Modul, thermischer Teil

*Hinweis: Verrohrung PVT VL/RL*
Edelstahl Rohrleitungssystem zum Anschluss der Module auf dem Dach, sowie im Technikraum, in den Abmessungen d = 12 bis 108 mm aus nichtrostendem Cr-Ni-Mo Stahl, Werkstoff Nr.: 1.4401 nach DIN EN 10088.

Systemprüfzeichen vom DVGW: DW-8501AT2552 für Trinkwasserinstallationssysteme nach DIN EN 806, DIN 1988, geprüft nach DVGW Arbeitsblatt W 534.

Hinweis zur Kalkulation:

- Verlegung erfolgt auf dem Hallendach, sowie im Technikraum

- Fachgerechte Befestigungen sind mit einzukalkulieren u.
  werden nicht separat vergütet

- Verbindungen auf gerader Rohrlänge werden nicht separat
  vergütet

Liefern und montieren

**1.2.2.1 Edelstahlrohr 108 x 2,0 mm, DN100**
wie vor beschrieben.

Liefern und montieren
Menge: 12,000 m
DIN 276 - Komplett: 421

**1.2.2.2 Edelstahlrohr 88,9 x 2,0 mm, DN80**
wie vor beschrieben.

Liefern und montieren
Menge: 96,000 m
DIN 276 - Komplett: 421

**1.2.2.3 Edelstahlrohr 76,1 x 2,0 mm, DN65**
wie vor beschrieben.

Liefern und montieren
Menge: 185,000 m
DIN 276 - Komplett: 421

**1.2.2.4 Edelstahlrohr 54 x 1,5 mm, DN50**
wie vor beschrieben.

Liefern und montieren
Menge: 68,000 m
DIN 276 - Komplett: 421

**1.2.2.5 Edelstahlrohr 42 x 1,5 mm, DN40**
wie vor beschrieben.

Liefern und montieren
Menge: 30,000 m
DIN 276 - Komplett: 421

**1.2.2.6 Edelstahlrohr 35 x 1,5 mm, DN32**
wie vor beschrieben.

Liefern und montieren
Menge: 54,000 m
DIN 276 - Komplett: 421

**1.2.2.7 Edelstahlrohr 28 x 1,2 mm, DN25**
wie vor beschrieben.

Liefern und montieren
Menge: 52,000 m
DIN 276 - Komplett: 421

*Hinweis: Pressfittinge*
Edelstahl Pressfittings
d = 15 bis 108 mm, aus Cr-Ni-Mo-Stahl, Werkstoff Nr.:1.4401 mit Pressindikator, hygieneunterstützendem Verschlussstopfen und Konturdichtringen aus Butylkautschuk (CIIR), schwarz.

Der Dichtring erfüllt alle Hygieneanforderungen wie z. B. KTW-Empfehlung BGA und DVGW W 270.

Die Fittings sind zur Verbesserung der Korrosionsbeständigkeit lösungsgeglüht und blankgeglüht.

Hinweis zur Kalkulation:

- Verlegung erfolgt vorrangig in Zwischendecken-, Vorwand-
  oder Kellerdeckenbereichen
- fachgerechte Befestigunge sind mit einzukalkulieren u.
  werden nicht separat vergütet
- Verbindungen auf gerader Rohrlänge werden nicht separat
  vergütet

Liefern und montieren

**1.2.2.8 Bogen alle Grade D=108mm**
Bogen für Pressfittingsystem, wie vor beschrieben.

Liefern und montieren
Menge: 4,000 St
DIN 276 - Komplett: 421

**1.2.2.9 Bogen alle Grade D=88,9mm**
Bogen für Pressfittingsystem, wie vor beschrieben.

Liefern und montieren
Menge: 4,000 St
DIN 276 - Komplett: 421

**1.2.2.10 Bogen alle Grade D=76mm**
Bogen für Pressfittingsystem, wie vor beschrieben.

Liefern und montieren
Menge: 30,000 St
DIN 276 - Komplett: 421

**1.2.2.11 Bogen alle Grade D=54mm**
Bogen für Pressfittingsystem, wie vor beschrieben.

Liefern und montieren
Menge: 16,000 St
DIN 276 - Komplett: 421

**1.2.2.12 Bogen alle Grade D=42mm**
Bogen für Pressfittingsystem, wie vor beschrieben.

Liefern und montieren
Menge: 8,000 St
DIN 276 - Komplett: 421

**1.2.2.13 Bogen alle Grade D=35mm**
Bogen für Pressfittingsystem, wie vor beschrieben.

Liefern und montieren
Menge: 10,000 St
DIN 276 - Komplett: 421

**1.2.2.14 Bogen alle Grade D=28mm**
Bogen für Pressfittingsystem, wie vor beschrieben.

Liefern und montieren
Menge: 10,000 St
DIN 276 - Komplett: 421

**1.2.2.15 Red - T - Stück D=108mm**
reduziert in allen erforderlichen Dimensionen
Menge: 4,000 St
DIN 276 - Komplett: 421

**1.2.2.16 Red - T - Stück D=76mm**
reduziert in allen erforderlichen Dimensionen
Menge: 20,000 St
DIN 276 - Komplett: 421

**1.2.2.17 Red - T - Stück D=54mm**
reduziert in allen erforderlichen Dimensionen
Menge: 20,000 St
DIN 276 - Komplett: 421

**1.2.2.18 Red - T - Stück D=42mm**
reduziert in allen erforderlichen Dimensionen
Menge: 20,000 St
DIN 276 - Komplett: 421

**1.2.2.19 Red - T - Stück D=35mm**
reduziert in allen erforderlichen Dimensionen
Menge: 20,000 St
DIN 276 - Komplett: 421

**1.2.2.20 Red - T - Stück D=28mm**
reduziert in allen erforderlichen Dimensionen
Menge: 8,000 St
DIN 276 - Komplett: 421

**1.2.2.21 Red - Stück 108mm**
reduziert in allen erforderlichen Dimensionen
mit Einschubende
Menge: 4,000 St
DIN 276 - Komplett: 421

**1.2.2.22 Red - Stück 76mm**
reduziert in allen erforderlichen Dimensionen
mit Einschubende
Menge: 8,000 St
DIN 276 - Komplett: 421

**1.2.2.23 Red - Stück 54mm**
reduziert in allen erforderlichen Dimensionen
mit Einschubende
Menge: 10,000 St
DIN 276 - Komplett: 421

**1.2.2.24 Red - Stück 42mm**
reduziert in allen erforderlichen Dimensionen
mit Einschubende
Menge: 8,000 St
DIN 276 - Komplett: 421

**1.2.2.25 Red - Stück 35mm**
reduziert in allen erforderlichen Dimensionen
mit Einschubende
Menge: 8,000 St
DIN 276 - Komplett: 421

**1.2.2.26 Red - Stück 28mm**
reduziert in allen erforderlichen Dimensionen
mit Einschubende
Menge: 8,000 St
DIN 276 - Komplett: 421

**1.2.2.27 Übergang 20mm x 1/2" AG**
Menge: 12,000 St
DIN 276 - Komplett: 421

**1.2.2.28 Übergang 16mm x 1/2" IG**
Menge: 12,000 St
DIN 276 - Komplett: 421

##### 1.2.3 Bei der Verlegung der Leitungen ist auf eine induktionsarme und EMV‑gerechte Verlegung zu achten. Der Nachweis der Verlegeart ist vor Beginn der Installationsarbeiten durch eine Montageplanung des Auftragnehmers vorzulegen und zu bestätigen. Kabelbinder dürfen ausschließlich zur lage- und spannungsfreien Befestigung der Leitungen verwendet werden. Eine Zug‑, Druck‑ oder Quetschbelastung der Kabel infolge zu straff angezogener Kabelbinder ist unzulässig. Für die Leitungsführung sind geeignete Tragsysteme, wie Kabelrinnen, Gitterrinnen oder Leitungsschienen, zu verwenden. Diese sind so auszuwählen und zu montieren, dass eine belastungsfreie und wartungsfreundliche Kabelführung gewährleistet ist.

*Hinweis: Vorbemerkung PV Verkabelung*
Bei der Verlegung ist auf eine induktionsarme Verlegung der Leitungen zu achten. Der Nachweis ist vor Verlegung der Kabel durch eine Montageplanung nachzuweisen.

Weiteres wir darauf hingewiesen, dass Kabelbinder nur zu einer belastungsfreien Montage der Kabel verwendet werden dürfen. Eine Zug- oder Druckbelastung infolge der Kabelbinder an den Kabeln ist nicht zugelassen.

Für die Leitungsführung sind Führungsschienen zu verwenden.

**1.2.3.1 Gummischlauchleitung H1Z2Z2-K 1x6**
Gummischlauchleitung DIN EN 50618 (VDE 0283-618)
H1Z2Z2-K 1 x 6, Cu-Zahl 58

Leitung für Photovoltaiksysteme 500 V DC, Schwarz

Liefern und montieren
Menge: 520,000 m
DIN 276 - Komplett: 421

**1.2.3.2 Steckverbinder 2A Buchse I 4/6mm²**
für Kabel mit 4,7-6,4mm Außendurchmesser, Querschnitt 4-6mm², Isolierung und Kontakt, berührungssicher, 2-teilig, Bemessungsspannung: 1500V DC
Menge: 115,000 St
DIN 276 - Komplett: 421

**1.2.3.3 Gummischlauchleitung H1Z2Z2-K 1x6 Kennzeichnung**
Gummischlauchleitung DIN EN 50618 (VDE 0283-618)
H1Z2Z2-K 1 x 6, Cu-Zahl 58, nur kennzeichnen je Ende,
mit Betriebsmittelkennzeichnung, Ausführung gemäß
Einzelbeschreibung,
Einzelbeschreibungs-Nr 'Beschriftung Kabelende am
Wechselrichter mit Kabelmarker gelb/schwarz, UV beständig
Beschriftung mit Strang/MPP Tracker'.
Menge: 50,000 St
DIN 276 - Komplett: 421

**1.2.3.4 Systemschrank für 110 Module betriebsfertig mit Schaltplan**
Systemschrank für 110 Module betriebsfertig mit Schaltplan
Farbe Schwarz
Material Stahl
Maximale Traglast 800 kg
Höhe in HE 42 HE
Breite Außenmaße 800mm
Tiefe Außenmaße 800mm
Fronttür  Doppelte perforierte Türen
Rücktür Doppelte perforierte Türen
Gewicht Serverschrank 134 kg

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Menge: 2,000 St
DIN 276 - Komplett: 421

**1.2.3.5 Überspannungsschutz DC**
1x Aufputzgehäuse IP65 24-Module

- 1x Blitzschutz 3P T2 1000V DC 32A
- 1x PV-Sicherungshalter 2-polig
- 2x DC-Sicherungstrennschalter 15A 10x38 1000V DC
- 1x LS-Schalter 3-polig C16A
- 2x Kabelverschraubung PG 13.5
- 2x Kabelverschraubung PG 16
- 2x Stecker für MC4-PM
- 4x Gummistopfen

Liefern und montieren
Menge: 9,000 St
DIN 276 - Komplett: 421

**1.2.3.6 Dachdurchführung**
Schwanenhalsdurchführung Flachdach
Liefern, montieren und abdichten einer Schwanenhalsdurchführung St37 feuerverzinkt für PV-T-Kabel/Rohre (Øi 100 mm). Geeignet für alle Flachdachaufbauten (Bitumen/Folie/EPDM). Abdichtung via SKD-Ringraumdichtungen (modular, Druckwasserfest 2,5 bar).
Maße:
A: 60–95cm, B: 1–1,4m, C: 250 mm, D: Øi 100 mm, E: 300 mm.
360° schwenkbar, UV-Schutz, Tropfkante.
Ausführung:
Flansch mit Folienklemmrahmen (FKF), inkl. Dübel M8 V2A, PU-Dichtstoff, brandsicher A2.
Menge: 6,000 St
DIN 276 - Komplett: 421

**1.2.3.7 Erstellung der Werkpläne PV-T**
Werkpläne PV-T-Anlage
Erstellen detaillierter Werkpläne für PV-T-Anlage gemäß DIN EN 1991-1-4 e 1 und ZVDH-Leitlinie. In Abstimmung mit Statik
Inhalte:
- Nachweis Dachzulassung (Tragfähigkeit, DIN 1055-4).
- Windlastberechnung (Zone, cp-Werte, Ballast pro Modul).
- Modulauslegung/Dachplan (Anordnung, Stringlayout, Nord-Süd-Ausrichtung).
- Stringberechnungen (Irradiation, Leistung, MPPT).
- Kabellängen (DC/AC, Spannungsfall <1%, Überspannungsschutz).
- Leitungsverlegung (Kabelführung, EMV, Blitzschutz DIN EN 62305).
Ausführung: Pläne als PDF/DWG, inkl. Statiknachweis, Montageanleitung.
Menge: 1,000 St
DIN 276 - Komplett: 421

**1.2.3.8 Anlagedokumentation und Einweisung**
2-Fach in Ordner übergeben, CAD ist zwingend.
Es ist eine eindeutige Dokumentation aller Anlagenpläne zu
liefern. Ausführung und Umfang entsprechen DIN 40719 /
DIN EN 62446-1
Ergänzend ist hervorzuheben:
-Bestandsunterlagen: Übersichtspläne
Blockschaltbilder
Schaltschemata
Ausführungspläne
Verteilungspläne
Kabellisten mit Stromkreis
Klemmen-, Zielbezeichnung

-Errichterbestätigung für:
Stark- und Schwachstrominstallation
Sicherheitsstromanlagen
Blitzschutzanlagen
E30/E90 Leitungsnetz

Anlagendokumentation.
Zur vollständigen Dokumentation gehören folgende
Unterlagen:
• Bescheinigung zur selbsttätigen Freischaltstelle nach VDE
0126 Teil 1-1 (z.B. ENS oder vergleichbare Einrichtung),
• Technische Unterlagen und Datenblätter der wesentlichen
Komponenten,
• Messprotokolle
• Seriennummern der installierten Module mit mindestens
strangweiser Zuordnung zur Verschaltung,
• Zertifikate,
• Garantiebescheinigungen,
• Dachplan mit Modulbelegung, Modulverschaltung und
Wechselrichterzuordnung,
• Betriebsanleitung insb. Wechselrichter,
• Betriebsanleitung Funktions-, Ertrags-,
Daten(fern)überwachung (wenn vorhanden),
• Montageanleitungen der wesentlichen Komponenten,
• Inbetriebnahmeprotokoll des Netzbetreibers,
• Service-Telefonnummern,
Bestandspläne der fertiggestellten technischen Anlage:
Elektrische Übersichtsschaltpläne und Anschlusspläne nach
DIN EN 6 1082-1 und DIN EN 6 1082-3 " Dokumente der
Elektrotechnik", insbesondere:
- Blockschaltbilder, Funktionsschemen, Single-Line
Diagramm, Strang- / Schaltschema mit Modulen (Typ, Anzahl,
Stränge, Verschaltung), Wechselrichter (Typ, Anzahl,
Verschaltung), Sicherheits- und Messeinrichtungen
- Übersichts- und Lagepläne
- Trassen- und Installationspläne
- Dachplan mit Modulbelegung /-verschaltung und
  Wechselrichterzuordnung
- Grundrisspläne mit Darstellung der technischen Anlagen mit
  Eintragungen von Material, Dimensionen,
Stromkreisbezeichnung etc.
- Verteiler- und Schaltschrank-, Bestückungs- und
Klemmenpläne,
  Anlagen-, Verdrahtungs-, Kabel- und Klemmenplan
- Montagepläne
- Abnahme-Protokoll
- Fachunternehmererklärung
- Bauteilbescheinigungen, Unbedenklichkeitsbescheinigungen
- Protokolle über alle im Rahmen der Arbeiten durchgeführten
Prüfungen (Sichtprüfung, thermografische Kontrolle,
Abnahmen, Sachverständigenabnahmen usw.), Messungen
(Isolationsmessung, Leerlaufspannungsmessung,
Kennlinienmessung, usw.) und Einstellungen
- Liste der verbauten Komponenten mit Seriennummern, bei
PV Modulen mit mindestens strangweiser Zuordnung zur
Verschaltung
- Protokolle über die Einweisung des Wartungs- und
Bedienungspersonals
- Berechnungsunterlagen und Angaben zur mechanischen
Konstruktion, geprüfte Statik
- Datenblätter und Gerätebeschreibungen sämtlicher
Komponenten,
- Bedienungs-, Montage- und Wartungsanleitungen insb.
Wechselrichter
- Kopien der vorgeschriebenen Prüf- und
Herstellerbescheinigungen
- Ersatzteilliste mit Bezugsadressen
- Garantiezertifikate /-bedingungen der Anlagenkomponenten
- Datenpunktliste der Schnittstelle Regler/Messwertübergabe
- Betriebshandbücher und -anleitungen insb. Wechselrichter
- Anlagenzertifikat und Konformitätserklärung sämtlicher
Geräte

Bemerkung
b) ausgeführte Generatornennleistung (PPV) in kWp,
c) eingesetzte Module (Hersteller, Typ, Anzahl),
d) eingesetzte Wechselrichter (Hersteller, Typ, Anzahl,
Wechselrichter Nennleistung AC,)
e) Modulanzahl pro Strang,
f) Anzahl Stränge pro Wechselrichter,
g) äußerer Blitzschutz vorhanden? (ja/nein), Bemerkung
Wenn ja, fachgerechte Einbindung erfolgt/nicht erfolgt,
h) Strangsicherungen (wenn vorhanden) (Hersteller, Typ,
Spannung/Strom),
i) Strangdioden (wenn vorhanden) (Hersteller, Typ,
Spannung/Strom),
j) DC-Freischalter (Hersteller, Typ, Spannung/Strom)
die Kontrolle ergab: in Ordnung / beanstandet, Bemerkung,
k) DC-seitige Überspannungsableiter (wenn vorhanden)
(Hersteller, Typ, Spannung/Strom)
die Kontrolle ergab: in Ordnung / beanstandet, Bemerkung,
l) AC-seitige Überspannungsableiter (wenn vorhanden)
(Hersteller, Typ, Spannung/Strom)
die Kontrolle ergab: in Ordnung / beanstandet, Bemerkung,
m) AC-seitiger RCD-Schalter (wenn vorhanden) (Hersteller,
Typ, Spannung/Strom) die Kontrolle ergab: in Ordnung /
beanstandet, Bemerkung,
n) AC-seitige Sicherung (Hersteller, Typ, Spannung/Strom)
die Kontrolle ergab: in Ordnung / beanstandet, Bemerkung,
o) Potentialausgleich lückenlos und fachgerecht ausgeführt
(ja/nein),

p) Funktions-, Ertrags-, Daten(fern)überwachung (wenn
vorhanden) (Hersteller, Typ)
die Kontrolle ergab: in Ordnung / beanstandet, Bemerkung,
die Kontrolle umfasst mindestens den Nachweis der
Funktionstüchtigkeit der gesamten Überwachungskette,
q) Ausführung Erdungswiderstand in Ordnung / beanstandet,
Bemerkung
Bei Messung: Erdungswiderstand des Hauserders (PAS) in
Ohm, Angabe des verwendeten Messgerätes: Hersteller, Typ,
Datum der Messung,
r) Angabe Isolationswiderstand PV-Generator in Ordnung /
beanstandet, Bemerkung
Bei Messung: Isolationswiderstand PV-Generator in MΩ (+/-
0,5 MΩ), Angabe des verwendeten Messgerätes: Hersteller,
Typ, Datum der Messung,
s) Angabe Isolationswiderstand DC-Hauptleitung in Ordnung /
beanstandet, Bemerkung
Bei Messung: Isolationswiderstand DC-Hauptleitung in MΩ

Messdaten

a) Leerlaufspannung UL pro Strang in V,
b) Kurzschlussstrom IK pro Strang in A,
c) nur bei Anlagen mit Rückstromdioden: Spannungsabfall
über
Diode (im Kurzschluss) UK,D in mV,
d) nur bei Anlagen mit Strangsicherungen: Spannungsabfall
über Sicherung incl. Kontakte (im Kurzschluss) UK,Sich in
mV.
Vor dem Einschalten DC Seite
e) Isolationswiderstand des PV-Generators
f) Kurzschlussstrom jedes Strangs
g) Leerlaufspannung und Polarität jedes Strangs
h) Generatorleerlaufspannung
Nach dem Einschalten:
i)Betriebsstrom für jeden Stran
j) Spannungsfall über jede Strangdiode

EDV Dokumentation
als Dokumentation sind Ausführungs- und Montagezeichnungen zu liefern, in denen alle im Rahmen der
Ausführung vorkommenden Änderungen dokumentiert sind.
Hierzu gehören im einzelnen:
- Installationspläne mit Lage und Nummerierung der
  Verteiler, Trassenführung und Datenanschlussdosen
- Übersichtsschema
- Patchfeldbelegungspläne mit Eintrag der Port- und
  Kabelnummer
- Kabellisten mit folgenden Angaben:
     - Kabelnummer
     - Kabelbezeichnung
     - Streckenlänge
     - Kabelweg von > nach

     - Koordinationsangabe des Patchfeldes (Portnummer
     - Gebäude, Stockwerk, Raum
     - Meßprotokolle
     - Datenträger
     - Bedienungsanleitungen
     - Gerätestücklisten
     - Wartungs- und Installationsanweisungen
     - Prüfbescheinigungen
Erstellen der Konformitätserklärung der gesamten
Erzeugungsanlage
Die PV Anlage ist mittels einer Drohne zur Dokumentation
den Revisionsunterlagen zu dokumentieren. Die Bilder
jpg oder glw Format dem Bauherren zu übergeben.

Die aufgeführten Unterlagen sind geordnet
in DIN A 4 - Ordnern je 2- fach vor der Abnahme
dem Bauherren bzw. der Fachbauleitung vorzulegen.

Einweisung
des Betreibers in die komplette Anlage inkl. Software-
Programm.
Ein Prüfbericht ist hierbei anzufertigen mit folgenden Inhalten:
- Welche Anlagenteile wurden eingewiesen?
- Wer wurde eingewiesen?
- Welche Unterlagen wurden übergeben?
- Spezielle Wartungs- oder andere Hinweise.
Menge: 1,000 St
DIN 276 - Komplett: 421

##### 1.2.4 In den ausgeschriebenen Einheitspreisen sind alle zur vollständigen, funktions- und betriebsfertigen Herstellung der Heizungs- und Sanitäranlagen erforderlichen Neben-, Hilfs- und Insgemeinleistungen enthalten. Hierzu zählen insbesondere die Bereitstellung von Hilfsmitteln, Gerüsten, Befestigungen und Dichtungen, Schutz- und Abdeckarbeiten, Baustellenreinigung, Entsorgung von nicht mehr benötigtem Material, Prüfungen (Druck-, Dichtheits- und Funktionsprüfungen), Spülungen, Inbetriebnahmen, Einweisungen des Bedienungspersonals sowie die erforderliche Koordination mit anderen Gewerken. Eine gesonderte Vergütung erfolgt nur, wenn Leistungen im LV ausdrücklich als besondere Leistung ausgeschrieben sind.

**1.2.4.1 Einrichten & Reinigen & Räumen der Baustelle**
Einrichten, unterhalten und räumen der Baustelle für TGA-Arbeiten. Inkl. Baustellenausstattung, Personalunterkünfte, Lagerräume, Sanitäranlagen, örtliche Bauleitung. Aufstellung nach Baustelleneinrichtungsplan.
Leistungen:
- Sauberhalten des Geländes während Bauzeit, laufende Entfernung eigener Verschmutzungen/Schutt
  (Ziff. 5.6 VOB/C).
- AN-Eigentum an Reststoffen; Umlage bei unklarer Zuordnung.
- Komplette Räumung eigener Flächen nach Fertigstellung, besenrein.
Abrechnung: 50% Schlussrechnung, 50%
nach Räumung/Nachweis.

Einrichten & Reinigen & Räumen der Baustelle

Es ist die erforderliche Baustelleneinrichtung für die Durchführung der Baustelle zu kalkulieren.
Hierzu gehören:
- Kosten für Baustellenausstattung, Personalunterkünfte, Lagerräume; Sanitäranlagen
- Kosten der örtlichen Bauleitung

Die Aufstellung erfolgt gemäß Baustelleneinrichtungsplan.

Während der gesamten Bauzeit sind das Baugelände und die
Baustelleneinrichtung sauber zu halten.
Vom AN verursachte Verschmutzungen, Schutt usw. sind
laufend unter Berücksichtigung von Ziff. 5.6 vom AN auf eigene
Kosten zu entfernen.
Der AN bleibt Eigentümer der von ihm verursachten / hinterlassenen Reststoffe. Kann der Verursacher nicht ermittelt werden, erfolgt eine Umlage für notwendige Reinigung / Entsorgung auf die zur fraglichen Zeit beschäftigten Unternehmer.

Nach Fertigstellung der Baustelle eine komplette Räumung
der eigenen Arbeitsräume und - flächen durchzuführen.

Die Abrechnung dieser Pos. erfolgt 50 / 50,
d. h. 50% mit der Schlussrechnung.
Menge: 1,000 St
DIN 276 - Komplett: 429

**1.2.4.2 Terminplan / Baubesprechungen / Aufmaß**
Anhand des Rahmenterminplanes ist ein Feinterminplan zu
erstellen.Dieser Feinterminplan ist monatlich fortzuschreiben
und aktualisieren. Die Auflösung/ Raster ist Kalenderwoche/
Tag.

Nach Auftragserteilung wird der Rahmenterminplan übergeben
und in einem separaten Termin erläutert.
Hierauf aufbauend erfolgt die Erarbeitung des Feinterminplanes innerhalb von
8 Werktagen durch den AN.

Es sind in der aktiven Bauphase eine wöchentliche Bau- /
Projektbesprechungen mit dem bauleitenden Monteur durchzuführen.
Diese werden terminlich vorher abgestimmt.
Es ist vorgesehen, diese bei Bedarf und Möglichkeit  per Web-Meeting
( teams ) durchzuführen.
Die Teilnahme an der Bau- / Projektbesprechungen ist nach
der Terminabstimmung sicherzustellen.
Der bauleitenden Monteur ist mit einen Satz aktueller
Montagezeichnungen und LV auszustatten.

Es ist von ca. 18 Bau- / Projektbesprechungen auszugehen.
Das Aufmaß erfolgt anhand von Abrechnungszeichnungen und
der Kabelliste. Die AP ist in 3D CAD Revit erstellt. Anhand der
CAE Planung des AN werden die Kabel- und Stücklisten
erstellt.
Diese sind mit LV.-Pos. Bezug die Basis für das Aufmaß.

Das Aufmaß ist vor Erstellung der Abschlagsrechnung auf der
Baustelle gemeinsam zu prüfen, anhand der Aufmaßtabelle
(in Excel) mit zugehöriger Abrechnungszeichnung werden die
Abschlagsrechnungen erstellt.
Das Aufmaß ist kumulativ in der Exceltabelle fortzuschreiben.
Basis für eine Abschlagsrechung ist ein vorher gemeinsam
geprüftes Aufmaß.
Menge: 1,000 St
DIN 276 - Komplett: 429

**1.2.4.3 Einregulierung Heizkreisverteiler / Abstimmung Regelung PVT-Kollektoren**
Im Rahmen der Inbetriebnahme ist eine Abstimmung sowie erforderlichenfalls eine Unterstützung bei der hydraulischen Einregulierung des Heizkreisve
vorzusehen. (Hydraulischer Abgleich)

Dies umfasst die Einbindung und Regelungsanbindung der PV-T Kollektoren.
Die Regelung der thermischen Komponente der PV-T Kollektoren ist mit dem beauftragten Heizungsfachunternehmen abzustimmen.

Es ist sicherzustellen, dass die thermische Seite der PV- T Anlage in das vorhandene Regelungssystem des Heizungsbauers integriert und dort funktionsfähig aufgeschaltet werden kann.

Alle hierfür notwendigen Informationen, Schnittstellenbeschreibungen sowie
ggf. erforderliche technische Unterstützung sind bereitzustellen.

Der Hydraulische Abgleich ist zu protokollieren.
Menge: 1,000 St
DIN 276 - Komplett: 429

**1.2.4.4 Dokumentation / Bestandspläne / Wartungspläne PV T**
Dokumentation, Bestands- und Wartungsunterlagen PV‑T‑Anlage
Leistungsumfang:
Lieferung vollständiger Bestands- und Wartungsunterlagen der PV‑T‑Anlage.
1. Bestandsunterlagen (2-fach in Ordnern, zusätzlich digital auf USB-Stick/CD)
- Pläne im Format .dwg und .pdf, farbig, mit Inhaltsverzeichnis, Register, Stempel „Bestandsplan“ und Unterschrift.
- Übergabe vor Abnahme; die Abnahme erfolgt anhand dieser Unterlagen.
Bestandspläne enthalten:
- Installationspläne mit Darstellung von Kabeltrassen, Installationsgeräten, Erdung, Verteilungen, Blitzschutz.
- Anlagenschemen (Stark-/Schwachstrom, PV-, Speicher- und Steuerungstechnik) mit durchgängiger Betriebsmittelkennzeichnung (BMK).
- Verteilungspläne mit Angabe von Leitungsquerschnitten, Sicherungen, Schaltern und Abgangsnummern.
- Errichterbescheinigung nach VDE/BGV A2, Fachbauleitererklärung.
- Mess- und Prüfprotokolle (Iso-, Schleifen-, Potentialausgleichs-, Blitzschutz-, Funktionsprüfung).
2. Programmierung / Steuerung
- Dokumentation der Anlagensteuerung inkl. Variablenlisten und Quelltext (verständlich für Dritte).
- Bereitstellung aller Applikationen auf Datenträger mit Viewer.
- EIB/KNX-, DALI- oder sonstige Busdokumentation, soweit vorhanden.
3. Betriebs- und Wartungsunterlagen
- Betriebs-, Bedienungs- und Wartungsanleitungen.
- Angaben zu Wartungsintervallen und Prüfpflichten (z. B. FI‑Schalter).
- Betriebsbuch zur fortlaufenden Dokumentation.
4. Nachbearbeitung
- Überarbeitung der Unterlagen nach fachtechnischer Prüfung bis zur Abnahme.

erstellen, einschließlich Überarbeitung bei Beanstandungen
aus der fachtechnischen Prüfung und vorlegen.
Menge: 1,000 St
DIN 276 - Komplett: 429

#### 1.3 Kältetechnik

##### 1.3.1 Klimageräte

**1.3.1.1 Außeneinheit Multi-Split-Klimagerät**
Außeneinheit für Multi-Split-Klimagerät
Außeneinheit zum Anschluss von bis zu 5 Inneneinheiten.
Kühlen und Heizen als Betriebsfunktionen möglich.
Kühlung bis −15 °C Außentemperatur möglich.
Nutzung in Kombination mit wandhängenden Inneneinheiten der Folgeposition.
Funktionen: Timer für Ein- und Ausschaltzeiten, Schlafmodus, Turbomodus
Außeneinheit vorbefüllt mit umweltfreundlichem Kältemittel R32
Kühlleistung: 10,55 kW
Kühlleistung (min.): 3,08 kW
Kühlleistung (max.): 11,29 kW
Elektrische Leistungsaufnahme im Kühlbetrieb: 4,13 kW
Heizleistung: 10,55 kW
Heizleistung (min.): 3,28 kW
Heizleistung (max.): 11,96 kW
Elektrische Leistungsaufnahme im Heizbetrieb: 3,68 kW
Höhe:  ca. 810 mm
Breite:  ca. 946 mm
Tiefe:  ca. 410 mm
Betriebstemperatur Kühlen (min.): −15 °C
Betriebstemperatur Kühlen (max.): 50 °C
Betriebstemperatur Heizen (min.): −15 °C
Betriebstemperatur Heizen (max.): 24 °C
Schalldruckniveau Außengerät Kühlen: 62 dB(A)
Schallleistungsniveau Außengerät Kühlen: 70 dB(A)
Schallleistungsniveau Außengerät Heizen: 70 dB(A)
Rohraußendurchmesser Flüssigkeitsleitung: 1/4 Zoll
Rohraußendurchmesser Saugleitung: 3/8 Zoll
Maximale Leitungslänge Inneneinheit–Außeneinheit: 35 m
Maximale Höhendifferenz Inneneinheit–Außeneinheit: 10 m
Nachfüllmenge Kältemittel: 12 g/m
Anschlussspannung (System): 220 V
Stromanschluss: 1 Phase
Netzfrequenz: 50 Hz
Betriebsstrom Kühlen (max.): 18 A
Betriebsstrom Heizen (max.): 16,1 A
Energieeffizienzklasse Kühlen: A++
Energieeffizienzklassen-Spektrum: A+++ → D
Energieeffizienz Kühlen (SEER): 6,5
Auslegungsleistung Kühlen: 10,5 kW
Energieeffizienzklasse Heizen (mittleres Klima): A+
Energieeffizienzklassen-Spektrum: A+++ → D
Energieeffizienz Heizen (SCOP): 4,0
Auslegungsleistung Heizen (mittleres Klima): 9,2 kW
Schalldruckpegel (max.) Kühlen: 55 dB(A)
Schallleistungspegel (max.) Kühlen: 70 dB(A)
Bauart des Kältekreises: Nicht hermetisch geschlossen

Zubehör:
Wandkonsole und Befestigungsmaterial

Liefern und montieren
Menge: 1,000 St
DIN 276 - Komplett: 433

**1.3.1.2 Split-Klimagerät-Inneneinheit 3,5 kW, wandhängend**
Wandhängende Split-Klimagerät-Inneneinheit zur Kombination mit Multisplit-Außeneinheit der Vorposition.

Technische Mindestanforderungen:
- Betriebsarten: Kühlen und Heizen
- Nennkühlleistung: ca. 3,5 kW
- Nennheizleistung: ca. 3,8 kW
- Geeignet für Einzelraumregelung, separat steuerbar
- Geräuscharmer Betrieb, Schalldruckpegel im Kühlbetrieb (min.)
  ca. ≤ 22 dB(A)
- Luftvolumenstrom ca. 530 m³/h
- Feinfilter, leicht zugänglich und reinigungsfähig
- Kondensatabführung mit Anschlussstutzen

Ausstattung:
- Inklusive Infrarot-Fernbedienung
- Komfortfunktionen wie Timer, Schlafmodus, Frostschutz oder gleichwertig
- Option zur Einbindung in eine App-basierte Fernsteuerung über separates Zubehör möglich

Anschlüsse / Montage:
- Kältemittelleitungen Flüssigkeit/Saugseite: ca. 1/4" / 3/8"
- Kondensatablauf: ca. 16 mm
- Maximale Leitungslänge zur Außeneinheit: ca. 25 m
- Maximale Höhendifferenz: ca. 10 m
- Spannungsversorgung über Systemanschluss

Lieferumfang:
- Inneneinheit inkl. Wandhalterung
- Befestigungs- und Montagematerial
- Fachgerechte Montage, Anschluss, Funktionsprüfung und Inbetriebnahme
- Übergabe der technischen Dokumentation

Lieferung, Montage, Anschluss und Inbetriebnahme
Menge: 2,000 St
DIN 276 - Komplett: 433

**1.3.1.3 Split-Klimagerät-Inneneinheit 2,0 kW, wandhängend**
Wandhängende Split-Klimagerät-Inneneinheit 2,0 kW.

Ausführung und Zubehör wie vor, jedoch:

- Nennkühlleistung: ca. 2,05 kW
- Luftvolumenstrom ca. 450 m³/h

Lieferumfang:
- Inneneinheit inkl. Wandhalterung
- Befestigungs- und Montagematerial
- Fachgerechte Montage, Anschluss, Funktionsprüfung
  und Inbetriebnahme
- Übergabe der technischen Dokumentation

Lieferung, Montage, Anschluss und Inbetriebnahme
Menge: 2,000 St
DIN 276 - Komplett: 433

**1.3.1.4 Kondensatpumpe für Geräteeinbau**
Kondensatpumpe zum Einbau in vorbeschriebene Inneneinheit Klimagerät.

Ausführung
Betriebsfertige Kondensatpumpe zum Einbau in Klimageräte, zur sicheren Ableitung von Kondensat, inkl. sämtlicher Zubehör-, Befestigungs- und Anschlusskomponenten.

Technische Mindestanforderungen:
- Förderleistung: ≥ 12 l/h
- Förderhöhe: ≥ 10 m bei ca. 6 l/h
- Versorgung: 230 V, 50/60 Hz, ca. 0,1 A, ca. 16 W
- Geeignet für den Geräteeinbau in stationären Klimageräten

Lieferumfang:
- Kondensatbehälter mit Filter, Schwimmer und Deckel
- Abnehmbares Netzkabel, ca. 1,5 m
- Vibrationsdämpfer mit Druckschlauch, ca. 1 m
- Schwingungsdämpfende Halterung
- PVC-Entlüftungsschlauch, ca. 150 mm, Ø 6 mm
- Antihebereffektventil
- Einlassschlauch, ca. 220 mm, Ø 14 mm
- Zulaufadapter und kompletter Befestigungssatz

Liefern und montieren
Menge: 4,000 St
DIN 276 - Komplett: 433

**1.3.1.5 Kondensatschlauch 6 mm**
Kondensatschlauch mit Gewebeeinlage für Kondensatpumpen

Durchmesser:  6 mm
Material:  PVC

Liefern und montieren
Menge: 32,000 m
DIN 276 - Komplett: 433

**1.3.1.6 IP-Gateways für Inneneinheit Split-Klimagerät**
IP-Gateways zur Integration der Inneneinheit Split-Klimagerät in das Netzwerk MSR + GLT.

Umfang:
- Installation am Klimagerät und Anschluss ans lokale Netzwerk (LAN/WLAN)
- Einrichtung der mobilen Steuerung und Fernzugriff
- Funktionstest, Dokumentation und Übergabe

Technische Anforderungen:
- Kompatibel mit CL3000i
- Standardisierte Netzwerkprotokolle (TCP/IP, HTTPS)
- Sichere Authentifizierung
- CE-konform und VDE-konform

Liefern und montieren
Menge: 4,000 St
DIN 276 - Komplett: 433

**1.3.1.7 Kupfer-Doppelrohr mit 1/4" und 3/8" mit Isolierung**
Kupfer-Doppelrohr mit 1/4" und 3/8" mit Isolierung nach EN 13501-1.
Verwendbar mit Split-Klimageräten in den Nennleistungsgrößen bis 3,5 kW.

Inkl. Halterung an Wand und Decke.

Liefern und montieren
Menge: 90,000 m
DIN 276 - Komplett: 433

**1.3.1.8 Klemmringverschraubung 3/8"**
Zum bördelfreien Anschluss von Kältemittelleitungen an Innen- bzw. Außeneinheit.

Nennweite:  3/8"
Material:  Hochwertige Metalllegierung für langlebige und korrosionsbeständige Verbindungen

Verschraubung bestehend aus:
Überwurfmutter, Stützhülse und Klemmring

Liefern und montieren
Menge: 8,000 St
DIN 276 - Komplett: 433

**1.3.1.9 Klemmringverschraubung 1/4"**
Zum bördelfreien Anschluss von Kältemittelleitungen an Innen- bzw. Außeneinheit.

Nennweite:  1/4"
Material:  Hochwertige Metalllegierung für langlebige und korrosionsbeständige Verbindungen

Verschraubung bestehend aus:
Überwurfmutter, Stützhülse und Klemmring

Liefern und montieren
Menge: 8,000 St
DIN 276 - Komplett: 433

#### 1.4 Statische Heizflächen

##### 1.4.1 Flachheizkörper

*Hinweis: Flachheizkörper*
- mit integiertem Ventil
- als Schweißkonstruktion aus Stahlblech mit glatter Front sowie mit oder ohne auf den Wasser führenden Kanälen angebrachten Konvektionsschächten
- Wärmeleistung nach DIN EN 442 geprüft und registriert
- Dokumentation der Produkteigenschaften durch das RAL-Gütezeichen für Flachheizkörper
- Heizkörper entspricht der Anforderungen zur Arbeitssicherheit gemäß den Richtlinien zur gesetzlichen Unfallversicherung
- Qualitätssicherung nach TÜV CERT DIN ISO 9001
- Druckgeprüft für einen Nenndruck von 10 bar
- 5 Jahr Gewährleistung der Produkteigenschaft
- grundiert und einbrennlackiert in verkehrsweiß  (RAL 9016)
- Lackierung als Einbrenn-Pulverlackierung mit hoher Kratz- und Schlagfestigkeit, schwermetall- und lösungsmittelfrei
- seitlicher Rohranschluss mit Innengewinde (G ½")
- auf die Heizkörper abgestimmte Befestigungs- teile
- mit Entlüfterventil und Blindstopfen

Einschließlich Wandhalterungen, Anschlussverschraubungen und Heizkörperanschlussblock in Eck- oder Durchgangsform

Liefern und montieren.

**1.4.1.1 Flachheizkörper + Zubehör höhe 55 bis 60cm, länge 35 bis 40cm, Typ 10,**
Flachheizkörper (Plattenheizkörper) aus Stahl, montiert und angeschlossen, mit Bauhöhe über 550 bis 600 mm,
 Baulänge über 350 bis 400 mm, Typ 10,
sind normgerecht nach DIN EN 442 einzubauen.
Technische Anforderungen
- Ausführung: Typ 10 (z. B. 2 Platten / 10 Lagen), Stahlblech, pulverbeschichtet RAL 9016, mit integrierten seitlichen Verbindungsstücken, Konvektionsgittern und Bodenplatte, Druckfestigkeit PN 10, max. Betriebstemperatur 110 °C.
- Abmessungen: Höhe 550–600 mm, Länge ≥ 350–400 mm (je nach Raumlast), Anschlussgewinde G 1/2" seitlich oder mittig, inklusive Entlüftungsventil, Thermostatsitz und Blindstopfen.
Montage und Anschluss
- Wandmontage mit festen Aufhängungen (Abstand ≥ 100 mm zum Boden), horizontale Einbaulage, Anschluss an Heizungsring mit Absperrventilen, Entleerung und Manometer vor Ort.
- Hydraulischer Abgleich gemäß DIN EN 12828, Druckprüfung, Einweisung BTR inkl. Protokoll; Lieferung, Montag
Menge: 2,000 St
DIN 276 - Komplett: 423

**1.4.1.2 Flachheizkörper + Zubehör höhe 55 bis 60cm, länge 80 bis 100cm, Typ 10,**
Flachheizkörper + Zubehör höhe 55 bis 60cm, länge  80 bis 100cm, Typ 10,
wir Vorposition
Menge: 2,000 St
DIN 276 - Komplett: 423

**1.4.1.3 Flachheizkörper Typ 10 mit Höhe 2m und Breite 0,8m**
Flachheizkörper Typ 10 mit Höhe 2m und Breite 0,8m
als vertikale Ausführung (z. B. Kermi Verteo), normgerecht
nach DIN EN 442, PN 10, RAL 9016.
Technische Spezifikation
- Ausführung: Typ 10 (2 Platten / 10 Lagen), Stahl, vertikale Wandmontage mit Laschenaufhängung (4 Laschen), Anschluss 4x G 1/2" unten + 2x oben, serielle Durchströmung.
- Wärmeleistung: Ca. 3500–4500 W bei ΔT 75/65/20 °C
Montage und Zubehör
- Inklusive Montagezubehör (Wandkonsolen, Schallschutz, Entlüftung, Blindstopfen); Anschlussarmaturen, Thermostat und Dekoelemente separat.
- Einbau horizontal/vertikal ausrichtbar, Prüfdruck 13 bar; Lieferung, Montage, Abgleich nach VOB/C und DIN EN 12828
Menge: 2,000 St
DIN 276 - Komplett: 423

**1.4.1.4 Rücklaufverschraubung DN 10 3/8"**
liefern und montieren
Menge: 6,000 St
DIN 276 - Komplett: 423

**1.4.1.5 Thermostatenventil 1/2'' Eck**
Thermostatenventil 1/2" Eck
Menge: 6,000 St
DIN 276 - Komplett: 423

**1.4.1.6 Anschlussarmatur Multiblock T**
Anschlussarmatur Multiblock T
1/2"AG x 3/4"AG, 2-Rohr, Messing, Dg
Menge: 6,000 St
DIN 276 - Komplett: 423

**1.4.1.7 Thermostatkopf**
Menge: 6,000 St
DIN 276 - Komplett: 423

#### 1.5 Rohrleitungen und Zubehör

##### 1.5.1 Rohrleitungen Warmwasser

*Hinweis: Verrohrung Heizungsanlagen C-Stahl-Systemrohre*
- C-Stahl-Systemrohre d12–d108 mm
  Dünnwandige Präzisionsstahlrohre nach DIN EN 10305 in geschweißter Ausführung, in Stangen geliefert, außen galvanisch verzinkt mit ca. 8 µm Zinkschicht (Fe/Zn 8B, blau chromatiert),
- C-Stahl-Pressfittings d12–d108 mm
  Außen galvanisch verzinkt mit ca. 8 µm Zinkschicht (Fe/Zn 8B, blau chromatiert), mit Pressindikator zur Erkennung unverpresster Verbindungen vor der Dichtheitsprüfung, Verschlussstopfen und Konturdichtring aus Butylkautschuk (CIIR), schwarz.
- Ausführung der Pressfittings mit Möglichkeit einer zerstörungsfreien Kontrolle und Dokumentation der Einstecktiefe im entleerten
  Anlagenzustand.
Verlegung und Ausführung
- Verlegung als Heizungs- bzw. Heizungsanschlussleitungen nach DIN EN 12828 und DIN EN 14336.
- Leistungen umfassen: Ablängen, Entgraten, Ausrichten, fachgerechtes Befestigen unter Berücksichtigung der temperaturabhängigen Längenänderung, Ausführung aller erforderlichen Pressverbindungen, Dichtheitsprüfung und Spülen der Anlage.
- Verlegung vorrangig in Zwischendecken, Vorwandkonstruktionen oder offen in Technik- und Installationsbereichen.
- Hinweise zur Kalkulation
  Sämtliche zur fachgerechten Verlegung notwendigen Rohrhalterungen und Befestigungsmittel sind in die Position einzukalkulieren und werden nicht gesondert vergütet.
- Verbindungen (Pressfittings) in geraden Rohrstrecken sind mit dieser Position abgegolten und werden nicht gesondert vergütet.
Liefern und montieren

**1.5.1.1 Heizungsrohr C-Stahl 108,0 x 2,0 mm, DN 100**
Liefern und montieren
Menge: 98,000 m
DIN 276 - Komplett: 422

**1.5.1.2 Heizungsrohr C-Stahl 88,9 x 2,0 mm, DN 80**
Liefern und montieren
Menge: 30,000 m
DIN 276 - Komplett: 422

**1.5.1.3 Heizungsrohr C-Stahl 76,1 x 2,0 mm, DN 65**
Liefern und montieren
Menge: 80,000 m
DIN 276 - Komplett: 422

**1.5.1.4 Heizungsrohr C-Stahl 54 x 1,5 mm, DN 50**
Liefern und montieren
Menge: 290,000 m
DIN 276 - Komplett: 422

**1.5.1.5 Heizungsrohr C-Stahl 42 x 1,5 mm, DN 40**
Liefern und montieren
Menge: 140,000 m
DIN 276 - Komplett: 422

**1.5.1.6 Heizungsrohr C-Stahl 35 x 1,5 mm, DN 32**
Liefern und montieren
Menge: 80,000 m
DIN 276 - Komplett: 422

**1.5.1.7 Heizungsrohr C-Stahl 28 x 1,2 mm, DN 25**
Liefern und montieren
Menge: 120,000 m
DIN 276 - Komplett: 422

**1.5.1.8 Heizungsrohr C-Stahl 22 x 1,2 mm, DN 20**
Liefern und montieren
Menge: 60,000 m
DIN 276 - Komplett: 422

**1.5.1.9 Heizungsrohr C-Stahl18 x 1,0 mm, DN 15**
Liefern und montieren
Menge: 60,000 m
DIN 276 - Komplett: 422

**1.5.1.10 Heizungsrohr C-Stahl 15 x 1,0 mm, DN 12**
Liefern und montieren
Menge: 40,000 m
DIN 276 - Komplett: 422

**1.5.1.11 Anschlusswinkel D=15mm Rp1/2**
Menge: 12,000 St
DIN 276 - Komplett: 422

**1.5.1.12 Bogen alle Grade D=100mm**
Liefern und montieren
Menge: 22,000 St
DIN 276 - Komplett: 422

**1.5.1.13 Bogen alle Grade D=90mm**
Liefern und montieren
Menge: 30,000 St
DIN 276 - Komplett: 422

**1.5.1.14 Bogen alle Grade D=76mm**
Liefern und montieren
Menge: 40,000 St
DIN 276 - Komplett: 422

**1.5.1.15 Bogen alle Grade D=54mm**
Liefern und montieren
Menge: 60,000 St
DIN 276 - Komplett: 422

**1.5.1.16 Bogen alle Grade D=42mm**
Liefern und montieren
Menge: 40,000 St
DIN 276 - Komplett: 422

**1.5.1.17 Bogen alle Grade D=35mm**
Liefern und montieren
Menge: 60,000 St
DIN 276 - Komplett: 422

**1.5.1.18 Bogen alle Grade D=28mm**
Liefern und montieren
Menge: 70,000 St
DIN 276 - Komplett: 422

**1.5.1.19 Bogen alle Grade D=22mm**
Liefern und montieren
Menge: 80,000 St
DIN 276 - Komplett: 422

**1.5.1.20 Bogen alle Grade D=18mm**
Liefern und montieren
Menge: 86,000 St
DIN 276 - Komplett: 422

**1.5.1.21 Bogen alle Grade D=15mm**
Liefern und montieren
Menge: 100,000 St
DIN 276 - Komplett: 422

*Hinweis: T-Stücke*
aus nahtlosem Rohr. T-Stücke gleichweit oder reduziert. Einzukalkulieren ist das Vorbereiten und Herstellen der notwendigen Schweißnähte samt Schweißmaterial.

**1.5.1.22 T -Stück DN 100**
liefern und montieren.
Menge: 10,000 St
DIN 276 - Komplett: 422

**1.5.1.23 T -Stück DN 80**
liefern und montieren.
Menge: 12,000 St
DIN 276 - Komplett: 422

**1.5.1.24 T -Stück DN 65**
liefern und montieren.
Menge: 28,000 St
DIN 276 - Komplett: 422

**1.5.1.25 T -Stück DN 50**
liefern und montieren.
Menge: 36,000 St
DIN 276 - Komplett: 422

**1.5.1.26 T -Stück DN 40**
liefern und montieren.
Menge: 40,000 St
DIN 276 - Komplett: 422

**1.5.1.27 T -Stück DN 32**
liefern und montieren.
Menge: 45,000 St
DIN 276 - Komplett: 422

**1.5.1.28 T -Stück DN 25**
liefern und montieren.
Menge: 40,000 St
DIN 276 - Komplett: 422

**1.5.1.29 T -Stück DN 20**
liefern und montieren.
Menge: 22,000 St
DIN 276 - Komplett: 422

**1.5.1.30 T -Stück DN 15**
liefern und montieren.
Menge: 24,000 St
DIN 276 - Komplett: 422

**1.5.1.31 T -Stück DN 12**
liefern und montieren.
Menge: 12,000 St
DIN 276 - Komplett: 422

*Hinweis: Reduzierung*
in konzentrischer Form auf alle erforderlichen Nennweiten. Einzukalkulieren ist das Vorbereiten und Herstellen der notwendigen Schweißnähte samt Schweißmaterial.

**1.5.1.32 Red -Stück DN 100**
liefern und montieren.
Menge: 4,000 St
DIN 276 - Komplett: 422

**1.5.1.33 Red -Stück DN 80**
liefern und montieren.
Menge: 8,000 St
DIN 276 - Komplett: 422

**1.5.1.34 Red -Stück DN 65**
liefern und montieren.
Menge: 12,000 St
DIN 276 - Komplett: 422

**1.5.1.35 Red -Stück DN 50**
liefern und montieren.
Menge: 16,000 St
DIN 276 - Komplett: 422

**1.5.1.36 Red -Stück DN 40**
liefern und montieren.
Menge: 20,000 St
DIN 276 - Komplett: 422

**1.5.1.37 Red -Stück DN 32**
liefern und montieren.
Menge: 16,000 St
DIN 276 - Komplett: 422

**1.5.1.38 Red -Stück DN 25**
liefern und montieren.
Menge: 12,000 St
DIN 276 - Komplett: 422

**1.5.1.39 Red -Stück DN 20**
liefern und montieren.
Menge: 10,000 St
DIN 276 - Komplett: 422

**1.5.1.40 Red -Stück DN 15**
liefern und montieren.
Menge: 10,000 St
DIN 276 - Komplett: 422

*Hinweis: Kompensator*
ohne Zuganker für allseitige Bewegungen, zur Aufnahme
von Schwingungen und zur Körperschalldämmung, mit
Flanschen, mehrlagiger Balg, Innen- und Außenlagen aus
nichtrostendem Stahl, Werkstoff-Nr.: 1.451,
Betriebsdruck 16 bar, Betriebstemperatur 20 °C,
allseitige Bewegungsaufnahme.

Einschließlich Vorschweiß-Gegenflanschen, Schrauben und
Dichtungen

Liefern und montieren

**1.5.1.41 Kompensator DN 50**
liefern und montieren.
Menge: 8,000 St
DIN 276 - Komplett: 422

**1.5.1.42 Kompenstator DN 65**
liefern und montieren.
Menge: 4,000 St
DIN 276 - Komplett: 422

**1.5.1.43 Kompenstator DN 80**
liefern und montieren.
Menge: 2,000 St
DIN 276 - Komplett: 422

*Hinweis: Entlüftertopf*
im Wesentlichen bestehend aus:
- Rohrstück aus Siederohr nach DIN 2448,
nahtlos, schwarz, ca. 25 cm lang
- 2 Klöpperböden bzw. ein Übergang auf Rohr
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
einschließlich Schweißverbindung

**1.5.1.44 Entlüftertopf DN 80**
liefern und montieren.
Menge: 2,000 St
DIN 276 - Komplett: 422

**1.5.1.45 Entlüftertopf DN 50**
liefern und montieren.
Menge: 2,000 St
DIN 276 - Komplett: 422

*Hinweis: Anschweißflansch*
im wesentlichen bestehend aus einem Vorschweißflansch nach DIN 2631 PN6, schwarz, flachdichtend, einschl. Schweißverbindung, Dichtung und einem Satz schwarze Schrauben.

**1.5.1.46 Anschweißflansch DN 100**
Menge: 4,000 St
DIN 276 - Komplett: 422

**1.5.1.47 Anschweißflansch DN 80**
Menge: 4,000 St
DIN 276 - Komplett: 422

**1.5.1.48 Anschweißflansch DN 65**
Menge: 6,000 St
DIN 276 - Komplett: 422

**1.5.1.49 Anschweißflansch DN 50**
Menge: 12,000 St
DIN 276 - Komplett: 422

**1.5.1.50 Anschweißflansch DN 40**
Menge: 10,000 St
DIN 276 - Komplett: 422

**1.5.1.51 Anschweißflansch DN 32**
Menge: 10,000 St
DIN 276 - Komplett: 422

**1.5.1.52 Anschweißflansch DN 25**
Menge: 8,000 St
DIN 276 - Komplett: 422

**1.5.1.53 Anschweißflansch DN 20**
Menge: 2,000 St
DIN 276 - Komplett: 422

**1.5.1.54 Blindflansch DN 50**
Menge: 4,000 St
DIN 276 - Komplett: 422

**1.5.1.55 Blindflansch DN 40**
Menge: 4,000 St
DIN 276 - Komplett: 422

**1.5.1.56 Blindflansch DN 32**
Menge: 2,000 St
DIN 276 - Komplett: 422

**1.5.1.57 Blindflansch DN 25**
Menge: 2,000 St
DIN 276 - Komplett: 422

*Hinweis: Rohrverschraubungen in Durchgangs- oder Eckform aus Rotguss*
Flachdichtend mit Pressanschluss einschl. Dichtung, montiert auf Stahlrohre.

**1.5.1.58 Verschraubung DN 65**
Menge: 2,000 St
DIN 276 - Komplett: 422

**1.5.1.59 Verschraubung DN 50**
Menge: 6,000 St
DIN 276 - Komplett: 422

**1.5.1.60 Verschraubung DN 40**
Menge: 6,000 St
DIN 276 - Komplett: 422

**1.5.1.61 Verschraubung DN 32**
Menge: 8,000 St
DIN 276 - Komplett: 422

**1.5.1.62 Verschraubung DN 25**
Menge: 8,000 St
DIN 276 - Komplett: 422

**1.5.1.63 Verschraubung DN 20**
Menge: 2,000 St
DIN 276 - Komplett: 422

**1.5.1.64 Verschraubung DN 15**
Menge: 2,000 St
DIN 276 - Komplett: 422

##### 1.5.2 Anschlüsse wt / Brandschutzmaßnahmen

*Hinweis: Anschließen von Wärmetauschern*
und Rohrleitungen die bauseitig geliefert wurden. (Gewerk Lüftung / Badewasser). Die Abrechnung erfolgt pro hergestellter Verbindung.
Sofern die Anschlussverschraubungen bauseitig nicht mitgeliefert werden erfolgt die Abrechnung über die jeweiligen Positionen, ansonsten ist das mitgelieferte Material zu verwenden.

Bei Regelventilen von Fremdgewerken werden diese komplett eingebaut.

Im Gewerk Badewasser und Lüftung sind Wärmetauscher inbetrieb zu nehmen.

**1.5.2.1 Anschluss DN 65**
Anschluß herstellen und betriebsfertig montieren
Menge: 4,000 St
DIN 276 - Komplett: 422

**1.5.2.2 Anschluss DN 50**
Anschluß herstellen und betriebsfertig montieren
Menge: 6,000 St
DIN 276 - Komplett: 422

**1.5.2.3 Anschluss DN 40**
Anschluß herstellen und betriebsfertig montieren
Menge: 8,000 St
DIN 276 - Komplett: 422

**1.5.2.4 Anschluss DN 32**
Anschluß herstellen und betriebsfertig montieren
Menge: 8,000 St
DIN 276 - Komplett: 422

**1.5.2.5 Anschluss DN 25**
Anschluß herstellen und betriebsfertig montieren
Menge: 4,000 St
DIN 276 - Komplett: 422

*Hinweis: R90 Deckendurchführungen/ Wanddurchführungen*
für nichtbrennbare Versorgungsleitungen in Massivbauteilen
Mineralfaserschale (Steinwolle) mit einer Schmelztemperatur >1000°C und einer Dichte von >150 kg/mn, mit bauaufsichtlicher Zulassung

Ausführung gemäß H VV TB.

Medium:  Heizungswarmwasser
Mediumrohr:  schwarzes Stahlrohr
Deckenstärke:  200 mm
Deckenmaterial: Stahlbeton

Liefern und montieren

**1.5.2.6 R90-Brandwand- bzw. Deckendurchführung DN 100**
Menge: 4,000 St
DIN 276 - Komplett: 422

**1.5.2.7 R90-Brandwand- bzw. Deckendurchführung DN 80**
Menge: 2,000 St
DIN 276 - Komplett: 422

**1.5.2.8 R90-Brandwand- bzw. Deckendurchführung DN 65**
Dämm-Schalenstärke:  37 mm
Nennweite:  DN 65
Rohr-Außen Durchmesser: 76,1 mm
einschl. Kernbohrung
Menge: 4,000 St
DIN 276 - Komplett: 422

**1.5.2.9 R90-Brandwand- bzw. Deckendurchführung DN 50**
wie vor, jedoch
Rohrdimension DN 50
Menge: 4,000 St
DIN 276 - Komplett: 422

**1.5.2.10 R90-Brandwand- bzw. Deckendurchführung DN 40**
wie vor, jedoch
Rohrdimension DN 40
Menge: 2,000 St
DIN 276 - Komplett: 422

**1.5.2.11 R90-Brandwand- bzw. Deckendurchführung DN 32**
wie vor, jedoch
Rohrdimension DN 32
Menge: 8,000 St
DIN 276 - Komplett: 422

**1.5.2.12 R90-Brandwand- bzw. Deckendurchführung DN 25**
wie vor, jedoch
Rohrdimension DN 25
Menge: 4,000 St
DIN 276 - Komplett: 422

**1.5.2.13 R90-Brandwand- bzw. Deckendurchführung DN 15**
wie vor, jedoch
Rohrdimension DN 15
Menge: 4,000 St
DIN 276 - Komplett: 422

#### 1.6 Heizungspumpen In dieser Titelgruppe sind drehzahlgeregelte Hocheffizienz-Heizungspumpen (EEI ≤ 0,20) als Ladepumpen für Wärmetauscher, Kesselkaskaden plus BHKW-Anlagen vollständig zu liefern, zu montieren, betriebsfertig anzuschließen und in das Anlagen- und Regelungskonzept zu integrieren. Allgemeine Anforderungen Die Auslegung erfolgt hydraulisch und regelungstechnisch abgestimmt auf die jeweiligen Wärmequellen (Kessel, BHKW), Wärmetauscher, Heizkreise und Betriebszustände (Volllast, Teillast, Modulation), mit Förderleistungen von 8–20 m³/h je nach System (z. B. 15–18 m³/h für Kessel, 10–12 m³/h für BHKW). Es sind Pumpen mit automatischer Druckregelung, PN 10, DN 40–65, inklusive Armaturen (Kugelhähne, Manometer, Siebe), Wärmedämmung (EnEV) und Elektroanschluss (230 V, IP54) einzusetzen. Leistungen und Normen Hydraulischer Abgleich, Funktionsprüfung, Bezeichnungsschild (BMZ), gemäß Schemata, Protokollierung gemäß Herstellerangaben (z. B. Buderus Planungsunterlage, ec power Installationsanleitung);

**1.6.1 Elektronisch geregelte Hocheffizienz-Umwälzpumpe bis 20 m³/h**
Heizungsumwälzpumpe als Hocheffizienz-Nassläuferpumpe,
elektronisch geregelt.

Ausführungen/Funktionen/Eigenschaften:
- Umwälzpumpe mit Hocheffizienz-EC-Permanentmagnetmotortechnologie
- Energieeffizienzindex (EEI) ≤ 0.18
- Regelungsarten: Konstantdruck / Festdrehzahl / Proportionaldruck /
  Konstanttemperatur
- Integrierter Motorvollschutz
- Inkl. Wärmedämmschalen gem. EnEV im Lieferumfang
- Automatische Sollwerteinstellung durch AutoAdapt-Funktion
- Integrierter Trockenlaufschutz
- Einstellbare Volumenstrombegrenzung
- Integrierte Wärmemengenerfassung
- Inkl. Einsteckmodul zur Anbindung an die Gebäudeleittechnik !!
- Betriebs- und Störmeldung
- Kommunikationsmöglichkeiten analog/digital: 2xDO / 3xDI / 1xAI
- Erfassung der Betriebshistorie
- Bedienung über TFT-Display und Softtouch-Tastatur
- Automatische Sollwerteinstellung inkl. Volumenstrombegrenzung
- Einstell- und Auslesemöglichkeiten mittels Diagnose- / Fernbediengerät

Fördermedium: Wasser
Technische Daten:
Förderstrom der Pumpe: 16 bis 20 m³/h
Förderhöhe der Pumpe: 3 m
Zulassungen: CE, VDE
Werkstoffe:
Pumpengehäuse: Grauguss
Pumpenmantel: EN 1561 EN-GJL-250
Pumpengehäuse: ASTM A48-250B
Laufradwerkstoff: Verbundwerkstoff
Installation:
Anschlussgröße: DN 40, Nenndruckstufe: PN 6/10
Elektrische Daten:
Maximale Leistungsaufnahme P1: ca. 400 W
Bemessungsspannung: 1 x 230 V 50 Hz
Schutzart (gemäß IEC 34-5): X4D
Isolationsklasse (IEC 85): F
Sonstiges: Energieeffizienzindex (EEI): 0.18
Liefern, montieren, Inbetriebnehmen und einregulieren
Menge: 3,000 St
DIN 276 - Komplett: 421

**1.6.2 Elektronisch geregelte Hocheffizienz-Umwälzpumpe bis 15 m³/h**
Heizungsumwälzpumpe als Hocheffizienz- Nassläufer, elektronisch geregelt.

Ausführung und Zubehör wie vor, jedoch:

Anschlussgröße:  DN 40
Förderstrom der Pumpe:  10 bis 15 m³/h
Förderhöhe der Pumpe:  3 m
Liefern und montieren
Menge: 6,000 St
DIN 276 - Komplett: 421

**1.6.3 Elektronisch geregelte Hocheffizienz-Umwälzpumpe bis 10 m³/h**
Heizungsumwälzpumpe als Hocheffizienz-Nassläufer, elektronisch geregelt.

Ausführung und Zubehör wie vor, jedoch:

Anschlussgröße:  DN 40
Förderstrom der Pumpe:  6 bis 10 m³/h
Förderhöhe der Pumpe:  3 m
Liefern und montieren
Menge: 5,000 St
DIN 276 - Komplett: 421

**1.6.4 Elektronisch geregelte Hocheffizienz-Umwälzpumpe bis 3 m³/h**
Heizungsumwälzpumpe als Hocheffizienz-Nassläufer, elektronisch geregelt.

Ausführung und Zubehör wie vor, jedoch:

Anschlussgröße:  1 1/2"
Förderstrom der Pumpe:  2,5 bis 3 m³/h
Förderhöhe der Pumpe:  3 m
Liefern und montieren
Menge: 3,000 St
DIN 276 - Komplett: 421

**1.6.5 Elektronisch geregelte Hocheffizienz-Umwälzpumpe bis 1,0 m³/h**
Heizungsumwälzpumpe als Hocheffizienz-Nassläufer, elektronisch geregelt.

Ausführung und Zubehör wie vor, jedoch:

Anschlussgröße:  1 1/2"
Förderstrom der Pumpe:  0,5 bis 1,0 m³/h
Förderhöhe der Pumpe:  5 m
Liefern und montieren
Menge: 2,000 St
DIN 276 - Komplett: 421

#### 1.7 Armaturen und Zubehör

##### 1.7.1 Flanschabsperrventile

*Hinweis: Flanschen-Absperrventil*
Weichdichtendes Flanschen-Absperrventil

Liefern und montieren eines weichdichtenden Flanschen-Absperrventils mit einteiligem Gehäuse aus EN-GJL-250, Kurzbaulänge nach EN 558-1 Reihe 14

Ausführung
Durchgangsventil mit Schrägsitzhydraulik, Handradbetätigung, Kompakt-Drosselkegel, Stellungsanzeige, Feststellvorrichtung

Geschützte innenliegende Hubbegrenzung, Isolierkappe mit Taupunktsperre
Vollflächig EPDM-ummantelter Kompakt-Drosselkegel (Durchgangs-/Rückdichtung), EPDM-Spindelabdichtung (wartungsfrei)
voll isoliert gemäß HeizAnlV

Konstruktion
Nichtdrehende Spindel aus 1.4021 mit geschütztem außenliegendem Gewinde, nichtsteigendes Handrad

Außenanstrich, konstruiert/gefertigt/geprüft/kennzeichnet nach Druckgeräterichtlinie 2014/68/EU (DGRL)

Lieferumfang
inkl. Flansch/Gegenflansch, Dämmschalen, Bezeichnungsschild (BMZ) gemäß Schema, 1 Satz Maschinenschrauben und Dichtungen
Betriebsfertige Montage inkl. Dichtheitsprüfung und Funktionsprüfung

**1.7.1.1 Flanschen-Absperrventil DN100, PN 6**
Ausstattung und Zubehör wie vor beschrieben.

Nennweite: DN100

Liefern und montieren
Menge: 6,000 St
DIN 276 - Komplett: 422

**1.7.1.2 Flanschen-Absperrventil DN 80, PN 6**
Ausstattung und Zubehör wie vor beschrieben.

Nennweite: DN180

Liefern und montieren
Menge: 4,000 St
DIN 276 - Komplett: 422

**1.7.1.3 Flanschen-Absperrventil DN 50, PN 6**
Ausstattung und Zubehör wie vor beschrieben.

Nennweite: DN50

Liefern und montieren
Menge: 6,000 St
DIN 276 - Komplett: 422

**1.7.1.4 Flanschen-Absperrventil DN 40, PN 6**
Ausstattung und Zubehör wie vor beschrieben.

Nennweite: DN40

Liefern und montieren
Menge: 6,000 St
DIN 276 - Komplett: 422

**1.7.1.5 Flanschen-Absperrventil DN 32, PN 6**
Ausstattung und Zubehör wie vor beschrieben.

Nennweite: DN32

Liefern und montieren
Menge: 6,000 St
DIN 276 - Komplett: 422

**1.7.1.6 Flanschen-Absperrventil DN 25, PN 6**
Ausstattung und Zubehör wie vor beschrieben.

Nennweite: DN25

Liefern und montieren
Menge: 8,000 St
DIN 276 - Komplett: 422

**1.7.1.7 Flanschen-Absperrventil DN 20, PN 6**
Ausstattung und Zubehör wie vor beschrieben.

Nennweite: DN20

Liefern und montieren
Menge: 8,000 St
DIN 276 - Komplett: 422

##### 1.7.2 Regelventile

*Hinweis: Dreiwegeventil mit Ventil-Stellantrieb*
Dreiwegeventil mit Flanschverbindung nach DIN 2533,
Gehäuse Grauguss GG-25, PN 16, ist mit reversierbarem Stellantrieb für Heizungsanlagen vollständig zu liefern, montieren, anzuschließen und funktionsgeprüft abzunehmen.
Technische Spezifikation
- Ventil: Gleichprozentige Kennlinie, Ventilstange nicht rostender Stahl, Leckrate EN 1349 Klasse VI (dichtschließend), für Wasser bis 16 bar,
  voll isolierbar (HeizAnlV mit Dämmschale).
Stellantrieb: Synchronmotor mit elektronischer Endabschaltung, selbstadaptierender Stellhub, Überlast-/Spindelschutz (Faltenbalg), Blockierüberwachung, Handverstellung; Stellsignal 0/2–10 V DC (invertierbar), Stellungsrückmeldung, Feldbusmodul, 24 VAC / IP54

Betriebsfertige Montage inkl. Anschluss-/Befestigungsteile,
Bezeichnungsschild (BMZ),gemäß Schemata, Inbetriebnahme,
Funktionsprüfung (Hub, Leckage, Regelverhalten) mit Protokoll,

**1.7.2.1 Dreiwegeventil DN80, PN 16**
Ausstattung und Zubehör wie vor beschrieben.

Nennweite: DN80

Liefern und montieren
Menge: 1,000 St
DIN 276 - Komplett: 422

**1.7.2.2 Dreiwegeventil DN65, PN 16**
Ausstattung und Zubehör wie vor beschrieben.

Nennweite: DN65

Liefern und montieren
Menge: 2,000 St
DIN 276 - Komplett: 422

**1.7.2.3 Dreiwegeventil DN50, PN 16**
Ausstattung und Zubehör wie vor beschrieben.

Nennweite: DN50

Liefern und montieren
Menge: 1,000 St
DIN 276 - Komplett: 422

**1.7.2.4 Dreiwegeventil DN40, PN 16**
Ausstattung und Zubehör wie vor beschrieben.

Nennweite: DN40

Liefern und montieren
Menge: 1,000 St
DIN 276 - Komplett: 422

**1.7.2.5 Dreiwegeventil DN32, PN 16**
Ausstattung und Zubehör wie vor beschrieben.

Nennweite: DN32

Liefern und montieren
Menge: 1,000 St
DIN 276 - Komplett: 422

**1.7.2.6 Dreiwegeventil DN25, PN 16**
Ausstattung und Zubehör wie vor beschrieben.

Nennweite: DN25

Liefern und montieren
Menge: 2,000 St
DIN 276 - Komplett: 422

**1.7.2.7 Dreiwegeventil DN20, PN 16**
Ausstattung und Zubehör wie vor beschrieben.

Nennweite: DN20

Liefern und montieren
Menge: 1,000 St
DIN 276 - Komplett: 422

*Hinweis: Durchgangsventil mit Stellantrieb*
Durchgangsventil mit Stellantrieb
Durchgangsventil:
- Flansche nach DIN 2533,
- gleichprozentige Kennlinie,
- Ventilstange aus Nirostahl,
- Leckrate nach EN 1349, Leckage-Klasse VI,
dichtschließend

Ventil-Stellantrieb:
- reversierbarer Synchronmotor,
- mechanischer Handverstellung nicht vom Regler
beeinflussbar,
- lastabhängige Endabschaltung
- Stellmodul

Stellsignal : 0 - 10VDC
Umgebungstemperatur : 0 - 50 GradC
Netz : 24VAC
Schutzart : IP54
Gehäuse : Grauguss GG-25
Medium/Temp./Druck : Wasser/120GradC/16bar

liefern und betriebsfertig montieren

**1.7.2.8 Durchgangsventil DN80**
Ausstattung und Zubehör wie vor beschrieben.

Nennweite: DN80

Liefern und montieren
Menge: 1,000 St
DIN 276 - Komplett: 422

**1.7.2.9 Durchgangsventil DN65**
Ausstattung und Zubehör wie vor beschrieben.

Nennweite: DN65

Liefern und montieren
Menge: 1,000 St
DIN 276 - Komplett: 422

**1.7.2.10 Durchgangsventil DN50**
Ausstattung und Zubehör wie vor beschrieben.

Nennweite: DN50

Liefern und montieren
Menge: 4,000 St
DIN 276 - Komplett: 422

**1.7.2.11 Durchgangsventil DN20**
Ausstattung und Zubehör wie vor beschrieben.

Nennweite: DN20

Liefern und montieren
Menge: 2,000 St
DIN 276 - Komplett: 422

**1.7.2.12 Durchgangsventil DN15**
Ausstattung und Zubehör wie vor beschrieben.

Nennweite: DN15

Liefern und montieren
Menge: 2,000 St
DIN 276 - Komplett: 422

##### 1.7.3 Elektronische Wärmezähler

*Hinweis: Elektronischer Wärme- u. Kältemengenzähler*
Elektronischer Wärmezähler für Wandmontage mit Ultraschall- Volumenmessteil und vollständigem Zubehör ist nach DIN EN 1434, MID-zertifiziert, vollständig zu liefern, betriebsfertig zu montieren, inbetriebnahmenehmen und funktionsgeprüft abzunehmen.
Technische Spezifikation
- Rechenwerk: Wandmontage, stichtagsprogrammierbar, 8-zeiliges LC-Display mit Anzeigefunktionen, Einheit 0,001 MWh, Stromversorgung 230 V / 50 Hz, Impulswertigkeit 10 l/Imp, Temperaturbereich 1–170 °C / ΔT 3–150 K, Schnittstellen MBus, ZVEI-kompatibel, Protokoll EN 60870-5.
- Volumenmessteil: Ultraschallmesser PN 16 mit Flanschanschluss, minimaler Druckverlust, Impulsgeber 1–10 l/Imp, max. Betriebstemperatur 120 °C; gepaarte Pt100-Thermometer (JMT 100-00, DIN IEC 751 geeicht, 3 m Kabel, 0–140 °C).
- Zubehör: Gegenflansche, Heißwasser-Dichtungen, Tauchhülsen, Einschweißmuffen, Befestigungsmaterial, Dämmschalen (HeizAnlV-konform), Übergänge auf größere Dimensionen inkl. Schrauben/Muttern.
Einbaulage beliebig, hydraulischer Abgleich mit Kalibrierprotokoll, Funktionsprüfung (Messgenauigkeit ±1,5%, Schnittstellen, Stichtagsfunktion)
Bezeichnungsschild BMZ  inkl. Protokoll,

**1.7.3.1 Wärmemengenzähler mit Volumengeber - DN100**
Ausstattung und Zubehör wie vor beschrieben.

Nennweite: DN100

Liefern und montieren
Menge: 1,000 St
DIN 276 - Komplett: 422

**1.7.3.2 Wärmemengenzähler mit Volumengeber - DN80**
Ausstattung und Zubehör wie vor beschrieben.

Nennweite: DN80

Liefern und montieren
Menge: 2,000 St
DIN 276 - Komplett: 422

**1.7.3.3 Wärmemengenzähler mit Volumengeber - DN65**
Ausstattung und Zubehör wie vor beschrieben.

Nennweite: DN65

Liefern und montieren
Menge: 2,000 St
DIN 276 - Komplett: 422

**1.7.3.4 Wärmemengenzähler mit Volumengeber - DN20**
Ausstattung und Zubehör wie vor beschrieben.

Nennweite: DN20

Liefern und montieren
Menge: 2,000 St
DIN 276 - Komplett: 422

**1.7.3.5 Wärmemengenzähler mit Volumengeber - DN15**
Ausstattung und Zubehör wie vor beschrieben.

Nennweite: DN15

Liefern und montieren
Menge: 2,000 St
DIN 276 - Komplett: 422

**1.7.3.6 Kältemengenzähler mit Volumengeber - DN65**
Ausstattung und Zubehör wie vor beschrieben.

Jedoch für Kältemessung.

Nennweite: DN65

Liefern und montieren
Menge: 1,000 St
DIN 276 - Komplett: 422

**1.7.3.7 Kältemengenzähler mit Volumengeber - DN25**
Ausstattung und Zubehör wie vor beschrieben.

Jedoch für Kältemessung.

Nennweite: DN25

Liefern und montieren
Menge: 1,000 St
DIN 276 - Komplett: 422

**1.7.3.8 M-BUS Schnittstellen-Modul**
M-Bus-Schnittstellenmodul zur Aufrüstung des Wärmezähler-Rechenwerks für Wandmontage ist nach DIN EN 1434-3 und EN 60870-5 (300/2400 Baud) vollständig zu liefern, montieren und funktionsgeprüft anzubinden.
Technische Spezifikation
- Ausführung: Plug-in-Modul für bestehendes Rechenwerk, wird MBus-Anschluss, kompatibel mit Ultraschall-Volumenmessteil und Pt100-Sensoren, stichtagsprogrammierbar, bidirektionale Kommunikation für Fernauslesung (Verbrauch, Stichtage, Parameter).
Schnittstellen: EN 60870-5 Protokoll, Übertragungsraten 300/2400 Baud, galvanisch getrennt, inkl. Anschlusskabel (12 m) und Konfigurationssoftware.
Nachrüstung am Rechenwerk, Funktionsprüfung (Kommunikationstest, Baudrate, Datentransfer) mit Protokoll, Integration in Gebäude-MBus-System,  Bezeichnungsschild BMZ
Menge: 11,000 St
DIN 276 - Komplett: 422

##### 1.7.4 Rückschlagklappen

*Hinweis: Rückflussverhinderer*
Rückflussverhinderer
als Zwischenflansch-Einklemmarmatur, Ventilbauart mit Schließfeder für
beliebige Einbaulage.
Ohne Feder nur für vertikale Leitungen mit Strömung nach oben.
Zentrierung durch Spiralring oder direkt am Gehäuse.

Dichtungen:  EPDM
Gehäuse, Sitz und Führungsrippen:  CuZn35Ni3Mn2AlPb
Ventilteller, Federkappe:  1.4571
Schließfeder:  1.4571
Zentrierring:  1.4310

Einschl. Flansch und Gegenflansch, Dämmschalen, Bezeichnungsschild mit BMZ gemäß Schemata, ein Satz Maschinenschrauben und Dichtungen

liefern und betriebsfertig montieren.

**1.7.4.1 Rückflussverhinderer DN20**
Ausstattung und Zubehör wie vor beschrieben.

Nennweite: DN20

Liefern und montieren
Menge: 2,000 St
DIN 276 - Komplett: 422

**1.7.4.2 Rückflussverhinderer DN25**
Ausstattung und Zubehör wie vor beschrieben.

Nennweite: DN25

Liefern und montieren
Menge: 2,000 St
DIN 276 - Komplett: 422

**1.7.4.3 Rückflussverhinderer DN32**
Ausstattung und Zubehör wie vor beschrieben.

Nennweite: DN32

Liefern und montieren
Menge: 4,000 St
DIN 276 - Komplett: 422

**1.7.4.4 Rückflussverhinderer DN40**
Ausstattung und Zubehör wie vor beschrieben.

Nennweite: DN40

Liefern und montieren
Menge: 3,000 St
DIN 276 - Komplett: 422

**1.7.4.5 Rückflussverhinderer DN50**
Ausstattung und Zubehör wie vor beschrieben.

Nennweite: DN50

Liefern und montieren
Menge: 2,000 St
DIN 276 - Komplett: 422

*Hinweis: Rückflussverhinderer*
als Zwischenflansch-Einklemmarmatur, Doppelklappen-Bauart,
mit Schließfedern für horizontale und vertikale Leitungen mit Strömung
nach oben. Mit Sonderfedern auch für Strömung nach unten.
Zentrierung am Gehäuse.
Dichtungen: EPDM
Gehäuse:  GG 25
Klappe:  GG 40
Feder / Bolzen: 1.4571

Einschl. Flansch und Gegenflansch, Dämmschalen, Bezeichnungsschild mit BMZ gemäß Schemata, ein Satz Maschinenschrauben und Dichtungen
liefern und betriebsfertig montieren.

**1.7.4.6 Doppelklapppen RV DN 65**
Ausstattung und Zubehör wie vor beschrieben.

Nennweite: DN65

Liefern und montieren
Menge: 2,000 St
DIN 276 - Komplett: 422

##### 1.7.5 Schmutzfänger

*Hinweis: Schmutzfänger*
in Schrägsitzausführung mit Flanschenanschluss, Gehäuse
GG 25 mit Grundanstrich, mit Einfachsieb, 2
Verstärkungsringe, Sieb  aus Niro- Stahl.

vom Bieter gewählt

Fabrikat :...................

Typ :  ...................

einschl. Gegenflanschen, Dämmschalen, Schrauben und Dichtungen liefern und betriebsfertig montieren

**1.7.5.1 Schmutzfänger DN65**
Ausstattung und Zubehör wie vor beschrieben.

Nennweite: DN65

Liefern und montieren
Menge: 1,000 St
DIN 276 - Komplett: 422

**1.7.5.2 Schmutzfänger DN50**
Ausstattung und Zubehör wie vor beschrieben.

Nennweite: DN50

Liefern und montieren
Menge: 2,000 St
DIN 276 - Komplett: 422

**1.7.5.3 Schmutzfänger DN25**
Ausstattung und Zubehör wie vor beschrieben.

Nennweite: DN25

Liefern und montieren
Menge: 4,000 St
DIN 276 - Komplett: 422

**1.7.5.4 Schmutzfänger DN20**
Ausstattung und Zubehör wie vor beschrieben.

Nennweite: DN20

Liefern und montieren
Menge: 2,000 St
DIN 276 - Komplett: 422

##### 1.7.6 Aussenduschen

**1.7.6.1 Standdusche Durchschreitemulde**
Standdusche zur Montage an Durchschreitemulde

Ausführung:
- Standsäule aus Edelstahlrohr V4A, D = 114 mm
- Oberfläche mattglänzend
- Mit integrierte Steckkupplung zur einfachen Montage/Demontage
  ohne sichtbare Montageklappe

Anschlüsse:
- Einstellbares Zeitventil
- Belüfteter Zapfhahn für Schlauchanschluss mit Steckschlüsseloberteil.

Höhe:  2.430 mm
Wasseraustrittshöhe:  2.250 mm
Wassermenge:  5 bis 10 l/min
Druck:  ca. 1 – 4 bar
Material:  Edelstahl V4A (1.4571)

Fabrikat der Planung: ROIKG R43 oder gleichwertig

Vom Bieter gewähltes Fabrikat und Typ:

'........................................'

Liefern und montieren
Menge: 4,000 St
DIN 276 - Komplett: 562

**1.7.6.2 Standdusche Durchschreitemulde - Kurze Ausführung**
Standdusche Kurzausführung als Kinderdusche

Ausführung:
- Kurzausführung als Kinderdusche oder zur Montage auf Sockel
- Standsäule aus Edelstahlrohr V4A, D = 114 mm
- Oberfläche mattglänzend
- Mit integrierte Steckkupplung zur einfachen Montage/Demontage
  ohne sichtbare Montageklappe

Anschlüsse:
- Einstellbares Zeitventil
- Belüfteter Zapfhahn für Schlauchanschluss mit Steckschlüsseloberteil.

Höhe:  1.300 mm
Wassermenge:  5 bis 10 l/min
Druck:  ca. 1 – 4 bar
Material:  Edelstahl V4A (1.4571)

Fabrikat der Planung: ROIKG R43K oder gleichwertig

Vom Bieter gewähltes Fabrikat und Typ:

'........................................'

Liefern und montieren
Menge: 1,000 St
DIN 276 - Komplett: 562

**1.7.6.3 Bodenanker für Standdusche Edelstahl**
Einbauteil für Standdusche aus Edelstahl passend zur oben genannten Standdusche.

Oben mit Flanschplatte mit Anschluss für Steckkupplung, unten
mit ¾“ Muffe zum Anschluss an die Wasserzuleitung.

Material:  Edelstahl V4A (1.4571)

Liefern und montieren
Menge: 5,000 St
DIN 276 - Komplett: 562

**1.7.6.4 Standdusche Sauna-Aussenbereich**
Standdusche für Kaltwasser oder vorgemischtes Wasser zur.

Ausführung:
- Standsäule aus Aluminium, D = 152 mm
- Oberfläche mattglänzend
- Mit integrierte Steckkupplung zur einfachen Montage/Demontage
  ohne sichtbare Montageklappe

Anschlüsse:
- Einstellbares Zeitventil

Höhe:  2.245 mm
Wasseraustrittshöhe:  2.140 mm
Wassermenge:  6 l/min
Druck:  ca. 1 – 4 bar
Material:  Aluminium

Fabrikat der Planung: KEMMLIT Malea oder gleichwertig

Vom Bieter gewähltes Fabrikat und Typ:

'........................................'

Liefern und montieren
Menge: 5,000 St
DIN 276 - Komplett: 562

**1.7.6.5 Bodenanker für Standdusche Aluminium**
Einbauteil für Standdusche aus Aluminium passend zur oben genannten Standdusche.

Oben mit Flanschplatte mit Anschluss für Steckkupplung, unten
mit ¾“ Muffe zum Anschluss an die Wasserzuleitung.

Material:  Edelstahl V4A (1.4571)

Liefern und montieren
Menge: 5,000 St
DIN 276 - Komplett: 562

##### 1.7.7 Fühler Druck + Temperatur

**1.7.7.1 Bi-Metall Zeigerthermometer**
mit axialem Tauchschaft, justierbar
Skalen Durchmesser: 100 bis 160 mm
Anzeigebereich:  0-100 °C
Tauchhülsenlänge:  60 bis 200 mm
Güteklasse DIN: 1,0
Gehäuse  :  CrNi-Stahl

einschl. Dicht- und Kleinmaterial liefern und montieren
Menge: 58,000 St
DIN 276 - Komplett: 422

**1.7.7.2 Rohrfedermanometer**
Rohrfedermanometer mit Rohrgewindeanschluss, einschl. Prüfarmatur
und Wassersackrohr
Betriebsdaten:  90 °C, 3,0 bar
Messwerk:  Rohrfeder
Güteklasse:  1,0
Werkstoffe Gehäuse:  Kunststoff
Messwerk:  Kupfer oder Edelstahl
Anschluss:  DN 15
Anzeigebereich: 0 bis 4 bar
Gehäuse Durchmesser : 100 mm

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
einschl. Dicht- und Kleinmaterial liefern und
montieren
Menge: 30,000 St
DIN 276 - Komplett: 422

**1.7.7.3 Flexibler Tauchtemperaturfühler PT1000**
mit Schutzrohr:  Ni1000,
Eintauchtiefe:  100 mm
Schutzart:  IP42
Gewindenippe:  PN 10, G 1/2A
Messelement:  Ni 1000 Ohm
Verwendbereich: +100 °C
Anschluss:  2-adrig

Einschließlich:
- Tauchhülse
- Einschweißstutzen

liefern und betriebsfertig montieren,
Temperaturabgleich
Menge: 50,000 St
DIN 276 - Komplett: 422

**1.7.7.4 Flexibler Kanaltemperaturfühler PT1000**
mit Schutzrohr:  Ni1000,
Eintauchtiefe:  100 mm
Schutzart:  IP42
Gewindenippe:  PN 10, G 1/2A
Messelement:  Ni 1000 Ohm
Verwendbereich: +100 °C
Anschluss:  2-adrig

Einschließlich:
- Tauchhülse
- Einschweißstutzen

liefern und betriebsfertig montieren,
Temperaturabgleich
Menge: 8,000 St
DIN 276 - Komplett: 422

**1.7.7.5 Witterungsfühler Messelement Ni 1000 Ohm**
in Kunststoffgehäuse
Technische Daten:
Schutzart:  IP 43
Verwendbereich: -30...+50 GradC
Anschluss:  2-adrig

Liefern und betriebsfertig montieren
Menge: 3,000 St
DIN 276 - Komplett: 422

##### 1.7.8 Profilmaterial

*Hinweis: Technische Vorbemerkungen Befestigung*
Rohrbefestigungen und Montagesysteme
Liefern und betriebsfertig montieren aller Rohrbefestigungen für TGA- Leitungsanlagen gemäß statischen Anforderungen und Brandschutzvorgaben
Koordination und Abstimmung
Bei gemeinsamen Rohrtrassen: Abstimmung mit anderen Gewerken auf einheitliches C-Profil-Montagesystem (Lastniveau angepasst)
Vor Montagebeginn: Statischer Nachweis der Schienendimensionierung
(inkl. Abstimmung Gewerke) ans Planungsbüro vorlegen
Ausführung Befestigungen
Berücksichtigung brandschutztechnischer Anforderungen (Eignungsnachweis)
Nur mit schalldämmenden Einlagen nach DIN 4109
Spezielle Konstruktionen: Stütz-/Hänge-/Tragkonstruktionen und Festpunkte für Geräte/Armaturen aus Profilstahl
Einzelstücke in Sonderausführung nach Montagezeichnung, geschweißt/geschraubt, individuell statisch ausgelegt
Kalkulationshinweise
Komplettes Befestigungsmaterial (Schrauben, Montageanker, Beilagscheiben etc.) einzukalkulieren
Nur VDS-/IFBT-zugelassene Montageanker (Verankerung in Beton)
Abrechnung: Summe der Einzelkonstruktionen nach Einheitsgewichten DIN-Normen und Aufmaßtabelle mit Trassenbezug.
Montage inkl. Funktionsprüfung und Dokumentation

**1.7.8.1 Befestigungskonstruktion, feuerverzinkt**
Feuerverzinkte Befestigungskonstruktionen TGA
Liefern und betriebsfertig montieren von feuerverzinkten Befestigungskonstruktionen aus Profilstahl (C-Profile, U-Träger, Winkel etc.) für TGA-Leitungsanlagen, gemäß Vortext.
Detaillierte Ausführung
- Konstruktionstypen: Stütz-/Hänge-/Tragkonstruktionen, Festpunktkonstruktionen für Geräte, Armaturen, Apparate
- Material: S235JR/S275JR nach DIN EN 10025-2, feuerverzinkt nach DIN EN ISO 1461 (Zinkdicke 80–100 µm je Wandstärke) [C3 -C4]
- Herstellung: Einzelstücke/Sonderausführung nach Montagezeichnung (GA/PA), geschweißt (MIG/MAG) oder geschraubt, Ecken gefast
- C-Profile 41×21/41×41 mm, Träger IPE80–IPE160,
  nach statischer Dimensionierung
Menge: 220,000 kg
DIN 276 - Komplett: 422

**1.7.8.2 Befestigungskonstruktion F90**
Unterkonstruktion MLAR F90 (Stahlbetondecken)
Liefern und montieren einer MLAR-zugelassenen Unterkonstruktion in F90- Qualität (MPA-BS 3646/261/07) zur Befestigung von Rohrleitungen
und Luftkanälen an Stahlbetondecken
Ausführung
- Bestehend aus C-Profilen aus galvanisch verzinktem Stahl mit millimeter- verzahnten Walzkanten (nach innen) und Versteifungssicken für formschlüssige Anbindung
- Mit Endkappen, komplett galvanisch verzinkt (Schnittkanten nachzuverzinken)
- Befestigung mittels brandschutzgeprüfter Gewindestangen und Dübel in Stahlbetondecke
Zubehör (inklusive)
- Gewindestangen, Lochplatten, Muttern und Kleinteile
- Verwendung: Flucht- und Rettungswege
- Ausführung: Galvanisch verzinkt, verschraubt (handelsüblichen Bausätzen)
Vom Bieter gewähltes Fabrikat und Typ: '........................................'
Menge: 120,000 kg
DIN 276 - Komplett: 422

**1.7.8.3 Bezeichnungsschilder**
aus Kunststoff mit Klarsichtdeckel und gedruckten
Einschub- Elementen (Schrift) Größe 100 x 55 mm
einschl. Befestigung mit Rohrschellen auf den
jeweiligen Rohrdurchm., Schrift und Grundfarbe nach
Festlegung durch die Bauleitung, mit BMZ gemäß Schemata.

liefern und montieren
Menge: 40,000 St
DIN 276 - Komplett: 422

**1.7.8.4 Rohrleitungskennzeichnung**
nach dem Durchflussmedium, entspr. DIN 2403, auf
isolierte Rohrleitung aufbringen, liefern und
montieren.

Ausführung :
selbstklebend, weich, aus halogenfreier Folie, mit
permanent haftendem Klebstoff, Mediumbezeichnung, Vor-
und Rücklaufbezeichnung, Fließrichtungspfeil

Rohr-Durchmesser  :  60 bis 300 mm

liefern und anbringen
Menge: 80,000 St
DIN 276 - Komplett: 422

#### 1.8 Stemmarbeiten

##### 1.8.1 Schlitzen und Stemmen

*Hinweis: Stemmarbeiten in Mauerwerkswänden*
Stemmarbeiten
Ausführung, Entsorgung Stemmen von Öffnungen in Mauerwerkswänden, Stahlbetonwänden und -Decken für Heizungsleitungen (DN 15–100,  Abstimmung mit Bauherrenvertreter, Bauleitung und Statiker (Tragfähigkeitsprüfung, Statikbestätigung DIN 18202).
Maße nach Isometrie + Dämmung (z. B. DN100 + 200 mm = 400×500 mm).
Ausführung:
- Handstemmen/Sägen (Staubabsaugung, Schutzabdeckung).
- Toleranz ±10 mm, Kantenbearbeitung, Vorbereitung für Brandschutzmanschetten (DIN 4109).
- Bauschutt: Sortierung (mineralisch rein),
Nebenleistungen
Baustelle besenrein hinterlassen,
Aufmaßzettel für Abrechnung / Stemmaufmaß, Entsorgungsprotokoll.
Menge: [nach Plan] m.

**1.8.1.1 Wand- und Deckenschlitz 15 x 8 cm**
in gemauerter Wand, wie beschrieben herstellen.
Menge: 20,000 m
DIN 276 - Komplett: 422

**1.8.1.2 Wand- und Deckenschlitz 8 x 8 cm**
in gemauerter Wand, wie beschrieben herstellen.
Menge: 24,000 m
DIN 276 - Komplett: 422

**1.8.1.3 Wand- und Deckenschlitz 5 x 5 cm**
in gemauerter Wand, wie beschrieben herstellen.
Menge: 30,000 m
DIN 276 - Komplett: 422

##### 1.8.2 Kernbohrungen

*Hinweis: Hinweise zur Ausführung Kernbohrungen*
Kernbohrungen Stahlbeton
Herstellung, Ausführung,Fachgerechte Kernbohrungen in Stahlbeton-Decken und -Wänden (senkrecht/waagrecht) für Heizungs-/Warmwasserleitungen (DN 15–100) ausführen. Decken-/Wanddicke bis 40 cm, Durchmesser nach Rohr + Dämmung (z. B. DN 100 + 200 mm = Ø 400 mm). Ausführung nur in Abstimmung mit Bauherrenvertreter und Statiker (Tragwerksplanprüfung, Statikbestätigung).[DIN 18202]
Ausführung:
- Nassbohrung mit Diamant-Kernbohrkrone (Leistungsklasse C30/37), Absaugung, Staubschutz.
- Inkl. Anzeichnen und Positionierung nach Isometrie, Toleranz ±5 mm.
- Nachbearbeitung: Kantenrundung, Entstaubung und Versiegelung.
- Nebenleistungen
  Fachgerechte Entsorgung der Bohrkerne (Betonabfall, Nachweis).
  Prüfung (Lot, Wasserwaage)

**1.8.2.1 Kernbohrung mit Diamantbohrgeräten D = 50- 100 mm**
Durchmesser D = 50- 100 mm
Menge: 10,000 St
DIN 276 - Komplett: 422

**1.8.2.2 Kernbohrung mit Diamantbohrgeräten D = 110-150 mm**
Durchmesser D = 110-150 mm
Menge: 15,000 St
DIN 276 - Komplett: 422

**1.8.2.3 Kernbohrung mit Diamantbohrgeräten D = 160-200 mm**
Durchmesser D = 160-200 mm
Menge: 4,000 St
DIN 276 - Komplett: 422

**1.8.2.4 Kernbohrung mit Diamantbohrgeräten D = 210- 250 mm**
Durchmesser D = 210- 250 mm
Menge: 6,000 St
DIN 276 - Komplett: 422

**1.8.2.5 Kernbohrung mit Diamantbohrgeräten D = 250- 300 mm**
Durchmesser D = 250- 300 mm
Menge: 2,000 St
DIN 276 - Komplett: 422

#### 1.9 Wärmedämmung Heizungsleitungen

##### 1.9.1 Wärmedämmung an Armaturen

*Hinweis: Wärmedämmung an Armaturen*
Wärmedämmung an Armaturen

Wärmedämmung an Armaturen und Apparaten gemäss den Forderungen der Energieeinsparungsverordnung, technisch und handwerkerlich einwandfrei ausgeführt nach DIN 4140.

Maximale Mediumstemperatur = 120 °C

Liefern und montieren

**1.9.1.1 Isolierkappe für Flanscharmaturen DN100, gerade**
Universelle und flexible Isolierkappe für gerade Flanscharmaturen.

Nennweite: DN100

Ausführung:
Dämmkappe nach EnEV,
aus PE Polyethylen Weichschaum (geschlossenzelliges PE, Baustoffklasse B1), mit verstärkter und strapazierfähiger Oberfläche. Am Rücken miteinander verbundenen Kappenhälften zum Zusammenklappen, Inkl. Kunststoffklammern.

Liefern und montieren
Menge: 6,000 St
DIN 276 - Komplett: 422

**1.9.1.2 Isolierkappe für Flanscharmaturen DN80, gerade**
Ausführung und Zubehör wie vor, jedoch:

Nennweite:  DN80

Liefern und montieren
Menge: 4,000 St
DIN 276 - Komplett: 422

**1.9.1.3 Isolierkappe für Flanscharmaturen DN65, gerade**
Ausführung und Zubehör wie vor, jedoch:

Nennweite:  DN65

Liefern und montieren
Menge: 4,000 St
DIN 276 - Komplett: 422

**1.9.1.4 Isolierkappe für Flanscharmaturen DN50, gerade**
Ausführung und Zubehör wie vor, jedoch:

Nennweite:  DN50

Liefern und montieren
Menge: 6,000 St
DIN 276 - Komplett: 422

**1.9.1.5 Isolierkappe für Flanscharmaturen DN40, gerade**
Ausführung und Zubehör wie vor, jedoch:

Nennweite:  DN40

Liefern und montieren
Menge: 6,000 St
DIN 276 - Komplett: 422

**1.9.1.6 Isolierkappe für Flanscharmaturen DN32, gerade**
Ausführung und Zubehör wie vor, jedoch:

Nennweite:  DN32

Liefern und montieren
Menge: 6,000 St
DIN 276 - Komplett: 422

**1.9.1.7 Isolierkappe für Flanscharmaturen DN25, gerade**
Ausführung und Zubehör wie vor, jedoch:

Nennweite:  DN25

Liefern und montieren
Menge: 8,000 St
DIN 276 - Komplett: 422

**1.9.1.8 Isolierkappe für Flansch-Schmutzfänger oder Schrägarmatur DN50**
Isolierkappe für Flansch-Schmutzfänger oder Schrägarmatur.

Nennweite: DN50

Ausführung:
Dämmkappe nach EnEV,
aus PE Polyethylen Weichschaum (geschlossenzelliges PE, Baustoffklasse B1), mit verstärkter und strapazierfähiger Oberfläche. Am Rücken miteinander verbundenen Kappenhälften zum Zusammenklappen, Inkl. Kunststoffklammern.

Liefern und montieren
Menge: 6,000 St
DIN 276 - Komplett: 422

**1.9.1.9 Isolierkappe für Flansch-Schmutzfänger oder Schrägarmatur DN40**
Ausführung und Zubehör wie vor, jedoch:

Nennweite:  DN40

Liefern und montieren
Menge: 6,000 St
DIN 276 - Komplett: 422

**1.9.1.10 Isolierkappe für Flansch-Schmutzfänger oder Schrägarmatur DN32**
Ausführung und Zubehör wie vor, jedoch:

Nennweite:  DN32

Liefern und montieren
Menge: 6,000 St
DIN 276 - Komplett: 422

**1.9.1.11 Isolierkappe für Flansch-Schmutzfänger oder Schrägarmatur DN25**
Ausführung und Zubehör wie vor, jedoch:

Nennweite:  DN25

Liefern und montieren
Menge: 8,000 St
DIN 276 - Komplett: 422

**1.9.1.12 Isolierkappe für Schrägsitzventile DN65**
Universelle und flexible Isolierkappe für Schrägsitzventile.

Nennweite: DN65

Ausführung:
Dämmkappe nach EnEV, aus PE Polyethylen Weichschaum (geschlossenzelliges PE, Baustoffklasse B1), mit verstärkter und strapazierfähiger Oberfläche. Am Rücken miteinander verbundenen Kappenhälften zum Zusammenklappen, Inkl. Kunststoffklammern.

Liefern und montieren
Menge: 12,000 St
DIN 276 - Komplett: 422

**1.9.1.13 Isolierkappe für Schrägsitzventile DN50**
Ausführung und Zubehör wie vor, jedoch:

Nennweite:  DN50

Liefern und montieren
Menge: 10,000 St
DIN 276 - Komplett: 422

**1.9.1.14 Isolierkappe für Schrägsitzventile DN40**
Ausführung und Zubehör wie vor, jedoch:

Nennweite:  DN40

Liefern und montieren
Menge: 16,000 St
DIN 276 - Komplett: 422

**1.9.1.15 Isolierkappe für Schrägsitzventile DN32**
Ausführung und Zubehör wie vor, jedoch:

Nennweite:  DN32

Liefern und montieren
Menge: 12,000 St
DIN 276 - Komplett: 422

**1.9.1.16 Isolierkappe für Schrägsitzventile DN25**
Ausführung und Zubehör wie vor, jedoch:

Nennweite:  DN25

Liefern und montieren
Menge: 20,000 St
DIN 276 - Komplett: 422

**1.9.1.17 Isolierkappe für Schrägsitzventile DN15-DN20**
Ausführung und Zubehör wie vor, jedoch:

Nennweite:  DN15-DN20

Liefern und montieren
Menge: 22,000 St
DIN 276 - Komplett: 422

##### 1.9.2 Wärmedämmung an Heizungsleitungen - Alukaschiert

*Hinweis: Wärmedämmung Heizungsleitung Alukaschiert*
Wärmedämmung an Heizungsleitungen gemäß DIN 4140:2023-05 und Gebäudeenergiegesetz (GEG), technisch und handwerklich einwandfrei auszuführen.

Wärmedämmung mit alukaschierten Rohrschalen aus Mineralwolle (Steinwolle), Baustoffklasse A2-s1,d0, nicht brennbar gemäß DIN EN 13501-1 (ergänzend DIN 4102-1), Wärmeleitfähigkeit λ bei Mitteltemperatur 40 °C ≤ 0,035 W/(m·K).

Sämtliche Rund- und Längsnähte sind mit Streifen aus selbstklebender, dampfdiffusionsdichter Aluminiumfolie lückenlos zu überkleben. Unter allen Umständen sind ausschließlich Rohrschalen (keine Matten) zu verwenden. Ausschnitte, Dämmungen für Formstücke, Rohrschellen sowie Dämmung an Rohrhalterungen (inkl. thermischer Entkopplung nach DIN 4140) sind in die Einheitspreise einzubeziehen und werden nicht gesondert vergütet.

Innendurchmesser  Mindestdämmschichtdicke
< 22 mm  20 mm
22–35 mm  30 mm
35–100 mm  = Innendurchmesser
> 100 mm  100 mm

Wärmedämmung liefern und montieren, inklusive Dämmschichtdicken gemäß GEG Anlage 8 §§ 69/70 (bezogen auf λ = 0,035 W/(m·K))

**1.9.2.1 Dämmung für Rohrleitung DN 100**
Dämmschichtdicke 100 mm
Menge: 20,000 m
DIN 276 - Komplett: 422

**1.9.2.2 Dämmung für Rohrleitung DN 80**
Dämmschichtdicke 100 mm
Menge: 20,000 m
DIN 276 - Komplett: 422

**1.9.2.3 Dämmung für Rohrleitung DN 65**
Dämmschichtdicke 70 mm
Menge: 10,000 m
DIN 276 - Komplett: 422

**1.9.2.4 Dämmung für Rohrleitung DN 50**
Dämmschichtdicke 61 mm
Menge: 40,000 m
DIN 276 - Komplett: 422

**1.9.2.5 Dämmung für Rohrleitung DN 40**
Dämmschichtdicke 50 mm
Menge: 20,000 m
DIN 276 - Komplett: 422

**1.9.2.6 Dämmung für Rohrleitung DN 32**
Dämmschichtdicke 40 mm
Menge: 40,000 m
DIN 276 - Komplett: 422

**1.9.2.7 Dämmung für Rohrleitung DN 25**
Dämmschichtdicke 30 mm
Menge: 40,000 m
DIN 276 - Komplett: 422

**1.9.2.8 Dämmung für Rohrleitung DN 20**
Dämmschichtdicke 30 mm
Menge: 40,000 m
DIN 276 - Komplett: 422

**1.9.2.9 Dämmung für Rohrleitung DN 15**
Dämmschichtdicke 20 mm
Menge: 12,000 m
DIN 276 - Komplett: 422

**1.9.2.10 Dämmung für Rohrleitung DN 12**
Dämmung 20mm
Menge: 30,000 m
DIN 276 - Komplett: 422

*Hinweis: Wärmedämmung alukaschiert für Bögen*
Wärmedämmung alukaschiert für Bögen

Dämmschichtdicke gemäß Dämmung für Rohrleitungen.
Formstücke werden beim Aufmaß übermessen.
Die Preise sind als Zuschlagspreise zu bilden.

**1.9.2.11 Wärmedämmung alukaschiert für Bogen DN15**
Wärmedämmung alukaschiert für Bogen DN15

Liefern und montieren
Menge: 40,000 St
DIN 276 - Komplett: 422

**1.9.2.12 Wärmedämmung alukaschiert für Bogen DN25**
Wärmedämmung alukaschiert für Bogen DN20

Liefern und montieren
Menge: 40,000 St
DIN 276 - Komplett: 422

**1.9.2.13 Wärmedämmung alukaschiert für Bogen DN25**
Wärmedämmung alukaschiert für Bogen DN25

Liefern und montieren
Menge: 60,000 St
DIN 276 - Komplett: 422

**1.9.2.14 Wärmedämmung alukaschiert für Bogen DN32**
Wärmedämmung alukaschiert für Bogen DN32

Liefern und montieren
Menge: 20,000 St
DIN 276 - Komplett: 422

**1.9.2.15 Wärmedämmung alukaschiert für Bogen DN40**
Wärmedämmung alukaschiert für Bogen DN40

Liefern und montieren
Menge: 24,000 St
DIN 276 - Komplett: 422

**1.9.2.16 Wärmedämmung alukaschiert für Bogen DN50**
Wärmedämmung alukaschiert für Bogen DN50

Liefern und montieren
Menge: 22,000 St
DIN 276 - Komplett: 422

**1.9.2.17 Wärmedämmung alukaschiert für Bogen DN65**
Wärmedämmung alukaschiert für Bogen DN65

Liefern und montieren
Menge: 18,000 St
DIN 276 - Komplett: 422

**1.9.2.18 Wärmedämmung alukaschiert für Bogen DN80**
Wärmedämmung alukaschiert für Bogen DN80

Liefern und montieren
Menge: 16,000 St
DIN 276 - Komplett: 422

**1.9.2.19 Wärmedämmung alukaschiert für Bogen DN100**
Wärmedämmung alukaschiert für Bogen DN100

Liefern und montieren
Menge: 12,000 St
DIN 276 - Komplett: 422

*Hinweis: Wärmedämmung Stutzen Alukaschiert*
Wärmedämmung Stutzen Alukaschiert
Wärmedämmung für Stutzen bzw. T-Stücke.
Dämmschichtdicke gemäß Dämmung für Rohrleitungen.

Formstücke werden beim Aufmaß übermessen.
Die Preise sind als Zuschlagspreise zu bilden.

**1.9.2.20 Dämmung für Stutzen DN 15**
Menge: 8,000 St
DIN 276 - Komplett: 422

**1.9.2.21 Dämmung für Stutzen DN 20**
Menge: 8,000 St
DIN 276 - Komplett: 422

**1.9.2.22 Dämmung für Stutzen DN 25**
Menge: 12,000 St
DIN 276 - Komplett: 422

**1.9.2.23 Dämmung für Stutzen DN 32**
Menge: 16,000 St
DIN 276 - Komplett: 422

**1.9.2.24 Dämmung für Stutzen DN 40**
Menge: 16,000 St
DIN 276 - Komplett: 422

**1.9.2.25 Dämmung für Stutzen DN 50**
Menge: 14,000 St
DIN 276 - Komplett: 422

**1.9.2.26 Dämmung für Stutzen DN 65**
Menge: 10,000 St
DIN 276 - Komplett: 422

**1.9.2.27 Dämmung für Stutzen DN 80**
Menge: 6,000 St
DIN 276 - Komplett: 422

##### 1.9.3 Wärmedämmung Rohrleitung, Ummantelung verzinktem Stahlblech Die Rohrleitungsverlegung kann aufgrund der Installationsdichte nicht gemäß der MLAR erfolgen. Die Mehraufwendungen für die erschwerte Isoliermontagen sind in den Einheitspreisen zu berücksichtigen. Wärmedämmung an Heizungs- und Warmwasserleitungen gemäß den Forderungen der Energieeinsparungsverordnung, technisch und Handwerklich einwandfrei ausgeführt nach DIN 4140, - Maximale Mediumstemperatur < 100 °C - Wärmedämmung mit Rohrschalen aus Mineralwolle, - Baustoffklasse A2 (nicht brennbar) gemäß DIN 4102, - Teil l Wärmeleitfähigkeit bei einer Mitteltemperatur von 40 °C, < 0,035 W/mK und einer Ummantelung aus verzinktem Stahlblech, - Blechdicke entsprechend der Staffelung nach DIN 4140, Tabelle 12 für Blechummantelungen in gefährdeten Bereichen. - Umfang der Ummantelung: - bis 4cm, Blechdicke 0,5 mm - über 4 bis 8cm, Blechdicke 0,5 mm - über 8 bis 12,5cm, Blechdicke 0,6 mm - über 12,5cm, Blechdicke 0,7 mm Es wird nochmals ausdrücklich darauf hingewiesen, das unter allen Umständen Rohrschalen und keine Matten zu kalkulieren sind.Dämmungen an Bögen und sonstigen Formstücken sind eben- falls aus Rohrschalenmaterial in massgerechtem Zuschnitt zu fertigen.Die aufgeführten Formstücke werden beim Aufmaß übermessen. Die Einheitspreise sind als Zuschlagspreise einzusetzen. Ausschnitte und Dämmungen für Rohrschellen und Rohrhalterungen sind in die Einheitspreise einzukalkulieren und werden nicht gesondert vergütet.

*Hinweis: Wärmedämmung Rohrleitung - Ummantelung aus verzinktem Stahlblech*
Wärmedämmung Rohrleitung - Ummantelung aus verzinktem Stahlblech

Die Rohrleitungsverlegung kann aufgrund der Installationsdichte nicht gemäß der MLAR erfolgen. Die Mehraufwendungen für die erschwerte Isoliermontagen sind in den Einheitspreisen zu berücksichtigen.

Wärmedämmung an Heizungs- und Warmwasserleitungen
gemäß den Forderungen der Energieeinsparungsverordnung, technisch und Handwerklich einwandfrei ausgeführt nach DIN 4140,
- Maximale Mediumstemperatur = 100 °C
- Wärmedämmung mit Rohrschalen aus Mineralwolle,
- Baustoffklasse A2 (nicht brennbar) gemäß DIN 4102,
- Teil l Wärmeleitfähigkeit bei einer Mitteltemperatur von 40 °C, < 0,035 W/mK und einer Ummantelung aus verzinktem Stahlblech,
- Blechdicke entsprechend der Staffelung nach DIN 4140,
  Tabelle 12 für Blechummantelungen in gefährdeten Bereichen.
- Umfang der Ummantelung:
  - bis 4cm, Blechdicke 0,5 mm
  - über 4 bis 8cm, Blechdicke 0,5 mm
  - über 8 bis 12,5cm, Blechdicke 0,6 mm
  - über 12,5cm, Blechdicke 0,7 mm

Es wird nochmals ausdrücklich darauf hingewiesen, das unter allen Umständen Rohrschalen und keine Matten zu kalkulieren sind. Dämmungen an Bögen und sonstigen Formstücken sind ebenfalls aus Rohrschalenmaterial in massgerechtem Zuschnitt zu fertigen.Die aufgeführten Formstücke werden beim Aufmaß übermessen. Die Einheitspreise sind als Zuschlagspreise einzusetzen.

Ausschnitte und Dämmungen für Rohrschellen und Rohrhalterungen sind in die Einheitspreise einzukalkulieren und werden nicht gesondert vergütet.

**1.9.3.1 Dämmung für Rohrleitung DN 20 Dämmschichtdicke 22 mm**
Menge: 8,000 m
DIN 276 - Komplett: 422

**1.9.3.2 Dämmung für Rohrleitung DN 25 Dämmschichtdicke 33 mm**
Menge: 8,000 m
DIN 276 - Komplett: 422

**1.9.3.3 Dämmung für Rohrleitung DN 32 Dämmschichtdicke 40 mm**
Menge: 8,000 m
DIN 276 - Komplett: 422

**1.9.3.4 Dämmung für Rohrleitung DN 40 Dämmschichtdicke 50 mm**
Menge: 12,000 m
DIN 276 - Komplett: 422

**1.9.3.5 Dämmung für Rohrleitung DN 50 Dämmschichtdicke 61 mm**
Menge: 12,000 m
DIN 276 - Komplett: 422

**1.9.3.6 Dämmung für Rohrleitung DN 65 Dämmschichtdicke 70 mm**
Menge: 12,000 m
DIN 276 - Komplett: 422

**1.9.3.7 Dämmung für Rohrleitung DN 80 Dämmschichtdicke 100 mm**
Menge: 12,000 m
DIN 276 - Komplett: 422

*Hinweis: Wärmedämmung für Bögen - Ummantelung aus verzinktem Stahlblech*

**1.9.3.8 Dämmung für Bögen DN 15**
Menge: 6,000 St
DIN 276 - Komplett: 422

**1.9.3.9 Dämmung für Bögen DN 20**
Menge: 6,000 St
DIN 276 - Komplett: 422

**1.9.3.10 Dämmung für Bögen DN 25**
Menge: 8,000 St
DIN 276 - Komplett: 422

**1.9.3.11 Dämmung für Bögen DN 32**
Menge: 8,000 St
DIN 276 - Komplett: 422

**1.9.3.12 Dämmung für Bögen DN 40**
Menge: 6,000 St
DIN 276 - Komplett: 422

**1.9.3.13 Dämmung für Bögen DN 50**
Menge: 6,000 St
DIN 276 - Komplett: 422

**1.9.3.14 Dämmung für Bögen DN 65**
Menge: 10,000 St
DIN 276 - Komplett: 422

**1.9.3.15 Dämmung für Bögen DN 80**
Menge: 10,000 St
DIN 276 - Komplett: 422

##### 1.9.4 Wärmedämmung mit Alu-Blechummantelung Außenleitungen 200% an Heizungs- und Warmwasserleitungen ist mit Rohrschalen aus Mineralwolle nach ATV DIN 18421 auszuführen. Lieferung, Montage, Abnahme Wärmedämmung mit Blechummantelung an Heizungs- und Warmwasser-Außenleitungen (Vorlauf/Rücklauf zu Pufferspeicher, Frischwasserkaskade) ausführen mit Rohrschalen aus steifer Mineralwolle (λ ≤ 0,032 W/(m·K) bei 50 °C, ρ ≥ 140 kg/m³, Brandschutzklasse A2-s1,d0). Dämmstärke 200 mm (200% EnEV-TABULA), dichtes Abdichten der Stoßstellen mit selbstklebendem Alu-Klebeband (20 mm Überlappung). Ummantelung mit eloxiertem Aluminiumblech (0,5 mm, nahtlos verkeilt / schraubverbindend, IP54). Ausführung und Material: - Anwendungsbereich: DN 15–DN 100 (Außenleitungen Hybridanlage), inkl. Armaturen-Dämmung (Ventile, Flansche, 3-Wege-Mischer Pos. 1.5.6). - Dämmstärken (U-Wert ≤ 0,015 W/m²K): DN 15–25: 60 mm DN 32–50: 100 mm DN 65–100: 200 mm - Kennzeichnung: Aluminium-Schilder (Pfeilrichtung, Medium "HW/VL/RL", λ-Wert, Isolierdicke), Schallschutz LW ≤ 20 dB(A). Frostschutz bis -30 °C. Montage und Funktionsumfang Vollständige Montage inkl. Trennfugen, Wärmedurchlassmessung (Protokoll). Brandschutz DIN 18230.Abnahme mit Thermografie (ΔT < 2 K/m). Die Wand und Fassadendurchdringung ist im Detail mit dem Fassadenbauer abzustimmen. Liefern und montieren

**1.9.4.1 Dämmung Außenleitung DN 100**
wie vor beschrieben,

Dämmung Außenleitung mit Alu-Blechmantel.

Nennweite Rohr:  DN100

Liefern und montieren
Menge: 45,000 m
DIN 276 - Komplett: 422

**1.9.4.2 Dämmung Außenleitung DN 80**
wie vor beschrieben,

Dämmung Außenleitung mit Alu-Blechmantel.

Nennweite Rohr:  DN80

Liefern und montieren
Menge: 80,000 m
DIN 276 - Komplett: 422

**1.9.4.3 Dämmung Außenleitung DN 40**
wie vor beschrieben,

Dämmung Außenleitung mit Alu-Blechmantel.

Nennweite Rohr:  DN40

Liefern und montieren
Menge: 60,000 m
DIN 276 - Komplett: 422

**1.9.4.4 Dämmung Außenleitung Bögen DN 100**
Menge: 6,000 St
DIN 276 - Komplett: 422

**1.9.4.5 Dämmung Außenleitung Bögen DN 80**
Menge: 10,000 St
DIN 276 - Komplett: 422

**1.9.4.6 Dämmung Außenleitung Bögen DN 40**
Menge: 10,000 St
DIN 276 - Komplett: 422

### 2 Sanitärtechnik

#### 2.1 Entwässerung

##### 2.1.1 Regenwasser

**2.1.1.1 Fallrohr DN125, feuerverzinkt**
Fallrohr DN125 zur Dachentwässerung aus Stahl nach DIN EN 1123, mit Steckmuffenverbindung, feuerverzinkt mit zusätzlicher Innenbeschichtung

Inkl. Befestigung Fallrohrschelle

Liefern und montieren
Menge: 28,000 m
DIN 276 - Komplett: 411

**2.1.1.2 Fallrohrbogen doppelt, DN125**
als Doppelbogen mit Verbindungsstück zur Verbindung zwischen Dachablauf und Fallrohr

Liefern und montieren
Menge: 8,000 St
DIN 276 - Komplett: 411

**2.1.1.3 Regenstandrohr Rund DN 125**
aus Stahlrohr verzinkt
Ausführung: rund mit Muffe und Reinigungsöffnung.

Liefern und montieren
Menge: 4,000 St
DIN 276 - Komplett: 411

**2.1.1.4 Standrohrkappe DN125**
Standrohrkappe aus Titanzink, für Abdeckung der Verbindung von Regenstandrohren aus Stahl mit Regenfallrohren aus Stahl, DN 125

Liefern und montieren
Menge: 4,000 St
DIN 276 - Komplett: 411

**2.1.1.5 Anschluss DN125 an bauseits gesetzten Dacheinlauf herstellen**
Standrohrkappe aus Titanzink, für Abdeckung der Verbindung von Regenstandrohren aus Stahl mit Regenfallrohren aus Stahl, DN 125.

Liefern und montieren
Menge: 4,000 St
DIN 276 - Komplett: 411

**2.1.1.6 Fallrohr DN100, feuerverzinkt**
Fallrohr zur Dachentwässerung aus Stahl nach DIN EN 1123, mit Steckmuffenverbindung, feuerverzinkt mit zusätzlicher Innenbeschichtung

Inkl. Befestigung Fallrohrschelle

Liefern und montieren
Menge: 109,000 m
DIN 276 - Komplett: 411

**2.1.1.7 Fallrohrbogen doppelt, DN100**
als Doppelbogen mit Verbindungsstück zur Verbindung zwischen Dachablauf und Fallrohr

Liefern und montieren
Menge: 19,000 St
DIN 276 - Komplett: 411

**2.1.1.8 Regenstandrohr Rund DN 100**
aus Stahlrohr verzinkt
Ausführung: rund mit Muffe und Reinigungsöffnung

Liefern und montieren
Menge: 19,000 St
DIN 276 - Komplett: 411

**2.1.1.9 Standrohrkappe DN100**
Standrohrkappe aus Titanzink, für Abdeckung der Verbindung von Regenstandrohren aus Stahl mit Regenfallrohren aus Stahl, DN 100.

Liefern und montieren
Menge: 19,000 St
DIN 276 - Komplett: 411

##### 2.1.2 Schmutzwasser

*Hinweis: Abwasserleitung PE*
Abwasserleitung aus PE-Rohr DIN EN 1519-1, heißwasserbeständig, DN/OD 125, Rohrverbindung mit Heizelement-Stumpfschweißen, Verlegung in Gebäuden, Form- und Verbindungsstücke werden gesondert vergütet.

PE-Rohrsystem für Entwässerungsanlagen nach DIN EN 12056 in Verbindung mit DIN 1986-100, sowie DIN EN 752.

Zugelassen und geprüft für die Verlegung innerhalb von Gebäuden nach DIN EN 1519 und für erdverlegte Entwässerungskanäle und -leitungen nach DINEN 12666.

Verbindung durch Steckmuffe, Spiegelschweißung und/oder Elektro-Muffenschweißung.

Verlegung nach Herstellerrichtlinien unter Einhaltung der DIN EN 12056 und DIN 1986-100, sowie DIN EN 752 und DIN EN 1610.

Inkl. Rohrbefestigung mittels verzinkten Rohrschellen mit Schalldämmeinlage, zur Einzelbefestigung in Wand und Decke nach statischen Erfordernissen.

Werkstoff: PE, Polyethylen, halogenfrei
Längenausdehnung: 0,17 mm/m*K
Temperaturbeständigkeit: kurzzeitig 100°C
Baustoffklasse: DIN 4102-1-B2, normal entflammbar, nicht brennend abtropfend, Klasse E nach DIN EN 13501-1, normal entflammbar, nicht brennend abtropfend UV beständig

Für die Verbindung der PE Rohre und Formstücke sind Elektroschweißmuffen, Thermomuffen und Spiegelschweißverbindungen vorgesehen.
Es sind vorzugsweise Spiegelschweissungen auszuführen.

Bögen, T-Stücke, Reduzierungen, sowie Steck- und Elektroschweißmuffen sind separat im LV ausgeschrieben. Verschnitt, sowie Befestigungs- und Kleinmaterial sind in die Einheitspreise einzukalkulieren.

Das Entwässerungssystem ist gemäß DIN 4109 gegen Körperschallübertragung vom Baukörper zu trennen.

Die Verarbeitung und Verlegung sind nach den herstellerspezifischen Vorschriften, sowie unter Einhaltung einschlägiger Normen durchzuführen.

**2.1.2.1 Abwasserleitung PE-HD DA 125 mm**
wie vor beschrieben, liefern und montieren
Menge: 72,000 m
DIN 276 - Komplett: 411

**2.1.2.2 Abwasserleitung PE-HD DA 110 mm**
wie vor beschrieben, liefern und montieren
Menge: 68,000 m
DIN 276 - Komplett: 411

**2.1.2.3 Abwasserleitung PE-HD DA 90 mm**
wie vor beschrieben, liefern und montieren
Menge: 18,000 m
DIN 276 - Komplett: 411

**2.1.2.4 Abwasserleitung PE-HD DA 75 mm**
wie vor beschrieben, liefern und montieren
Menge: 16,000 m
DIN 276 - Komplett: 411

**2.1.2.5 Abwasserleitung PE-HD DA 50 mm**
wie vor beschrieben, liefern und montieren
Menge: 70,000 m
DIN 276 - Komplett: 411

**2.1.2.6 Abwasserleitung PE-HD DA 40 mm**
wie vor beschrieben, liefern und montieren
Menge: 24,000 m
DIN 276 - Komplett: 411

**2.1.2.7 Bogen PE-HD 125 mm 88.5 Grad Winkelform**
Verwendungszweck: Zur Gebäudeentwässerung

- Farbe: schwarz
- Werkstoff: PE-HD
- Nennweite:  DA125
- Winkel: 88.5 °

Liefern und montieren
Menge: 2,000 St
DIN 276 - Komplett: 411

**2.1.2.8 Bogen PE-HD 110 mm 88.5 Grad Winkelform**
wie vor, jedoch: DA110

Liefern und montieren
Menge: 4,000 St
DIN 276 - Komplett: 411

**2.1.2.9 Bogen PE-HD 90 mm 88.5 Grad Winkelform**
wie vor, jedoch: DA90

Liefern und montieren
Menge: 4,000 St
DIN 276 - Komplett: 411

**2.1.2.10 Bogen PE-HD 75 mm 88.5 Grad Winkelform**
wie vor, jedoch: DA75

Liefern und montieren
Menge: 6,000 St
DIN 276 - Komplett: 411

**2.1.2.11 Bogen PE-HD 50 mm 88.5 Grad Winkelform**
wie vor, jedoch: DA50

Liefern und montieren
Menge: 10,000 St
DIN 276 - Komplett: 411

**2.1.2.12 Bogen PE-HD 125 mm 45 Grad Winkelform**
Verwendungszweck: Zur Gebäudeentwässerung

Eigenschaften: Beidseitig mit Elektroschweißmuffe schweißbar

Technische Eigenschaften
- Farbe: schwarz
- Werkstoff: PE-HD
- Nennweite:  DA125
- Winkel: 45 °

Liefern und montieren
Menge: 38,000 St
DIN 276 - Komplett: 411

**2.1.2.13 Bogen PE-HD 110 mm 45 Grad Winkelform**
wie vor, jedoch: DA110

Liefern und montieren
Menge: 78,000 St
DIN 276 - Komplett: 411

**2.1.2.14 Bogen PE-HD 90 mm 45 Grad Winkelform**
wie vor, jedoch: DA90

Liefern und montieren
Menge: 10,000 St
DIN 276 - Komplett: 411

**2.1.2.15 Bogen PE-HD 75 mm 45 Grad Winkelform**
wie vor, jedoch: DA75

Liefern und montieren
Menge: 12,000 St
DIN 276 - Komplett: 411

**2.1.2.16 Bogen PE-HD 50 mm 45 Grad Winkelform**
wie vor, jedoch: DA50

Liefern und montieren
Menge: 158,000 St
DIN 276 - Komplett: 411

**2.1.2.17 Bogen PE-HD 40 mm 45 Grad Winkelform**
wie vor, jedoch: DA40

Liefern und montieren
Menge: 58,000 St
DIN 276 - Komplett: 411

**2.1.2.18 Abzweig DN125 45°/88,5° - egal/reduziert**
mit gleichem oder reduziertem Abgang

Verwendungszwecke:
- Zur Gebäudeentwässerung
- Zur Grundstücksentwässerung

Technische Eigenschaften
- Farbe: schwarz
- Werkstoff: PE-HD
- Hauptnennweite: DA125
- Winkel: 45°/88,5°

Liefern und montieren
Menge: 2,000 St
DIN 276 - Komplett: 411

**2.1.2.19 Abzweig DN100 45°/88,5° - egal/reduziert**
wie vor, jedoch: DA110

Liefern und montieren
Menge: 8,000 St
DIN 276 - Komplett: 411

**2.1.2.20 Abzweig DN70 45°/88,5° - egal/reduziert**
wie vor, jedoch: DA75

Liefern und montieren
Menge: 6,000 St
DIN 276 - Komplett: 411

**2.1.2.21 Abzweig DN70 45°/88,5° - egal/reduziert**
wie vor, jedoch: DA50

Liefern und montieren
Menge: 4,000 St
DIN 276 - Komplett: 411

**2.1.2.22 HDPE Reduktion exzentrisch, lang DN 75**
HDPE Reduktion exzentrisch, lang
DN 70 d 75 mm
Menge: 10,000 St
DIN 276 - Komplett: 411

**2.1.2.23 HDPE Reduktion exzentrisch, lang DN 90**
HDPE Reduktion exzentrisch, lang
DN 90 d 90 mm
Menge: 10,000 St
DIN 276 - Komplett: 411

**2.1.2.24 HDPE Reduktion exzentrisch, lang DN 100**
HDPE Reduktion exzentrisch, lang
DN 100 d 110 mm
Menge: 12,000 St
DIN 276 - Komplett: 411

**2.1.2.25 HDPE Reduktion exzentrisch, lang DN 125**
HDPE Reduktion exzentrisch, lang
DN 125 d 125 mm
Menge: 10,000 St
DIN 276 - Komplett: 411

**2.1.2.26 HDPE Reduktion exzentrisch, lang DN 150**
HDPE Reduktion exzentrisch, lang
DN 150 d 160 mm
Menge: 4,000 St
DIN 276 - Komplett: 411

**2.1.2.27 HDPE Reduktion exzentrisch, lang DN 200**
HDPE Reduktion exzentrisch, lang
DN 200 d 200 mm
Menge: 1,000 St
DIN 276 - Komplett: 411

*Hinweis: Vorbemerkung zu PE‑Rohrleitungen*
Vorbemerkung zu PE‑Rohrleitungen / Einsatz von E-Muffen
Für die Verbindung der PE‑Rohrleitungen sind grundsätzlich Heizelement‑Stumpfschweißungen (Spiegelschweißungen) gemäß DVGW‑Arbeitsblatt GW 335‑A2 / DIN EN 12201 auszuführen.

Elektroschweißmuffen dürfen nur dort verwendet werden, wo eine Ausführung der Verbindung mit dem Spiegelschweißgerät bau- oder montagebedingt nicht möglich ist (z. B. bei beengten Platzverhältnissen oder Reparaturstellen).
Alle Schweißverbindungen sind von zertifiziertem Schweißpersonal nach DVGW GW 330 herzustellen und prüfprotokollarisch nachzuweisen.

**2.1.2.28 Elektroschweißmuffe DN 50**
Heizwendel-Schweißmuffe, für Abwasserleitung, aus PE-Rohr DIN EN 1519-1, heißwasserbeständig.

Nennweite: DN50 /DA56 mm

Liefern und montieren
Menge: 42,000 St
DIN 276 - Komplett: 411

**2.1.2.29 Elektroschweißmuffe DN 70**
wie vor, jedoch: DN 70

Liefern und montieren
Menge: 30,000 St
DIN 276 - Komplett: 411

**2.1.2.30 Elektroschweißmuffe DN 100**
wie vor, jedoch: DN 100

Liefern und montieren
Menge: 22,000 St
DIN 276 - Komplett: 411

**2.1.2.31 Elektroschweißmuffe DN 125**
wie vor, jedoch: DN 125

Liefern und montieren
Menge: 40,000 St
DIN 276 - Komplett: 411

*Hinweis: Steckmuffen*

**2.1.2.32 HDPE Steckmuffe DN 50**
HDPE Steckmuffe DN 50
PE Steckmuffe mit  Rundschnurring EPDM, Schutzdeckel
DN 50  d 56 mm

Liefern und montieren
Menge: 12,000 St
DIN 276 - Komplett: 411

**2.1.2.33 HDPE Steckmuffe DN 70**
HDPE Steckmuffe DN 70
PE Steckmuffe mit Rundschnurring EPDM, Schutzdeckel
DN 70  d 76 mm

Liefern und montieren
Menge: 10,000 St
DIN 276 - Komplett: 411

**2.1.2.34 HDPE Steckmuffe DN 100**
HDPE Steckmuffe DN 100
PE Steckmuffe mit Rundschnurring EPDM, Schutzdeckel
DN 100 d 110 mm

Liefern und montieren
Menge: 10,000 St
DIN 276 - Komplett: 411

**2.1.2.35 HDPE Steckmuffe DN 125**
HDPE Steckmuffe DN 125
PE Steckmuffe mit Rundschnurring EPDM, Schutzdeckel
DN 125 d 125 mm

Liefern und montieren
Menge: 8,000 St
DIN 276 - Komplett: 411

**2.1.2.36 PE Reinigungsstück 90 Grad - DN125**
mit ovaler Serviceöffnung d125

Verwendungszwecke

- Zur Gebäudeentwässerung

Technische Eigenschaften:
- Werkstoff: PE-HD
- A / Ausladung (cm): 12,5 cm
- arc / Winkel (°): 90 °
- DN / Nennweite: 115
- H / Höhe (cm): 41 cm

Inkl. Zubehör:
- Dichtung aus EPDM
- Verschlussdeckel Grauguss, schwarz tauchlackiert

Liefern und montieren
Menge: 4,000 St
DIN 276 - Komplett: 411

**2.1.2.37 PE Reinigungsstück 90 Grad - DN100**
mit ovaler Serviceöffnung d110

Verwendungszwecke

- Zur Gebäudeentwässerung

Technische Eigenschaften:
- Werkstoff: PE-HD
- A / Ausladung (cm): 12 cm
- arc / Winkel (°): 90 °
- DN / Nennweite: 100
- H / Höhe (cm): 40 cm

Inkl. Zubehör:
- Dichtung aus EPDM
- Verschlussdeckel Grauguss, schwarz tauchlackiert

Liefern und montieren
Menge: 14,000 St
DIN 276 - Komplett: 411

**2.1.2.38 PE Reinigungsstück 90 Grad - DN50**
mit ovaler Serviceöffnung d50

Verwendungszwecke

- Zur Gebäudeentwässerung

Inkl. Zubehör:
- Dichtung aus EPDM
- Verschlussdeckel Grauguss, schwarz tauchlackiert

Liefern und montieren
Menge: 6,000 St
DIN 276 - Komplett: 411

**2.1.2.39 KG-Kanalrohr, PP KG 2000 - DN150**
Abwasserkanal aus PP (Polypropylen)-Rohren DIN EN 1852-1, homogenes Vollwandrohr

Liefern und verlegen
Menge: 110,000 m
DIN 276 - Komplett: 411

**2.1.2.40 KG-Kanalrohr, PP KG 2000 - DN125**
Kanalrohr KG2000 - DN125

Abwasserkanal aus PP (Polypropylen)-Rohren DIN EN 1852-1, homogenes Vollwandrohr

Liefern und verlegen
Menge: 40,000 m
DIN 276 - Komplett: 411

**2.1.2.41 KG-Kanalrohr, PP KG 2000 - DN100**
Abwasserkanal aus PP (Polypropylen)-Rohren DIN EN 1852-1, homogenes Vollwandrohr

Liefern und verlegen
Menge: 100,000 m
DIN 276 - Komplett: 411

**2.1.2.42 T-Stück DN125/DN100**
Abzweig, Formstück aus PP (Polypropylen) DIN EN 1852-1, homogenes Vollwandrohr, für Abwasserkanal, 45 Grad, DN/OD 125, Nenn-Ringsteifigkeit SN 8 DIN EN ISO 9969.
Menge: 6,000 St
DIN 276 - Komplett: 411

**2.1.2.43 T-Stück DN100/DN100**
T-Stück DN100/DN100

wie vor, jedoch DN100/100

Liefern und verlegen
Menge: 8,000 St
DIN 276 - Komplett: 411

**2.1.2.44 Bogen 67-87° DN125**
Bogen, Formstück aus PP (Polypropylen) DIN EN 1852-1, homogenes Vollwandrohr, für Abwasserkanal, DN/OD 125, Nenn-Ringsteifigkeit SN 8 DIN EN ISO 9969.

Winkel 67-87,5°

Liefern und montieren
Menge: 4,000 St
DIN 276 - Komplett: 411

**2.1.2.45 Bogen 67-87° DN100**
Bogen 67-87° DN100

wie vor, jedoch DN100

Liefern und verlegen
Menge: 5,000 St
DIN 276 - Komplett: 411

**2.1.2.46 Bogen 15-45° DN125**
Bogen 15-45° DN125

wie vor, jedoch DN125

Liefern und verlegen
Menge: 4,000 St
DIN 276 - Komplett: 411

**2.1.2.47 Bogen 15-45° DN100**
Bogen 15-45° DN100

wie vor, jedoch DN100

Liefern und verlegen
Menge: 10,000 St
DIN 276 - Komplett: 411

**2.1.2.48 Lüftungshaube DN100**
Dachhaube Zu- und Abluft aus schlagregenfestem Polypropylen, UV-stabilisiert. Für Lüftungsleitungen mit Kondensatableitung nach außen durch Doppelrohrtechnik. Schlagregensichere Ausblashaube, geringe Druckverluste.

Haubenkopf zur Revision bzw. Schmutzwasserentlüftung demontierbar.

Inkl. Aluminiumstutzen mit eingearbeiteter und eingedichteter Dach- und Dichtungsbahn zur Aufnahme der Dachhaube und zur Andichtung der Dach- und Dichtungsbahn.

Dichtungsbahnen: PVC, EPDM, PIB, EVA, FPO

Liefern und montieren
Menge: 6,000 St
DIN 276 - Komplett: 411

**2.1.2.49 Lüftungshaube DN125**
wie vor, jedoch DN125.

Liefern und montieren
Menge: 9,000 St
DIN 276 - Komplett: 411

##### 2.1.3 Einläufe

*Hinweis: Grundkörper Bodenablauf DN 50 bis DN 100*
Korrosionsfreier Grundkörper aus Verbundwerkstoff mit herausnehmbaren
Geruchsverschluss und Bauzeitschutzabdeckung.

Ausführung

- Beständig gegenüber aggressiven Medien
- Korrosionsfreie Oberfläche
- Temperaturbeständig und kurzfristig beflammbar von 100 bis zu 400 °C

Abdichtung am Grundkörper: Anschlussrand
Sperrwasserhöhe: 50 mm
Stutzen Ausführung: senkrecht
Material:  Verbundwerkstoff, Korrosionsfrei

Allgemeine Merkmale
Norm:  EN 1253-1
Nennweite (DN):  50 - 100
Inkl. Geruchsverschluss

Auslaufstutzen ist für den Anschluss an SML-Rohre geeignet.
Mit Anschluss- Möglichkeit für Potentialausgleich.
In den nachfolgend ausgeschriebenen Bauarten und Dimensionen,
liefern und montieren, auf vorgegebene Niveau gemäß Gefälleplan ausrichten

**2.1.3.1 Grundkörper Bodenablauf DN 100**
Grundkörper Bodenablauf DN 100 aus Verbundwerkstoff, wie vor beschrieben.

Nennweite Ablauf:  DN100
Abdichtung am Grundkörper:  Anschlussrand

Inkl. herausnehmbarem Glockengeruch- und Reinigungsverschluss
Sperrwasserhöhe 50 mm mit Bauzeitenschutzdeckel.

Angebotenes Fabrikat/Typ:

'....................................................'

Angebotenes Fabrikat und Typ gelten für alle folgenden Nennweiten.

Liefern und montieren
Menge: 115,000 St
DIN 276 - Komplett: 411

**2.1.3.2 Grundkörper Bodenablauf DN 70**
Grundkörper Bodenablauf DN 70 aus Verbundwerkstoff, wie vor beschrieben.

Nennweite Ablauf:  DN70
Abdichtung am Grundkörper:  Anschlussrand

Inkl. herausnehmbarem Glockengeruch- und Reinigungsverschluss
Sperrwasserhöhe 50 mm mit Bauzeitenschutzdeckel.

Liefern und montieren
Menge: 22,000 St
DIN 276 - Komplett: 411

**2.1.3.3 Verlängerungsstück H = 136 mm**
Verlängerungsstück passend für Bodenabläufe - H = 136 mm

Ausführung
Dichtung: Lippendichtung

Allgemeine Merkmale
Farbe: grau
Material: PP

Abmessungen
Durchmesser: 150 mm
Lichte Weite (LW): 125 mm
Höhe 136 mm

Liefern und montieren
Menge: 127,000 St
DIN 276 - Komplett: 411

**2.1.3.4 Aufsatz Bodenablauf mit Rost**
Aufsatzstück passend zu den vorbeschriebenen Grundkörpern
Für Barfußbereich geeignet.

Aufsatzstück
Ausführung
Höhen- und seitenverstellbar zur Anpassung an den Bodenbelag
Dichtung: Lippendichtung
Abdichtung am Aufsatzstück: zu verklebende beiliegende Dichtmanschette (bd) nach DIN 18534
Wassereinwirkungsklasse nach DIN 18534-1 (bis einschließlich): W3-I
Aufsatzstück: dreidimensional verstellbar
Art der Höhenverstellbarkeit: teleskopisches Aufsatzstück
Höhe: 120 mm
Material: ABS

Abdeckung
Abdeckung Material:  Edelstahl 1.4301 (V2A)
Abdeckung Farbe:  silber
Rahmen Material:  Edelstahl 1.4301 (V2A)
Verriegelung:  Lock & Lift
Belastungsklasse:  L 15 (EN 1253-1)
Rutschhemmklasse:  R9 nach DIN 51130; C nach DIN 51097
Rahmen Breite:  ca. 132 mm
Rahmen Länge:  ca. 132 mm

Liefern und montieren
Menge: 127,000 St
DIN 276 - Komplett: 411

**2.1.3.5 Brandschutzeinsatz Bodenablauf DN70/DN50**
Brandschutzeinsatz für Anschluss von Kunststoffrohr DN 70/DN 50.

Feuerwiderstandsklasse F120, F90, F60 und F 30 nach DIN 4102-11.

Material: Kunststoff
Feuerwiderstandsklasse nach DIN 4102: F 120

Liefern und montieren
Menge: 16,000 St
DIN 276 - Komplett: 411

**2.1.3.6 Brandschutzmanschette DN70/DN50**
Durchgangsdichtung mit Brandschutzeinlage für Feuerwiderstandsklasse F120, F90, F60 und F30 nach DIN 4102-11, für Kernlochbohrungen.

Ausführung Bodenanablauf-Grundkörper mit senkrechtem Auslauf.
Funktionen:
- Rauch- und gasdichter Verschluss des Spaltes zwischen Ablauf und Decke
- Schallhemmend
- Thermisch isolierend
Kernbohrmaß: 160 mm +- 2mm
Allgemeine Merkmale
Farbe:  schwarz
Material:  Kunststoff
Abwasserinhalt
Feuerwiderstandsklasse nach DIN 4102: F 120

Liefern und montieren
Menge: 16,000 St
DIN 276 - Komplett: 411

##### 2.1.4 Hebeanlage Kellerentwässerung

**2.1.4.1 Doppelpumpenanlage Pumpensumpf 2x15 m³/h**
Vertikales Tauchmotorpumpenaggregat für Nassaufstellung,
einstufig, mit Drehstrommotor nach IEC-Normen. Thermischer Motorschutz, elektrische Anschlussleitung mit vergossener, längswasserdichter Leitungseinführung und wartungsfreundlicher Steckverbindung im Motorraum.

Laufrad  : Freies Laufrad
Laufraddurchmesser  : 110 mm
Freier Durchgang  : 45 mm

Förderdaten:
Fördermedium  : Wasser
Förderstrom  : 15 m³/h
Förderhöhe  : 6,5 mWS
Leistungsaufnahme  : 1,10 kW
Betriebstemperatur  : max. 40 °C

Antrieb:
Nennspannung  : 3~400 V
Nennfrequenz  : 50 Hz
Einschaltart  : direkt
Schutzart  : IP 68 nach EN 60529 / IEC 529,
  thermische Klasse F
Max. Fördermediumstemp.  : 40 °C
Therm. Motorschutz  : Überstromrelais im Schaltgerät
  (nicht im Lieferumfang enthalten)

Leckagesensor im Motorraum  : Nein
Wirkungsgradklasse  : Keine Angabe
Betriebsart  : S1 eingetaucht
Nennleistung Motor P2  : 0,75 kW
Nennleistung Motor P1  : 1,1 kW
Nennstrom  : 2,8 A
Drehzahl  : 2.900 1/min
Leitungslänge  : 10 m
Leitungseinführung  : Leitungseinführung mit einzeln abisolierten
  und vergossenen Adern, mit Steckverbindung
  im Motorinnenraum

Werkstoffe:
Pumpengehäuse  : Grauguss EN-GJL-200
Laufrad  : Grauguss EN-GJL-200
Pumpenwelle / Motorwelle  : Chrom-Stahl 1.4021
Dichtungen  : Nitrilkautschuk NBR
Anstrich  : 2-Komponenten-Epoxidharz

Wellendichtung:
Wellendichtungsart  : Einzelgleitringdichtung SiC/AL203 und
  Radial-Wellendichtring
Pumpenseitig  : Gleitringdichtung SiC/AL203
Motorseitig  : Radial-Wellendichtring
Ölfüllung  : umweltfreundliches, nicht toxisches Öl

Maße und Anschlüsse:
Nennweite druckseitig  : DN 50
Nennweite saugseitig  : DN 50

Vom Bieter gewähltes Fabrikat und Typ:

'........................................'

Liefern und montieren
Menge: 1,000 St
DIN 276 - Komplett: 411

**2.1.4.2 Aufhängung, Zubehör, etc. Hebeanlage**
Pumpe nach EN 12050 mit Abgangskrümmer 90°,
- Liefern und montieren einer vertikal einstufigen Pumpe nach EN 12050, inklusive Abgangskrümmer 90° mit 1¼"-Gewinde innen
- Förderleistung: Q = 12 m³/h, Förderhöhe: H = 3,7 mWS, Motorleistung: P = 0,75 kW
- Freier Durchgang: 20 mm
- Lager: Kugellager, fettgeschmiert
- Dichtung motorseitig: Wellendichtring
- Ölkammer: vorhanden
- Dichtung mediumseitig: SiC Gleitringdichtung
- Trockenlaufsicherung: vorhanden
- Welle: Edelstahl
- Laufrad: Freistromrad, GFK
- Motorgehäuse: Edelstahl
- Überflutbar: ja
- Druckabgang: 1 1/4"
- Motorleistung P1: 0,75 kW, 400 V
- Schutzart: IP 68
- Isolierstoffklasse: B
- Wicklungsthermostat: vorhanden
- Motorschutz: integriert
- Inklusive Schaltautomatik/Steuerung
Zubehör
- 1 St. Absperrschieber 1 1/4"
- 1 St. Rückschlagklappe 1 1/4"
- 1 St. Anschlussset (elastische Verbindung, Schnellkupplung)
- 1 St. teleskopierbare Druckleitung DN 32
Liefern, montieren samt Zubehör, Inbetriebnehmen Niveauregelung justieren.
Menge: 1,000 St
DIN 276 - Komplett: 411

**2.1.4.3 Steuerung Hebeanlage, inkl. Sensoren**
Schaltkasten für Tauchmotorpumpe
- Liefern und montieren eines Schaltkastens für Tauchmotorpumpe gemäß den technischen Anforderungen der Vorposition
- Inklusive Motorschutzrelais, thermischem Überlastschutz und EIN/AUS-Schalter
- Wahlschalter für Hand-0-Auto-Betrieb, RAMP-UP/DOWN-Funktion zur schrittweisen An- und Abschaltung der Pumpe
- Warnlampen zur Anzeige von Störungen und Betriebszuständen
- Integrierter Trockenlaufschutz, automatische Abschaltung bei Wassermangel
- Steckverbindung für die Pumpe, wartungsfreundliche Bauweise
- Schutzart: IP 68
- Montage an geeigneter Stelle, Verkabelung gemäß Herstellerangaben und VDE-Vorschriften
- Niveausensoren mit Verkabelung
- Vorlage aller relevanten Prüf- und Betriebsunterlagen
liefern, Pumpe anschließen und Inbetriebnehmen
Menge: 1,000 St
DIN 276 - Komplett: 411

##### 2.1.5 Fettabscheider

**2.1.5.1 Fettabscheider Erdeinbau NS 7**
Liefern und fachgerechter Einbau einerFettabscheideranlage NS 7 nach
DIN EN 1825, erdverlegt, mit integriertem Schlammfang, Kunststoffbehälter PE, teleskopischem Aufsatzstück und Abdeckung Klasse B 125.

Ausführung
Fettabscheider bestehend aus einem formstabilen, dauerhaft beständigen Kunststoffbehälter (PE oder gleichwertig) ohne metallische Innenbauteile.

Mit integrierten Schlammfang, sowie strömungsoptimiertem, abgerundeten Behälterboden zur hygienischen Entsorgung.

Revisionsöffnungen sind für Wartungs- und Reinigungsarbeiten vorzusehen.
Technische Mindestanforderungen
- Nenngröße: NS 7
- Gesamtvolumen: ca. 1.800 l
- Abscheiderinhalt: ca. 1.100 l
- Schlammfangvolumen: ca. 700 l
- Fettspeichervolumen: ca. 280 l
- Grundwasserbeständigkeit: mind. 1,32 m ab Unterkante Behälter
- Material Behälter: PE oder gleichwertig
- Zulauf/Auslauf DA/DN: 160/150 mm
- Kompatibel mit Rohrsystemen nach DIN 19537 / DIN 19534 (PE-HD, PVC-KG, PP, AS)
- Lichte Weite Einstieg: mind. 800 mm

Ausstattung Aufsatz-/Abdecksystem
- teleskopisch höhenverstellbares Aufsatzstück, bis mind. 5° neigbar
- Abdeckplatte aus Guss oder gleichwertig
- Belastungsklasse: B 125 nach EN 124
- geruchs- und tagwasserdicht

Einbaumerkmale
- Einbautiefe:  ca. 1.12–1.74m
- Max. Behälterlänge:  ca. 2.54m
- Einbringmaße:  ca. 2.39 × 1.2m
- Tragfähigkeit des Systems mind. E2 nach DIN 19901

Leistungsumfang
- Lieferung der kompletten Abscheideranlage
- Einbau nach DIN EN 1825, VOB/C sowie Herstellervorgaben
- Setzen, Ausrichten
- Herstellen der Zu- und Ablaufverbindungen
- Montage des Aufsatz- und Abdecksystems
- Dichtheitsprüfung der Anlage

Besonderheiten
Entsorgungsart: Direktentsorgung ohne Entsorgungsschacht über,
in Folgeposition beschriebene, Kombi-Absaugung.

Vom Bieter gewähltes Fabrikat und Typ:

'........................................'

Liefern und montieren
Menge: 1,000 St
DIN 276 - Komplett: 411

**2.1.5.2 Kombi-Entsorgungsanschluss Schlammfang und Abscheideraum**
Entsorgungsanschluss für erdverbaute Fettabscheider

Installierte Saugeinrichtung zur gemeinsamen Entsorgung von
Schlammfang und Abscheideraum. Behälter und Direktanschluss
komplett montiert.

- Mit Flanschanschluss DN 65, PN 10
- Für Nenngröße NS 7

Liefern und montieren
Menge: 1,000 St
DIN 276 - Komplett: 411

**2.1.5.3 Entsorgungsschacht LW400 Kl. B**
Schachtsystem zur Direktentsorgung Fettabscheider, bestehend aus:
- Schacht LW 400
- Abdeckplatte, Belastungsklasse B 125 (EN 124)
- Flanschanschluss DN 65, PN 10, inkl. Vorschweißbund und Flansch
- Anschlussmöglichkeit für Saugleitung mit Storz-B-Kupplung R 2 1/2" für Saugwagen
- Geeignet für Fettabscheider NS 1 bis NS 20

Allgemeine Merkmale
- Farbe: schwarz
- Material: Kunststoff
- Lieferumfang: Storz-B-Kupplung R 2 1/2" für Saugwagenanschluss
- ATEX-zertifiziert: nein
- Grundwasserbeständigkeit ab Unterkante Bodenteil: 500 mm
- Lichte Weite (LW): 400 mm
- Einstecktiefe min.: 50 mm
- Einbautiefe: 710 – 1080 mm
- Verpackungsmaße (L x B x H): 700 x 800 x 750 mm

Liefern und montieren
Menge: 1,000 St
DIN 276 - Komplett: 411

**2.1.5.4 Probenahmeschacht LW400 DN100/150 Kl. B**
Probenahmeschacht LW 400 für Abscheideanlagen zum Einbau ins Erdreich.

Ausführung
Schacht leerlaufend, wasserdicht und beständig gegen aggressive Abwässer, Fließrichtung gerade.
- Schacht leerlaufend, wasserdicht und beständig gegen aggressive Abwässer, Fließrichtung gerade.
Farbe:  schwarz
- Material:  PE
- ATEX-zertifiziert:  nein
- Gefällesprung:  120 mm
- Einbautiefe:  400 – 1300 mm
- Art der Höhenverstellbarkeit: teleskopisches Aufsatzstück

Behälter / Grundkörper
- Abstand Rohrsohle Zulauf zu Behälterboden: 120 mm
- Auslauf Nennweite (DA/DN):  110 / 100 mm
- Zulauf Nennweite (DA/DN):  110 / 100 mm
- Lichte Weite Behälter (LW):  400 mm

Abdeckung
- Abdeckungsart:  Abdeckplatte
- Abdeckung Material:  Grauguss
- Abdeckung Farbe:  schwarz
- Belastungsklasse:  B 125 (EN 124)
- Dichtheit:  geruchs- und tagwasserdicht

Liefern und montieren
Menge: 1,000 St
DIN 276 - Komplett: 411

**2.1.5.5 Doppel-Pumpenstation 15 m³/h**
Pumpstation zur Förderung von fäkalienfreiem Abwasser

Ausführung
Kunststoff-Sammelbehälter (PE) mit offenem Pumpenraum sowie universalen Anschlussmöglichkeiten für Zulauf- und Druckleitungen.
Geeignet für den Einbau ins Erdreich (Nassaufstellung).
Ausführung als Doppelanlage mit zwei überflutbaren Pumpen und integrierten Rückflussverhinderern.

Technische Anforderungen
- Anlagenart: Doppelanlage, Nassaufstellung
- Aufstellung: Einbau ins Erdreich
- Behälter: PE, dauerhaft beständig, offener Pumpenraum, Nutzvolumen ca. 100 l, lichte Weite 1.000 mm
- Grundwasserbeständigkeit ab Unterkante Bodenteil: 3.000 mm
- Druckabgang: waagrecht, DN 32 / DA 40 mm
- Zulauf: DN 150 / DA 160 mm, max. Anbohrung 150 mm, 1 Zulauf
- Absperreinrichtung: ohne Schieber
- Durchgangsdichtungen: 2x DN 100
- Steighilfen: vorhanden
- Pumpen: 2 überflutbare Pumpen (Freistromlaufrad)
  P1: 1,4 kW, P2: 0,84 kW
  max. Förderleistung 15,5 m³/h
  max. Förderhöhe 9 m
  Schutzart IP 68
  Temperaturüberwachung integriert
- Pumpenanschluss: codierter Stecker, Netzanschlussleitung 10 m, Schutzklasse I, Isolationsklasse F
- Pumpensteuerung: Schaltgerät mit optischem Alarmgeber, Tauchglocke zur pneumatischen Niveauerfassung, Schutzart IP 54
- Funktionalitäten Steuerung: GSM-Schnittstelle, USB-Schnittstelle, Logbuchfunktion, mehrzeilige Displayanzeige, Batteriepufferung, Selbstdiagnosesystem (SDS), optional potentialfreier Kontakt
- Normen: EN 12050-2
- Farben: schwarz
- Abmessungen ca.
  Länge: 1.330 mm
  Breite: 1.240 mm
  Höhe: 914 mm
-
Lieferumfang:
- Sammelbehälter PE, vormontiert
- Schaltgerät mit allen Schnittstellen
- Rückflussverhinderer integriert
- Steighilfen
- Durchgangsdichtungen
- Transport- und Schutzverpackung

Liefern und montieren
Menge: 1,000 St
DIN 276 - Komplett: 411

**2.1.5.6 Schachtmodul Pumpstation LW600**
Modulares Schachtmoduls für die Nass- oder Trockenaufstellung von Abwasserschächten und Pumpanlagen.

Bestehend aus:
- Konus
- Teleskopischem Aufsatzstück
- Zwischenstücken mit universellen Anschlussmöglichkeiten für Zulaufleitungen
- Abdeckung.
- Steighilfen nach DIN EN 13101 und BGR 177 werkseitig vormontiert.

Technische Anforderungen:
- Einbausituation: Einbau ins Erdreich
- Material: PE-HD, dauerhaft beständig
- Farbe: schwarz
- Norm / Zulassung: EN 13598-2, Z-42.1-527
- Auslieferungszustand: in Teilen zur bauseitigen Montage, Steighilfen vormontiert
- Grundwasserbeständigkeit ab Unterkante Bodenteil: 3.000 mm
- Einbautiefe: 1.630 – 1.879 mm
- Höhenverstellbarkeit: teleskopisches Aufsatzstück
- Lichte Weite Behälter: 1.000 mm
- Lichte Weite Einstieg: 600 mm
- Zulauf max. Anbohrung: DN 150

Abdeckung:
- Abdeckungsart: Abdeckplatte rund
- Material: Grauguss
- Farbe: schwarz
- Abmessungen: 648 mm x 648 mm x 95 mm (L x B x H)
- Belastungsklasse: B 125 (EN 124)
- Dichtheit: tagwasserdicht
- Verriegelung: unverriegelt

Abmessungen und Gewicht:
- Länge: 1.200 mm
- Breite: 1.200 mm
- Gewicht netto: 133,5 kg
- Gewicht brutto: 150 kg
- Verpackungsmaß: 1.200 x 1.200 x 2.200 mm (L x B x H)
-
Lieferumfang:
- Schachtzwischenstücke aus PE-HD
- Konus mit teleskopischem Aufsatzstück
- Abdeckung aus Grauguss, Belastungsklasse B 125
- Vormontierte Steighilfen
- Alle erforderlichen Dichtungen und Verbindungskeile
- Fachgerechtes Herzustellen aller Anschlüsse für Zulaufleitungen und Dichtungen

Liefern und montieren
Menge: 1,000 St
DIN 276 - Komplett: 411

**2.1.5.7 Zwischenstück H 600 mm für Schacht LW400**
Verlängerungsstück für Kunststoffschacht LW 400 für den vertieften Erdeinbau.

Verlängerungshöhe:  600 mm, kürzbar
Material:  Kunststoff
ATEX-zertifiziert:  nein
Durchmesser:  460 mm

Liefern und montieren
Menge: 4,000 St
DIN 276 - Komplett: 411

**2.1.5.8 Zwischenstück H 500 mm für Schacht LW800**
Verlängerungsstück H 630 mm aus Kunststoff passend für Behälter mit 800 mm Öffnung im Dombereich. Geeignet für den Einbau ins Erdreich in Abscheidern, Schächten, Kläranlagen, Pumpenschächten und Regenwasserzisternen.

Inkl. Lippendichtung und Dichtungsfett

Geeignet in Verbindung mit einem Aufsatzstück aus Kunststoff, Durchmesser 600 mm. Die Standardaufstockhöhe beträgt 500 mm, das Verlängerungsstück ist kürzbar um 190 mm.

Maximale Einschubtiefe des Aufsatzstücks im Verlängerungsstück: 250 mm. Der Einbau erfolgt normgerecht gemäß DIN EN 476, insbesondere bei vertieften Einbausituationen.

Innendurchmesser:  800 mm
Gesamthöhe:  630 mm
Material:  Kunststoff

Liefern und montieren
Menge: 4,000 St
DIN 276 - Komplett: 411

**2.1.5.9 Kabelleerrohrdichtset 230V - Gebäudeseitig**
gebäudeseitig bestehend aus Einsparten-Hauseinführung mit Injektionssystem zum Einsatz in allen gängigen Wandarten mit Wandstärke 200-550 mm.

Inklusive Dichteinsatz DN100 zur Durchführung und Abdichtung von Durchdringungen aller benötigten Kabel erdverbaute Fettabscheideranlage.

Liefern und montieren
Menge: 1,000 St
DIN 276 - Komplett: 411

**2.1.5.10 Kabelleerrohrdichtset 230V - Behälterseitig**
Bestehend aus Hülsrohr/Aufnahmerohr, Inklusive Dichteinsatz DN100 zur Durchführung und Abdichtung von Durchdringungen aller benötigten Kabe
für erdverbaute Fettabscheideranlage mit Netzspannung in 230V.

Liefern und montieren
Menge: 1,000 St
DIN 276 - Komplett: 411

**2.1.5.11 Dichtheitsprüfung Rohrstränge**
Dichtheitsprüfungen für Rohrleitungen, Senkkästen, Einläufe,
Schächte nach DIN 4040-100 bzw. DIN 1999-100 für das
komplette Abwassersystem Küchenabwasser.

Durchführen und protokollieren
Menge: 1,000 St
DIN 276 - Komplett: 411

**2.1.5.12 Inbetriebnahme Pumpenanlage**
Inbetriebnahme und Einweisung
Überprüfung der Pumpenanlage Fettabscheider gemäß Inspektionskarte
inklusive Funktionsprüfung (elektrisch/mechanisch), Messung von
Schlammmenge und Fettschichtdicke sowie Dichtheitskontrolle der Pumpen und Umschaltventile.
Funktionserklärung und Einweisung
Erläuterung der Anlagenfunktionalität gegenüber dem Betreiber, Einstellung der Parameter vor Ort (z. B. Pumpensteuerung) sowie detaillierte Hinweisung zur monatlichen Eigenkontrolle nach DIN 4040-100 (Funktionstüchtigkeit,
Warnanlage, baulicher Zustand).
Übergabe
Anlage in betriebssicherem Zustand übergeben inklusive Protokoll der Inbetriebnahme, Einweisungsnachweis und Betriebsbuch-Eintrag;
alle Arbeiten protokollieren.
Menge: 1,000 St
DIN 276 - Komplett: 411

#### 2.2 Rohrleitungen und Zubehör

##### 2.2.1 Verrohrung Trinkwasser KW/WW

*Hinweis: Verrohrung Trinkwasser KW/WW*
Edelstahl Rohrleitungssystem in den Abmessungen d = 12 bis 108 mm aus nichtrostendem Cr-Ni-Mo Stahl, Werkstoff Nr.: 1.4401 nach DIN EN 10088.

Systemprüfzeichen vom DVGW: DW-8501AT2552 für Trinkwasserinstallationssysteme nach DIN EN 806, DIN 1988, geprüft nach DVGW Arbeitsblatt W 534.

Hinweis zur Kalkulation:

- Verlegung erfolgt vorrangig in Zwischendecken-, Vorwand-
  oder Kellerdeckenbereichen

- fachgerechte Befestigungen sind mit einzukalkulieren u.
  werden nicht separat vergütet

- Verbindungen auf gerader Rohrlänge werden nicht separat
  vergütet

Liefern und montieren

**2.2.1.1 Edelstahlrohr 108 x 2,0 mm, DN100**
wie vor beschrieben.

Liefern und montieren
Menge: 20,000 m
DIN 276 - Komplett: 412

**2.2.1.2 Edelstahlrohr 88,9 x 2,0 mm, DN80**
wie vor beschrieben.

Liefern und montieren
Menge: 15,000 m
DIN 276 - Komplett: 412

**2.2.1.3 Edelstahlrohr 76,1 x 2,0 mm, DN65**
wie vor beschrieben.

Liefern und montieren
Menge: 70,000 m
DIN 276 - Komplett: 412

**2.2.1.4 Edelstahlrohr 54 x 1,5 mm, DN50**
wie vor beschrieben.

Liefern und montieren
Menge: 32,000 m
DIN 276 - Komplett: 412

**2.2.1.5 Edelstahlrohr 42 x 1,5 mm, DN40**
wie vor beschrieben.

Liefern und montieren
Menge: 56,000 m
DIN 276 - Komplett: 412

**2.2.1.6 Edelstahlrohr 35 x 1,5 mm, DN32**
wie vor beschrieben.

Liefern und montieren
Menge: 118,000 m
DIN 276 - Komplett: 412

**2.2.1.7 Edelstahlrohr 28 x 1,2 mm, DN 25**
wie vor beschrieben.

Liefern und montieren
Menge: 128,000 m
DIN 276 - Komplett: 412

**2.2.1.8 Edelstahlrohr 22 x 1,2 mm, DN 20**
wie vor beschrieben.

Liefern und montieren
Menge: 260,000 m
DIN 276 - Komplett: 412

**2.2.1.9 Edelstahlrohr 18 x 1,0 mm, DN 15**
wie vor beschrieben.

Liefern und montieren
Menge: 825,000 m
DIN 276 - Komplett: 412

**2.2.1.10 Edelstahlrohr 15 x 1,0 mm, DN 12**
wie vor beschrieben.

Liefern und montieren
Menge: 90,000 m
DIN 276 - Komplett: 412

*Hinweis: Pressfittinge*
Edelstahl Pressfittings
d = 12 bis 54 mm, aus Cr-Ni-Mo-Stahl, Werkstoff Nr.:1.4401 mit Pressindikator, hygieneunterstützendem Verschlussstopfen und Konturdichtringen aus Butylkautschuk (CIIR), schwarz.

Der Dichtring erf üllt alle Hygieneanforderungen wie z. B. KTW-Empfehlung BGA und DVGW W 270.

Die Fittings sind zur Verbesserung der Korrosionsbeständigkeit lösungsgeglüht und blankgeglüht.

Hinweis zur Kalkulation:

- Verlegung erfolgt vorrangig in Zwischendecken-, Vorwand-
  oder Kellerdeckenbereichen
- fachgerechte Befestigunge sind mit einzukalkulieren u.
  werden nicht separat vergütet
- Verbindungen auf gerader Rohrlänge werden nicht separat
  vergütet

Liefern und montieren

**2.2.1.11 Anschlusswinkel D=15mm Rp1/2**
Menge: 12,000 St
DIN 276 - Komplett: 412

**2.2.1.12 Bogen alle Grade D=108mm**
Liefern und montieren
Menge: 6,000 St
DIN 276 - Komplett: 412

**2.2.1.13 Bogen alle Grade D=76mm**
Liefern und montieren
Menge: 12,000 St
DIN 276 - Komplett: 412

**2.2.1.14 Bogen alle Grade D=54mm**
Liefern und montieren
Menge: 12,000 St
DIN 276 - Komplett: 412

**2.2.1.15 Bogen alle Grade D=42mm**
Liefern und montieren
Menge: 16,000 St
DIN 276 - Komplett: 412

**2.2.1.16 Bogen alle Grade D=35mm**
Liefern und montieren
Menge: 118,000 St
DIN 276 - Komplett: 412

**2.2.1.17 Bogen alle Grade D=28mm**
Liefern und montieren
Menge: 70,000 St
DIN 276 - Komplett: 412

**2.2.1.18 Bogen alle Grade D=22mm**
Liefern und montieren
Menge: 120,000 St
DIN 276 - Komplett: 412

**2.2.1.19 Bogen alle Grade D=18mm**
Liefern und montieren
Menge: 650,000 St
DIN 276 - Komplett: 412

**2.2.1.20 Bogen alle Grade D=15mm**
Liefern und montieren
Menge: 56,000 St
DIN 276 - Komplett: 412

**2.2.1.21 T - Stück egal D=42mm**
Liefern und montieren
Menge: 8,000 St
DIN 276 - Komplett: 412

**2.2.1.22 T - Stück egal D=35mm**
Menge: 8,000 St
DIN 276 - Komplett: 412

**2.2.1.23 T - Stück egal D=28mm**
Menge: 12,000 St
DIN 276 - Komplett: 412

**2.2.1.24 T - Stück egal D=22mm**
Menge: 10,000 St
DIN 276 - Komplett: 412

**2.2.1.25 T - Stück egal D=18mm**
Menge: 90,000 St
DIN 276 - Komplett: 412

**2.2.1.26 T - Stück egal D=15mm**
Menge: 10,000 St
DIN 276 - Komplett: 412

**2.2.1.27 Red - T - Stück D=108mm**
reduziert in allen erforderlichen Dimensionen
Menge: 2,000 St
DIN 276 - Komplett: 412

**2.2.1.28 Red - T - Stück D=88,9mm**
reduziert in allen erforderlichen Dimensionen
Menge: 2,000 St
DIN 276 - Komplett: 412

**2.2.1.29 Red - T - Stück D=76mm**
reduziert in allen erforderlichen Dimensionen
Menge: 8,000 St
DIN 276 - Komplett: 412

**2.2.1.30 Red - T - Stück D=54mm**
reduziert in allen erforderlichen Dimensionen
Menge: 6,000 St
DIN 276 - Komplett: 412

**2.2.1.31 Red - T - Stück D=42mm**
reduziert in allen erforderlichen Dimensionen
Menge: 10,000 St
DIN 276 - Komplett: 412

**2.2.1.32 Red - T - Stück D=35mm**
reduziert in allen erforderlichen Dimensionen
Menge: 26,000 St
DIN 276 - Komplett: 412

**2.2.1.33 Red - T - Stück D=28mm**
reduziert in allen erforderlichen Dimensionen
Menge: 22,000 St
DIN 276 - Komplett: 412

**2.2.1.34 Red - T - Stück D=22mm**
reduziert in allen erforderlichen Dimensionen
Menge: 40,000 St
DIN 276 - Komplett: 412

**2.2.1.35 Red - T - Stück D=18mm**
reduziert in allen erforderlichen Dimensionen
Menge: 20,000 St
DIN 276 - Komplett: 412

**2.2.1.36 Red - Stück 108mm**
reduziert in allen erforderlichen Dimensionen
mit Einschubende
Menge: 1,000 St
DIN 276 - Komplett: 412

**2.2.1.37 Red - Stück 88,9mm**
reduziert in allen erforderlichen Dimensionen
mit Einschubende
Menge: 4,000 St
DIN 276 - Komplett: 412

**2.2.1.38 Red - Stück 76mm**
reduziert in allen erforderlichen Dimensionen
mit Einschubende
Menge: 6,000 St
DIN 276 - Komplett: 412

**2.2.1.39 Red - Stück 54mm**
reduziert in allen erforderlichen Dimensionen
mit Einschubende
Menge: 8,000 St
DIN 276 - Komplett: 412

**2.2.1.40 Red - Stück 42mm**
reduziert in allen erforderlichen Dimensionen
mit Einschubende
Menge: 12,000 St
DIN 276 - Komplett: 412

**2.2.1.41 Red - Stück 35mm**
reduziert in allen erforderlichen Dimensionen
mit Einschubende
Menge: 16,000 St
DIN 276 - Komplett: 412

**2.2.1.42 Red - Stück 28mm**
reduziert in allen erforderlichen Dimensionen
mit Einschubende
Menge: 14,000 St
DIN 276 - Komplett: 412

**2.2.1.43 Red - Stück 22mm**
reduziert in allen erforderlichen Dimensionen
mit Einschubende
Menge: 36,000 St
DIN 276 - Komplett: 412

**2.2.1.44 Red - Stück 18mm**
reduziert in allen erforderlichen Dimensionen
mit Einschubende
Menge: 12,000 St
DIN 276 - Komplett: 412

**2.2.1.45 Uebergangs-T-Stueck Alpex**
Uebergangs-T-Stueck Alpex
40mm x 3/4" x 40mm IG
Menge: 12,000 St
DIN 276 - Komplett: 412

**2.2.1.46 Übergang 20mm x 1/2" AG**
Menge: 16,000 St
DIN 276 - Komplett: 412

**2.2.1.47 Übergang 16mm x 1/2" IG**
Menge: 20,000 St
DIN 276 - Komplett: 412

**2.2.1.48 Wandwinkel kurz 90 Grad - 3/4"**
Wandwinkel kurz 90 Grad
26mm x 3/4" IG
Menge: 10,000 St
DIN 276 - Komplett: 412

**2.2.1.49 Wandwinkel kurz 90 Grad 1/2"**
Wandwinkel kurz 90 Grad
20mm x 1/2" IG
Menge: 38,000 St
DIN 276 - Komplett: 412

**2.2.1.50 Übergang 26mm x 1" AG**
Menge: 8,000 St
DIN 276 - Komplett: 412

**2.2.1.51 Übergang 40mm x 1 1/2" AG**
Uebergang 40mm x 1 1/2" AG
Menge: 6,000 St
DIN 276 - Komplett: 412

**2.2.1.52 Pressverschraubung für Edelstahlrohr flachdichtend DN15 / 18mm**
Menge: 40,000 St
DIN 276 - Komplett: 412

**2.2.1.53 Pressverschraubung für Edelstahlrohr flachdichtend DN32 / 35mm**
Menge: 25,000 St
DIN 276 - Komplett: 412

**2.2.1.54 Pressverschraubung Edelstahlrohr flachdichtend DN40 / 42mm**
Pressverschraubung für Edelstahlrohr flachdichtend
DN40 / 42mm
Menge: 8,000 St
DIN 276 - Komplett: 412

**2.2.1.55 Pressverschraubung für Edelstahlrohr flachdichtend DN50 / 54mm**
Menge: 4,000 St
DIN 276 - Komplett: 412

**2.2.1.56 Druckrohr DA40, PE-HD, SDR 17**
Druckrohr DA40, PE-HD, SDR17

Ausführung:
Rohr PE 100 SDR 17, Farbe schwarz.
Lieferung als Stangen- oder Rollenware

Es sind durch den AN die Verbindungsrohrleitungen Trinkwasser im Erdreich um die Becken, zu verlegen.
Die Verlegung erfolgt in bauseits erstellten Rohrgräben.

Erstellung der Gräben und Verfüllen sind mit dem AN Rohbau/Gala abzustimmen und im Montageterminplan darzustellen.
Das Verfüllen und Verdichten der Gräben erfolgt lagenweise durch das Gewerk Gala.
Entsprechend hat die Einbringung der Rohrleitungen durch den AN Sanitär ebenfalls lagenweise zu erfolgen.
Jede Rohrleitungslage ist nach Fertigstellung und vor dem Verfüllen/Verdichten einer Druckprobe zu unterziehen.
Vom Bieter ist eine kompletter Einheitspreis je verlegtem Rohrmeter zu kalkulieren.
Die Montage-und Transporthilfen, sowie die Herstellung der Verbindung von Rohr- und Formteilen ist in den Einheitspreis einzukalkulieren.
Verbindung der PE-Rohrleitungen und der erforderlichen Formstücke erfolgt möglichst im System "Spiegelschweissen".
Dem Bieter ist es jedoch freigestellt, Rohrverbindungen auch mittels E-Muffen-Schweissung auszuführen. E-Muffen-Schweissungen werden jedoch nicht gesondert vergütet.
Nennweite:  DA40
Liefern und montieren
Menge: 40,000 m
DIN 276 - Komplett: 412

**2.2.1.57 Druckrohr DA32, PE-HD, SDR 17**
Rohr PE 100 SDR 17, Farbe schwarz
Nennweite:  DA32
wie vor beschrieben,
Liefern und montieren
Menge: 290,000 m
DIN 276 - Komplett: 412

**2.2.1.58 Druckrohr DA25, PE-HD, SDR 11**
Rohr PE 100 SDR 11, Farbe schwarz
Nennweite:  DA25
wie vor beschrieben,
Liefern und montieren
Menge: 40,000 m
DIN 276 - Komplett: 412

**2.2.1.59 Druckrohr DA20, PE-HD, SDR 11**
Rohr PE 100 SDR 11, Farbe schwarz
Nennweite:  DA20
wie vor beschrieben,
Liefern und montieren
Menge: 120,000 m
DIN 276 - Komplett: 412

**2.2.1.60 Bogen 90° PE-HD DA40**
Bogen aus PE zum Heizelementstumpfschweißen, 90 Grad, r = d
für Druckrohrleitung aus PE, SDR 17, für Trinkwasser DIN EN 12201
DVGW GW 335-B2.

Nennweite:  DA40
Liefern und montieren
Menge: 42,000 St
DIN 276 - Komplett: 412

**2.2.1.61 Bogen 90° PE-HD DA32**
Bogen 90° PE-HD DA32
wie vor beschrieben.

Liefern und montieren
Menge: 18,000 St
DIN 276 - Komplett: 412

**2.2.1.62 Bogen 90° PE-HD DA25**
Bogen 90° PE-HD DA25
wie vor beschrieben.

Liefern und montieren
Menge: 20,000 St
DIN 276 - Komplett: 412

**2.2.1.63 Bogen 90° PE-HD DA20**
Bogen 90° PE-HD DA20
wie vor beschrieben.

Liefern und montieren
Menge: 22,000 St
DIN 276 - Komplett: 412

**2.2.1.64 Bogen 45° PE-HD DA40**
Bogen aus PE zum Heizelementstumpfschweißen, 45 Grad, r = d
für Druckrohrleitung aus PE, SDR 17, für Trinkwasser DIN EN 12201
DVGW GW 335-B2.

Nennweite:  DA40
Liefern und montieren
Menge: 30,000 St
DIN 276 - Komplett: 412

**2.2.1.65 Bogen 45° PE-HD DA32**
Bogen 45° PE-HD DA32
wie vor beschrieben.

Liefern und montieren
Menge: 14,000 St
DIN 276 - Komplett: 412

**2.2.1.66 Bogen 45° PE-HD DA25**
Bogen 45° PE-HD DA25
wie vor beschrieben.

Liefern und montieren
Menge: 16,000 St
DIN 276 - Komplett: 412

**2.2.1.67 Bogen 45° PE-HD DA20**
Bogen 45° PE-HD DA20
wie vor beschrieben.

Liefern und montieren
Menge: 12,000 St
DIN 276 - Komplett: 412

**2.2.1.68 T-Stück reduziert PE-HD DA40**
T-Stück reduziert PE-HD DA40

Reduzierung bis zu drei Nennweitenstufen.

Liefern und montieren
Menge: 4,000 St
DIN 276 - Komplett: 412

**2.2.1.69 T-Stück reduziert PE-HD DA32**
T-Stück reduziert PE-HD DA32

Liefern und montieren
Menge: 10,000 St
DIN 276 - Komplett: 412

**2.2.1.70 T-Stück reduziert PE-HD DA25**
T-Stück reduziert PE-HD DA25

Liefern und montieren
Menge: 6,000 St
DIN 276 - Komplett: 412

**2.2.1.71 T-Stück reduziert PE-HD DA20**
T-Stück reduziert PE-HD DA20

Liefern und montieren
Menge: 4,000 St
DIN 276 - Komplett: 412

**2.2.1.72 Plasson-Winkel 90°, 40 mm**
Menge: 10,000 St
DIN 276 - Komplett: 412

**2.2.1.73 Plasson-Winkel 90°, 32 mm**
Menge: 28,000 St
DIN 276 - Komplett: 412

**2.2.1.74 Plasson-Winkel 90°, 25 mm**
Menge: 20,000 St
DIN 276 - Komplett: 412

**2.2.1.75 Plasson-Winkel 90°, 20 mm**
Menge: 16,000 St
DIN 276 - Komplett: 412

**2.2.1.76 Plasson-T-Stück 40 mm**
Menge: 4,000 St
DIN 276 - Komplett: 412

**2.2.1.77 Plasson-T-Stück 32 mm**
Menge: 6,000 St
DIN 276 - Komplett: 412

**2.2.1.78 Plasson-T-Stück 25 mm**
Menge: 6,000 St
DIN 276 - Komplett: 412

**2.2.1.79 Plasson-T-Stück 20 mm**
Menge: 2,000 St
DIN 276 - Komplett: 412

##### 2.2.2 Brandschutz F90

*Hinweis: Brandschutzmanschette*
Liefern und montieren von Brandschutzmanschetten für vorbeschriebene Versorgungsleitungen in Massivbauteilen mit einer Schmelztemperatur von mindestens 1000 °C und bauaufsichtlicher Zulassung.
Die Ausführung ist gemäß Brandschutzkonzept und MüLAR /LBO Hessen in Verbindung mit den H VV TB durchzuführen .
Die Brandschutzmanschetten sind für die Durchführung von Metallverbundrohren (Medium: Trinkwasser) vorgesehen.
Die Leistung umfasst die Herstellung der passenden Kernbohrung sowie die vollständige Beräumung des Bohrmaterials.
Die Brandschutzmanschette muss folgende Normen und Prüfzeugnisse erfüllen:
- Feuerwiderstandsklasse: Mindestens EI30, EI60 oder EI90 nach DIN 4102-11 bzw. EN 1366-3, abhängig von der Anforderung des Bauteils.
- Bauaufsichtliche Zulassung: Allgemeine bauaufsichtliche Zulassung (AbZ) nach Z-19.17-XXXX (z. B. Z-19.17-1659 oder Z-19.17-2124),
  die explizit die Verwendung mit Metallverbundrohren und die vorgesehene Bauteilart regelt.
- Prüfzeugnisse: Prüfzeugnisse des Prüfinstituts (z. B. MPA Stuttgart, VKF), die die Funktionsfähigkeit der Manschette im Brandfall bestätigen
  (z. B. Prüfzeugnis AbP oder Prüfbericht gemäß DIN EN 1366-3).
- Materialanforderungen: Die Manschette muss mineralisch und nichtbrennbar sein, mit einer Beständigkeit bis mindestens 1000 °C.
- Anwendungsnachweis: Im Zulassungs- oder Prüfzeugnis muss die Verwendung für Metallverbundrohre und die Deckenstärke ausdrücklich genannt sein.

Die Brandschutzmanschette ist mit einer dauerhafte und sichtbare Kennzeichnung sowie vollständige Dokumentation zu versehen.
Die Kennzeichnung muss direkt am Brandschott angebracht werden und folgende Angaben enthalten:
- Monat und Jahr der Errichtung
- Name und Unterschrift des Errichters
- Bezeichnung der Rohrabschottung gemäß Anwendbarkeitsnachweis
- Nummer des Anwendbarkeitsnachweises (z. B. abZ-Nummer)
- Ausstellungsdatum des Anwendbarkeitsnachweises
- Feuerwiderstandsklasse (z. B. EI30, EI60, EI90)
- Gegebenenfalls Schottnummer und Symbol nach EN 13501 (z. B. EI, REI).
Zusätzlich ist die Übergabe einer Übereinstimmungsbestätigung oder -erklärung erforderlich, die bestätigt, dass die Ausführung den Vorgaben des Anwendbarkeitsnachweises entspricht.
Diese Dokumentation ist Bestandteil der Brandschutzdokumentation und wird für Abnahme, Nachbelegung und spätere Prüfungen benötigt.

**2.2.2.1 Brandschutzmanschette DN 80**
Brandschutzmanschette DN 80, bauaufsichtlich zugelassen,
gemäß Beschreibung
Menge: 4,000 St
DIN 276 - Komplett: 412

**2.2.2.2 Brandschutzmanschette DN 60**
Brandschutzmanschette DN 60, bauaufsichtlich zugelassen,
gemäß Beschreibung
Menge: 8,000 St
DIN 276 - Komplett: 412

**2.2.2.3 Brandschutzmanschette DN 50**
Brandschutzmanschette DN 50, bauaufsichtlich zugelassen,
gemäß Beschreibung
Menge: 8,000 St
DIN 276 - Komplett: 412

**2.2.2.4 Brandschutzmanschette DN 40**
Menge: 10,000 St
DIN 276 - Komplett: 412

**2.2.2.5 Brandschutzmanschette DN 32**
Menge: 12,000 St
DIN 276 - Komplett: 412

**2.2.2.6 Brandschutzmanschette DN 25**
Menge: 10,000 St
DIN 276 - Komplett: 412

**2.2.2.7 Brandschutzmanschette DN 20**
Menge: 10,000 St
DIN 276 - Komplett: 412

**2.2.2.8 Brandschutzmanschette DN 15**
Menge: 8,000 St
DIN 276 - Komplett: 412

**2.2.2.9 Brandschutzmanschette DN 12**
Menge: 8,000 St
DIN 276 - Komplett: 412

**2.2.2.10 Intumeszierender Streifen**
Tumeszierender Brandschutzstreifen, Breite 155 mm
Liefern und fachgerecht montieren eines tumeszierenden Brandschutzstreifens, zur Abschottung von Rohr- oder Kombidurchführungen in Massivbauteilen gemäß bauaufsichtlicher Zulassung.
Der Streifen muss im Brandfall bei Temperaturen ab ca. 150 °C selbsttätig aufschäumen und die Öffnungen dicht verschließen, sodass die geforderte Feuerwiderstandsklasse (mind. EI 90 gemäß EN 13501 bzw. DIN 4102-11) erreicht wird.
Material: nichtbrennbarer, halogenfreier, lösemittelfreier und alterungsbeständiger Dämmstoff mit aufquellender Brandschutzbeschichtung.
Einschließlich aller erforderlichen Nebenarbeiten, Zuschnitte und Befestigungsmaterialien.
Menge: 20,000 m
DIN 276 - Komplett: 412

#### 2.3 Armaturen und Geräte

##### 2.3.1 Ventile

**Ausführungsbeschreibung 1 -**
*Beschreibung Armaturen*
Ventil für Trinkwasserinstallation
Liefern und montieren eines Ventils für Trinkwasserinstallationen gemäß DIN EN 12165 und DIN EN 13828.
Ausführung als Standard‑Freistromventil mit vollem Durchflussquerschnitt, integrierter Entleerungsmöglichkeit und eindeutig erkennbarer Durchflussrichtung.
Gehäuse, Oberteil und Innengarnitur aus Rotguss, innen und außen vernickelt, entzinkungsbeständig und korrosionsfest.
Spindel mit wartungsfreier PTFE‑Dichtung und drehbarer Oberteil‑Einheit.
Anschluss: Innengewinde beidseitig nach DIN EN 10226.
Betriebsdruck: max. 16 bar.
Das Ventil muss über ein Schallschutzprüfzeichen gemäß DIN 4109 Teil 2 und Teil 5, Gruppe I verfügen sowie eine DIN‑DVGW‑Zulassung besitzen.

Lieferumfang einschließlich Armaturendämmschale, Entleerungsventil, mit passender Übergangsverschraubungen zum Anschluss an Metallverbundrohr sowie sämtlicher Nebenarbeiten und Dichtmaterialien
mit Bezeichnungsschild BMZ zur fachgerechten Montage.

**2.3.1.1 Freistromventil Standard DN 15**
Freistromventil Standard DN 15
mit Entleerung wie Beschreibung
Menge: 10,000 St
DIN 276 - Komplett: 412

**2.3.1.2 Freistromventil Standard DN 20**
Freistromventil Standard DN 20
mit Entleerung
Menge: 10,000 St
DIN 276 - Komplett: 412

**2.3.1.3 Freistromventil Standard DN 25**
Freistromventil Standard DN 25
mit Entleerung
Menge: 8,000 St
DIN 276 - Komplett: 412

**2.3.1.4 Freistromventil Standard DN 32**
Freistromventil Standard DN 32
mit Entleerung
Menge: 8,000 St
DIN 276 - Komplett: 412

**2.3.1.5 Freistromventil Standard DN 40**
Freistromventil Standard DN 40
mit Entleerung
Menge: 4,000 St
DIN 276 - Komplett: 412

**2.3.1.6 Stockwerksregelventil AG DN15**
automatisches Feinregulierventil für den hydraulischen Abgleich von Stockwerksverteilungsleitungen ab kv-min 0,05, zum thermischen selbstregelnden, hydraulischen Abgleich, mit automatischer Regelbereichsumstellung für die thermische Desinfektion, mediumberührte Metallteile aus entzinkungsfreiem und korrosionsbeständigem Rotguss, beständig gegen aggressives Wasser, PTFE-Sitzdichtung, wartungsfreie EPDM-Spindelabdichtung, thermostatische Reguliereinheit, Außengewinde für flachdichtende Verschraubungen, Betätigungsgriff mit lila Signierplättchen, totraumfrei, mit Absperr-, Regulier- und Voreinstellfunktion

Regelbereich 57 +/-1 Grad C° AG
Menge: 6,000 St
DIN 276 - Komplett: 412

**Ausführungsbeschreibung 2 -**
*Kombi Rückflussverhinderer RG*
Freistrom-Kombi-Rückflussverhinderer, mit Entleerstopfen, AG, mit niedrigen Öffnungsdruck für Zirkulationssysteme, mediumberührte Metallteile aus entzinkungsfreiem und korrosionsbeständigem Rotguss, beständig gegen aggressives Wasser, wartungsfreie Spindelabdichtung mit selbstfettender EPDM-Lippendichtung, unter Druck austauschbar, EPDM-Sitzdichtung, Kegel drehbar gelagert, gegen Druckschläge gesichert, Außengewinde für flachdichtende Verschraubungen, mit Entleerstopfen, mit Prüfeinrichtung, Spindelgewinde
außerhalb des Mediums, kontrollierbare RV-Patrone als
Kunststoff-Strömungskörper, verschleißfester Ventilsitz aus
Edelstahl, mit braunem Handrad, totraumfrei, für waagerechten und senkrechten Einbau geeignet, mit Absperrfunktion zur Wartung.

**2.3.1.7 Kombi Rückflussverhinderer RG, DN 15**
Menge: 4,000 St
DIN 276 - Komplett: 412

**2.3.1.8 Kombi Rückflussverhinderer RG, DN 20**
Menge: 4,000 St
DIN 276 - Komplett: 412

**2.3.1.9 Kombi Rückflussverhinderer RG, DN 32**
Menge: 6,000 St
DIN 276 - Komplett: 412

**2.3.1.10 Kombi Rückflussverhinderer RG, DN 40**
Menge: 2,000 St
DIN 276 - Komplett: 412

**2.3.1.11 Zirkulations-Regulierventil 1" AG DN15**
manuelles Zirkulations-Regulierventil,Entleerstopfen, AG, zum hydraulischen, fixen Strangabgleich, mediumberührte Metallteile aus entzinkungsfreiem und korrosionsbeständigem Rotguss,
beständig gegen aggressives Wasser, PTFE-Sitzdichtung, wartungsfreie Spindelabdichtung mit selbstfettender EPDM-Lippendichtung, Außengewinde für flachdichtende Verschraubungen, mit Entleerstopfen, inkl. Thermometer,
Aufnahme für Temperaturfühler Pt1000, totraumfrei, absperrbar ohne Veränderung der Voreinstellung, mit Stellungsanzeige
Menge: 5,000 St
DIN 276 - Komplett: 412

**2.3.1.12 Sicherheitsventil Messing 3/4"**
Menge: 5,000 St
DIN 276 - Komplett: 412

**2.3.1.13 Manueller Rückspülfilter DN 32**
mechanisch wirkender, manueller Rückspülfiter, Innenteile aus Rotguss, Edelstahl und Kunststoff, automatische differenzdruckgesteuerter Anzeige bei Verschmutzung des Filters, lichtundurchlässige Filtertasse zum Schutz vor Veralgung, mit Anschlussflansch und hochwertiger Bedieneinheit aus Rotguss für den Rückspül- und Ablassvorgang, nachrüstbar mit optionaler Druckminderer-Kartusche, erweiterbar mit Druckminderer-Kartusche zu Modul DMF, Außengewinde für flachdichtende Verschraubungen, Filtereinsatz komplett austauschbar, drehbare Ablaufvorrichtung nach DIN EN 1717, totraumfrei, Einbaulage waagerecht und senkrecht, Ablaufventil unten, Monatswartungsanzeige zur Einhaltung der Rückspülintervalle, inkl. Sechskantschlüssel, inkl. Rotguss Basis-Modul.

Druckstufe PN 16, max.
Betriebstemperatur 30 °C,
min. Vordruck 0,2 MPa, untere Durchlassweite 90 µm,
obere Durchlassweite 125 µm
Menge: 1,000 St
DIN 276 - Komplett: 412

**2.3.1.14 Systemtrenner-Auslaufventil DN 15**
zur Absicherung von Trinkwasser gegen Nichttrinkwasser bis
einschl. Flüssigkeitskategorie 4 nach DIN EN 1717 / DIN 1988-100, mediumberührte Metallteile aus entzinkungsfreiem und
korrosionsbeständigem Rotguss, beständig gegen aggressives Wasser, Eingang Rohraußengewinde, geeignet zum Anschluss an die Wandscheibe, Kegel aus Rotguss, EPDM-Sitzdichtung,
integrierter eingangsseitiger Edelstahl-Schmutzfänger, integrierte differenzdruckgesteuerte und wartungsfreundliche Sicherungskartusche inklusive RV, mit kontrollierbarer  Mitteldruckkammer, Prüfnocken zumAnschluss der Prüfventile,
Kunststoff-Ablaufanschluss nach DIN EN 1717, mit Betätigungsgriff, totraumfrei, Einbaulage waagerecht, Ablaufventil unten, mit Absperrfunktion zur Wartung, ausgangsseitig mit Gewindeanschluss nach ISO 228 zum Anschluss einer Schlauchtülle, DVGW-Zulassung, KIWA-Zulassung,
Druckstufe PN 10,
max. Betriebstemperatur 60 °C,
kurzfristige Spitzentemperatur 65 °C
Menge: 2,000 St
DIN 276 - Komplett: 412

**2.3.1.15 Flügelradzähler DN40**
Flügelradzähler DN40

Mehrstrahl-Flügelradzähler in Volltrockenläufer-Ausführung
Zählwerk beliebig drehbar

Eingebauter Kontaktgeber (2 m Kabel);(Liter/Impuls)
Incl. Anschlussverschraubung DN40 / G 1 1/2"

Impulsfolge (Liter/Impuls): 1
Wassermenge (m³/h):16
Menge: 2,000 St
DIN 276 - Komplett: 412

**2.3.1.16 Modul für GLT-Schnittstelle**
Menge: 1,000 St
DIN 276 - Komplett: 412

**2.3.1.17 Membran-Sicherheitsventil**
Membran-Sicherheitsventil

bis 10 bar für Trinkwasserstation
Menge: 4,000 St
DIN 276 - Komplett: 412

*Hinweis: Vollstrom-Absperrventil, IG*
druckverlustarm, mediumberührte Metallteile aus
entzinkungsfreiem und korrosionsbeständigem Rotguss,
beständig gegen aggressives Wasser.

Gehäuse mit Volldurchgang,
Innengewinde, herausnehmbares
Innenoberteil mit EPDM Dichtungskörper und Rotguss-Schließkörper, Bediengriff 90 ° drehbar, totraumfrei, DVGW-Zulassung, WRAS-Zulassung.

Druckstufe PN 16, max. Betriebstemperatur 90 °C

**2.3.1.18 Rotguss- Absperrventil DN 50**
Rotguss- Absperrventil DN50
Menge: 2,000 St
DIN 276 - Komplett: 412

**2.3.1.19 Rotguss-Absperrventil, DN 40**
Menge: 2,000 St
DIN 276 - Komplett: 412

**2.3.1.20 Rotguss-Absperrventil, DN 32**
Menge: 2,000 St
DIN 276 - Komplett: 412

**2.3.1.21 Rotguss-Absperrventil, DN 25**
Menge: 6,000 St
DIN 276 - Komplett: 412

**2.3.1.22 Rotguss-Absperrventil, DN 20**
Menge: 6,000 St
DIN 276 - Komplett: 412

**2.3.1.23 Rotguss-Absperrventil, DN 15**
Menge: 4,000 St
DIN 276 - Komplett: 412

**2.3.1.24 Rotguss Entleerventil DN8 / G1/4**
Menge: 12,000 St
DIN 276 - Komplett: 412

**2.3.1.25 Rotguss Verlängerung 35mm für Entleerventil DN8 / G1/4**
Menge: 12,000 St
DIN 276 - Komplett: 412

##### 2.3.2 Unterputzventile/Zähler

**2.3.2.1 Unterputzventil DN 20**
Unterputzventil DN 20

Medium: Trinkwasser

Spindeloberteil
Betriebsdruck:  10 bar
Material:  Messing CW 617N
Einbautiefe:  max 95 mm
Geräuschverhalten DIN 4109 Armaturengruppe I
Baulänge:  75 mm
Größe:  DN 20 (3/4")

Fertigset verchromt - kalt (blau)
Griff und Rosette in Messing verchromt
Sichere Montage durch verschraubten Griff
Gleichbleibender Wandabstand auch bei unterschiedlichen Einbautiefen durch individuell kürzbare Spindelverlängerung

Liefern und montieren
Menge: 12,000 St
DIN 276 - Komplett: 412

**2.3.2.2 Frostsichere Außenarmatur DN 15**
Frostsichere Außenarmatur DN15

mit automatischer Entleerfunktion,
Wandstärke 150 mm bis 415 mm bei Aufputz-Montage, zusätzlich verlängerbar durch Einsatz von optional erhältlichem Verlängerungsset,

mit Steckschlüsseloberteil und mehrfachverzahntem Steckschlüssel zur Sicherung der Zapfstelle,

alle im geschlossenen Zustand mediumberührten Metallteile aus Rotguss, Innenoberteil für schnellen Öffnungsvorgang mit wartungsfreier Spindelabdichtung, Kegel mit innenliegender RV-Feder und EPDM-Sitzdichtung, inkl. integriertem verliersicheren Auslaufrohrbelüfter, Funktionsbelüfter und Rückflussverhinderer (DIN EN 1717, Typ HD), mit DIN-/DVGW.

Liefern und montieren
Menge: 2,000 St
DIN 276 - Komplett: 412

**2.3.2.3 Mehrstrahl-Flügelrad-Wasserzähler**
in waagerechtem Einbau, Naßläufer für Kaltwasser bis
+40°C, PN 16, mit PTB-Zulassung, einschließlich
Übergang auf Mepla-Rohr DN 40 und Kondenswasserisolierung

Nenngröße:  6
Größter Durchfluß: 12  m3/h
Anschlußnennweite : DN 25

komplett liefern und betriebsfertig montieren
Menge: 4,000 St
DIN 276 - Komplett: 412

#### 2.4 Einrichtungsgegenstände

##### 2.4.1 Vorwandelemente

**2.4.1.1 WC-Vorwandelement**
mit Wandeinbauspülkasten. Selbsttragende, pulverbeschichtete Stahlrahmenkonstruktion, TÜV geprüft, zur Einzelmontage für Trockenverkleidung. Wandeinbauspülkasten schwitzwasserisoliert, mit 2-Mengenspülung (7,5-4,5 l oder 4-2 l) oder Start /Stopp-Spülung, Übertragung der Auslösefunktion über flexible Druckspiralen, Füllventil Armaturengruppe I, Befestigungsschelle 4-fach verstellbar für WC-Anschlussbogen DN 90 / DN 100, komplett mit flexiblem Anschlussschlauch, WC-Anschlussbogen, Haltebolzen für WC, Bauschutz und Befestigungsmaterial.

Abmessungen 450 x 1120 mm (B x H)

Inkl. Wandwinkel-Set zur Installation am Mauerwerk oder vor der Ständerwand, stufenlos tiefenverstellbar, für Einzelmontage.

Liefern und montieren
Menge: 22,000 St
DIN 276 - Komplett: 412

**2.4.1.2 WC-Vorwandelement barrierefrei**
wie vor, jedoch Erweiterung als barrierefreie Ausführung

Inkl. Wandwinkel-Set zur Installation am Mauerwerk oder vor der Ständerwand, stufenlos tiefenverstellbar, für Einzelmontage.

Liefern und montieren
Menge: 3,000 St
DIN 276 - Komplett: 412

**2.4.1.3 Vorwandelement für Urinalbecken**
mit vormontiertem Armaturen-Rohbauset für Wandeinbau Urinalspülarmaturen.

Selbsttragende, pulverbeschichtete Stahlrahmenkonstruktion, TÜV geprüft, zur Einzelmontage für Trockenverkleidung, höhenverstellbare Objektbefestigung sowie Armaturenanschluss und Ablaufhalterung, vormontiert für Urinal gewählten Urinaltyp schallgedämmte Wanddurchführung G 1/2, Universalablaufbogen DN 50, Urinalbefestigungsbolzen, Bauschutz und Befestigungsmaterial.

Abmessungen 525 x 1440 mm (B x H)

Inkl. Wandwinkel-Set zur Installation am Mauerwerk oder vor der Ständerwand, stufenlos tiefenverstellbar, für Einzelmontage.

Liefern und montieren.
Menge: 7,000 St
DIN 276 - Komplett: 412

**2.4.1.4 WT-Vorwandelement**
wie vor, jedoch WT-Vorwandelement mit Tragkonstruktion und

Lieferumfang
- 2 universelle Wasseranschlüsse
  R 1/2" mit Dämmunterlage
- 2 Befestigungs-Clips M10
- 2 Gewindestangen M10 für
  Keramikbefestigung
- 2 Schalldämmeinlagen
- 2 Schutz- und Markierungsstopfen
  (bis max. 15 bar)
- Ablaufrohrschelle, schallisoliert,
  D 50
- PE Abgangsbogen, D 50 mm
- Gummidichtung  D 44/32

Inkl. Wandwinkel-Set zur Installation am Mauerwerk oder vor der Ständerwand, stufenlos tiefenverstellbar, für Einzelmontage.

liefern und montieren
Menge: 13,000 St
DIN 276 - Komplett: 412

##### 2.4.2 Waschtischanlagen

**2.4.2.1 Einzelwaschtisch Anbau**
Einzelwaschtisch aus kunstharzgebundenem Mineralwerkstoff
mit porenfreier, glatter Oberfläche (temperaturbeständig bis 80°C), Farbton Alpinweiß. Mit einer nahtlos eingeformten, rechteckigen Mulde, ohne Überlauf, mit Armaturenbohrung 35 mm (D).

Angeformte Rückwand mit integrierten Konsolen, Befestigungsbohrungen und dreiseitiger Schürze.

Hintere Schwallkante. Inklusive Befestigungsmaterial.

Abmessungen 600 x 125 x 530 mm (B x H x T)
Muldenmaße 520 x 40/90 x 375 mm (B x H x T)

Anzahl Armaturlochbohrungen: 1
Position Armaturlochbohrung: mittig
Bohrlochdurchmesser:  35 mm
Seifenspenderbohrung:  Nein

Liefern und montieren.
Menge: 18,000 St
DIN 276 - Komplett: 412

**2.4.2.2 Einbauwaschbecken Mineralwerkstoff 500mm x 350 mm**
Einbauwaschbecken, Beckeninnenform rechteckig, aus Mineralwerkstoff, mit Armaturenbank.

In vorhandenen Ausschnitt von oben einbauen, mit Überlauf und Ablaufventil,
Breite über 450 bis 500 mm, Ausladung über 300 bis 350 mm.
Befestigung an Installationselement.

Liefern und montieren
Menge: 6,000 St
DIN 276 - Komplett: 412

**2.4.2.3 Haubenablaufventil G 1 1/4**
Haubenablaufventil, Schaftventil Edelstahl/Kunststoff, Haube verchromt, mit Siebplatte,
Anschluss G 1 1/4 B.

Liefern und montieren.
Menge: 24,000 St
DIN 276 - Komplett: 412

**2.4.2.4 Geruchsverschluss für Waschtisch**
Röhrengeruchverschluß aus Messing verchromt,
mit Rosette, Dichtung und Überwurfmutter

Liefern und montieren
Menge: 24,000 St
DIN 276 - Komplett: 412

**2.4.2.5 Eckventil DN 15**
Schallschutz: Armaturengruppe I nach DIN 52218
Ausführung mit Kappenhandrad, Längenausgleichverschraubung, Armatur aus Pressmessing, verchromt, wartungsfrei durch Doppel-O-Ring-Abdichtung

Liefern und montieren
Menge: 16,000 St
DIN 276 - Komplett: 412

**2.4.2.6 Kombinationseckventil**
zum kalt- und warmwasserseitigen Anschluss von Einlocharmaturen und zusätzlicher Geräteanschluss 1/2"; bestehend aus:

Eckregulierventil, Kombieckventil mit Fettkam-meroberteil & Schlauchverschraubung, Armatur verchromt mit Schubschaft, Rosette und selbst-dichtendes Anschlussgewinde
Anschlüsse: 1/2"; 3/8"

Liefern und montieren
Menge: 12,000 St
DIN 276 - Komplett: 412

**2.4.2.7 F5E Standventil DN 15 für Waschanlagen, opto-elektronisch gesteuert, kalt**
Zum Anschluss an vorgemischtes Warmwasser oder Kaltwasser mittels Schlauch und Sieb.

Steuerelektronik, Magnetventilkartusche und Sensor im Ganzmetallgehäuse, Messing poliert verchromt.

Diebstahlhemmender Luftsprudler mit integriertem Durchflussmengenregler.

Mit Möglichkeit der Parametrierung und Kommunikation über optionale bidirektionale Fernbedienung.

Separate Spannungsversorgung über Netzteil oder Bus-Systemzubehör.

Integrierte Steuerfunktionen:
- Hygienespülung (30 Sekunden), 24 Stunden nach letzter
  Betätigung
- Sicherheitsabschaltung bei Dauerreflexion
- Speicherung von Statistikdaten
Zusatzfunktionen über optionale bidirektionale Fernbedienung:
- Einstellung Intervallzeit (1 - 255 Stunden) und Spülzeit (1 -
  255 Sekunden) für Hygienespülung
- Deaktivierung der Hygienespülung
- Statistikdaten anzeigen, speichern und übertragen auf PC

Ausladung 125 mm
Auslaufhöhe 100 mm
Strahlwinkel 25°
Mindestfließdruck 1,0 bar
Volumenstrom 5,0 l/min bei 3 bar Fließdruck
Anschlussspannung 6,75 V / 12 V DC oder Bus-System

Vom Bieter gewähltes Fabrikat und Typ:

'....................................................'

Liefern und montieren.
Menge: 18,000 St
DIN 276 - Komplett: 412

**2.4.2.8 F5E Standventil DN 15 für Waschanlagen, opto-elektronisch gesteuert, kalt/Warm**
Zum Anschluss an Warm- und Kaltwasser mittels Schlauch und Sieb.

Steuerelektronik, Magnetventilkartusche und Sensor im Ganzmetallgehäuse, Messing poliert verchromt.

Diebstahlhemmender Luftsprudler mit integriertem Durchflussmengenregler.

Mit Möglichkeit der Parametrierung und Kommunikation über optionale bidirektionale Fernbedienung.

Separate Spannungsversorgung über Netzteil oder Bus-Systemzubehör.

Integrierte Steuerfunktionen:
- Hygienespülung (30 Sekunden), 24 Stunden nach letzter
  Betätigung
- Sicherheitsabschaltung bei Dauerreflexion
- Speicherung von Statistikdaten
Zusatzfunktionen über optionale bidirektionale Fernbedienung:
- Einstellung Intervallzeit (1 - 255 Stunden) und Spülzeit (1 -
  255 Sekunden) für Hygienespülung
- Deaktivierung der Hygienespülung
- Statistikdaten anzeigen, speichern und übertragen auf PC

Ausladung 125 mm
Auslaufhöhe 100 mm
Strahlwinkel 25°
Mindestfließdruck 1,0 bar
Volumenstrom 5,0 l/min bei 3 bar Fließdruck
Anschlussspannung 6,75 V / 12 V DC oder Bus-System

Vom Bieter gewähltes Fabrikat und Typ:

'....................................................'

Liefern und montieren.
Menge: 4,000 St
DIN 276 - Komplett: 412

**2.4.2.9 Elektronikmodul Wassermanagementsystem**
Elektronikmodul und Elektro-T-Verteiler zur Einbindung in das vom Bieter gewählte Wassermanagementsystem.

Inkl. Sensorverlängerungskabel L = 3 m

Liefern und montieren.
Menge: 1,000 St
DIN 276 - Komplett: 412

**2.4.2.10 Durchlauferhitzer 5,7 kW**
Durchlauferhitzer Festanschluss für Handwaschbecken.
Für waagrechte Über- oder Untertischtisch-Wandmontage.

Temp. am Auslauf:  ca. 35 °C.
Warmwasserdurchflussmenge:  max. 3,2 l/min
Elektrischer Anschluss:  Festanschluss 230 V
Elektrischer Leistung:  5,7 kW

Liefern und montieren
Menge: 1,000 St
DIN 276 - Komplett: 412

##### 2.4.3 WC-Anlagen

**2.4.3.1 Wand-WC Tiefspülbecken**
Wand-WC Tiefspüler teilgeschlossene Form, Rimfree

Verwendungszwecke
- Für Druckspüler
- Für UP-Spülkästen

Eigenschaften
- Tiefspül-WC
- Wandhängend
- Rimfree
- Klasse 1, Vollmenge 6 / 5 l, nach EN 997

Technische Eigenschaften
- Farbe: weiß
- Werkstoff: Sanitärkeramik
- Breite: 35 cm
- Höhe: 33 cm
- Tiefe: 54 cm

Vom Bieter gewähltes Fabrikat und Typ:

'....................................................'

inkl. Herstellen Befestigung, Befestigungsabdeckung und Silikonfuge liefern und betriebsfertig montieren.
Menge: 20,000 St
DIN 276 - Komplett: 412

**2.4.3.2 Wand-WC Kinder**
aus Sanitärkeramik wandhängend, für 6 und 4,5 Liter Spülwasser nach EN 997, mit Prüfzeugnis.
Außen glatte geschlossene rechteckige Beckenform vorne übergehend in einen Halbkreis. Wandanschluss mit Aufkantung.
Aus Hygienegründen mit geschlossenem Spülrand und keramischem Spülwasserverteiler.
Bodenfreiheit 80mm bei Einbauhöhe 400mm. Abmessungen (BxTxH)  ca. 360x540x320mm.

Vom Bieter gewähltes Fabrikat und Typ:

'....................................................'

inkl. Herstellen Befestigung, Befestigungsabdeckung und Silikonfuge liefern und betriebsfertig montieren.
Menge: 2,000 St
DIN 276 - Komplett: 412

**2.4.3.3 Schallschutz-Set für Wand-WC**
Menge: 22,000 St
DIN 276 - Komplett: 412

**2.4.3.4 WC-Sitz**
aus hochwertigem Kunststoff mit Deckel über den Sitz greifend.

Stabile Scharniere mit durch-gehender Scharnierwelle aus Edelstahl mit Winkelpuffern gegen seitliches Verrutschen, passend zu v.g. WC-Becken.

Liefern und montieren
Menge: 22,000 St
DIN 276 - Komplett: 412

**2.4.3.5 Betätigungsplatte WC**
für Druckbetätigung aus Zinkdruckguss, für
Wandeinbauspülkasten, mit 2-Mengen-Spülung

Liefern und montieren
Menge: 22,000 St
DIN 276 - Komplett: 412

**2.4.3.6 WC-Papierrollenhalter Compact**
WC-Papierrollenhalter Compact
Edelstahl für 2 Papierrollen
Menge: 20,000 St
DIN 276 - Komplett: 412

**2.4.3.7 WC-Bürstengarnitur Millinox**
WC-Bürstengarnitur Millinox
Edelstahl Kuhfuss
Menge: 20,000 St
DIN 276 - Komplett: 412

**2.4.3.8 Urinal**
aus Sanitärporzellan, für Wandinstallation, mit
Absaugewirkung, mit Wandeinbau-Absaug-Formstück,
Einlauf und Ablauf hinten verdeckt, Farbton weiß.
Befestigung mit Schrauben an Tragegerüst, bzw.
Wandanbau.

Bauhöhe des Urinalkörpers über 600 bis 700 mm.

Inkl. Silikonfuge,
Menge: 9,000 St
DIN 276 - Komplett: 412

**2.4.3.9 Urinalspülarmatur elektronisch - DN 15**
Elektronische Urinalspülarmatur DN 15 als Fertigbauset zur Wandeinbaumontage im Rohbauset, opto-elektronisch gesteuert.

Mit Selbstschluss-Magnetventilventilkartusche, Halterahmen, Edelstahlabdeckplatte 120 x 150 mm mit verdeckter Schraubbefestigung inklusive Sensor mit Steuerelektronik und Sieb.

Integrierte Steuerfunktionen:
- Spülzeit 6 Sekunden
- Hygienespülung (30 Sekunden), 24 Stunden nach letzter Betätigung
- Reinigungsabschaltung
- Sicherheitsabschaltung bei Dauerreflexion
- Speicherung von Statistikdaten

Zusatzfunktionen über optionale bidirektionale Fernbedienung:
- Einstellung der Spülzeit (1 - 255 Sekunden)
- Einstellung Intervallzeit (1 - 255 Stunden) und Spülzeit (1 - 255 Sekunden)
  für Hygienespülung
- weitere Spülprogramme wie Vorspülung, Stadionfunktion sowie Stadionfunktion mit Vorspülung
- Deaktivierung der Hygienespülung
- Statistikdaten anzeigen, speichern und übertragen auf PC

Mindestfließdruck 0,5 bar
Maximaler Betriebsdruck 8 bar
Volumenstrom bei 3 bar Fließdruck 0,30 l/s
Liefern und montieren
Menge: 9,000 St
DIN 276 - Komplett: 412

**2.4.3.10 Wandhaken**
Material: Metall, verchromt
Farbe:  chrom
Tiefe:  28mm
einschließl. Wandbefestigung

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
Liefern und nach Vorgabe Architekt montieren.
Menge: 24,000 St
DIN 276 - Komplett: 412

**2.4.3.11 Glasrückenspiegel 600x600mm zum Einkleben**
Menge: 8,000 St
DIN 276 - Komplett: 412

**2.4.3.12 Glasrückenspiegel 600x900mm zum Einkleben**
Menge: 8,000 St
DIN 276 - Komplett: 412

**2.4.3.13 Seifenspender aus Edelstahl, nachfüllbar, Wandmontage**
Seifenspender aus Edelstahl, nachfüllbar, Wandmontage

Anwendungsbereich: Für den Einsatz in hygienisch sensiblen Bereichen wie Krankenhäusern, Pflegeeinrichtungen, öffentlichen Sanitärräumen und Gastronomie geeignet.

Material: Edelstahl, gebürstet oder poliert, rostfrei und hygienisch

- Füllvolumen: ca. 900–1.000 ml für flüssige oder viskose Seifen (z. B. Waschlotionen, Desinfektionsmittel)
- Bedienung: manuell über Drucktaste oder Hebel, für Einhandbedienung  geeignet
- Nachfüllung: über abschließbare Öffnung; Tank einfach entnehmbar  oder befüllbar
- Sichtfenster zur Füllstandskontrolle
- Entleerungsschutz und tropffreier Auslauf
- Montage: Wandhalterung mit verdeckter Verschraubung

Abmessungen: ca. 250 × 100 × 100 mm

Lieferumfang: Seifenspender komplett mit Befestigungsmaterial

Liefern und montieren
Menge: 4,000 St
DIN 276 - Komplett: 412

**2.4.3.14 Universeller Flüssigseifen- und Desinfektionsmittelspender, Edelstahl, 1 Liter**
Material: Edelstahl, matt gebürstet oder poliert, korrosionsbeständig und hygienisch glatt

Einsatzbereich: Für den professionellen Gebrauch in öffentlichen Waschräumen, Krankenhäusern, Laboren, Pflegeeinrichtungen und Gastronomieflächen geeignet.

Füllvolumen: ca. 1.000 ml, geeignet für handelsübliche Flüssigseifen, Waschlotionen oder alkoholbasierte Händedesinfektionsmittel

Bedienung: manuell über Edelstahlpumpe, für Einhandbedienung ausgelegt

Nachfüllsystem: flexibel, kompatibel mit handelsüblichen Nachfüllflaschen oder direkter Tankbefüllung

Dosierung: tropffrei, konstante Fördermenge pro Hub

Füllstandskontrolle über Sichtfenster oder transparente Füllkammer

Wartung: leicht zerlegbar und reinigungsfreundlich, Pumpeneinsatz austauschbar

Montage: Wandmontage mit verdeckter Befestigung und abschließbarer Abdeckung gegen Fremdentnahme

Maße: ca. 250 × 100 × 120 mm

Lieferumfang: Spender komplett inklusive Montagematerial

Liefern und montieren
Menge: 2,000 St
DIN 276 - Komplett: 412

**2.4.3.15 Seifenschale aus Edelstahl zur Wandmontage**
Seifenschale aus Edelstahl zur Wandmontage

- Material: Chrom-Nickel-Edelstahl (CrNi-Stahl), korrosionsbeständig und hygienisch glatt
- Ausführung: Wandmontage mit verdeckter Befestigung, Schale abnehmbar zur Reinigung
- Oberfläche: hochglanzpoliert oder matt gebürstet
- Form: flach oder leicht vertieft mit Ablauföffnungen zur Vermeidung von Wasseransammlungen
- Abmessungen: ca. 120 × 100 × 25 mm
- Lieferung: komplett mit Befestigungsmaterial (Schrauben/Dübel)
- Reinigung: alle Teile reinigungsfreundlich und beständig gegen handelsübliche Reinigungsmittel

Einsatzbereich: Für den Einsatz in Sanitärräumen von öffentlichen Einrichtungen, Büros, Hotels und Pflegeeinrichtungen geeignet.

Liefern und montieren
Menge: 12,000 St
DIN 276 - Komplett: 412

**2.4.3.16 Kleiderdoppelhaken Chronos**
Kleiderdoppelhaken Chronos
Edelstahl matt Franke
Menge: 6,000 St
DIN 276 - Komplett: 412

##### 2.4.4 Dusche

*Hinweis: Duschanlagen öffentlicher Bereich*

**2.4.4.1 Duschanlage öffentlich, UP**
Technische Beschreibung
Unterputz-Thermostatbatterie DN 15 als Fertigbauset zur Wandeinbaumontage im Rohbauset für Duschanlagen. Elektronisch gesteuert (opto-elektronisch), zum Anschluss an Warm- und Kaltwasserleitungen gemäß DIN EN 806 und DIN 1988-100. Mit Funktionsblock inklusive integrierter Magnetventilkartusche, Thermostat sowie zwei Bypass-Magnetventilkartuschen für separate Kaltwasserspülung, programmgesteuerte thermische Desinfektion (mind. 70 °C) und getrennte Probenahme von Kalt- oder Warmwasser.
Ausführung und Bedienung
Ganzmetallausführung, sichtbare Teile poliert verchromt mit DVGW-Zulassung. Thermostat mit Metallgriff, einstellbarem und verdrehsicherem Temperaturanschlag sowie manueller thermischer Desinfektionsfunktion. Mit Halterahmen und Profildichtung, Edelstahlabdeckplatte 190 x 245 mm mit verdeckter Schraubenbefestigung, Tast-Sensor mit Steuerelektronik, Start-/Stopp-Funktion, wasserdichtem Elektronikmodul, Rosette, Elektro-T-Verteiler für Systemkabel, Rückflussverhinderern und Sieben. Aktivierte Hygienespülung
24 Stunden nach letzter Betätigung; externe Steuerung (Armatureneinstellung, Reinigungsabschaltung, Statistikdaten) über ECC2-Funktionscontroller,
24 V DC.
Technische Daten
- Mindestfließdruck: 1,0 bar
- Fließzeit: 30 s
- Volumenstrom: 13,0 l/min bei 3 bar (Normalbetrieb, Hygienespülung, Kaltwasserspülung, thermische Desinfektion)
Liefern, montieren und in Betrieb nehmen inklusive aller Nebenarbeiten
Menge: 43,000 St
DIN 276 - Komplett: 412

**2.4.4.2 Duschanlage barrierefrei, UP**
Ausführung wie vor, jedoch mit:

Zusätzlichem Brauseschlauchanschluss an der Gehäuseunterseite, für Handbrausegarnitur.

Mit Umsteller zwischen Kopf- und Handbrause.

Inkl. Handbrausearmatur und Schlauch.

Liefern und montieren
Menge: 2,000 St
DIN 276 - Komplett: 412

**2.4.4.3 Rohbauset UP-Dusche warm/kalt**
Rohbauset UP-Dusche

R5 Rohbauset mit Schiebe-Klebeflansch zur Wandeinbaumontage von Fertigbausets DN 15 mit Mischeinrichtung, für Duschanlagen. Zum Anschluss an Warm- und Kaltwasser.

Systembox aus Kunststoff, 174 x 225 mm, mit absperrbaren Anschlussverschraubungen, Rohbauschutz, Spülstück zum Spülen und Dichtheitsprüfung. Stufenlos, verstellbarer Schiebe-Klebeflansch mit formschlüssig verbundener, flexibler, 70 mm breiter Dichtmanschette. Dichtmanschette aus wasserdichtem, dauerelastischem, alkalibeständigem und rissüberbrückendem thermoplastischen Elastomer mit Polypropylen-Vlies zum Anschluss an Verbundabdichtungen im Trocken- und Nassbau.

Liefern und montieren
Menge: 45,000 St
DIN 276 - Komplett: 412

**2.4.4.4 Bypass Magnetventil**
Bypass-Magnetventilkartusche mit wasserdichtem Stecker und Sieb als Nachrüst-/Ersatzteilset für Thermostatbatterien mit Funktionsblock, zur Durchführung thermischer Desinfektionen.

24 V DC.

Liefern und montieren.
Menge: 45,000 St
DIN 276 - Komplett: 412

**2.4.4.5 Elektronikmodul für Duscharmaturen**
Elektronikmodul, 24 VDC, zur Ansteuerung, Überwachung und Signalverarbeitung in einer Trinkwasser-Steuerungseinheit.
Modul zur Einbindung von Sensoren (Temperatur, Durchfluss, Hygiene), Schalt- und Regelbefehlen innerhalb System-Bus-Systems.
Einbau in vorhandenen Rohbaubox, Anschluss an 24-V-Versorgung und System-Bus, Parametrierung und Funktionsprüfung.

Liefern und montieren
Menge: 45,000 St
DIN 276 - Komplett: 412

**2.4.4.6 Anlege-Temperaturfühler**
für den Einsatz zur Erfassung von Temperaturen mit PT1000 Messelement. Für die Kaltwasserleitung (TW / blau), zur überwachten Temperatur an der Entnahmearmatur, und automatisch ausgelöster Hygienespülung.

Inkl. Verlängerungskabel für Temperatursensor, Länge 1,5 m

Liefern und montieren.
Menge: 45,000 St
DIN 276 - Komplett: 412

##### 2.4.5 Ausgussanlagen

**2.4.5.1 Ausgussbecken**
aus schlagfestem, temperatur- und witterungsbeständigem
Kunststoff mit Spritzschutzrückwand und Überlauf.
Ausgussbecken mit 1 Edelstahlreling, 1 Seifenschale,
und 2 Haken zur Befestigung an der Reling oder den
seitlich integrierten Handtuchhaltern. Komplett mit
Überlauf, Sieb, Stopfen mit Kette und Montageset mit
verdeckten Aufhängungen

einschließlich allen Befestigungs-, Dichtungs- und
Kleinmaterial

liefern und montieren
Menge: 5,000 St
DIN 276 - Komplett: 412

**2.4.5.2 Kunststoff-Röhrengeruchverschluss**
passend zu v.g. Ausgussbecken
Abmessung  : 1 ¼" x 1 ¼"
Farbe  : weiß

liefern und montieren
Menge: 5,000 St
DIN 276 - Komplett: 412

**2.4.5.3 Spültischwandbatterie, DN 15 für Ausgussbecken**
verchromt, für Ausgussbecken, schwenkbarer Rohrauslauf,
Mousseur, S-Anschlüsse

liefern und montieren
Menge: 5,000 St
DIN 276 - Komplett: 412

##### 2.4.6 Behinderteneinrichtung

**2.4.6.1 Waschtisch barrierefrei**
Einzelwaschtisch barrierefrei aus kunstharzgebundenem Mineralwerkstoff. Farbton Alpinweiß. Unterfahrbar, mit integriertem Griffrand. Mit nahtlos eingeformter Mulde ohne Überlauf.

Mit Armaturenbohrung. Angeformte Rückwand mit integrierten Konsolen und Befestigungsbohrungen. Hintere Schwallkante. Inklusive Befestigungsmaterial.

Abmessungen 650 x 120 x 550 mm (B x H x T)
Muldenmasse 600 x 80 x 420 mm (B x H x T)

einschl. Silikonfuge
Menge: 3,000 St
DIN 276 - Komplett: 412

**2.4.6.2 F5E Standventil DN 15 für Waschanlagen, opto-elektronisch gesteuert**
Zum Anschluss an Warm- und Kaltwasser mittels Schlauch und Sieb.

Steuerelektronik, Magnetventilkartusche und Sensor im Ganzmetallgehäuse, Messing poliert verchromt.

Diebstahlhemmender Luftsprudler mit integriertem Durchflussmengenregler.

Mit Möglichkeit der Parametrierung und Kommunikation über optionale bidirektionale Fernbedienung.

Separate Spannungsversorgung über Netzteil oder Bus-Systemzubehör.

Integrierte Steuerfunktionen:
- Hygienespülung (30 Sekunden), 24 Stunden nach letzter
  Betätigung
- Sicherheitsabschaltung bei Dauerreflexion
- Speicherung von Statistikdaten
Zusatzfunktionen über optionale bidirektionale Fernbedienung:
- Einstellung Intervallzeit (1 - 255 Stunden) und Spülzeit (1 -
  255 Sekunden) für Hygienespülung
- Deaktivierung der Hygienespülung
- Statistikdaten anzeigen, speichern und übertragen auf PC

Ausladung 125 mm
Auslaufhöhe 100 mm
Strahlwinkel 25°
Mindestfließdruck 1,0 bar
Volumenstrom 5,0 l/min bei 3 bar Fließdruck
Anschlussspannung 6,75 V / 12 V DC oder Bus-System

Vom Bieter gewähltes Fabrikat und Typ:

'....................................................'

Liefern und montieren.
Menge: 3,000 St
DIN 276 - Komplett: 412

**2.4.6.3 Wandeinbau-Ablaufgarnitur**
für Behinderten-Waschtisch, aus Messing, verchromt,
komplett: Ventil mit Standrohr, Kunststoff-WE-Siphon
einschließlich Mauerrahmen und Abdeckung Edelstahl
Menge: 3,000 St
DIN 276 - Komplett: 412

**2.4.6.4 Tiefspül-WC**
in Behindertenausführung, Sitzhöhe 50 cm, aus
Sanitärporzellan, wandhängend, Wasserzulauf von hinten,
Farbton weiß. Befestigung an Tragegerüst.

Liefern und montieren
Menge: 3,000 St
DIN 276 - Komplett: 412

**2.4.6.5 Schallschutzset**
Schallschutzset
für Wand-WC
Menge: 3,000 St
DIN 276 - Komplett: 412

**2.4.6.6 WC-Sitz für Behinderte**
aus Kunststoff, Hohlprofil, mit Befestigungselementen,
für Wandhängeklosett, ohne  Deckel. Farbton weiß, mit
durchgehender Scharnierwelle, Metallausführung,
verchromt

Liefern und montieren
Menge: 3,000 St
DIN 276 - Komplett: 412

**2.4.6.7 Stützklappgriff**
aus Stangensystem, korrosionsgeschütztem
Stahlkern im Edelstahlgehäuse, schwerelos nach oben und unten klappbar, in oberer Stellung zur Wand dreh- und verriegelbar, Optik finish: Edelstahl,
gebürstet; rechts/links verwendbar.
Ausladung: 835 mm.
Befestigungsart: an Vorwandinstallation, mit
Wandplatte, Edelstahl gebürstet

Liefern und montieren
Menge: 3,000 St
DIN 276 - Komplett: 412

**2.4.6.8 Stützklappgriff mit Papierhalter**
wie vor jedoch mit Papierhalter
Menge: 3,000 St
DIN 276 - Komplett: 412

**2.4.6.9 Duschhandlauf mit Brausehalterstange**
aus Stangensystem aus Edelstahl, matt gebürstet, rechts/links verwendbar, mit Brausehalter,mit konischem Adapter für Handbrausen der verschiedenen Fabrikate, Befestigung mit Rosetten,

Liefern und montieren
Menge: 2,000 St
DIN 276 - Komplett: 412

**2.4.6.10 Einhängesitz**
Gestell aus Stangensystem, zum Einhängen in
Wandhandläufe und Halterungen, mit Sitzfläche 444mm breit, 380mm tief,

Liefern und montieren
Menge: 2,000 St
DIN 276 - Komplett: 412

**2.4.6.11 Haltegriff**
aus hochwertigem Edelstahl, Oberfläche matt geschliffen, an den Enden im rechten Winkel abgebogene Stange mit Befestigungsrosetten ergonomisch und funktional in einer einfachen und zeitlosen Formensprache gestaltet,dient zum Festhalten und Abstützen, Montage an der Wand einschl. Befestigungsmaterial und Rosetten
Achsmaß 900 mm, Stangendurchmesser 33 mm, Rosettendurchmesser 70 mm

Liefern und montieren
Menge: 2,000 St
DIN 276 - Komplett: 412

##### 2.4.7 Wassermanagement

**2.4.7.1 Funktionscontroller Wassermanagementsystem**
Funktionscontroller mit Ethernet- und CAN-Busanschluss für die Armaturenebene sowie mit integriertem Netzteil, Echtzeituhr mit Kalenderfunktion und WEB - Server. Zum Anschluss Wassermanagementsystem, Armaturen/System-elektronikmodulen zwecks Spannungsversorgung und externer Steuerung, wie Armatureneinstellung und Kommunikation. Kompakt-Stromversorgung in Primär-Schaltregeltechnik. Kurzschluss- und Leerlauffest.

Zur Montage auf einer 35 mm Normschiene im bauseitigen Schaltschrank, zur Wandmontage oder in einer Elektroverteilung gemäß den gültigen VDE-Vorschriften. Mit USB - Schnittstelle für offline Datentransport zum PC, RJ45 Buchse für 10/100 Mbit Standard Ethernet für PC oder Gebäudenetzwerk, Schnittstellen für optionales Erweiterungsmodul (I/O), Funkmodul (GSM) und Anschluss für unterbrechungsfreie Stromversorgung. Inklusive GLT - Anbindung über die Datenprotokolle BacNet - TCP/IP, KNX - TCP/IP und ModBus - TCP/IP. Visualisierung und Parametrierung des Armaturennetzwerkes über integriertes Display oder WEB - Browser.

Funktionen der integrierten digitalen Eingänge mit LED - Statusanzeige:
- Steuerung einer thermischen Desinfektion
- Quittierung von Sammelstörmeldungen
- Programm-Modi-Umschaltung (zum Beispiel Nacht- oder Ferienschaltung)

Funktionen der integrierten digitalen potentialfreien Ausgänge mit LED - Statusanzeige:
- Steuerung einer thermischen Desinfektion
- Anzeige von Sammelstörmeldungen

Speicherung von Statistikdaten mit Datum- und Uhrzeit, abrufbar über die USB - Schnittstelle im csv - Format.

Zusatzfunktionen einstellbar über WEB - Browser:
- Reinigungsabschaltung
- Auslösung von Hygienespülungen
- Gleichzeitigkeitsunterdrückung

Zulassung nach EN 60950, DIN EN 61000-6-2, DIN EN 61000-6-3
Schutzklasse I
Versorgung von maximal 32 Busteilnehmern (Armaturen/System-elektronikmodulen)
Max. Länge Systemkabel 200 m
Eingangsspannung 230 V AC
Ausgangsspannung 24 V DC
Ausgangsstrom max. 2,5 A (60 W)
Schutzart IP 20
Liefern und montieren
Menge: 2,000 St
DIN 276 - Komplett: 412

**2.4.7.2 Systemkabel zur Verbindung von Armaturen/System-Elektronikmodulen**
Wasserdichte und halogenfreie Ausführung, nur für die Verlegung im Leerrohr.

Für Spannungsversorgung und Kommunikation, 24 V DC.
Typ YHY - Cu vz 1x2x0,75 mm2 + Cu vz 1x2x0,5 mm2

Liefern und montieren.
Menge: 300,000 m
DIN 276 - Komplett: 412

**2.4.7.3 Kabelkanalrohr 30 mm Durchmesser**
Lieferung von Kabelkanalrohr 30 mm Durchmesser zum Schutz der BUS-Leitung in Wand und Deckenbereich verlegen.
Menge: 300,000 m
DIN 276 - Komplett: 412

**2.4.7.4 Abschlusswiderstand Buskabel**
Abschlusswiderstand zum beidseitigen Endanschluss an das Systemkabel zur Sicherstellung der Datenkommunikation.

Liefern und montieren.
Menge: 6,000 St
DIN 276 - Komplett: 412

**2.4.7.5 Objektspezifische Parametrierung Wassermanagementsystem**
Objektspezifische Parametrierung des gesamten Wassermanagementsystem

durch den Kundendienst des Herstellers,
inklusive Programmüberprüfung, Reichweiteneinstellung,
Parametrierung von Spül- und Nachlaufzeiten,
Anpassung der Hygienespülung und Überprüfung mit Abgleichung der Parameter für die thermische Desinfektion mit Funktionstest.

Vorherige Terminabstimmung mit dem Faching.
Protokoll und Dokumentation der durchgeführten Arbeiten
Menge: 1,000 St
DIN 276 - Komplett: 412

#### 2.5 Warmwasserbereitung

##### 2.5.1 Brauchwasserbereitung

**2.5.1.1 Frischwasserstation 270 kW**
Frischwasserstation als 2er Kaskade, zentraler Trinkwassererwärmer nach Durchflussprinzip
- Liefern und montieren einer Frischwasserstation als 2er Kaskade mit zentralem Trinkwassererwärmer nach Durchflussprinzip gemäß den nachfolgenden technischen Daten und Ausführungen.
Technische Daten
- Einzelgerät, Volledelstahl
- Maße: Höhe 75cm, Breite 55cm, Tiefe 39cm,
- Min. Entnahmevolumenstrom: 1,6 l/min
- Max. Entnahmevolumenstrom: 150 l/min
- kv-Wert Primärkreis: 14,2 m³/h
- kv-Wert Sekundärkreis: 14 m³/h
- Leistung: 524 kW
Ausführung
- Volledelstahl-Plattenwärmeübertrager zur hygienisch einwandfreien Erwärmung der tatsächlichen Warmwasserverbrauchsmengen und zur Deckung der Zirkulationswärmeverluste nach DIN 1988-300
- Mediumberührte Teile auf der Trinkwasserseite aus Rotguss, Edelstahl und trinkwasserzugelassenen Kunststoffen; Werkstoff Plattenwärmeübertrager Edelstahl 1.4401/1.4404
- Möglichkeit zur thermischen Desinfektion nach DVGW W 551
- Integrierte Hocheffizienzpumpe zur Förderung des Heizwasser-Volumenstromes, mit Pulsweitenmodulation zur Leistungsregelung
- Werksstoffe für den Einsatz im Trinkwasser- und Heizungsbereich geeignet
- Reglereinheit zur Regelung der Trinkwassererwärmung mit konstanter Trinkwarmwassertemperatur und Nachladung des Pufferspeichers; integrierte MASTER/SLAVE-Technik für Kaskadenrotation
- Mediumberührte Teile auf der Heizungsseite aus Rotguss, Edelstahl, Grauguss und Messing
- Ausgleichsmöglichkeit gegen Versatz in Wänden
- Dämmhaube aus EPP mit getrennten Warm- und Kaltbereichen zur Vermeidung von Wärmelasten auf das Kaltwasser und zum Schutz der Regler- und Pumpenelektronik vor hohen Temperaturen
- Lernfähig gestalteter Regler, inkl. zwei Temperatursensoren mit Kabel für die Montage am Pufferspeicher
Schnittstellen und Zusatzfunktionen
- GLT-fähig über RS485 Schnittstelle (ModBus-RTU), mit Messstrecke zur Erfassung des Volumenstroms
- 2 Strömungssensoren mit integriertem Pt1000 2-Leiter
- 10 bar Membran-Sicherheitsventil + Probenahmeventil
- 4 Vollstromabsperrventile in DN 32 mit Dämmschalen,
  Einbindung einer Spülgruppe zur Vermeidung von Stagnation in der  Kaltwasserzuleitung bei Betriebsunterbrechungen
- Integrierter Datenlogger zur Einhaltung der Betreiberpflichten
- Inbetriebnahmeassistent
- Optimierungsfunktion mit Vorschlag zur Absenkung der Vorlauftemperatur zur Energieeinsparung
- Fühler zur Erfassung der Rücklauftemperatur
- Regelbereich für 60 °C Trinkwasser bereits ab 2 K Übertemperatur
- Möglichkeit zum Anschluss weiterer Sensoren zur Erfassung der Kaltwasser- und Zirkulationseintrittstemperatur
- Einstellbare Warmwassertemperatur für Rohrleitungsinhalte
  < 3 l bis 30 °C möglich
- Möglichkeit zur BACNet-Abbindung
Betriebsparameter
- Einstellbereich PWH-Temperatur: 30 °C bis 70 °C
- Einstellbereich thermische Desinfektion: 70 °C bis 90 °C
- Max. Betriebstemperatur HZG-Seite: 95 °C
- Max. Betriebstemperatur PWC/PWH-Seite: 80 °C
- Max. Betriebsdruck: 1 MPa
- Angegebene Entnahmevolumenströme bei PWH = 60 °C, PWC = 10 °C und Wassertemperatur im Pufferspeicher = 80 °C
- Wasserinhalt je Frischwasserstation (Heizungsseitig): Gerät M = 2,23 l, Gerät L = 3,28 l
- Wasserinhalt je Frischwasserstation (Trinkwasserseitig): Gerät M = 2,48 l, Gerät L = 3,53 l

Vom Bieter gewähltes Fabrikat: '........................................'

Gewähltes Fabrikat gilt für alle weiteren Frischwasserstationen der nachfolgenden Positionen.

Liefern und montieren der Frischwasserstation einschließlich aller genannten Komponenten und Funktionen
Menge: 1,000 St
DIN 276 - Komplett: 412

**2.5.1.2 Frischwasserstation 210 kW**
Frischwasserstation als zentraler Trinkwassererwärmer nach dem
Durchflussprinzip.
wie Vorposition, jedoch

Technische Daten:

Min. Entnahmevolumenstrom:  1,6 l/min
Max. Entnahmevolumenstrom:  120 l/min
kv-Wert Primärkreis:  10,2 m³/h
kv-Wert Sekundärkreis:  9,4 m³/h
Leistung:  418 kW

Liefern und montieren
Menge: 1,000 St
DIN 276 - Komplett: 412

**2.5.1.3 Frischwasserstation 40 kW**
Frischwasserstation als zentraler Trinkwassererwärmer nach dem
Durchflussprinzip.
wie Vorposition

Technische Daten:

Min. Entnahmevolumenstrom:  1,6 l/min
Max. Entnahmevolumenstrom:  75 l/min
kv-Wert Primärkreis:  7,1 m³/h
kv-Wert Sekundärkreis:  7,0 m³/h
Leistung:  262 kW

Liefern und montieren
Menge: 1,000 St
DIN 276 - Komplett: 412

**2.5.1.4 Probenahmeventilset**
Probenahmeventilset nach DVGW W551
- Liefern und montieren eines Probenahmeventilsets bestehend aus 3 Probenahmeventilen, beflammbar, für hygienisch-mikrobiologische Untersuchungen von Trinkwasseranlagen gemäß DVGW Arbeitsblatt W551 und Trinkwasserverordnung (TrinkwV)
- Anschluss: ¼", Nennweite: DN 8
- Die Probenahmeventile sind aus poliertem Edelstahl gefertigt, abflammbare Ausführung zur Einhaltung hygienischer Anforderungen,
  mit TWIN-Abdichtung (O-Ring + metallische Abdichtung) für maximale Sicherheit
- Montierbar in jeder Einbaulage, verliersicher aufgebördelter Klemmring, schützt vor unberechtigter Nutzung
- Inklusive selbstdichtendem Adapter auf 3/8“ für flexible Anschlussmöglichkeiten
- Die Ventile ermöglichen eine einfache und fachgerechte Probenahme zur regelmäßigen Untersuchung auf chemische oder mikrobiologische Werte in Trinkwassersystemen.
Menge: 4,000 St
DIN 276 - Komplett: 412

**2.5.1.5 Kappenventil**
Kappenventil DN 25, 1" IG, PN 10, Messing, plombierbar
- Liefern und montieren eines Kappenventils DN 25, 1" Innengewinde, PN 10, Material Messing, plombierbar
- Nennweite: DN 25
- Erforderlich nach DIN EN 12828, geeignet zur Kontrolle, Wartung
- Ausführung mit Plombiervorrichtung für sichere und dokumentierte Sperrung
- Geeignet für den Einbau am Wassereingang
Menge: 2,000 St
DIN 276 - Komplett: 412

**2.5.1.6 Membranausdehnungsgefäß 100l**
Membran-Sicherheitsventil für Trinkwasserstation nach DIN 4807
- Liefern und montieren eines Membran-Sicherheitsventils für Trinkwasserstationen, gebaut nach DIN 4807, mit Zulassung gemäß EU-Druckgeräterichtlinie 97/23/EG
- Volumen: 100 Liter
- Maximaler Druck: 6 bar
- Ansprechdruck bis 10 bar für Trinkwasserstationen möglich
- Das Ventil ist Teil der Sicherheitsgruppe zur Absicherung der Trinkwasserstation vor Überdruck, insbesondere bei Erwärmung von Wasser
- Komponenten: Membran-Sicherheitsventil, Anschluss für weiteren Kaltwasser-Verbraucher, Rückflussverhinderer mit Prüfeinrichtung, Doppelabsperrung, Durchströmungsarmatur mit integrierter Wartungsabsperrung, Membran-Ausdehnungsgefäß, Montageplatte mit Ausgleichsverschraubung
- Austauschpatronen für 6, 8 und 10 bar im Lieferumfang enthalten,
  zur Anpassung an unterschiedliche Betriebsbedingungen
- Einbaulage beliebig, Sicherheitsventil nicht nach unten
- Gehäuse aus Rotguss, Sitz des Sicherheitsventils aus Edelstahl, Kunststoffteile glasfaserverstärkt
Menge: 2,000 St
DIN 276 - Komplett: 412

**2.5.1.7 Inbetriebnahme Trinkwasserstationen**
Inbetriebnahme Trinkwasserstation
- Inbetriebnahme der Trinkwasserstation und der zugehörigen Regelungstechnik durch den Werkskundendienst
- Einstellen aller erforderlichen Parameter gemäß Herstellerangaben und Betriebsanleitung
- Durchführung aller erforderlichen Schritte zur Inbetriebnahme, einschließlich Funktionsprüfung, Parameteranpassung und Optimierung
- Protokollierung aller durchgeführten Arbeiten, einschließlich Parameter, Einstellungen, Funktionsprüfungen und Ergebnisse der Inbetriebnahme
Menge: 3,000 St
DIN 276 - Komplett: 412

##### 2.5.2 Enthärtungsanlage

**2.5.2.1 Automatik-Rückspül-Schutzfilter DN80**
nach DIN EN 13443-1 und DIN 19628, mit DIN-DVGW-Prüfzeichen.

Zur Filtration von feinkörnigen und festen Verunreinigungen im Wasser, die als Belüftungselemente Korrosionen in wasserführenden Rohrleitungen auslösen und zu Funktionsstörungen an Kontroll- und Regelorganen führen können.

Ausführung: Filtergehäuse Grauguss PN 10; innen und außen korrosionsbeständig mit Kunststoff beschichtet, mit Flanschanschluss nach DIN EN 1092- Filtergewebe aus Edelstahl.
Automatische zeitgesteuerte Auslösung der Rückspülung über Tastatur und LCD-Display (einstellbar 4 Stunden bis x Tage), Safety-Modul zum Schließen des Spülventils bei Stromausfall, Handauslösung möglich.
Inklusive potenzialfreiem Kontakt zur Fernübertragung der Störmeldung.
Rückspülung nach einem  wirksamen Punkt-Rotations-System für einen Keimschutz bei gleichzeitiger Reinigung des Schauglases ohne Unterbrechung der Wasserversorgung. Mit Manometeranschluss (2 x ¼").

Technische Daten:
Rohranschluss:  DN80
Nenndurchfluss* bei Δp 0,2 (0,5) bar:  50 (65) m³/h
Betriebsdruck max.:  10 bar
Betriebstemperatur max.:  30 °C
Spannungsversorgung:  230 V, 50 Hz
Maschenweite:  0,1 mm
Baulänge:  ca. 32cm

Liefern und montieren
Menge: 1,000 St
DIN 276 - Komplett: 412

**2.5.2.2 Rohrtrenner DN 80**
Bauart BA, DVGW-/SVGW-geprüft, nach dem 3-Kammer-Prinzip mit 2 Rückflussverhinderern und Ablassventil, gemäß DIN 1988, Teil 4 und EN 1717, zur Absicherung bis Flüssigkeitskategorie 4.

Ausführung: Gehäuse aus Sphäroguss, pulverbeschichtet mit Polyamid, Rückflussverhinderer aus Rotguss, Dichtungen aus EPDM, Kugelhähne aus Messing, verchromt. Lieferumfang mit Anschlussstutzen zur Funktionsüberprüfung, Halterung für den HT-Rohr-Anschluss und Flanschanschluss.
Für eine vollwertige Sicherheitseinrichtung muss bauseitig vor dem Rohrtrenner ein Schmutzfänger vorgesehen werden! Ebenso ein zusätzliches Ablassventil vor dem Schmutzfänger und Absperrarmaturen vor und hinter dem Rohrtrenner.

Technische Daten:
Nenndurchfluss (bei 1 bar Druckverlust):  54 m³/h
Flanschanschluss:  DN80
Einbaulänge:  440 mm
Einbaulage:  waagerecht
max. Temperatur:  65 °C
Nenndruck:  PN10
Mindesteingangsdruck:  1,5 bar
HT-Rohr-Anschluss:  150 mm
Nennweite:  DN80

Liefern und montieren
Menge: 1,000 St
DIN 276 - Komplett: 412

**2.5.2.3 Enthärtungsanlage bis max. 30 m³/h bei 8°dH**
als mengengesteuerte Parallelanlage. Einsatzgebiet in der Sanitärtechnik (Teilenthärtung mit kurzfristigen Entnahmespitzen). Wird zur Enthärtung durch Ionenaustausch von klarem, eisen- und manganfreiem Trink- und Brauchwasser eingesetzt, Einschließlich hydraulischer Einbindung

Steuerungsart mengenabhängig: Programmwerk mit Mengenvoreinstellung und automatischer Rückstellung. Löst nach Durchsatz der voreingestellten Wassermenge die Regeneration aus, die vollautomatisch über das Programmwerk abläuft (Parallelbetrieb). Sie kann auch von Hand ausgelöst werden. Durch optimierte Harz- und Regeneriertechnologie werden erhöhte Durchflussleistungen bei gleichzeitig gegenüber Standardtechnologie verkürzter Regenerationsdauer, reduziertem Salzverbrauch und verringerten Spülwassermengen, sowie raumsparende Bauweise erreicht.

Ausführung:
- 2 Stück glasfaserverstärkte Filterbehälter,
- 2 Stück Zentralsteuerventile aus Rotguss mit Oberdüse für automatische Regeneration, mit Düsenstab und unterem Verteilsystem
- Steuergerät mit Möglichkeit der Programmierung einer Zwangsregeneration, potenzialfreie Störmeldung
- 1 Stück Kontaktwasserzähler,
- 2 Stück Filterfüllung aus hochwertigem monospherem Ionenaustauscherharz  in Lebensmittelqualität mit Kiesstützschicht
- 2 Stück Motorkugelhähne
- 2 Stück Salzlöse- und Vorratsbehälter aus schlagfestem Kunststoff mit Trägerboden und Soleventil, inklusive interner verbindende Verrohrung (PVC).

Technische Daten:
Durchflussleistung max.:  30 m³/h
Dauerdurchfluss max. bei 20°dH auf
- Resthärte < 0,1°dH  9 m³/h
- Verschneidung auf 8°dH  15 m³/h
Rohranschluss:  DN80
Gesamtkapazität:  2 x 55 dH x m³
Druckverlust bei max. Durchfluss:  1,2 bar
Rohranschluss
- Enthärtungsanlage:  DN80
- Kontaktwasserzähler:  DN50

Salzverbrauch je Regeneration und Flasche:  21 kg
Fließdruck min.:  3 bar
Betriebsdruck max.:  8 bar
Betriebstemperatur max.:  30 °C
Netzanschluss:  230 V 50 Hz
Inhalt Salzlösebehälter:  2 x 500 Liter
- ausreichend für ca.  2 x 13 Regeneration
Rückspülwasser  135 L/Min.
Platzbedarf ca.:
- Breite  ca. 3,5m
- Tiefe  ca. 1,3m
- Höhe  ca. 2,3m

Nebenleistungen: Transport, Aufstellung, Verrohrung, Spülung, Inbetriebnahme, Parametrierung (Resthärte), Einweisung des Betriebspersonals, Bereitstellung Regeneriersalz für Erstbefüllung
Dokumentation:
Werksunterlagen, Schalt- und Fließschema, Berechnungsnachweise (Auslegung auf 30 m³/h, Harzkapazität), Prüf- und Inbetriebnahmeprotokoll, Wartungsplan gemäß Hersteller und DVGW W 512
liefern, keimfrei montieren und Inbetriebnehmen durch den Werkskundendienst
Menge: 1,000 St
DIN 276 - Komplett: 412

**2.5.2.4 Desinfektionseinrichtung**
nach dem NaCl-Elektrolyseverfahren, für vorbeschriebene Enthärtungsanlage
zur regelmäßige Desinfektion, Mindest-Umsatzhäufigkeit des Harzes und maximal zulässige Stillstandszeiten

Ausführung: Elektronisches Steuergerät mit Potentiometer zur Einstellung der Chlorkonzentration sowie LED für Chlorung und Bereitschaft, kurzschlussfester Sicherheitstransformator mit Eurostecker, Anschlussadapter mit integrierter Elektrode und Anschlussleitung sowie zweimal Verschraubung mit Schlauchtülle und Schlauchschelle.
.
Technische Daten:
Anschluss Schlauchtülle:  16 mm
Spannungsversorgung primär:  230 V
Frequenz:  50/60 Hz
Schutzart Steuergerät:  IP41
Schutzklasse Sicherheitstransformator:  II

Liefern, montieren und durch den Werkskundendienst Inbetriebnehmen
Menge: 1,000 St
DIN 276 - Komplett: 412

**2.5.2.5 Salzmangelanzeige**
zur Füllstandsüberwachung von Regeneriersalz in Salzlöse- und Vorratsbehältern der vorbeschriebenen Enthärtungsanlage.

Ausführung: Schaltkasten aus ABS mit Steckernetzteil 230VAC/24VDC, LED Betrieb und Salzmangel, Teach-Taste für Leer- bzw. Vollabgleich,
zwei potenzialfreien Wechselkontakten für Anschluss GLT,
kapazitivem Näherungsschalter mit Betriebsspannungs- und Funktionsanzeige.

Technische Daten:
Spannungsversorgung:  230/50 VAC/Hz
Max. Kontaktbelastung Wechselkontakte:  230/30/2 VAC/VDC/A
Schutzart Schaltkasten:  IP54
Schutzart Näherungsschalter:  IP67
einschließlich interner Verkabelung
Liefern und montieren
Menge: 1,000 St
DIN 276 - Komplett: 412

**2.5.2.6 Automatische Verschneidevorrichtung 1 1/4"**
mit hydraulischer Steuerung, um auch bei stark schwankendem Wasserverbrauch ein gleichbleibendes Mischungsverhältnis zu gewährleisten.

Für Hartwasser-Bypass:  0,2 - 8 m³/h
Rohranschluss:  1 ¼ "
Einsatzbereich bis: 90 °C

Liefern und montieren
Menge: 1,000 St
DIN 276 - Komplett: 412

**2.5.2.7 Überströmventil 1"**
Zur Sicherstellung der Wasserversorgung bei auftretenden Spitzenentnahmen.

Hartwasserdurchfluss max. 10 m³/h.

Liefern und montieren
Menge: 1,000 St
DIN 276 - Komplett: 412

**2.5.2.8 Messbesteck für Gesamthärte + 100 kg Salztabletten**
für die Bestimmung der Gesamthärte mittels komplexometrischer Titration bis zum Farbumschlag.

Messbereich  0 - 30  °dH

100 kG Salztabletten zum Nachfüllen des Salzlösebehälters
Menge: 1,000 St
DIN 276 - Komplett: 412

#### 2.6 Wärme-/ Kältedämmung von Wasserleitungen

##### 2.6.1 Wärmedämmung an Warmwasserleitungen

*Hinweis: Wärmedämmung*
Wärmedämmung an Sanitäranlagen gemäß DIN 4140:2023-05 und Gebäudeenergiegesetz (GEG), technisch und handwerklich einwandfrei auszuführen.
Wärmedämmung mit alukaschierten Rohrschalen aus Mineralwolle (Steinwolle), Baustoffklasse A2-s1,d0, nicht brennbar gemäß DIN EN 13501-1 (ergänzend DIN 4102-1), Wärmeleitfähigkeit λ bei Mitteltemperatur 40 °C ≤ 0,035 W/(m·K).
Sämtliche Rund- und Längsnähte sind mit Streifen aus selbstklebender, dampfdiffusionsdichter Aluminiumfolie lückenlos zu überkleben. Unter allen Umständen sind ausschließlich Rohrschalen (keine Matten) zu verwenden. Ausschnitte, Dämmungen für Formstücke, Rohrschellen sowie Dämmung an Rohrhalterungen (inkl. thermischer Entkopplung nach DIN 4140) sind in die Einheitspreise einzubeziehen und werden nicht gesondert vergütet.

Innendurchmesser  Mindestdämmschichtdicke
< 22 mm  20 mm
22–35 mm  30 mm
35–100 mm  = Innendurchmesser
> 100 mm  100 mm

Wärmedämmung liefern und montieren, inklusive Dämmschichtdicken gemäß GEG Anlage 8 §§ 69/70 (bezogen auf λ = 0,035 W/(m·K))

**2.6.1.1 Dämmung für Rohrleitung DN 50**
Dämmschichtdicke 61 mm
Menge: 42,000 m
DIN 276 - Komplett: 412

**2.6.1.2 Dämmung für Rohrleitung DN 40**
Dämmschichtdicke 50 mm
Menge: 36,000 m
DIN 276 - Komplett: 412

**2.6.1.3 Dämmung für Rohrleitung DN 32**
Dämmschichtdicke 40 mm
Menge: 52,000 m
DIN 276 - Komplett: 412

**2.6.1.4 Dämmung für Rohrleitung DN 25**
Dämmschichtdicke 30 mm
Menge: 75,000 m
DIN 276 - Komplett: 412

**2.6.1.5 Dämmung für Rohrleitung DN 20**
Dämmschichtdicke 30 mm
Menge: 85,000 m
DIN 276 - Komplett: 412

**2.6.1.6 Dämmung für Rohrleitung DN 15**
Dämmschichtdicke 20 mm
Menge: 218,000 m
DIN 276 - Komplett: 412

**2.6.1.7 Dämmung für Rohrleitung DN 12**
Dämmung  20mm
Menge: 90,000 m
DIN 276 - Komplett: 412

##### 2.6.2 Kältedämmung an Kaltwasserleitungen

*Hinweis: Kältedämmung*
von kaltwasserführenden Trinkwasserleitungen zur Vermeidung von Tauwasser,
Dämmstoff und Anforderungen
Rohrschläuche aus geschlossenzelligem synthetischem Kautschuk (Elastomerschaum, z. B. AF/ArmaFlex), Baustoffklasse B1 nach DIN EN 13501-1 (schwer entflammbar). Wärmeleitfähigkeit bei Mitteltemperatur +10 °C: λ < 0,040 W/(m·K); Wasserdampfdiffusionswiderstandsfaktor μ > 5.000 (idealerweise ≥ 10.000).
Ummantelung der Kautschukdämmung mit Aluminiumfolie inklusive stoßdichter, vollflächiger Verklebung aller Stoßflächen an Längs- und Rundnähten gemäß Hersteller-Verarbeitungsrichtlinien und DIN 4140.
Ausführungsanforderungen
Alle Formteile, Ausschnitte sowie Dämmungen von Rohrschellen, Rohrhalterungen und Kälterohrträgern (zur thermischen Entkopplung) in die Einheitspreise einzukalkulieren; keine gesonderte Vergütung. Stoß- und diffusionsdichte Ausführung fachgerecht nach DIN 4140:2023-05, inklusive Überlappung von Dampfbremsen an Auflagern.
Dämmdicken nach Nennweite
Nennweite  DA-Rohr (ca.)  Dämmdicke
DN 15  21 mm  9 mm
DN 20  26,9 mm  9 mm
DN 25  33,7 mm  13 mm
DN 32  42,4 mm  13 mm
DN 40  48,3 mm  19 mm
DN 50  60,3 mm  19 mm
DN 75  88,9 mm  25 mm
DN 80  88,9 mm  25 mm
DN 100  114,3 mm  32 mm
Dämmung liefern und montieren.

**2.6.2.1 Dämmung für Rohrleitung DN 80**
wie vor beschrieben für Rohrleitung DN80.

Liefern und montieren
Menge: 28,000 m
DIN 276 - Komplett: 412

**2.6.2.2 Dämmung für Rohrleitung DN 65**
wie vor beschrieben für Rohrleitung DN65.

Liefern und montieren
Menge: 72,000 m
DIN 276 - Komplett: 412

**2.6.2.3 Dämmung für Rohrleitung DN 50**
wie vor beschrieben für Rohrleitung DN50.

Liefern und montieren
Menge: 30,000 m
DIN 276 - Komplett: 412

**2.6.2.4 Dämmung für Rohrleitung DN 40**
wie vor beschrieben für Rohrleitung DN40.

Liefern und montieren
Menge: 50,000 m
DIN 276 - Komplett: 412

**2.6.2.5 Dämmung für Rohrleitung DN 32**
wie vor beschrieben für Rohrleitung DN32.

Liefern und montieren
Menge: 365,000 m
DIN 276 - Komplett: 412

**2.6.2.6 Dämmung für Rohrleitung DN 25**
wie vor beschrieben für Rohrleitung DN32.

Liefern und montieren
Menge: 90,000 m
DIN 276 - Komplett: 412

**2.6.2.7 Dämmung für Rohrleitung DN 20**
wie vor beschrieben für Rohrleitung DN20.

Liefern und montieren
Menge: 260,000 m
DIN 276 - Komplett: 412

**2.6.2.8 Dämmung für Rohrleitung DN 15**
wie vor beschrieben für Rohrleitung DN15.

Liefern und montieren
Menge: 390,000 m
DIN 276 - Komplett: 412

**2.6.2.9 Dämmung für Rohrleitung DN 12**
wie vor beschrieben für Rohrleitung DN12.

Liefern und montieren
Menge: 150,000 m
DIN 276 - Komplett: 412

### 3 Besondere Leistungen

#### 3.1 Stundenlohn- Zusatzarbeiten

**3.1.1 Montageplanung / Arbeitsvorbereitung**
wie in den Vorbemerkungen beschrieben, ist eine Montageplanung aufgrund der Ausführungsplanung zu erstellen.

Montageplanung Heizung / Sanitär (Erweiterung VOB-C)

Nach Auftragserteilung hat der AN unverzüglich, die Montage- Planung / -zeichnungen auf Grundlage der beigefügten Unterlagen und die hierzu notwendigen Berechnungen und Überprüfung der vorgelegten Ausführungsplanung anzufertigen und zur Genehmigung vorzulegen, ohne dass es hierzu einer besonderen Aufforderung bedarf.

Die Erstellung der Montageplanung erfolgt elektronisch im vom Bieter gewählten Softwaresystem.

Planung Architektur und TGA wurde in einem gemeinsamen 3D-Modell im
Format Revit RVT erstellt.

Dem Bieter können auf Wunsch folgende Formate zur Verfügung gestellt
werden:  - Revit RVT oder - IFC oder  - 3D-DWG

Als Übergabeformat der Werk- und Montageplanung durch den AN, zur
Dokumentation und weiteren Verwendung durch Bauherr/Fachplaner ist
mindestens eine 3D-DWG im BIM-Format ifc zu liefern.

Vom Bieter verwendete Software: '....................................................'

Vom Bieter übergebenes Format: '....................................................'
( 3D-DWG, IFC, RVT)

Bearbeitungszeit für die Einbauteile und Verrohrung:
15 Tage nach Auftragserteilung.

Der Zeitraum zwischen Auftragserteilung und Montagebeginn soll zur Erstellung der Werkplanung genutzt werden.

Die Benennung der Vorlieferanten / Einreichung der Fabrikatsliste erfolgt
10 Tage nach Auftragserteilung.

Für die Montageplanung gilt die Ausführungsplanung, als Vorlage für:

      - Heizung / Sanitär
      - Abstimmung Rohrleitungsbau, Leitungsführung
      - Abstimmung Elektroarbeiten (Schaltpläne)
      - Abstimmung Verfahrenssteuerung (Beschreibung)
      - Abstimmung Visualisierung / GLT (Bilder)

als Grundlage.

Im Rahmen der Werk- + Montageplanung wird die Auslegung der Anlage (Schemata, Aufstellung und Details) vom AN fachlich überprüft und entsprechend den Erfordernissen und den Vorstellungen des AN für die Ausführung korrigiert und ausgearbeitet (Überprüfung der Ausführungsplanung).

Hierzu ist eine entsprechende Berechnung, der:

  Volumenströme mit Rohrleitungsverlusten,
  Hydraulik,
  Anlagenkennlinien (je Heizkreis),
  Meß- und Regeltechnik und elektrischen Anlagen,

durchzuführen und die entsprechenden Montageplanung vorzulegen.

Überprüfung
= der Rohbau- Schalpläne, für die Durchbrüche,
= des hydraulischen Abgleichs, der Rohrleitung / Pumpen,
= der Abdichtung und dessen Schnittstelle, zum Gewerk Fliese,
= die Einleitung in das Kanalsystem,
= Versorgung Heizung Schnittstelle Heizung
  Abstimmung der Temperatur- / Heizungsregelung,
= Ableitung Pumpensumpf / Restentwässerung
= Zuführung Füllwasser Badewasser
= ele. Zuleitung,  Potentialausgleich

Es ist eine formale Überprüfung des hydraulischen Abgleichs der Volumenstrom-Regelung, Überprüfung der Pumpenauslegung / Energiekennziffer.

Es ist ein hydraulischer Abgleich des Rohrleitungssystems durch den AN durchzuführen!, da die Pumpen durch den AN bestellt werden. Hier ist der Lieferant einzubinden.
Die Abstimmung erfolgt auf die einzelnen, die Kreisläufe und die Pumpen mit zugehörigem Arbeitspunkt und dem  Vordruck.

Prüfung und Freigabe des erarbeiteten Konzeptes /
Planung einschließlich einer Vorort Vorstellung in Anwesenheit des bauleitende Ingenieurbüros.

Die Montageplanung ist in einer Präsentation im Büro des bauüberwachenden Ing.-Büros vorzustellen, sie findet spätestens 25 Tage nach Auftragserteilung statt.

Zur Vorbereitung ist 20 Tage nach Auftragserteilung ein Ordner mit Inhaltsverzeichnis und Trennblättern beim prüfenden Ing.-Büro vorzulegen.
Die Prüf- und Bearbeitungszeit des Ing.-Büros beträgt min. 3 Werktage.

Durch die Erstellung der Montageplanung durch den AN, soll dem AN ein entsprechender Gestaltungsraum in der Abwicklung, mit der Möglichkeit der
Optimierung für den AN zur Verfügung gestellt werden, ohne das die
ausgeschriebenen Qualitätskriterien reduziert werden und überprüfbar bleiben.
Es ist nicht beabsichtigt den Vergabezeitraum an die Vorlieferanten hinaus zu schieben, sondern es ist beabsichtigt diese Aktiv in die Funktionsgarantie einzubinden!

Im Rahmen der Vergabeverhandlung wird dieser Punkt vom Leistungsumfang besprochen und der AN hat mit der Angebotsabgabe seine Leistungsfähigkeit in der Position "Erstellen der Montageplanung" darzustellen und mit Referenzen zu belegen.

Im Einzelnen sind folgende Punkte zu bearbeiten
und zur Prüfung rechtzeitig einzureichen:

1. Anlagenbeschreibung der gesamten Anlage,
2. Funktionsbeschreibung der Aggregate,
3. Grundrißzeichnungen mit elektrischen Verbrauchern und
  wesentlichen Anlagenteilen,
4. Stromlaufpläne, Schaltungs- + Steuerungsbeschreibung,
5. Visualisierungskonzept, (Einbindung in die bestehende Anlage und Darstellung der Bedienoberfläche.
6. Technische Berechnungen, Dimensionierung, z.B.
        - die Rohrnetzberechnung,
        - Umwälzmengen,
  (Pumpenauslegung, Regelbereiche)
7. Fließ- und Schaltschemen als Gesamtschema
8. Montagezeichnungen, Detailansichten (3D-CAD)
9. Abstimmen der Details der Boden, Wand und Dachdurchführungen

Vor Baubeginn ist eine komplette überarbeitet Fabrikatsliste der verwendeten Bauteile mit Qualitäts- bzw. Eignungsnachweis der Baugruppen einzureichen und vom Ingenieurbüro des Auftraggebers freigeben zu lassen.

Montageplaung vollständig gemäß Spezifikation erstellen
und dem Fachplaner übergeben.
Es ist ein Belegexemplar zu erstellen.
Menge: 1,000 St
DIN 276 - Komplett: 419

**3.1.2 Terminplan / Baubesprechungen / kumulatives Aufmaß**
Terminplanung, Baubesprechungen und kumulatives Aufmaß
Feinterminplanung
- Auf Basis des übergebenen Rahmenterminplans ist ein Feinterminplan zu erstellen, der eine Auflösung auf Kalenderwoche/Tag aufweist.
- Der Feinterminplan ist monatlich fortzuschreiben und zu aktualisieren.
- Nach Auftragserteilung wird der Rahmenterminplan in einem separaten Termin erläutert und abgestimmt.
- Die Erstellung des Feinterminplans erfolgt durch den Auftragnehmer innerhalb von 18 Werktagen nach Abstimmung.
Bau- und Projektbesprechungen
- In der aktiven Bauphase sind wöchentliche Bau- und Projektbesprechungen mit dem bauleitenden Monteur durchzuführen.
- Die Termine werden im Vorfeld abgestimmt und die Teilnahme ist sicherzustellen.
- Die Besprechungen können bei Bedarf und Möglichkeit per Web-Meeting (z. B. Teams) durchgeführt werden.
- Der bauleitende Monteur ist mit einem Satz aktueller Montagezeichnungen und Leistungsverzeichnis auszustatten.
- Es ist von ca. 40 Bau-/Projektbesprechungen auszugehen.
Bau Managementsoftware
- Zur Koordination wird die Bau-Management-Software „capmo“ eingesetzt. Der Zugang wird unentgeltlich zur Verfügung gestellt.
- Die Software umfasst Funktionen wie Aufgabenverteilung, Dokumentenverwaltung, Mängelmanagement und Bautagebücher.
- Sie ermöglicht die mobile Datenerfassung auf der Baustelle und verbessert die Zusammenarbeit mit den Projektpartnern.
Inbetriebnahme / Probebetrieb
- Für die Inbetriebnahme und den Probebetrieb ist ein abgestimmter, eigenständiger Terminplan mit den erforderlichen Schritten und voraussichtlichem Personaleinsatz zu erstellen.
- Dieser Terminplan ist ca. sechs Wochen vor dem noch festzulegenden Termin „Becken füllen“ mit dem Planungsbüro abzustimmen.
Kumulatives Aufmaß
- Das Aufmaß erfolgt anhand von Abrechnungszeichnungen und der Kabelliste. Die Abrechnungsplanung (AP) ist in 3D CAD Revit erstellt.
- Auf Basis der CAD-Planung des Auftragnehmers werden Isometrie-Zeichnungen und Stücklisten mit LV-Pos.-Bezug erstellt und als Grundlage für das Aufmaß verwendet.
- Die Aufwendungen für Abrechnungszeichnungen oder ISO-Zeichnungen mit Positionsnummer und Stückzahl sind in die Einheitspreise einzukalkulieren.
- Aus den Abrechnungszeichnungen oder anderen Aufmaßunterlagen müssen alle Maße und Positionen, die zur Prüfung einer Rechnung erforderlich sind, unmittelbar ersichtlich sein.
- Die Aufmaße sind im Format GEAB DA11/X31 oder als Exceldatei im vorgegebenen Format (ohne Änderungen im Format) zu übergeben
Menge: 1,000 St
DIN 276 - Komplett: 419

*Hinweis: Handhabung Stundenlohnarbeiten*
Handhabung Stundenlohnarbeiten
- Stundenlohnarbeiten werden ausschließlich vergütet, wenn sie von der örtlichen Bauüberwachung des Auftraggebers oder durch diesen selbst vor Ausführung ausdrücklich beauftragt wurden.
- Der Auftragnehmer ermittelt den voraussichtlichen Leistungsumfang und lässt diesen von der örtlichen Bauüberwachung bestätigen.
- Stundenlohnzettel werden nur anerkannt, wenn sie folgende Angaben enthalten:
  - Name des Veranlassers
  - Beschreibung der Leistung mit Datum
  - Zugehöriges Leistungsverzeichnis und LV-Pos.-Nr.
  - Name und Qualifikation des Ausführenden
  - Arbeitsstunden (Beginn und Ende) sowie verwendetes Gerät
  - Verbrauchte Materialien
- In die Stundenverrechnungssätze sind die Kosten für Koordination, (Eigen-)Überwachung und den Einsatz erforderlichen Kleingeräts einzubeziehen. Kleingeräte sind die für die gewerksspezifische Durchführung üblichen Werkzeuge und kleineren Maschinen.
- Die Stundenlohnzettel sind der örtlichen Bauüberwachung täglich vorzulegen; die Vorlagefrist beträgt maximal einen Werktag.
  Nachträgliche Anerkennung von Stundenlohnzetteln ist ausgeschlossen.
- Die Leistung ist, sofern nicht anders vereinbart, innerhalb von vier Wochen nach Ausführung abzurechnen.
- Die Dokumentation der Leistung erfolgt direkt nach Einsatz täglich mittels Stundenzettel und ist per E-Mail oder WhatsApp an das Planungsbüro zur Sichtkontrolle zu senden. Später eingereichte Stundenzettel werden nicht akzeptiert

**3.1.3 Obermonteur/-in Stundenlohnarbeiten**
Stundenlohnarbeiten durch Obermonteur/-in auf Anordnung des AG ausführen, der Verrechnungssatz für die jeweilige Arbeitskraft umfasst sämtliche Aufwendungen wie Lohn- und Gehaltskosten, Lohn- und Gehaltsnebenkosten, Zuschläge, lohngebundene und lohnabhängige Kosten, sonstige Sozialkosten, Gemeinkosten, Wagnis und Gewinn.
Menge: 10,000 h
DIN 276 - Komplett: 419

**3.1.4 Monteur/-in Stundenlohnarbeiten**
wie vor, jedoch Monteur.
Menge: 10,000 h
DIN 276 - Komplett: 419

**3.1.5 Helfer/-in Stundenlohnarbeiten**
wie vor, jedoch Helfer.
Menge: 10,000 h
DIN 276 - Komplett: 419

#### 3.2 Bauwasser

**3.2.1 Bauwasser-Verteilerschrank**
Gestellung und Unterhaltung Bauwasser Verteilerschrankes
für die Bauzeit von ca. 250 Kalendertagen.
Die Leistung umfasst als Pauschale:
- Anlieferung und betriebsfertiger Anschluss an die vom Auftraggeber bereitgestellte Bauwasseranschlussstelle.
- Wöchentliche Sicht und Funktionskontrolle einschließlich Dokumentation, kleinere Instandsetzungen infolge üblichen Verschleißes sowie erforderliche Frostschutzmaßnahmen.
- Abbau, Rückbau der Anschlüsse und ordnungsgemäße Entfernung nach Beendigung der Nutzung.
Eingangseitig DN40 (1 1/2"). Wassermesser, Systemtrenner Bauart BA DN40, zwei Abgänge DN32 über Freistromventile, 6 Abgänge DN 25 (1") über
Auslaufventile. Zeitgesteuerte Hygienespülung zur Vermeidung von Stagnation.
Der Bauwasser  Verteilerschrank einschließlich Zubehör verbleibt im Eigentum des Auftragnehmers. Verbrauchskosten und Entgelte des Versorgungsunternehmens trägt der Auftraggeber.

Bauwasser-Verteilerschrank

Gestellung und Unterhaltung eines Bauwasser-Verteilerschrankes für einen Zeitraum von ca. 250 Tagen.

Komplettleistung bestehend aus:
- Anlieferung
- Anschluss
- Wöchentliche Kontrolle
- Abbau

Verteiler und Zubehör verbleiben im Eigentum des AN
Menge: 1,000 St
DIN 276 - Komplett: 491

**3.2.2 Umsetzen Bauwasser-Verteilerschrank**
Umsetzen Bauwasser-Verteilerschrank

Umsetzen der beschriebenen Bauwasser-Verteilerschränke,
inkl. Anpassen Zuleitung und Verteilerleitungen.
Menge: 4,000 St
DIN 276 - Komplett: 491

**3.2.3 Trinkwasserschlauch NW25**
Trinkwasserschlauch NW 25 PN 6  DVGW-zugelassen

Trinkwasserschlauch NW 25 (Außendurchmesser ca. 35-40 mm) gemäß den in Deutschland geltenden Empfehlungen und Normen für den Transport von Trinkwasser (KTW Kategorie "A", DVGW-Arbeitsblatt W 270 und DVGW-Prüfgrundlage VP 549 mit gültiger DVGW-Zulassung nachzuweisen.
Eigenschaften:
- Geruchs- und geschmacksneutral
- Temperaturbeständigkeit mind. +20 °C bis +90 °C
- Hochflexibel, überfahrbar
- Beständig gegen Ozon, UV-Strahlung, Abrieb, Fette und Öle
Materialaufbau:
- Innenschicht: Homogene, glatte, weichmacherfreie Beschichtung aus transparentem plastomerem Werkstoff
- Druckträger: Hochfeste synthetische Garne
- Außenschicht: Abriebfester, blauer Elastomerwerkstoff (z. B. NBR-basiert) mit hoher Beständigkeit gegen UV, Ozon, Fette und Öle
Zubehör/Nebenleistungen: Einschließlich fachgerechtem Einbau, Druckprüfung und Dokumentation der Zulassung.

in Teillängen liefern und Inbetriebnehmen
Menge: 100,000 m
DIN 276 - Komplett: 491

**3.2.4 Trinkwasser-Flachschlauch NW52**
Trinkwasser-Flachschlauch NW 52
Trinkwasser geeigneter Flachschlauch aus Polyurethan,
komplett fertig konfektioniert mit STORZ-Kupplungen und Edelstahl-Drahtbindung. Der Schlauch ist zugelassen gemäß TPE-Übergangsempfehlung des Umweltbundesamtes (vormals KTW)
sowie nach DVGW-Arbeitsblatt W 270.
Einsatzbereiche:
Für Trinkwasseranwendungen, Messe- und Veranstaltungsversorgung.
Materialaufbau:
- Gewebeeinlage: Hochfestes, rundgewebtes Polyestergarn mit spezieller Konstruktion für hohe Druckfestigkeit und enge Biegeradien. Vollständig im Polyurethan eingebettet zur optimalen mechanischen Schutzwirkung und Verhinderung von Keim- und Biofilmwachstum.
- Innen- und Außenschicht: Spezielles Trinkwasser-Polyurethan, in einem einstufigen Extrusionsverfahren durch die Textileinlage gepresst. Hohe Abriebfestigkeit mit bis zu zehnfacher Standzeit gegenüber beschichteten Schläuchen.
- Innenfläche: Sehr glatt, für minimalen Druckverlust sowie einfache Reinigung und Desinfektion.
- Außenfläche: Glatte Oberfläche für gute Flexibilität und Handhabung.
liefern und Inbetriebnehmen
Menge: 50,000 m
DIN 276 - Komplett: 491

#### 3.3 Prüf- und Messprotokolle

**3.3.1 Druckprüfung**
Druckprüfung der Anlage nach DIN 18380
- Druckprüfung der von AN erstellten Anlage auf Dichtheit und Festigkeit nach DIN 18380 (Abschnitt 3.4), einschließlich Vorhalten des Prüfgeräts, Stellung der erforderlichen Arbeitskräfte und Betriebsstoffe sowie Anfertigung und Vorlage der Prüfprotokolle in einfacher Ausführung
  und digital
- Die Prüfung erfolgt abschnittsweise in geeigneten Teilabschnitten entsprechend den örtlichen Gegebenheiten; nicht druckfeste Anlagenteile (z. B. Geräte, Armaturen) sind vor Prüfbeginn abzusperren
- Aufbau des Prüfdrucks gemäß DIN 18380 (mindestens Ansprechdruck des Sicherheitsventils, typisch 4–6 bar mit Wasser, alternativ Luft/Inertgas nach Herstellerangaben)
- Mindestprüfdauer beträgt 3 Stunden pro Abschnitt mit kontinuierlicher Beobachtung des Druckverlaufs und Sichtkontrolle auf Undichtigkeiten
- Dokumentation im standardisierten Protokoll (Prüfdruck, Dauer, Ergebnis, Unterschriften Auftraggeber/Auftragnehmer) sowie Eintrag in Bestandspläne
- Zusätzliche Abschnitte oder Messungen sind im Leistungsumfang enthalten und werden nicht separat vergütet
- Leistung umfasst die Druckprüfung für die gesamte von AN erstellte Anlage in Teilabschnitten.
Menge: 1,000 St
DIN 276 - Komplett: 419

**3.3.2 Funktionsmessung**
Funktionsmessung Heizungs- und Sanitärtechnik nach DIN 18380
- Durchführung der Funktionsmessung für Heizungs- und Sanitärtechnik gemäß VOB/C DIN 18380 Abs. 3 ff. sowie VDMA-Arbeitsblatt 24199 „Regelungstechnische Anforderungen“
- Dokumentation aller Messwerte im Soll-Ist-Vergleich, einschließlich Messung der Druckdifferenz wasser- und medienseitig für Heizungs- und Sanitärleitungen
- Durchführung des hydraulischen Abgleichs, sodass bei bestimmungsgemäßem Betrieb alle Verbraucher (Heizung und Sanitär) entsprechend ihrem Bedarf versorgt werden, auch bei Raumtemperaturabsenkung oder Betriebspausen; Messung der Druckdifferenz zur Abstimmung der Volumenströme auf Sollwerte gemäß VDMA 24199
- Bereitstellung und Bedienung aller erforderlichen Messgeräte durch den Auftragnehmer; fachgerechte Ausführung, Protokollierung und Darstellung der Messwerte im Soll-Ist-Vergleich für beide Gewerke
- Vorlage der Protokolle mit allen relevanten Werten zur Abnahme
- Leistung umfasst das Ausführen und Protokollieren der Messungen sowie die vollständige Dokumentation nach den genannten Normen für Heizungs- und Sanitärtechnik.
ausführen und protokollieren
Menge: 1,000 St
DIN 276 - Komplett: 429

**3.3.3 Anlage Entleeren / Durchspülen**
Entleeren, Durchspülen und Entschlammen der Anlage nach DIN EN 14336 und VOB/C DIN 18380
- Nach der Dichtheitsprüfung ist die Anlage vollständig zu entleeren, anschließend mit Wasser durchzuspülen, um Verunreinigungen zu entfernen, Schmutzfänger zu reinigen und zu Entschlammen.
- Danach ist die Anlage mit aufbereitetem Wasser nach VDI 2035 zu füllen und fachgerecht zu entlüften.
- Alle Arbeiten sind protokolliert durchzuführen, einschließlich Reinigungsprotokoll, Wasserqualitätsnachweis und Entlüftungsbestätigung zur Abnahmevorlage.
- Die Protokolle enthalten relevante Parameter wie Spülzeiten und Füllwasserwerte.
- Leistung umfasst das Durchführen und Protokollieren aller genannten Maßnahmen.
Durchführen und protokollieren.
Menge: 1,000 St
DIN 276 - Komplett: 419

**3.3.4 Mitwirkung Abnahmetermin Sachverständiger**
Der Auftragnehmer hat bei allen durch den Auftraggeber, Behörden oder unabhängige Sachverständige veranlassten Prüfungen, Messungen und Abnahmen der ausgeführten Heizungs- und Sanitäranlagen mitzuwirken.
Die Leistung umfasst insbesondere:

- Bereitstellung von qualifiziertem Fachpersonal zur Begleitung der Prüf- und Abnahmetermine,
- Bereitstellung erforderlicher Werkzeuge, Messgeräte, Prüfmittel und relevanter Unterlagen,
- Unterstützung bei Funktionsnachweisen, Dichtheitsprüfungen, Einstellarbeiten und der Erstellung von Protokollen,
- Mitwirkung bei der Mängelbeseitigung im Rahmen der Abnahmevorbereitung,
- Teilnahme an eventuellen Nachprüfungen.

Ortstermin mit benötigtem Personal und Werkzeug
Menge: 1,000 St
DIN 276 - Komplett: 429

#### 3.4 Übergabe / Revisionsunterlagen

**3.4.1 Erstellung der Revisionsunterlagen**
Abnahmeunterlagen / Dokumentation
Erstellen, zusammenstellen und übergeben der vollständigen Abnahmeunterlagen und technischen Dokumentation für die ausgeführten Anlagen der Gewerke Sanitär und Heizung in analoger und digitaler Form.
Die Dokumentation ist in einem blauen Ordner abzuheften, die Seiten sind durchgehend zu nummerieren, sodass fehlende Seiten eindeutig erkennbar sind.
Parallel ist die vollständige Unterlagensammlung digital (CD oder USB‑Stick) bereitzustellen.

Aufbau des Ordners
a) Titelblatt
- Angabe des Gewerks, Objekts, Bauherrn, Herstellers, Servicestelle und Notdienstkontakts.
b) Inhaltsverzeichnis
- Kapitelweise Seitennummerierung mit Trennblättern.
- Fortlaufende Nummerierung mit Gesamtseitenzahl und Erstellungsdatum.
c) Anlagenbeschreibung
- Beschreibung von Aufbau und Wirkungsweise der Gesamtanlage.
- Beilage der Prüf- und Messprotokolle der Funktions- und Leistungstests (z. B. Stromaufnahme, Pumpenkennlinien, Rohrnetzkennlinien).
- Beschreibung aller Sicherheits- und Schutzeinrichtungen mit Einstellwerten.
- Allgemeine, nicht objektspezifische Katalogtexte werden nicht akzeptiert.
d) Schemazeichnung
- Übersichtsschema der Anlage mit Funktionsdarstellung, Mess‑ und Überwachungseinrichtungen, Gerätekürzeln analog BMK.
- Farbig ausgeführt, Format DIN A0, vor Ort unter Glas, feuchtigkeits- und UV‑beständig montiert.
e) Bedienungsanleitung
- Objektspezifisch erstellt, leicht verständlich für Fachpersonal Heizung/Sanitär.
- Mit Störungsanweisungen, sicherem Anlagenbetrieb, Notabschaltverfahren.
f) Wartungsvorschriften
- Zusammenstellung gemäß Zyklen täglich, wöchentlich, monatlich, vierteljährlich, halbjährlich, jährlich, zweijährlich.
- Verbalbeschreibung der Wartungsschritte nach Komponenten, inklusive Ersatzteilliste.
- Bezug zu VDMA 24176, VDMA 24186:2019‑09, VDI 4500 sowie Maschinenrichtlinie.
- Katalogblätter zulässig, sofern ausschließlich auf das eingebaute Gerät bezogen.
g) Geräteblätter
- Technische Datenblätter zu allen eingebauten Bauteilen mit Hersteller, Typ, Leistungsdaten und Instandhaltungshinweisen.
h) Prüf- und Abnahmeunterlagen
- Beifügen der Baumusterzulassungen, Materialzertifikate, Werksprüfzeugnisse und Fachunternehmererklärungen.
- TÜV Abnahme, Druck- und Dichtheitsprüfprotokolle sowie behördliche
  Freigaben (z. B. Gewerbeaufsichtsamt, Hygieneprüfungen).
- Nachweis über Personaleinweisungen mit Protokoll.
i) Revisionsunterlagen
- Revisionszeichnungen auf Grundlage der Montageplanung mit allen tatsächlichen Änderungen.
- Nach DIN A1 Norm gefaltet, mit Bezug auf Architektenpläne und
  Unterschrift zur Richtigkeitsbestätigung.

Mindestinhalt der Dokumentation
1. Anlagenbeschreibung
2. Funktionsbeschreibung der Komponenten
3. Bedienungsanleitung
4. Sicherheitshinweise
5. Fehlerbehebung
6. Wartungs- und Schmierplan mit Ersatzteilliste
7. Technische Berechnungen und Dimensionierungen
8. Wärmeübertrager und Energieverbrauchsnachweise
9. Pumpenkennlinien, Betriebspunkte
10. Grundriss und Fließschemata
11. Elektro und Schaltschemen, Stromlauf- und Verdrahtungspläne
  (Papier + USB)
12. Visualisierungskonzept und Bedienbeschreibung
13. Software  und Anwendungsprogramme inkl. Quelltext, Erläuterungen und Kommentaren (Papier + USB)
14. Prüf-, Abnahme-, und Messprotokolle (Durchfluss, Druck, Energieverbrauch, Einregulierung)
15. Behördliche und TÜV‑Abnahmen
16. Beständigkeits‑ und Werkstoffnachweise
17. Nachweise der Einweisungen / Schulungen
18. Fotodokumentation des Bauvorhabens (CD + USB)

Übergabeanforderungen
- Vorentwurf: 10 Arbeitstage vor Inbetriebnahme.
- Endfassung: 15 Arbeitstage nach Prüfung und Korrektur durch das
  Prüfbüro zu übergeben.
- Abnahmevoraussetzung: Ohne vollständige Anlagendokumentation erfolgt keine Abnahme.
Lieferumfang
- 1 × Prüfexemplar (Papier),
- 2 × überarbeitete Ordner (Papier),
- 5 × digitale Datenträger (CD oder USB).
Der Auftragnehmer hat schriftlich zu bestätigen, dass sämtliche Dokumente einschließlich der SPS‑Quelltexte mit Kommentierung vollständig und konsistent übergeben wurden.
Die Abnahmeunterlagen sind gemäß dieser Spezifikation an den Auftraggeber zu übergeben.
Menge: 1,000 St
DIN 276 - Komplett: 419

**3.4.2 Einweisung des Betriebstechnikers**
Einweisung des Betriebspersonals und Inbetriebnahme der Anlagen
Durchführen der Einweisung des Betriebstechnikers sowie Inbetriebnahme der Anlagen gemeinsam mit den Fachkräften des Auftragnehmers.
Vor der erstmaligen Inbetriebnahme ist sicherzustellen, dass die Anlage vollständig eingestellt, einreguliert und ein gefahrfreier Betrieb gewährleistet ist.
Im Rahmen der Inbetriebnahme sind die Bediener und das Betriebspersonal des Auftraggebers umfassend in die Funktion, Bedienung und Überwachung der gesamten Anlage einzuweisen. Dabei ist besonderes Augenmerk auf eine wirtschaftliche, energieeffiziente und betriebssichere Anlagenführung zu legen.
Für die Einweisung des Bedienungspersonals ist ein Zeitaufwand von ca. 2 Arbeitstagen vorzusehen.
Die Einweisung ist durch ein Protokoll zu dokumentieren, das Bestandteil der Revisions- und Abnahmeunterlagen ist.
Bei saisonal abhängigen Betriebsweisen der Anlagen sind mehrere Einweisungen entsprechend der jeweiligen Betriebsbedingungen durchzuführen.
Leistungsumfang:
- Durchführung der vollständigen Einweisung,
- Protokollierung und Übergabe des Einweisungsnachweises an den Auftraggeber,
- Vorlage des Protokolls in den Revisionsunterlage
Menge: 1,000 St
DIN 276 - Komplett: 419

**3.4.3 Inbetriebnahme**
Inbetriebnahme der gesamten Sanitär- und Heizungsanlage
Durchführen der vollständigen Inbetriebnahme der Sanitär‑ und Heizungsanlagen in Koordination mit allen haustechnisch beteiligten Gewerken, wie:
- Gebäudeautomation / Gebäudeleittechnik,
- Heizungs‑ und Lüftungstechnik,
- Elektrotechnik,
- Wasseraufbereitung / Badewassertechnik.
Die Inbetriebnahme erfolgt nach vorheriger Terminabstimmung mit dem Auftraggeber und den beteiligten Fachgewerken.
Für die Dauer der Inbetriebnahme, ca. 10 Arbeitstage, sind ein Obermonteur und ein Monteur des Auftragnehmers kontinuierlich vor Ort bereitzustellen.
Die Arbeiten umfassen den schrittweisen Aufbau des Betriebszustands, Funktions‑ und Dichtheitsprüfungen, Kontrolle der Regelkreise sowie die Abstimmung mit der Gebäudeleittechnik.
Leistungsumfang:
- Organisation und Durchführung der Gesamteinregulierung,
- Abstimmung aller Anlagenschnittstellen mit den beteiligten Gewerken,
- Sicherstellung des ordnungsgemäßen, gefahrlosen Probelaufs
  der Gesamtanlage,
- Dokumentation der Inbetriebnahme und Übergabe der Nachweise
  an den Auftraggeber.
Menge: 1,000 St
DIN 276 - Komplett: 419

**3.4.4 Optimierung**
Optimierung der Heizung / FWS
Nach Abschluss des Projekts erfolgt für das erste Betriebsjahr eine vierteljährliche Optimierung des Anlagenbetriebs, einschließlich der Frischwasserstation (FWS). Die Optimierung umfasst:
- Aufbereitung der gespeicherten Betriebsdaten,
- Analyse und Anpassung der Regelparameter,
- Schulung des Betriebspersonals zur effizienten und sicheren Anlagenführung.
Nach Ablauf des ersten Betriebsjahres erfolgt die formale Übergabe der Betriebsdaten und Auswertung der Prozeßvisualisierung sowie der Steuerungstechnik, einschließlich einer abschließenden, wiederholten Funktionskontrolle.
Die erste Optimierung wird sechs Wochen nach der Verfahrensabnahme durchgeführt, die weiteren Maßnahmen jeweils im Abstand von einem Vierteljahr.
Für jede Optimierung ist ein schriftlicher Tätigkeitsbericht vorzulegen, der die vorgefundene Anlagensituation sowie die durchgeführten Arbeiten dokumentiert.
Nach Ablauf des ersten Betriebsjahres ist ein vollständiges Protokoll über alle durchgeführten Maßnahmen gemäß Leistungsverzeichnis zu erstellen und dem Auftraggeber zu übergeben.
Menge: 1,000 St
DIN 276 - Komplett: 419

**3.4.5 Wartungs- und Arbeitslisten für Wartungs- und Managementsystem**
Position 1: Wartungs- und Arbeitslisten für Wartungs- und Managementsystem

Erstellen und Bereitstellen von Wartungs- und Arbeitslisten für die Heizungs- und Sanitärtechnik zur Integration in das digitale Wartungs- und Managementsystem.
Die Listen müssen klare und praxisgerechte Vorgaben zur regelmäßigen und fachgerechten Inspektion, Reinigung und Funktionsprüfung der Anlagen enthalten.
Erstellung gemäß AMEV Arbeitskarten sowie den geltenden Normen, Richtlinien und Gesetzen (z. B. VDI 3810, VDMA 24186, DVGW Regelwerk).
Umfang der Wartungs- und Arbeitslisten:
- Beschreibung der einzelnen Wartungsschritte (z. B. Filterleistung prüfen, Geräte reinigen, Pumpen kontrollieren, Funktions- und Dichtheitsprüfung).
- Vorgaben zu Prüf‑ und Wartungsintervallen (z. B. Pumpen alle 3–6 Monate, Gesamtüberprüfung jährlich oder zweijährlich, abhängig von Anlagentyp und Nutzung).
- Angaben zu Reinigungsvorgaben und deren Häufigkeit.
- Kontrolle der Steuerungs- und Regeltechnik, Funktionstest der Gesamtanlage, Sichtprüfung auf Beschädigungen, Korrosion und akustische Veränderungen.
- Hinweise zur Gewährleistung ordnungsgemäßer Betriebsbedingungen und hygienischer Wasserqualität.
Leistungsumfang:
- Erstellung der Unterlagen als bearbeitbare Word‑ oder Excel‑Dateien,
- Zuordnung der Listen zur BMK‑Kennzeichnung aus den Anlagenschemata,
Vorbereitung der Datensätze zur direkten Übernahme in das digitale Wartungs- und Managementsystem (z. B. CAFM  oder TGM System).
Position 2: Digitale Anlagendokumentation / Betriebstagebuch.

Erstellen und Bereitstellen der Dokumentation der Anlagen und Geräte für das technische Gebäudemanagement in digitaler Form (Betriebstagebuch).
Die Wartungs- und Betriebsanweisungen gemäß Vorposition sind in das digitale Gebäudemanagementsystem zu übernehmen.
Die Dokumentation umfasst insbesondere:
- Auflistung aller Geräte und Komponenten gemäß BMK aus den Anlagenschemata,
- Erfassung technischer Daten und Betriebsparameter,
- Festlegung von Reinigungs- und Instandhaltungsintervallen,
- Hinterlegung von Wartungs- und Prüfterminen je Komponente.
Die Basisdaten werden in einer strukturierten Exceltabelle erfasst und für die automatisierte Übernahme in das CAFM /TGM System aufbereitet.
Im System wird der Lebenslauf der einzelnen Geräte fortlaufend digital geführt und gepflegt.
Ziel ist eine vollständige, prüf- und revisionsfähige Betriebs- und Instandhaltungsdokumentation gemäß den Anforderungen des technischen Gebäudemanagement.
Menge: 1,000 St
DIN 276 - Komplett: 419
